# Proyecto de Ejecución para "Nuevo C.A.M.P. de La Cuesta". C/Volcán de la Corona. Santa Cruz de Tenerife.

- Propiedad del archivo: SOFT S.A.
- Formato: FIEBDC-3/2002
- Programa: Presto 11.03
- Fecha de los precios: 13/12/2016
- Divisa: EUR
Importe: 4282941.85

## C01 MOVIMIENTOS DE TIERRAS (26/11/2010)
Importe: 40510.96

**D02B0020** m³ Excav. mecánica a cielo abierto terreno compacto (26/11/2010)
8094.83 m³ × 3.64 = 29465.18
Excavación mecánica a cielo abierto en terreno compacto, con carga sobre camión, sin transporte. Incluso p.p. de posible excavación por bataches, en función del tipo de terreno. La medición se hará sobre perfil.

| Código | Ud | Descripción | Rendimiento | Precio | Importe |
|---|---|---|---|---|---|
| M01A0030 | h | Peón (mano de obra) | 0.06 | 13.51 | 0.81 |
| QAA0100 | h | Excavadora sobre neumáticos, 118 kW, peso en orden de trabajo 19800 kg (maquinaria; 26/11/2010) | 0.06 | 45.34 | 2.72 |
| %003 | % | Costes indirectos (14/03/2017) | 3 % | 3.53 | 0.11 |
|  |  | Total |  |  | 3.64 |

| Medición | Uds. | Largo | Ancho | Parcial |
|---|---|---|---|---|
| Perfil B1 | 1 | 144 | 9.47 | 1363.68 |
| Perfil B2 | 1 | 121.28 | 8.25 | 1000.56 |
| Perfil B3 | 1 | 92.18 | 8.25 | 760.49 |
| Perfil B4 | 1 | 76.13 | 8.25 | 628.07 |
| Perfil B5 | 1 | 73.48 | 8.25 | 606.21 |
| Perfil B6 | 1 | 52.9 | 8.25 | 436.43 |
| Perfil B7 | 1 | 106.78 | 8.25 | 880.94 |
| Perfil B8 | 1 | 85.1 | 8.25 | 702.08 |
| Perfil B9 | 1 | 66.8 | 8.25 | 551.10 |
| Perfil B10 | 1 | 78.5 | 8.25 | 647.63 |
| Perfil B11 | 1 | 55.19 | 9.28 | 512.16 |
| Perfil B12 | 1 | 0.3 | 18.28 | 5.48 |
| Total |  |  |  | 8094.83 |

**D02D0010** m³ Relleno medios mecánicos productos de excavación (26/11/2010)
2918.82 m³ × 3.28 = 9573.73
Relleno realizado con medios mecánicos, con productos seleccionados procedentes del desmonte y excavación, compactado por capas de 30 cm, al 95% del Proctor modificado, incluso regado y refino de taludes.

| Código | Ud | Descripción | Rendimiento | Precio | Importe |
|---|---|---|---|---|---|
| M01A0030 | h | Peón | 0.01 | 13.51 | 0.14 |
| QAA0070 | h | Pala cargadora sobre neumáticos, 96 kW, peso en orden de trabajo 10968 kg (maquinaria) | 0.03 | 38.21 | 1.15 |
| QAA0160 | h | Compactador de suelo 62 kW, peso en orden de trabajo 6990 kg (maquinaria; 26/11/2010) | 0.04 | 36.68 | 1.47 |
| QAF0010 | h | Camión caja fija con cisterna/agua de 10 t (maquinaria) | 0.01 | 42.33 | 0.42 |
| %003 | % | Costes indirectos | 3 % | 3.18 | 0.10 |
|  |  | Total |  |  | 3.28 |

| Medición | Uds. | Largo | Ancho | Alto | Parcial |
|---|---|---|---|---|---|
| Perfil B0 | 1 | 6.34 | 6.5 |  | 41.21 |
| Perfil B9 | 1 | 2.9 | 8.25 |  | 23.93 |
| Perfil B10 | 1 | 6.86 | 8.25 |  | 56.60 |
| Perfil B11 | 1 | 5.3 | 8.25 |  | 43.73 |
| Perfil B12 | 1 | 27.22 | 18.28 |  | 497.58 |
| Relleno entre zapatas, bajo solera | 1 | 2064.85 |  | 1.3 | 2684.31 |
| A deducir... Volumen Hormigón en cimientos | -1 | 428.54 |  |  | -428.54 |
| Total |  |  |  |  | 2918.82 |

**D02D0070** m³ Relleno trasdós de muros material de excavación.
197.59 m³ × 7.45 = 1472.05
Relleno de trasdós de muros de contención con material procedente de la excavación, con un ancho medio de 30 cms., compactado por capas de 30 cm, al proctor modificado del 95 %, incluso riego.

| Código | Ud | Descripción | Rendimiento | Precio | Importe |
|---|---|---|---|---|---|
| M01A0030 | h | Peón | 0.376 | 13.51 | 5.08 |
| QAA0020 | h | Retroexcavadora 72 kW (maquinaria) | 0.05 | 30.95 | 1.55 |
| QBD0020 | h | Compactador manual, tipo pequeño de rodillo vibrante de 0,60 t (maquinaria) | 0.08 | 2.84 | 0.23 |
| E01E0010 | m³ | Agua (material) | 0.2 | 1.84 | 0.37 |
| %003 | % | Costes indirectos | 3 % | 7.23 | 0.22 |
|  |  | Total |  |  | 7.45 |

| Medición | Uds. | Largo | Ancho | Alto | Parcial |
|---|---|---|---|---|---|
| Nivel de cimentación 2 | 1 | 4.8 | 0.3 | 3.9 | 5.62 |
|  | 1 | 10.45 | 0.3 | 3.9 | 12.23 |
|  | 1 | 3.4 | 0.3 | 3.9 | 3.98 |
|  | 1 | 6.3 | 0.3 | 3.9 | 7.37 |
|  | 1 | 17.05 | 0.3 | 3.9 | 19.95 |
|  | 1 | 9.3 | 0.3 | 3.9 | 10.88 |
|  | 1 | 6.9 | 0.3 | 3.65 | 7.56 |
|  | 1 | 10.55 | 0.3 | 4.1 | 12.98 |
|  | 1 | 6 | 0.3 | 4.7 | 8.46 |
|  | 1 | 10.4 | 0.3 | 3.9 | 12.17 |
|  | 1 | 25.25 | 0.3 | 3.9 | 29.54 |
| Nivel de cimentación 1 | 1 | 1.75 | 0.3 | 4.2 | 2.21 |
|  | 1 | 25.55 | 0.3 | 4.2 | 32.19 |
|  | 1 | 25.75 | 0.3 | 4.2 | 32.45 |
| Total |  |  |  |  | 197.59 |

## C02 CIMIENTOS Y CONTENCIONES (28/03/2009)
Importe: 222536.48

**D03A0080** m² Solera arm. c/fibras poliprop., con 30 cms. de piedra y 10cm horm. HM-20/B/20/I (12/01/2012)
2064.85 m² × 21.17 = 43712.87
Solera ligera, para sobrecarga estática no mayor de 10 kN/m², formada por capa de piedra en rama de 30 cm de espesor sobre terreno previamente compactado, terminado con solera de hormigón en masa HM-20/B/20/I, de 10 cm de espesor, armada con fibra de polipropileno (0.6 kg/m³) Fiberflex de Würth o equivalente, incluso vertido, extendido, colocación de la piedra, curado y formación de juntas de dilatación con perfil de PVC.

| Código | Ud | Descripción | Rendimiento | Precio | Importe |
|---|---|---|---|---|---|
| M01A0010 | h | Oficial primera (mano de obra) | 0.2 | 14.31 | 2.86 |
| M01A0030 | h | Peón | 0.25 | 13.51 | 3.38 |
| E01CC0020 | m³ | Piedra en rama tamaño maximo 30 cm (material) | 0.3 | 14.19 | 4.26 |
| E01HCA0010 | m³ | Horm prep HM-20/B/20/I (material; 17/05/2017) | 0.11 | 72.86 | 8.01 |
| E13CA0010 | ud | Fibra PP (600 g) p/mortero y hormigón, Fiberflex, Würth (material; 12/01/2012) | 0.06 | 12.64 | 0.76 |
| E01E0010 | m³ | Agua | 0.015 | 1.84 | 0.03 |
| E18JB0010 | m | Perfil PVC (material) | 0.5 | 2.5 | 1.25 |
| %003 | % | Costes indirectos | 3 % | 20.55 | 0.62 |
|  |  | Total |  |  | 21.17 |

| Medición | Uds. | Largo | Ancho | Parcial |
|---|---|---|---|---|
| Planta Sótano |  |  |  |  |
| Acceso | 1 | 49.8 |  | 49.80 |
| Garaje | 1 | 497.76 |  | 497.76 |
| Salas de Máquinas | 1 | 30.42 |  | 30.42 |
|  | 1 | 29.29 |  | 29.29 |
|  | 1 | 16.82 |  | 16.82 |
|  | 1 | 11.02 |  | 11.02 |
|  | 1 | 40.87 |  | 40.87 |
| Sala Calderas | 1 | 40.56 |  | 40.56 |
| Estación Transformadora | 1 | 13.73 |  | 13.73 |
| Cuarto Eléctrico | 1 | 13.12 |  | 13.12 |
| Patios. Diente 1/2 | 1 | 60 |  | 60.00 |
| Diente 2/3 | 1 | 78.2 |  | 78.20 |
| Diente 3/4 | 1 | 78.2 |  | 78.20 |
| Forjado 0 | 1 | 10.2 | 4.8 | 48.96 |
|  | 1 | 6.3 | 8.2 | 51.66 |
|  | 1 | 10.3 | 8.5 | 87.55 |
|  | -1 | 2.4 | 2 | -4.80 |
|  | -1 | 2.5 | 2 | -5.00 |
|  | 1 | 10.6 | 8.5 | 90.10 |
| Forjado 1 | 1 | 16.5 | 8.5 | 140.25 |
|  | 1 | 10.3 | 10.2 | 105.06 |
|  | 1 | 9.3 | 6.5 | 60.45 |
|  | 1 | 6.9 | 3.4 | 23.46 |
|  | 1 | 2.4 | 5.95 | 14.28 |
|  | 1 | 5.1 | 7.95 | 40.55 |
|  | 1 | 2.5 | 5.95 | 14.88 |
|  | 1 | 10.6 | 10.8 | 114.48 |
|  | 1 | 9.6 | 6.5 | 62.40 |
|  | 1 | 6.2 | 8.5 | 52.70 |
|  | 1 | 10.2 | 3.4 | 34.68 |
|  | 1 | 10.6 | 10.2 | 108.12 |
|  | 1 | 9.6 | 6.8 | 65.28 |
| Total |  |  |  | 2064.85 |

**D03A0010** m² Hormigón masa limpieza fck 15 N/mm², e=10 cm (03/07/2012)
1002.07 m² × 11.83 = 11854.49
Hormigón en masa de limpieza y nivelación, con hormigón de fck=15 N/mm², de 10 cm de espesor medio, en base de cimentaciones, incluso elaboración, puesta en obra, curado y nivelación de la superficie. Según C.T.E. DB SE y DB SE-C.

| Código | Ud | Descripción | Rendimiento | Precio | Importe |
|---|---|---|---|---|---|
| M01A0030 | h | Peón | 0.16 | 13.51 | 2.162 |
| A03A0030 | m³ | Hormigón en masa de fck= 15 N/mm² (material; 03/07/2012) | 0.1 | 92.94 | 9.294 |
| E01E0010 | m³ | Agua | 0.015 | 1.84 | 0.028 |
| %003 | % | Costes indirectos | 3 % | 11.484 | 0.345 |
|  |  | Total |  |  | 11.83 |

| Medición | Uds. | Largo | Ancho | Parcial |
|---|---|---|---|---|
| Bajo zapatas aisladas |  |  |  |  |
| Nivel cimentación 2 | 5 | 1.9 | 1.9 | 18.05 |
|  | 2 | 2.2 | 1.25 | 5.50 |
|  | 2 | 1.6 | 1.6 | 5.12 |
|  | 3 | 2 | 2 | 12.00 |
|  | 2 | 2.1 | 2.1 | 8.82 |
|  | 2 | 2.5 | 2.5 | 12.50 |
|  | 3 | 2.6 | 2.6 | 20.28 |
|  | 1 | 2.2 | 2.2 | 4.84 |
|  | 1 | 2.3 | 2.3 | 5.29 |
|  | 1 | 2.4 | 2.7 | 6.48 |
|  | 5 | 1.8 | 1.8 | 16.20 |
|  | 4 | 1.7 | 1.7 | 11.56 |
|  | 1 | 2.7 | 2.7 | 7.29 |
|  | 1 | 2.5 | 1.35 | 3.38 |
|  | 1 | 1.9 | 1.05 | 2.00 |
|  | 1 | 1.4 | 0.85 | 1.19 |
|  | 2 | 1.3 | 1.3 | 3.38 |
|  | 7 | 1.2 | 1.2 | 10.08 |
|  | 1 | 1.3 | 0.8 | 1.04 |
|  | 7 | 1 | 1 | 7.00 |
|  | 1 | 1.3 | 0.75 | 0.98 |
|  | 1 | 1 | 0.75 | 0.75 |
|  | 1 | 3.35 | 3.6 | 12.06 |
|  | 3 | 1.7 | 1.5 | 7.65 |
|  | 4 | 2.2 | 1.1 | 9.68 |
|  | 1 | 2.2 | 1.5 | 3.30 |
|  | 1 | 3.2 | 2.4 | 7.68 |
|  | 1 | 3.8 | 1.45 | 5.51 |
|  | 1 | 3.4 | 1.1 | 3.74 |
|  | 1 | 3.3 | 1.6 | 5.28 |
|  | 1 | 2.75 | 2.1 | 5.78 |
| Nivel cimentación 1 | 9 | 2.1 | 2.1 | 39.69 |
|  | 10 | 2.2 | 2.2 | 48.40 |
|  | 1 | 2.1 | 1.15 | 2.42 |
|  | 3 | 2 | 2 | 12.00 |
|  | 1 | 2.85 | 1.5 | 4.28 |
|  | 9 | 1.8 | 1.8 | 29.16 |
|  | 2 | 1.9 | 1.9 | 7.22 |
|  | 1 | 1.5 | 1.5 | 2.25 |
|  | 3 | 1.4 | 1.4 | 5.88 |
|  | 2 | 1.6 | 1.6 | 5.12 |
|  | 2 | 2.3 | 2.3 | 10.58 |
|  | 1 | 2.1 | 1.2 | 2.52 |
|  | 1 | 1.7 | 1.7 | 2.89 |
|  | 3 | 1.3 | 1.3 | 5.07 |
|  | 1 | 1.95 | 1.7 | 3.32 |
|  | 1 | 3 | 2 | 6.00 |
|  | 2 | 2.9 | 1.9 | 11.02 |
|  | 1 | 4.5 | 1.35 | 6.08 |
|  | 1 | 2.9 | 1.15 | 3.34 |
|  | 2 | 1.95 | 1.5 | 5.85 |
|  | 2 | 2.65 | 1.2 | 6.36 |
|  | 1 | 2.2 | 1.5 | 3.30 |
|  | 1 | 1.9 | 1.5 | 2.85 |
|  | 2 | 2.2 | 1.2 | 5.28 |
| Bajo zapatas corridas |  |  |  |  |
| Nivel cimentación 2 | 1 | 5.4 | 1.2 | 6.48 |
|  | 1 | 10.4 | 1.2 | 12.48 |
|  | 1 | 3.6 | 1.2 | 4.32 |
|  | 1 | 6.5 | 1.2 | 7.80 |
|  | 1 | 17.25 | 1.2 | 20.70 |
|  | 1 | 42.8 | 1.5 | 64.20 |
|  | 1 | 24.6 | 1.2 | 29.52 |
| Nivel de cimentación 1 | 1 | 2.95 | 1.2 | 3.54 |
|  | 1 | 23.65 | 1.2 | 28.38 |
|  | 1 | 27.9 | 1.5 | 41.85 |
| Bajo vigas riostras |  |  |  |  |
| Nivel de cimentación 2 |  |  |  |  |
| Tipo C.3.2. | 2 | 5.15 | 0.6 | 6.18 |
|  | 1 | 5.7 | 0.6 | 3.42 |
|  | 1 | 5.9 | 0.6 | 3.54 |
|  | 1 | 6 | 0.6 | 3.60 |
|  | 1 | 3.35 | 0.6 | 2.01 |
|  | 1 | 3.2 | 0.6 | 1.92 |
|  | 2 | 1.2 | 0.6 | 1.44 |
|  | 2 | 0.75 | 0.6 | 0.90 |
|  | 1 | 3 | 0.6 | 1.80 |
|  | 1 | 3.25 | 0.6 | 1.95 |
|  | 3 | 1.05 | 0.6 | 1.89 |
|  | 2 | 4.4 | 0.6 | 5.28 |
|  | 2 | 4.35 | 0.6 | 5.22 |
|  | 3 | 4.45 | 0.6 | 8.01 |
|  | 1 | 4.5 | 0.6 | 2.70 |
|  | 1 | 4.3 | 0.6 | 2.58 |
|  | 1 | 0.7 | 0.6 | 0.42 |
|  | 3 | 0.8 | 0.6 | 1.44 |
|  | 1 | 1.15 | 0.6 | 0.69 |
|  | 1 | 2.2 | 0.6 | 1.32 |
|  | 1 | 1.8 | 0.6 | 1.08 |
|  | 1 | 2.65 | 0.6 | 1.59 |
|  | 1 | 5 | 0.6 | 3.00 |
|  | 1 | 5.8 | 0.6 | 3.48 |
|  | 1 | 3.45 | 0.6 | 2.07 |
|  | 1 | 3.3 | 0.6 | 1.98 |
|  | 2 | 4.6 | 0.6 | 5.52 |
|  | 2 | 4.2 | 0.6 | 5.04 |
|  | 1 | 4.55 | 0.6 | 2.73 |
|  | 1 | 3.1 | 0.6 | 1.86 |
|  | 2 | 2.85 | 0.6 | 3.42 |
|  | 1 | 3.05 | 0.6 | 1.83 |
|  | 2 | 1.25 | 0.6 | 1.50 |
|  | 1 | 1 | 0.6 | 0.60 |
|  | 6 | 3.2 | 0.6 | 11.52 |
|  | 1 | 3.15 | 0.6 | 1.89 |
|  | 5 | 2.6 | 0.6 | 7.80 |
|  | 5 | 2.4 | 0.6 | 7.20 |
|  | 1 | 2.3 | 0.6 | 1.38 |
|  | 2 | 0.75 | 0.6 | 0.90 |
|  | 2 | 1.65 | 0.6 | 1.98 |
|  | 1 | 0.65 | 0.6 | 0.39 |
|  | 1 | 0.95 | 0.6 | 0.57 |
|  | 1 | 1.6 | 0.6 | 0.96 |
|  | 1 | 1.9 | 0.6 | 1.14 |
|  | 1 | 1.35 | 0.6 | 0.81 |
|  | 2 | 1.55 | 0.6 | 1.86 |
|  | 1 | 2.1 | 0.6 | 1.26 |
|  | 1 | 1.4 | 0.6 | 0.84 |
|  | 1 | 1.85 | 0.6 | 1.11 |
|  | 1 | 1.1 | 0.6 | 0.66 |
|  | 2 | 1.3 | 0.6 | 1.56 |
|  | 1 | 5.3 | 0.6 | 3.18 |
|  | 1 | 2.15 | 0.6 | 1.29 |
|  | 1 | 2.05 | 0.6 | 1.23 |
|  | 1 | 1.45 | 0.6 | 0.87 |
| Tipo VC.T-1.1 | 1 | 1.95 | 0.6 | 1.17 |
|  | 1 | 0.65 | 0.6 | 0.39 |
|  | 6 | 1.05 | 0.6 | 3.78 |
|  | 1 | 1.15 | 0.6 | 0.69 |
|  | 1 | 3.75 | 0.6 | 2.25 |
|  | 1 | 3.95 | 0.6 | 2.37 |
|  | 1 | 3.9 | 0.6 | 2.34 |
| Tipo VC.T-2.1 | 1 | 2.1 | 0.6 | 1.26 |
|  | 1 | 0.4 | 0.6 | 0.24 |
|  | 3 | 0.7 | 0.6 | 1.26 |
|  | 1 | 0.8 | 0.6 | 0.48 |
|  | 1 | 1.95 | 0.6 | 1.17 |
|  | 2 | 1.45 | 0.6 | 1.74 |
|  | 1 | 1.2 | 0.6 | 0.72 |
| Tipo VC.T-2.2 | 1 | 0.45 | 0.6 | 0.27 |
| Tipo VC.T-1.3 | 1 | 4.85 | 0.6 | 2.91 |
|  | 1 | 0.75 | 0.6 | 0.45 |
|  | 1 | 1.25 | 0.6 | 0.75 |
|  | 2 | 1.85 | 0.6 | 2.22 |
|  | 1 | 1.95 | 0.6 | 1.17 |
|  | 3 | 1.05 | 0.6 | 1.89 |
|  | 1 | 4 | 0.6 | 2.40 |
| Tipo VC.T-2.3 | 1 | 1.6 | 0.6 | 0.96 |
| Tipo CA | 1 | 2.42 | 0.4 | 0.97 |
|  | 1 | 2.52 | 0.4 | 1.01 |
| Nivel de cimentación 1 |  |  |  |  |
| Tipo C.3.2 | 1 | 3.3 | 0.6 | 1.98 |
|  | 2 | 1.3 | 0.6 | 1.56 |
|  | 1 | 1.9 | 0.6 | 1.14 |
|  | 3 | 5.95 | 0.6 | 10.71 |
|  | 3 | 6.1 | 0.6 | 10.98 |
|  | 3 | 6.15 | 0.6 | 11.07 |
|  | 1 | 5.1 | 0.6 | 3.06 |
|  | 3 | 5.15 | 0.6 | 9.27 |
|  | 1 | 4.55 | 0.6 | 2.73 |
|  | 1 | 4.45 | 0.6 | 2.67 |
|  | 2 | 4.7 | 0.6 | 5.64 |
|  | 2 | 0.95 | 0.6 | 1.14 |
|  | 3 | 0.7 | 0.6 | 1.26 |
|  | 3 | 0.6 | 0.6 | 1.08 |
|  | 1 | 0.75 | 0.6 | 0.45 |
|  | 4 | 0.8 | 0.6 | 1.92 |
|  | 1 | 3 | 0.6 | 1.80 |
|  | 1 | 2.9 | 0.6 | 1.74 |
|  | 2 | 5.85 | 0.6 | 7.02 |
|  | 3 | 5.2 | 0.6 | 9.36 |
|  | 1 | 4.5 | 0.6 | 2.70 |
|  | 2 | 4.85 | 0.6 | 5.82 |
|  | 1 | 0.65 | 0.6 | 0.39 |
|  | 2 | 0.85 | 0.6 | 1.02 |
|  | 1 | 5.05 | 0.6 | 3.03 |
|  | 4 | 1.5 | 0.6 | 3.60 |
|  | 3 | 1.8 | 0.6 | 3.24 |
|  | 5 | 1.45 | 0.6 | 4.35 |
|  | 6 | 1.4 | 0.6 | 5.04 |
|  | 2 | 2.15 | 0.6 | 2.58 |
|  | 1 | 1.55 | 0.6 | 0.93 |
|  | 1 | 1.95 | 0.6 | 1.17 |
|  | 1 | 1.6 | 0.6 | 0.96 |
|  | 2 | 2.3 | 0.6 | 2.76 |
|  | 4 | 1.75 | 0.6 | 4.20 |
|  | 1 | 2.2 | 0.6 | 1.32 |
|  | 2 | 1.7 | 0.6 | 2.04 |
|  | 1 | 2.25 | 0.6 | 1.35 |
|  | 1 | 2.1 | 0.6 | 1.26 |
|  | 1 | 1.65 | 0.6 | 0.99 |
| Tipo VC.T-2.1 | 1 | 0.55 | 0.6 | 0.33 |
|  | 1 | 1.65 | 0.6 | 0.99 |
|  | 2 | 1.45 | 0.6 | 1.74 |
|  | 1 | 1.6 | 0.6 | 0.96 |
|  | 1 | 1.8 | 0.6 | 1.08 |
|  | 1 | 1.75 | 0.6 | 1.05 |
| Tipo VC.T-1.3 | 3 | 0.65 | 0.6 | 1.17 |
|  | 3 | 0.6 | 0.6 | 1.08 |
|  | 1 | 1 | 0.6 | 0.60 |
|  | 1 | 1.4 | 0.6 | 0.84 |
|  | 1 | 0.8 | 0.6 | 0.48 |
|  | 1 | 2.85 | 0.6 | 1.71 |
| Tipo VC.T-2.3 | 1 | 1.5 | 0.6 | 0.90 |
| Tipo CA | 1 | 2.42 | 0.4 | 0.97 |
|  | 1 | 2.52 | 0.4 | 1.01 |
| Subtotal |  |  |  | 1002.07 |
| Total |  |  |  | 1002.07 |

**D03B0020** m³ Horm. en masa cimientos con encof.HM-20/B/20/I.
65.07 m³ × 146.3 = 9519.74
Hormigón en cimientos con hormigón en masa HM-20/B/20/I, para contención de relleno bajo solera, según detalles, incluso encofrado y desencofrado, vertido y curado. s/ EHE-08.

| Código | Ud | Descripción | Rendimiento | Precio | Importe |
|---|---|---|---|---|---|
| M01A0010 | h | Oficial primera | 0.5 | 14.31 | 7.16 |
| M01A0030 | h | Peón | 0.6 | 13.51 | 8.11 |
| E01HCA0010 | m³ | Horm prep HM-20/B/20/I | 1 | 72.86 | 72.86 |
| A05AA0020 | m² | Encofrado y desencofrado de zapatas. (material) | 3.5 | 15.38 | 53.83 |
| E01E0010 | m³ | Agua | 0.045 | 1.84 | 0.08 |
| %003 | % | Costes indirectos | 3 % | 142.04 | 4.26 |
|  |  | Total |  |  | 146.3 |

| Medición | Uds. | Largo | Ancho | Alto | Parcial |
|---|---|---|---|---|---|
| Nivel de cimentación 2 | 1 | 5.05 | 0.55 | 0.6 | 1.67 |
|  | 1 | 16.15 | 0.55 | 0.6 | 5.33 |
|  | 1 | 7.9 | 0.55 | 0.6 | 2.61 |
|  | 3 | 2 | 0.55 | 0.6 | 1.98 |
|  | 2 | 1.9 | 0.55 | 0.6 | 1.25 |
|  | 1 | 6.2 | 0.25 | 0.2 | 0.31 |
|  | 1 | 2.6 | 0.25 | 0.2 | 0.13 |
|  | 1 | 10.55 | 0.25 | 0.2 | 0.53 |
|  | 1 | 4.5 | 0.25 | 0.2 | 0.23 |
| Nivel de cimentación 1 | 2 | 10 | 0.8 | 0.6 | 9.60 |
|  | 1 | 6.85 | 0.55 | 0.6 | 2.26 |
|  | 2 | 5.9 | 0.55 | 0.6 | 3.89 |
|  | 23 | 2.6 | 0.55 | 0.6 | 19.73 |
|  | 2 | 2.5 | 0.55 | 0.6 | 1.65 |
|  | 1 | 6.2 | 0.55 | 0.6 | 2.05 |
|  | 1 | 5.1 | 0.55 | 0.6 | 1.68 |
|  | 1 | 14.75 | 0.55 | 0.6 | 4.87 |
|  | 4 | 1.4 | 0.55 | 0.6 | 1.85 |
|  | 1 | 3 | 0.25 | 0.2 | 0.15 |
|  | 1 | 10 | 0.25 | 0.2 | 0.50 |
|  | 1 | 4 | 0.25 | 0.2 | 0.20 |
|  | 1 | 1.2 | 0.25 | 0.2 | 0.06 |
|  | 1 | 24.9 | 0.25 | 0.2 | 1.25 |
|  | 1 | 25.75 | 0.25 | 0.2 | 1.29 |
| Total |  |  |  |  | 65.07 |

**D03CA0030** m³ Horm.HA-30/F/20/IIa p/ armar en zapatas . (28/03/2009)
229.41 m³ × 153.07 = 35115.79
Hormigón para armar en zapatas aisladas, HA-30/B/20/IIb, incluso elaboración, encofrado y desencofrado, vertido, vibrado y curado, s/EHE-08 y C.T.E. DB SE y DB SE-C.

| Código | Ud | Descripción | Rendimiento | Precio | Importe |
|---|---|---|---|---|---|
| M01A0010 | h | Oficial primera | 0.5 | 14.31 | 7.16 |
| M01A0030 | h | Peón | 0.5 | 13.51 | 6.76 |
| E01HCC0040 | m³ | Horm prep HA-30/B/20/IIa (material; 17/05/2017) | 1.02 | 80.42 | 82.03 |
| E01HE0010 | ud | Incremento (€/m³) en hormigón preparado por consistencia fluída (material; 28/03/2009) | 1 | 4.5 | 4.50 |
| A05AA0020 | m² | Encofrado y desencofrado de zapatas. | 3 | 15.38 | 46.14 |
| QBA0010 | h | Vibrador eléctrico (maquinaria) | 0.3 | 6.46 | 1.94 |
| E01E0010 | m³ | Agua | 0.045 | 1.84 | 0.08 |
| %003 | % | Costes indirectos | 3 % | 148.61 | 4.46 |
|  |  | Total |  |  | 153.07 |

| Medición | Uds. | Largo | Ancho | Alto | Parcial |
|---|---|---|---|---|---|
| Nivel de cimentación 2 |  |  |  |  |  |
| P147 | 1 | 1.7 | 1.7 | 0.5 | 1.45 |
| P167 | 1 | 2 | 1.05 | 0.45 | 0.95 |
| P127 | 1 | 1.4 | 1.4 | 0.85 | 1.67 |
| P128/32 | 2 | 1.8 | 1.8 | 0.6 | 3.89 |
| P109 | 1 | 1.9 | 1.9 | 0.6 | 2.17 |
| P90/94 | 2 | 2.3 | 2.3 | 0.85 | 8.99 |
| P57/93/62 | 3 | 2.4 | 2.4 | 0.85 | 14.69 |
| P129 | 1 | 2 | 2 | 0.5 | 2.00 |
| P110 | 1 | 2.1 | 2.1 | 0.6 | 2.65 |
| P91 | 1 | 2.2 | 2.5 | 0.85 | 4.68 |
| P33 | 1 | 1.8 | 1.8 | 0.85 | 2.75 |
| P154 | 1 | 1.6 | 1.6 | 0.6 | 1.54 |
| P111/130 | 2 | 1.5 | 1.5 | 0.85 | 3.83 |
| P92 | 1 | 1.6 | 1.6 | 0.85 | 2.18 |
| P60/113 | 2 | 1.7 | 1.7 | 0.85 | 4.91 |
| P131/132 | 2 | 1.7 | 1.7 | 0.6 | 3.47 |
| P112 | 1 | 1.9 | 1.9 | 0.85 | 3.07 |
| P61 | 1 | 2.5 | 2.5 | 0.85 | 5.31 |
| P37 | 1 | 1.6 | 1.6 | 0.5 | 1.28 |
| P174 | 1 | 2.3 | 1.15 | 0.85 | 2.25 |
| P177 | 1 | 1.7 | 0.85 | 0.5 | 0.72 |
| P157 | 1 | 1.4 | 1.4 | 0.6 | 1.18 |
| P178 | 1 | 1.2 | 0.65 | 0.4 | 0.31 |
| P133/114 | 2 | 1.1 | 1.1 | 0.4 | 0.97 |
| P95/63 | 2 | 1.5 | 1.5 | 0.4 | 1.80 |
| P77/44/41/64/96/115/135 | 7 | 1 | 1 | 0.4 | 2.80 |
| P79 | 1 | 1.1 | 0.6 | 0.4 | 0.26 |
| P42/65/134/136/116/97/78 | 7 | 0.8 | 0.8 | 0.4 | 1.79 |
| P180 | 1 | 1.1 | 0.55 | 0.4 | 0.24 |
| P181 | 1 | 0.8 | 0.55 | 0.4 | 0.18 |
| P148/149/168/169 | 1 | 3.15 | 3.4 | 0.85 | 9.10 |
| P170/171/150/151 | 2 | 1.5 | 1.3 | 0.6 | 2.34 |
|  | 2 | 2 | 0.9 | 0.6 | 2.16 |
| P152/153/172/173 | 1 | 2 | 1.3 | 0.6 | 1.56 |
|  | 1 | 1.5 | 1.3 | 0.6 | 1.17 |
|  | 2 | 2 | 0.9 | 0.6 | 2.16 |
| P58/59 | 1 | 3 | 2.2 | 0.85 | 5.61 |
| P34/35/36 | 1 | 3.6 | 1.25 | 0.85 | 3.83 |
| P175/176 | 1 | 3.2 | 0.9 | 0.6 | 1.73 |
| P155/156 | 1 | 3.1 | 1.4 | 0.6 | 2.60 |
| P38/39 | 1 | 2.55 | 0.1 | 0.6 | 0.15 |
| Nivel de cimentación 1 |  |  |  |  |  |
| P119/23/49/53/26/29 | 6 | 1.9 | 1.9 | 0.6 | 13.00 |
| P100/81/68/71/74/84/87 | 7 | 2 | 2 | 0.6 | 16.80 |
| P45 | 1 | 1.9 | 1.9 | 0.5 | 1.81 |
| P160 | 1 | 1.9 | 0.85 | 0.6 | 0.97 |
| P140 | 1 | 1.8 | 1.8 | 0.85 | 2.75 |
| P161 | 1 | 2.65 | 1.3 | 0.6 | 2.07 |
| P141/102 | 2 | 1.6 | 1.6 | 0.85 | 4.35 |
| P120 | 1 | 2 | 2 | 0.5 | 2.00 |
| P101 | 1 | 1.9 | 1.9 | 0.85 | 3.07 |
| P82 | 1 | 1.7 | 1.7 | 0.6 | 1.73 |
| P69 | 1 | 1.6 | 1.6 | 0.6 | 1.54 |
| P24 | 1 | 1.7 | 1.7 | 0.85 | 2.46 |
| P121/72/88/75 | 4 | 1.6 | 1.6 | 0.5 | 5.12 |
| P83 | 1 | 1.3 | 1.3 | 0.5 | 0.85 |
| P48/70 | 2 | 1.2 | 1.2 | 0.5 | 1.44 |
| P25/105 | 2 | 1.4 | 1.4 | 0.85 | 3.33 |
| P122 | 1 | 1.8 | 1.8 | 0.5 | 1.62 |
| P103/106 | 2 | 2 | 2 | 0.85 | 6.80 |
| P123/104 | 2 | 2.1 | 2.1 | 0.6 | 5.29 |
| P85/30 | 2 | 1.6 | 1.6 | 0.6 | 3.07 |
| P9 | 1 | 1.9 | 1 | 0.5 | 0.95 |
| P27 | 1 | 1.5 | 1.5 | 0.5 | 1.13 |
| P52/73/86 | 3 | 1.1 | 1.1 | 0.5 | 1.82 |
| P28 | 1 | 1.2 | 1.2 | 0.5 | 0.72 |
| P138/139 | 1 | 1.75 | 1.5 | 0.6 | 1.58 |
| P46/47 | 1 | 2.8 | 1.8 | 0.85 | 4.28 |
| P50/51/54/55 | 2 | 2.7 | 1.7 | 0.6 | 5.51 |
| P7/8 | 1 | 4.3 | 1.15 | 0.85 | 4.20 |
| P158/159 | 1 | 2.7 | 0.95 | 0.7 | 1.80 |
| P142/143/162/163 | 2 | 1.75 | 1.3 | 0.6 | 2.73 |
|  | 2 | 2.45 | 1 | 0.6 | 2.94 |
| P144/145/164/165 | 1 | 2 | 1.3 | 0.6 | 1.56 |
|  | 1 | 1.7 | 1.3 | 0.6 | 1.33 |
|  | 2 | 2 | 1 | 0.6 | 2.40 |
| Total |  |  |  |  | 229.41 |

**ZAPMURO** m³ Horm.HA-30/F/20/IIa p/ armar en zapatas de muros (28/03/2009)
109.94 m³ × 145.15 = 15957.79
Hormigón para armar en zapatas de muros, HA-30/F/20/IIa, incluso elaboración, encofrado y desencofrado, vertido, vibrado y curado, s/EHE-08 y C.T.E. DB SE y DB SE-C.

| Código | Ud | Descripción | Rendimiento | Precio | Importe |
|---|---|---|---|---|---|
| M01A0010 | h | Oficial primera | 0.5 | 14.31 | 7.16 |
| M01A0030 | h | Peón | 0.5 | 13.51 | 6.76 |
| E01HAC0040 | m³ | Horm prep HA-30/B/20/IIa (material; 17/05/2017) | 1.02 | 80.42 | 82.03 |
| E01HE0010 | ud | Incremento (€/m³) en hormigón preparado por consistencia fluída | 1 | 4.5 | 4.50 |
| A05AA0020 | m² | Encofrado y desencofrado de zapatas. | 2.5 | 15.38 | 38.45 |
| QBA0010 | h | Vibrador eléctrico | 0.3 | 6.46 | 1.94 |
| E01E0010 | m³ | Agua | 0.045 | 1.84 | 0.08 |
| %003 | % | Costes indirectos | 3 % | 140.92 | 4.23 |
|  |  | Total |  |  | 145.15 |

| Medición | Uds. | Largo | Ancho | Alto | Parcial |
|---|---|---|---|---|---|
| Nivel de cimentación 2 | 1 | 5.2 | 1 | 0.6 | 3.12 |
|  | 1 | 10.2 | 1 | 0.6 | 6.12 |
|  | 1 | 3.4 | 1 | 0.6 | 2.04 |
|  | 1 | 6.3 | 1 | 0.6 | 3.78 |
|  | 1 | 17.05 | 1 | 0.6 | 10.23 |
|  | 1 | 42.6 | 1.3 | 0.6 | 33.23 |
|  | 1 | 24.4 | 1 | 0.6 | 14.64 |
| Nivel de cimentación 1 | 1 | 2.75 | 1 | 0.6 | 1.65 |
|  | 1 | 23.45 | 1 | 0.6 | 14.07 |
|  | 1 | 27 | 1.3 | 0.6 | 21.06 |
| Total |  |  |  |  | 109.94 |

**D03D0030** m³ Horm. HA-30/F/20/IIa, p/ armar en vigas riostras (28/03/2009)
89.19 m³ × 166.55 = 14854.59
Hormigón para armar en vigas riostras de cimentación, HA-30/F/20/IIa, incluso elaboración, encofrado, desencofrado, vertido, vibrado y curado, s/EHE-08 y C.T.E. DB SE y DB SE-C.

| Código | Ud | Descripción | Rendimiento | Precio | Importe |
|---|---|---|---|---|---|
| M01A0010 | h | Oficial primera | 0.5 | 14.31 | 7.16 |
| M01A0030 | h | Peón | 0.5 | 13.51 | 6.76 |
| E01HAC0040 | m³ | Horm prep HA-30/B/20/IIa | 1.02 | 80.42 | 82.03 |
| E01HE0010 | ud | Incremento (€/m³) en hormigón preparado por consistencia fluída | 1 | 4.5 | 4.50 |
| A05AA0030 | m² | Encofrado y desencofrado en vigas riostras. (material) | 6 | 9.75 | 58.50 |
| QBA0010 | h | Vibrador eléctrico | 0.4 | 6.46 | 2.58 |
| E01E0010 | m³ | Agua | 0.09 | 1.84 | 0.17 |
| %003 | % | Costes indirectos | 3 % | 161.70 | 4.85 |
|  |  | Total |  |  | 166.55 |

| Medición | Uds. | Largo | Ancho | Alto | Parcial |
|---|---|---|---|---|---|
| Nivel de cimentación 2 |  |  |  |  |  |
| Tipo C.3.2. | 2 | 5.15 | 0.4 | 0.4 | 1.65 |
|  | 1 | 5.7 | 0.4 | 0.4 | 0.91 |
|  | 1 | 5.9 | 0.4 | 0.4 | 0.94 |
|  | 1 | 6 | 0.4 | 0.4 | 0.96 |
|  | 1 | 3.35 | 0.4 | 0.4 | 0.54 |
|  | 1 | 3.2 | 0.4 | 0.4 | 0.51 |
|  | 2 | 1.2 | 0.4 | 0.4 | 0.38 |
|  | 2 | 0.75 | 0.4 | 0.4 | 0.24 |
|  | 1 | 3 | 0.4 | 0.4 | 0.48 |
|  | 1 | 3.25 | 0.4 | 0.4 | 0.52 |
|  | 3 | 1.05 | 0.4 | 0.4 | 0.50 |
|  | 2 | 4.4 | 0.4 | 0.4 | 1.41 |
|  | 2 | 4.35 | 0.4 | 0.4 | 1.39 |
|  | 3 | 4.45 | 0.4 | 0.4 | 2.14 |
|  | 1 | 4.5 | 0.4 | 0.4 | 0.72 |
|  | 1 | 4.3 | 0.4 | 0.4 | 0.69 |
|  | 1 | 0.7 | 0.4 | 0.4 | 0.11 |
|  | 3 | 0.8 | 0.4 | 0.4 | 0.38 |
|  | 1 | 1.15 | 0.4 | 0.4 | 0.18 |
|  | 1 | 2.2 | 0.4 | 0.4 | 0.35 |
|  | 1 | 1.8 | 0.4 | 0.4 | 0.29 |
|  | 1 | 2.65 | 0.4 | 0.4 | 0.42 |
|  | 1 | 5 | 0.4 | 0.4 | 0.80 |
|  | 1 | 5.8 | 0.4 | 0.4 | 0.93 |
|  | 1 | 3.45 | 0.4 | 0.4 | 0.55 |
|  | 1 | 3.3 | 0.4 | 0.4 | 0.53 |
|  | 1 | 4.6 | 0.4 | 0.4 | 0.74 |
|  | 2 | 4.2 | 0.4 | 0.4 | 1.34 |
|  | 1 | 4.55 | 0.4 | 0.4 | 0.73 |
|  | 1 | 3.1 | 0.4 | 0.4 | 0.50 |
|  | 2 | 2.85 | 0.4 | 0.4 | 0.91 |
|  | 1 | 3.05 | 0.4 | 0.4 | 0.49 |
|  | 2 | 1.25 | 0.4 | 0.4 | 0.40 |
|  | 1 | 1 | 0.4 | 0.4 | 0.16 |
|  | 6 | 3.2 | 0.4 | 0.4 | 3.07 |
|  | 1 | 3.15 | 0.4 | 0.4 | 0.50 |
|  | 5 | 2.6 | 0.4 | 0.4 | 2.08 |
|  | 5 | 2.4 | 0.4 | 0.4 | 1.92 |
|  | 1 | 2.3 | 0.4 | 0.4 | 0.37 |
|  | 2 | 0.75 | 0.4 | 0.4 | 0.24 |
|  | 2 | 1.65 | 0.4 | 0.4 | 0.53 |
|  | 1 | 0.65 | 0.4 | 0.4 | 0.10 |
|  | 1 | 0.95 | 0.4 | 0.4 | 0.15 |
|  | 1 | 1.6 | 0.4 | 0.4 | 0.26 |
|  | 1 | 1.9 | 0.4 | 0.4 | 0.30 |
|  | 1 | 1.35 | 0.4 | 0.4 | 0.22 |
|  | 2 | 1.55 | 0.4 | 0.4 | 0.50 |
|  | 1 | 2.1 | 0.4 | 0.4 | 0.34 |
|  | 1 | 1.4 | 0.4 | 0.4 | 0.22 |
|  | 1 | 1.85 | 0.4 | 0.4 | 0.30 |
|  | 1 | 1.1 | 0.4 | 0.4 | 0.18 |
|  | 2 | 1.3 | 0.4 | 0.4 | 0.42 |
|  | 1 | 5.3 | 0.4 | 0.4 | 0.85 |
|  | 1 | 2.15 | 0.4 | 0.4 | 0.34 |
|  | 1 | 2.05 | 0.4 | 0.4 | 0.33 |
|  | 1 | 1.45 | 0.4 | 0.4 | 0.23 |
| Tipo VC.T-1.1 | 1 | 1.95 | 0.4 | 0.5 | 0.39 |
|  | 1 | 0.65 | 0.4 | 0.5 | 0.13 |
|  | 6 | 1.05 | 0.4 | 0.5 | 1.26 |
|  | 1 | 1.15 | 0.4 | 0.5 | 0.23 |
|  | 1 | 3.75 | 0.4 | 0.5 | 0.75 |
|  | 1 | 3.95 | 0.4 | 0.5 | 0.79 |
|  | 1 | 3.9 | 0.4 | 0.5 | 0.78 |
| Tipo VC.T-2.1 | 1 | 2.1 | 0.4 | 0.6 | 0.50 |
|  | 1 | 0.4 | 0.4 | 0.6 | 0.10 |
|  | 3 | 0.7 | 0.4 | 0.6 | 0.50 |
|  | 1 | 0.8 | 0.4 | 0.6 | 0.19 |
|  | 1 | 1.95 | 0.4 | 0.6 | 0.47 |
|  | 2 | 1.45 | 0.4 | 0.6 | 0.70 |
|  | 1 | 1.2 | 0.4 | 0.6 | 0.29 |
| Tipo VC.T-2.2 | 1 | 0.45 | 0.4 | 0.6 | 0.11 |
| Tipo VC.T-1.3 | 1 | 4.85 | 0.4 | 0.5 | 0.97 |
|  | 1 | 0.75 | 0.4 | 0.5 | 0.15 |
|  | 1 | 1.25 | 0.4 | 0.5 | 0.25 |
|  | 2 | 1.85 | 0.4 | 0.5 | 0.74 |
|  | 1 | 1.95 | 0.4 | 0.5 | 0.39 |
|  | 3 | 1.05 | 0.4 | 0.5 | 0.63 |
|  | 1 | 4 | 0.4 | 0.5 | 0.80 |
| Tipo VC.T-2.3 | 1 | 1.6 | 0.4 | 0.6 | 0.38 |
| Tipo CA | 1 | 2.42 | 0.2 | 0.4 | 0.19 |
|  | 1 | 2.52 | 0.2 | 0.4 | 0.20 |
| Nivel de cimentación 1 |  |  |  |  |  |
| Tipo C.3.2 | 1 | 3.3 | 0.4 | 0.4 | 0.53 |
|  | 2 | 1.3 | 0.4 | 0.4 | 0.42 |
|  | 1 | 1.9 | 0.4 | 0.4 | 0.30 |
|  | 3 | 5.95 | 0.4 | 0.4 | 2.86 |
|  | 3 | 6.1 | 0.4 | 0.4 | 2.93 |
|  | 3 | 6.15 | 0.4 | 0.4 | 2.95 |
|  | 1 | 5.1 | 0.4 | 0.4 | 0.82 |
|  | 3 | 5.15 | 0.4 | 0.4 | 2.47 |
|  | 1 | 4.55 | 0.4 | 0.4 | 0.73 |
|  | 2 | 4.7 | 0.4 | 0.4 | 1.50 |
|  | 2 | 0.95 | 0.4 | 0.4 | 0.30 |
|  | 3 | 0.7 | 0.4 | 0.4 | 0.34 |
|  | 3 | 0.6 | 0.4 | 0.4 | 0.29 |
|  | 1 | 0.75 | 0.4 | 0.4 | 0.12 |
|  | 4 | 0.8 | 0.4 | 0.4 | 0.51 |
|  | 1 | 2.9 | 0.4 | 0.4 | 0.46 |
|  | 2 | 5.85 | 0.4 | 0.4 | 1.87 |
|  | 3 | 5.2 | 0.4 | 0.4 | 2.50 |
|  | 1 | 4.5 | 0.4 | 0.4 | 0.72 |
|  | 2 | 4.85 | 0.4 | 0.4 | 1.55 |
|  | 1 | 0.65 | 0.4 | 0.4 | 0.10 |
|  | 2 | 0.85 | 0.4 | 0.4 | 0.27 |
|  | 1 | 5.05 | 0.4 | 0.4 | 0.81 |
|  | 4 | 1.5 | 0.4 | 0.4 | 0.96 |
|  | 3 | 1.8 | 0.4 | 0.4 | 0.86 |
|  | 5 | 1.45 | 0.4 | 0.4 | 1.16 |
|  | 6 | 1.4 | 0.4 | 0.4 | 1.34 |
|  | 2 | 2.15 | 0.4 | 0.4 | 0.69 |
|  | 1 | 1.55 | 0.4 | 0.4 | 0.25 |
|  | 1 | 1.95 | 0.4 | 0.4 | 0.31 |
|  | 1 | 1.6 | 0.4 | 0.4 | 0.26 |
|  | 2 | 2.3 | 0.4 | 0.4 | 0.74 |
|  | 4 | 1.75 | 0.4 | 0.4 | 1.12 |
|  | 1 | 2.2 | 0.4 | 0.4 | 0.35 |
|  | 2 | 1.7 | 0.4 | 0.4 | 0.54 |
|  | 1 | 2.25 | 0.4 | 0.4 | 0.36 |
|  | 1 | 2.1 | 0.4 | 0.4 | 0.34 |
|  | 1 | 1.65 | 0.4 | 0.4 | 0.26 |
| Tipo VC.T-2.1 | 1 | 0.55 | 0.4 | 0.6 | 0.13 |
|  | 1 | 1.65 | 0.4 | 0.6 | 0.40 |
|  | 2 | 1.45 | 0.4 | 0.6 | 0.70 |
|  | 1 | 1.6 | 0.4 | 0.6 | 0.38 |
|  | 1 | 1.8 | 0.4 | 0.6 | 0.43 |
|  | 1 | 1.75 | 0.4 | 0.6 | 0.42 |
| Tipo VC.T-1.3 | 3 | 0.65 | 0.4 | 0.5 | 0.39 |
|  | 3 | 0.6 | 0.4 | 0.5 | 0.36 |
|  | 1 | 1 | 0.4 | 0.5 | 0.20 |
|  | 1 | 1.4 | 0.4 | 0.5 | 0.28 |
|  | 1 | 0.8 | 0.4 | 0.5 | 0.16 |
|  | 1 | 2.85 | 0.4 | 0.5 | 0.57 |
| Tipo VC.T-2.3 | 1 | 1.5 | 0.4 | 0.6 | 0.36 |
| Tipo CA | 1 | 2.42 | 0.2 | 0.4 | 0.19 |
|  | 1 | 2.52 | 0.2 | 0.4 | 0.20 |
| Total |  |  |  |  | 89.19 |

**D03EB0060** m³ Horm.HA-30/F/20/IIa p/ armar en muros encof. 2 caras. (28/03/2009)
214.1 m³ × 197.34 = 42250.49
Hormigón para armar en muros de contención, HA-30/F/20/IIa, incluso pilares embebidos en muro, elaboración, encofrado a dos caras, desencofrado, puesto en obra, vibrado y curado, s/EHE-08 y C.T.E. DB SE y DB SE-C.

| Código | Ud | Descripción | Rendimiento | Precio | Importe |
|---|---|---|---|---|---|
| M01A0010 | h | Oficial primera | 0.5 | 14.31 | 7.16 |
| M01A0030 | h | Peón | 0.5 | 13.51 | 6.76 |
| E01HAC0040 | m³ | Horm prep HA-30/B/20/IIa | 1.02 | 80.42 | 82.03 |
| E01HE0010 | ud | Incremento (€/m³) en hormigón preparado por consistencia fluída | 1 | 4.5 | 4.50 |
| A05AB0020 | m² | Encofrado y desencof. en muros a una cara y 3.5 m. alt. (material; 11/01/2012) | 7 | 12.73 | 89.11 |
| QBA0010 | h | Vibrador eléctrico | 0.3 | 6.46 | 1.94 |
| E01E0010 | m³ | Agua | 0.05 | 1.84 | 0.09 |
| %003 | % | Costes indirectos | 3 % | 191.59 | 5.75 |
|  |  | Total |  |  | 197.34 |

| Medición | Uds. | Largo | Ancho | Alto | Parcial |
|---|---|---|---|---|---|
| Nivel de cimentación 2 | 1 | 4.8 | 0.3 | 3.9 | 5.62 |
|  | 1 | 10.45 | 0.3 | 3.9 | 12.23 |
|  | 1 | 3.4 | 0.3 | 3.9 | 3.98 |
|  | 1 | 6.3 | 0.3 | 3.9 | 7.37 |
|  | 1 | 17.05 | 0.3 | 3.9 | 19.95 |
|  | 1 | 9.3 | 0.3 | 3.9 | 10.88 |
|  | 1 | 6.9 | 0.3 | 3.65 | 7.56 |
|  | 1 | 10.55 | 0.3 | 4.1 | 12.98 |
|  | 1 | 6 | 0.3 | 4.7 | 8.46 |
|  | 1 | 10.4 | 0.3 | 3.9 | 12.17 |
|  | 1 | 25.25 | 0.3 | 3.9 | 29.54 |
| Nivel de cimentación 1 | 1 | 1.75 | 0.3 | 4.2 | 2.21 |
|  | 1 | 25.55 | 0.3 | 4.2 | 32.19 |
|  | 1 | 25.75 | 0.3 | 4.2 | 32.45 |
| Aljibes |  |  |  |  |  |
| Contra incendios | 2 | 5.5 | 0.2 | 1.8 | 3.96 |
|  | 2 | 2.8 | 0.2 | 1.8 | 2.02 |
| Agua Fría | 4 | 2.68 | 0.2 | 2.4 | 5.15 |
|  | 4 | 2.8 | 0.2 | 2.4 | 5.38 |
| Total |  |  |  |  | 214.1 |

**D03H0015** kg Acero corrugado B 500 SD, elaborado y colocado. (14/03/2017)
46047.4 kg × 1.07 = 49270.72
Acero en barras corrugadas B 500 SD, en cimientos y estructura, elaborado en taller, incluso colocación y puesta en obra. Se incluye en la medición las mermas por despuntes, regularización de longitudes de solapes, esperas, patillas, armaduras auxiliares y parte proporcional de alambre de atar, s/ EHE-08.

| Código | Ud | Descripción | Rendimiento | Precio | Importe |
|---|---|---|---|---|---|
| A04A0020 | kg | Acero corrugado B 500 SD, elaborado y colocado, con parte proporcional de despuntes. (material; 17/05/2017) | 1 | 1.04 | 1.04 |
| %003 | % | Costes indirectos | 3 % | 1.04 | 0.03 |
|  |  | Total |  |  | 1.07 |

| Medición | Uds. | Largo | Ancho | Parcial |
|---|---|---|---|---|
| En zapatas aisladas | 1 | 229.41 | 50 | 11470.50 |
| En zapatas de muros | 1 | 109.94 | 50 | 5497.00 |
| En vigas riostras | 1 | 89.19 | 110 | 9810.90 |
| En alzado de muros de contención | 1 | 214.1 | 90 | 19269.00 |
| Total |  |  |  | 46047.4 |

## C03 ESTRUCTURAS (11/01/2012)
Importe: 506190.36

**D05E0310** m² Forjado de viguetas in situ, de 30+7cm, HA-30/B/20/IIa
800.69 m² × 61.82 = 49498.66
Forjado de viguetas "in situ" de 30+7 cm de canto, realizado con casetones de hormigón con árido de picón de h=30 cm, interejes de 85 cm. y hormigón HA-30/B/20/IIa en nervios de a=15 cm y capa de compresión de 7 cm de espesor, incluso armadura de acero corrugado en nervios, malla de reparto metálica en capa de compresión, incluso encofrado, desencofrado, apeos, macizado de capiteles, refuerzo de huecos, separadores, vertido del hormigón, vibrado y curado. S/EHE-08 y C.T.E. DB SE y DB SE-AE.

| Código | Ud | Descripción | Rendimiento | Precio | Importe |
|---|---|---|---|---|---|
| M01A0010 | h | Oficial primera | 0.61 | 14.31 | 8.73 |
| M01A0030 | h | Peón | 0.61 | 13.51 | 8.24 |
| E01HCB0040 | m³ | Horm prep HA-25/B/20/IIa (material; 17/05/2017) | 0.205 | 76.91 | 15.77 |
| A04A0020 | kg | Acero corrugado B 500 SD, elaborado y colocado. | 10 | 1.04 | 10.40 |
| E01AB0050 | m² | Malla electros. cuadrícula 20x20 cm,ø 6-6 mm (material) | 1 | 1.82 | 1.82 |
| E13ABA0110 | ud | Bloque horm vibr 70x23,3x30 cm p/forj retic (material; 15/05/2017) | 4.3 | 2.65 | 11.40 |
| E31BH0010 | m² | Alquiler y transp planchada y apeos p/forj retic (material; 17/05/2017) | 1 | 3.3 | 3.30 |
| E13DA0040 | ud | Separ. plást. arm. horiz. D=12-20 r 40 mm (material) | 4 | 0.09 | 0.36 |
| %003 | % | Costes indirectos | 3 % | 60.02 | 1.80 |
|  |  | Total |  |  | 61.82 |

| Medición | Uds. | Largo | Ancho | Parcial |
|---|---|---|---|---|
| Forjado 1 | 1 | 5.7 | 3.1 | 17.67 |
|  | 1 | 1.9 | 3 | 5.70 |
|  | 1 | 1.7 | 3.1 | 5.27 |
|  | 1 | 1.9 | 2.9 | 5.51 |
|  | 1 | 1.9 | 9.8 | 18.62 |
|  | 1 | 7.2 | 3 | 21.60 |
|  | 1 | 6.7 | 3.1 | 20.77 |
|  | 1 | 7.4 | 6.35 | 46.99 |
|  | 1 | 6.4 | 6.4 | 40.96 |
|  | 1 | 5.7 | 3 | 17.10 |
|  | 1 | 5.9 | 9.85 | 58.12 |
|  | 1 | 6.9 | 6.45 | 44.51 |
|  | 1 | 2.3 | 16.4 | 37.72 |
|  | 1 | 2.3 | 2.8 | 6.44 |
|  | 1 | 6.8 | 16.4 | 111.52 |
|  | 1 | 6.8 | 2.8 | 19.04 |
|  | 1 | 5.6 | 3.9 | 21.84 |
|  | 1 | 5.6 | 20.05 | 112.28 |
|  | 1 | 1.8 | 4.35 | 7.83 |
|  | 1 | 1.4 | 4.45 | 6.23 |
|  | 1 | 3.6 | 20.1 | 72.36 |
|  | 1 | 5.75 | 4.45 | 25.59 |
|  | 1 | 3.6 | 16.7 | 60.12 |
|  | 1 | 3.6 | 3.1 | 11.16 |
|  | 1 | 1.85 | 3.1 | 5.74 |
| Total |  |  |  | 800.69 |

**D05CA0030** m³ Horm. HA.30/B/20/IIa, para armar en losas (22/10/2013)
661.14 m³ × 189.08 = 125008.35
Hormigón HA-30/B/20/IIa, para armar en losas planas, incluso elaboración, encofrado, vertido, desencofrado, vibrado y curado, s/EHE-08 y C.T.E. DB SE.

| Código | Ud | Descripción | Rendimiento | Precio | Importe |
|---|---|---|---|---|---|
| M01A0010 | h | Oficial primera | 0.5 | 14.31 | 7.16 |
| M01A0030 | h | Peón | 0.5 | 13.51 | 6.76 |
| E01HAC0040 | m³ | Horm prep HA-30/B/20/IIa | 1.02 | 80.42 | 82.03 |
| A05AF0010 | m² | Encofrado y desencof. de madera en losas. (material; 22/10/2013) | 5 | 16.85 | 84.25 |
| QBA0010 | h | Vibrador eléctrico | 0.5 | 6.46 | 3.23 |
| E01E0010 | m³ | Agua | 0.075 | 1.84 | 0.14 |
| %003 | % | Costes indirectos | 3 % | 183.57 | 5.51 |
|  |  | Total |  |  | 189.08 |

| Medición | Uds. | Largo | Ancho | Alto | Parcial |
|---|---|---|---|---|---|
| Forjado 1 | 1 | 3.4 | 0.95 | 0.22 | 0.71 |
|  | 1 | 16.45 | 1.8 | 0.22 | 6.51 |
|  | 1 | 7.55 | 1.9 | 0.22 | 3.16 |
|  | 2 | 2.4 | 2 | 0.22 | 2.11 |
|  | 1 | 1.5 | 0.7 | 0.37 | 0.39 |
|  | 2 | 4.45 | 1.9 | 0.22 | 3.72 |
|  | 1 | 5.9 | 1.9 | 0.22 | 2.47 |
|  | 1 | 15.95 | 1.85 | 0.22 | 6.49 |
|  | 1 | 3.4 | 0.95 | 0.22 | 0.71 |
|  | 1 | 1.4 | 1.9 | 0.22 | 0.59 |
|  | 1 | 0.2 | 2.5 | 0.22 | 0.11 |
|  | 1 | 1.3 | 2.5 | 0.22 | 0.72 |
|  | 1 | 1.5 | 2.5 | 0.22 | 0.83 |
|  | 1 | 1.1 | 2.5 | 0.22 | 0.61 |
| Forjado 2 | 1 | 1.45 | 1.85 | 0.22 | 0.59 |
|  | 3 | 0.45 | 2.3 | 0.22 | 0.68 |
|  | 1 | 9.45 | 1.9 | 0.22 | 3.95 |
|  | 2 | 16.15 | 1.7 | 0.22 | 12.08 |
|  | 2 | 2.4 | 1.9 | 0.22 | 2.01 |
|  | 2 | 4.45 | 1.9 | 0.22 | 3.72 |
|  | 2 | 4.45 | 1.75 | 0.22 | 3.43 |
|  | 2 | 2.5 | 1.9 | 0.22 | 2.09 |
|  | 2 | 5.9 | 1.9 | 0.22 | 4.93 |
|  | 2 | 3.4 | 0.95 | 0.22 | 1.42 |
|  | 1 | 7.5 | 1.9 | 0.22 | 3.14 |
|  | 1 | 22.35 | 1.75 | 0.22 | 8.60 |
|  | 1 | 1.4 | 1.85 | 0.22 | 0.57 |
|  | 1 | 75.8 | 2.8 | 0.22 | 46.69 |
|  | 3 | 9.95 | 2.8 | 0.22 | 18.39 |
|  | 1 | 8.95 | 2.8 | 0.22 | 5.51 |
|  | 1 | 8.95 | 2.95 | 0.22 | 5.81 |
|  | 1 | 6.95 | 2.95 | 0.22 | 4.51 |
|  | 12 | 9.9 | 2.8 | 0.22 | 73.18 |
|  | 3 | 8.9 | 2.8 | 0.22 | 16.45 |
|  | 1 | 8.9 | 2.95 | 0.22 | 5.78 |
|  | 2 | 8.9 | 2.75 | 0.22 | 10.77 |
|  | 1 | 9.9 | 2.95 | 0.22 | 6.43 |
| Fondo piscina | 1 | 8.3 | 2.8 | 0.22 | 5.11 |
| Pasarela | 1 | 5.1 | 2 | 0.22 | 2.24 |
| Forjado 3 | 1 | 1.45 | 1.85 | 0.22 | 0.59 |
|  | 3 | 0.45 | 2.3 | 0.22 | 0.68 |
|  | 1 | 9.45 | 1.9 | 0.22 | 3.95 |
|  | 2 | 16.15 | 1.7 | 0.22 | 12.08 |
|  | 2 | 2.4 | 1.9 | 0.22 | 2.01 |
|  | 2 | 4.45 | 1.9 | 0.22 | 3.72 |
|  | 2 | 4.45 | 1.75 | 0.22 | 3.43 |
|  | 2 | 2.5 | 1.9 | 0.22 | 2.09 |
|  | 2 | 5.9 | 1.9 | 0.22 | 4.93 |
|  | 2 | 3.4 | 0.95 | 0.22 | 1.42 |
|  | 1 | 7.5 | 1.9 | 0.22 | 3.14 |
|  | 1 | 22.35 | 1.75 | 0.22 | 8.60 |
|  | 3 | 9.95 | 2.8 | 0.22 | 18.39 |
|  | 1 | 8.95 | 2.8 | 0.22 | 5.51 |
|  | 1 | 8.95 | 2.95 | 0.22 | 5.81 |
|  | 12 | 9.9 | 2.8 | 0.22 | 73.18 |
|  | 3 | 8.9 | 2.8 | 0.22 | 16.45 |
|  | 1 | 8.9 | 2.95 | 0.22 | 5.78 |
|  | 2 | 8.9 | 2.75 | 0.22 | 10.77 |
|  | 1 | 9.9 | 2.95 | 0.22 | 6.43 |
|  | 2 | 0.3 | 1.1 | 0.22 | 0.15 |
|  | 1 | 6.25 | 1.9 | 0.22 | 2.61 |
|  | 1 | 9.85 | 2.8 | 0.22 | 6.07 |
|  | 1 | 26.35 | 2.8 | 0.22 | 16.23 |
|  | 3 | 9.9 | 2.8 | 0.22 | 18.30 |
|  | 1 | 5.9 | 2.8 | 0.22 | 3.63 |
| Pasarela | 1 | 5.1 | 2 | 0.22 | 2.24 |
| Forjado 4 | 1 | 16.1 | 1.9 | 0.22 | 6.73 |
|  | 1 | 16.1 | 1.7 | 0.22 | 6.02 |
|  | 1 | 2.4 | 1.9 | 0.22 | 1.00 |
|  | 1 | 4.45 | 1.9 | 0.22 | 1.86 |
|  | 1 | 4.45 | 1.75 | 0.22 | 1.71 |
|  | 1 | 2.5 | 1.9 | 0.22 | 1.05 |
|  | 1 | 5.9 | 1.9 | 0.22 | 2.47 |
|  | 1 | 3.4 | 0.95 | 0.22 | 0.71 |
|  | 1 | 6.2 | 1.9 | 0.22 | 2.59 |
|  | 1 | 16.1 | 1.75 | 0.22 | 6.20 |
|  | 10 | 9.85 | 2.8 | 0.22 | 60.68 |
|  | 3 | 8.85 | 2.8 | 0.22 | 16.35 |
|  | 3 | 8.85 | 2.75 | 0.22 | 16.06 |
|  | 1 | 26.35 | 2.8 | 0.22 | 16.23 |
| Fondo aljibes |  |  |  |  |  |
| Contra incendios | 1 | 5.5 | 2.8 | 0.2 | 3.08 |
| Agua Fría | 2 | 2.68 | 2.8 | 0.2 | 3.00 |
| Total |  |  |  |  | 661.14 |

**D05CB0030** m³ Horm. HA-30/B/20/IIa, para armar en losas inclinadas y de escaleras (22/10/2013)
21.01 m³ × 239.9 = 5040.30
Hormigón HA-30/B/20/IIa, para armar en losas inclinadas y de escalera, incluso elaboración, encofrado y desencofrado, vertido, vibrado y curado, s/EHE-08 y C.T.E. DB SE.

| Código | Ud | Descripción | Rendimiento | Precio | Importe |
|---|---|---|---|---|---|
| M01A0010 | h | Oficial primera | 0.5 | 14.31 | 7.16 |
| M01A0030 | h | Peón | 0.5 | 13.51 | 6.76 |
| E01HCC0040 | m³ | Horm prep HA-30/B/20/IIa | 1.02 | 80.42 | 82.03 |
| A05AF0020 | m² | Encofrado y desencofrado losas inclinadas escalera. (material; 22/10/2013) | 8 | 16.85 | 134.80 |
| QBA0010 | h | Vibrador eléctrico | 0.3 | 6.46 | 1.94 |
| E01E0010 | m³ | Agua | 0.12 | 1.84 | 0.22 |
| %003 | % | Costes indirectos | 3 % | 232.91 | 6.99 |
|  |  | Total |  |  | 239.9 |

| Medición | Uds. | Largo | Ancho | Alto | Parcial |
|---|---|---|---|---|---|
| Forjado 0 | 4 | 3 | 2.5 | 0.2 | 6.00 |
| Escaleras | 1 | 1.6 | 2.3 | 0.2 | 0.74 |
|  | 6 | 1.4 | 2.3 | 0.2 | 3.86 |
|  | 3 | 3.4 | 1.1 | 0.2 | 2.24 |
|  | 2 | 3.7 | 1.1 | 0.2 | 1.63 |
|  | 4 | 3.5 | 1.1 | 0.2 | 3.08 |
|  | 3 | 3.15 | 1.1 | 0.2 | 2.08 |
|  | 1 | 3.75 | 1.1 | 0.2 | 0.83 |
|  | 1 | 2.5 | 1.1 | 0.2 | 0.55 |
| Total |  |  |  |  | 21.01 |

**D05BA0030** m³ Horm. HA-30/B/20/IIa, para armar en vigas planas (11/01/2012)
145.08 m³ × 172.39 = 25010.34
Hormigón HA-30/B/20/IIa, para armar en vigas planas, incluso elaboración, encofrado y desencofrado, vertido, vibrado y curado, s/EHE-08 y C.T.E. DB SE.

| Código | Ud | Descripción | Rendimiento | Precio | Importe |
|---|---|---|---|---|---|
| M01A0010 | h | Oficial primera | 0.5 | 14.31 | 7.16 |
| M01A0030 | h | Peón | 0.5 | 13.51 | 6.76 |
| E01HAC0040 | m³ | Horm prep HA-30/B/20/IIa | 1.02 | 80.42 | 82.03 |
| A05AC0030 | m² | Encofrado y desencofrado vigas planas. (material; 11/01/2012) | 4 | 17.02 | 68.08 |
| QBA0010 | h | Vibrador eléctrico | 0.5 | 6.46 | 3.23 |
| E01E0010 | m³ | Agua | 0.06 | 1.84 | 0.11 |
| %003 | % | Costes indirectos | 3 % | 167.37 | 5.02 |
|  |  | Total |  |  | 172.39 |

| Medición | Uds. | Largo | Ancho | Alto | Parcial |
|---|---|---|---|---|---|
| Forjado 1 |  |  |  |  |  |
| Portico 1/8 | 2 | 3.015 | 0.2 | 0.22 | 0.27 |
| Portico 2 | 1 | 3.115 | 0.2 | 0.22 | 0.14 |
| Portico 3 | 1 | 3.85 | 0.3 | 0.22 | 0.25 |
|  | 1 | 4.98 | 0.2 | 0.22 | 0.22 |
| Portico 4 | 1 | 3.7 | 0.3 | 0.22 | 0.24 |
|  | 1 | 4.9 | 0.2 | 0.22 | 0.22 |
|  | 1 | 6 | 0.35 | 0.37 | 0.78 |
|  | 1 | 2.2 | 0.35 | 0.37 | 0.28 |
|  | 1 | 1.9 | 0.35 | 0.37 | 0.25 |
|  | 1 | 4.1 | 0.35 | 0.37 | 0.53 |
|  | 1 | 2.35 | 0.35 | 0.37 | 0.30 |
| Portico 6/7 | 2 | 4 | 0.3 | 0.22 | 0.53 |
| Portico 9 | 1 | 3.215 | 0.2 | 0.22 | 0.14 |
| Portico 10 | 1 | 3.85 | 0.6 | 0.22 | 0.51 |
|  | 1 | 4.95 | 0.05 | 0.22 | 0.05 |
|  | 1 | 1.65 | 0.6 | 0.22 | 0.22 |
|  | 2 | 6.35 | 0.05 | 0.22 | 0.14 |
| Portico 11 | 2 | 5.07 | 0.05 | 0.22 | 0.11 |
| Portico 12 | 2 | 6.35 | 0.05 | 0.22 | 0.14 |
|  | 1 | 3.7 | 0.6 | 0.22 | 0.49 |
|  | 1 | 1.7 | 0.6 | 0.22 | 0.22 |
|  | 1 | 5.05 | 0.05 | 0.22 | 0.06 |
| Portico 13 | 1 | 6.45 | 0.3 | 0.37 | 0.72 |
|  | 1 | 2.35 | 0.3 | 0.37 | 0.26 |
|  | 1 | 7.9 | 0.3 | 0.37 | 0.88 |
|  | 1 | 6.25 | 0.3 | 0.37 | 0.69 |
|  | 1 | 2.75 | 0.3 | 0.37 | 0.31 |
|  | 1 | 7.53 | 0.3 | 0.37 | 0.84 |
|  | 1 | 6.025 | 0.4 | 0.37 | 0.89 |
|  | 1 | 2.2 | 0.1 | 0.37 | 0.08 |
|  | 1 | 1.9 | 0.3 | 0.37 | 0.21 |
|  | 1 | 4.1 | 0.3 | 0.37 | 0.46 |
|  | 1 | 2.35 | 0.3 | 0.37 | 0.26 |
| Portico 35 | 1 | 3.55 | 0.6 | 0.37 | 0.79 |
|  | 1 | 3.4 | 0.6 | 0.37 | 0.75 |
|  | 1 | 3.55 | 0.6 | 0.37 | 0.79 |
| Portico 45 | 1 | 3.385 | 0.6 | 0.37 | 0.75 |
| Portico 14 | 1 | 2.5 | 0.4 | 0.37 | 0.37 |
|  | 1 | 7.9 | 0.4 | 0.37 | 1.17 |
| Portico 15/16/18/19 | 4 | 2.5 | 0.3 | 0.2 | 0.60 |
| Portico 17 | 1 | 2.5 | 0.4 | 0.37 | 0.37 |
|  | 1 | 8.2 | 0.4 | 0.37 | 1.21 |
| Portico 20 | 1 | 7.25 | 0.4 | 0.37 | 1.07 |
|  | 1 | 6.45 | 0.4 | 0.37 | 0.95 |
| Portico 22 | 1 | 4.45 | 0.3 | 0.37 | 0.49 |
|  | 1 | 2.35 | 0.3 | 0.37 | 0.26 |
| Portico 23 | 1 | 5.35 | 0.3 | 0.37 | 0.59 |
|  | 1 | 5.25 | 0.3 | 0.37 | 0.58 |
| Portico 24 | 1 | 2.95 | 0.3 | 0.22 | 0.19 |
| Portico 25 | 1 | 2.65 | 0.3 | 0.22 | 0.17 |
|  | 1 | 2.3 | 0.3 | 0.22 | 0.15 |
|  | 1 | 3.55 | 0.6 | 0.37 | 0.79 |
| Portico 26 | 1 | 3.9 | 0.4 | 0.37 | 0.58 |
| Portico 27 | 1 | 3.7 | 0.6 | 0.37 | 0.82 |
| Portico 28 | 1 | 3.4 | 0.6 | 0.37 | 0.75 |
|  | 1 | 3.55 | 0.6 | 0.37 | 0.79 |
| Portico 29/31 | 2 | 5.1 | 0.3 | 0.22 | 0.67 |
| Portico 30 | 1 | 3.9 | 0.4 | 0.37 | 0.58 |
| Portico 33 | 1 | 2.65 | 0.3 | 0.22 | 0.17 |
|  | 1 | 2.3 | 0.3 | 0.22 | 0.15 |
|  | 1 | 3.4 | 0.6 | 0.37 | 0.75 |
| Portico 34/36 | 2 | 2.95 | 0.3 | 0.22 | 0.39 |
| Portico 37 | 1 | 2.7 | 0.2 | 0.37 | 0.20 |
| Portico A | 1 | 2.8 | 0.45 | 0.37 | 0.47 |
| Portico 38 | 1 | 4.95 | 0.4 | 0.37 | 0.73 |
| Portico 40 | 1 | 25.45 | 0.7 | 0.37 | 6.59 |
| Portico 42/43 | 2 | 2.95 | 0.3 | 0.22 | 0.39 |
| Portico 44 | 1 | 3.55 | 0.6 | 0.37 | 0.79 |
| Forjado 2 |  |  |  |  |  |
| Portico 1 | 1 | 5.25 | 0.2 | 0.22 | 0.23 |
| Portico 2/4 | 2 | 3.015 | 0.2 | 0.22 | 0.27 |
| Portico 3/5 | 2 | 3.115 | 0.2 | 0.22 | 0.27 |
| Portico 6 | 1 | 5.2 | 0.2 | 0.22 | 0.23 |
| Portico 7 | 1 | 3.7 | 0.3 | 0.22 | 0.24 |
| Portico 12 | 1 | 3.7 | 0.3 | 0.22 | 0.24 |
|  | 1 | 1.85 | 0.5 | 0.22 | 0.20 |
| Portico 13 | 1 | 2.05 | 0.5 | 0.22 | 0.23 |
| Portico 14/15 | 2 | 4 | 0.3 | 0.22 | 0.53 |
| Portico 16/18 | 2 | 4.015 | 0.2 | 0.22 | 0.35 |
| Portico 17/19 | 2 | 3.115 | 0.2 | 0.22 | 0.27 |
| Portico 21/22 | 4 | 5.07 | 0.05 | 0.22 | 0.22 |
| Portico 20 | 1 | 1.9 | 0.6 | 0.22 | 0.25 |
|  | 1 | 4.95 | 0.05 | 0.22 | 0.05 |
|  | 1 | 3.6 | 0.6 | 0.22 | 0.48 |
|  | 2 | 6.35 | 0.05 | 0.22 | 0.14 |
| Portico 23 | 2 | 6.35 | 0.05 | 0.22 | 0.14 |
|  | 1 | 5.4 | 0.6 | 0.22 | 0.71 |
|  | 1 | 5.05 | 0.05 | 0.22 | 0.06 |
| Portico 36/37/38 | 3 | 2.5 | 0.6 | 0.22 | 0.99 |
|  | 6 | 6.95 | 0.05 | 0.22 | 0.46 |
|  | 3 | 1.15 | 0.4 | 0.22 | 0.30 |
| Portico 26 | 1 | 2.9 | 0.6 | 0.22 | 0.38 |
|  | 2 | 7.7 | 0.05 | 0.22 | 0.17 |
| Portico 27/28/29/31/32/33/30/34 | 8 | 2.5 | 0.6 | 0.22 | 2.64 |
|  | 16 | 8.1 | 0.05 | 0.22 | 1.43 |
| Portico 24 | 1 | 2.5 | 0.6 | 0.22 | 0.33 |
|  | 2 | 14.05 | 0.05 | 0.22 | 0.31 |
|  | 1 | 2.4 | 0.6 | 0.22 | 0.32 |
|  | 3 | 14.15 | 0.05 | 0.22 | 0.47 |
|  | 1 | 2.325 | 0.6 | 0.22 | 0.31 |
|  | 1 | 2.35 | 0.6 | 0.22 | 0.31 |
|  | 1 | 2.75 | 0.6 | 0.22 | 0.36 |
|  | 2 | 7.7 | 0.05 | 0.22 | 0.17 |
| Portico 35 | 1 | 2.9 | 0.6 | 0.22 | 0.38 |
|  | 2 | 7.7 | 0.05 | 0.22 | 0.17 |
| Portico 39 | 1 | 2.5 | 0.6 | 0.22 | 0.33 |
|  | 2 | 6.95 | 0.05 | 0.22 | 0.15 |
|  | 1 | 1.15 | 0.4 | 0.22 | 0.10 |
| Portico 43/44 | 2 | 2.5 | 0.6 | 0.22 | 0.66 |
|  | 4 | 7.1 | 0.05 | 0.22 | 0.31 |
| Portico 25 | 1 | 2.5 | 0.6 | 0.22 | 0.33 |
|  | 8 | 7.9 | 0.05 | 0.22 | 0.70 |
|  | 1 | 6.2 | 0.05 | 0.22 | 0.07 |
|  | 1 | 2.4 | 0.6 | 0.22 | 0.32 |
|  | 3 | 6.25 | 0.05 | 0.22 | 0.21 |
|  | 2 | 2.35 | 0.6 | 0.22 | 0.62 |
|  | 1 | 2.75 | 0.6 | 0.22 | 0.36 |
|  | 2 | 7.7 | 0.05 | 0.22 | 0.17 |
| Portico 40 | 1 | 2.9 | 0.6 | 0.22 | 0.38 |
|  | 2 | 7.7 | 0.05 | 0.22 | 0.17 |
| Portico 41 | 1 | 10.6 | 0.3 | 0.22 | 0.70 |
| Portico 42 | 1 | 2.5 | 0.6 | 0.22 | 0.33 |
|  | 2 | 6.95 | 0.05 | 0.22 | 0.15 |
|  | 1 | 7.2 | 0.05 | 0.22 | 0.08 |
|  | 1 | 2.35 | 0.6 | 0.22 | 0.31 |
|  | 2 | 7.1 | 0.05 | 0.22 | 0.16 |
| Portico 47/48 | 2 | 2.45 | 0.5 | 0.22 | 0.54 |
|  | 2 | 7.15 | 0.05 | 0.22 | 0.16 |
| Portico 78/62/68 | 3 | 17.4 | 0.35 | 0.22 | 4.02 |
| Portico 50/51/64/76/75 | 5 | 2.95 | 0.3 | 0.22 | 0.97 |
| Portico 52 | 1 | 7.25 | 0.35 | 0.22 | 0.56 |
| Portico 53/59/66/72 | 4 | 10.6 | 0.35 | 0.22 | 3.26 |
| Portico 54/60/67/73/56/70/57/69 | 8 | 5.2 | 0.3 | 0.22 | 2.75 |
| Portico 55 | 1 | 17.4 | 0.35 | 0.22 | 1.34 |
| Portico 58/65/71 | 3 | 7.2 | 0.35 | 0.22 | 1.66 |
| Portico 61/63/74 | 3 | 2.95 | 0.3 | 0.22 | 0.58 |
| Portico 77 | 4 | 6.35 | 0.05 | 0.22 | 0.28 |
|  | 1 | 3.7 | 0.6 | 0.22 | 0.49 |
|  | 1 | 4.95 | 0.05 | 0.22 | 0.05 |
|  | 1 | 1.65 | 0.6 | 0.22 | 0.22 |
| Portico 80 | 1 | 2.65 | 0.2 | 0.22 | 0.12 |
|  | 1 | 22.8 | 0.35 | 0.22 | 1.76 |
| Forjado 3 |  |  |  |  |  |
| Portico 1 | 1 | 5.25 | 0.2 | 0.22 | 0.23 |
| Portico 2/4/15/17 | 4 | 3.015 | 0.2 | 0.22 | 0.53 |
| Portico 3/5/16/18 | 4 | 3.115 | 0.2 | 0.22 | 0.55 |
| Portico 6 | 1 | 3.7 | 0.3 | 0.22 | 0.24 |
| Portico 11 | 1 | 3.7 | 0.3 | 0.22 | 0.24 |
| Portico 12 | 1 | 2.05 | 0.5 | 0.22 | 0.23 |
| Portico 13 | 1 | 4 | 0.3 | 0.22 | 0.26 |
| Portico 14 | 1 | 4.1 | 0.3 | 0.22 | 0.27 |
| Portico 19 | 1 | 1.9 | 0.6 | 0.22 | 0.25 |
|  | 1 | 4.95 | 0.05 | 0.22 | 0.05 |
|  | 1 | 3.6 | 0.6 | 0.22 | 0.48 |
|  | 2 | 6.35 | 0.05 | 0.22 | 0.14 |
| Portico 20/22 | 4 | 5.07 | 0.05 | 0.22 | 0.22 |
| Portico 36/31/28/25/29 |  |  |  |  |  |
| 30/33/34/35 | 9 | 2.5 | 0.6 | 0.22 | 2.97 |
|  | 18 | 8.1 | 0.05 | 0.22 | 1.60 |
| Portico 21 | 4 | 6.35 | 0.05 | 0.55 | 0.70 |
|  | 1 | 3.7 | 0.6 | 0.22 | 0.49 |
|  | 1 | 4.95 | 0.05 | 0.22 | 0.05 |
| Portico 23 | 2 | 6.35 | 0.05 | 0.22 | 0.14 |
|  | 1 | 5.4 | 0.6 | 0.22 | 0.71 |
|  | 2 | 5.05 | 0.05 | 0.22 | 0.11 |
| Portico 32/37/42 | 3 | 2.9 | 0.6 | 0.22 | 1.15 |
|  | 6 | 7.7 | 0.05 | 0.22 | 0.51 |
| Portico 24 | 1 | 2.5 | 0.6 | 0.22 | 0.33 |
|  | 6 | 7.9 | 0.05 | 0.22 | 0.52 |
|  | 1 | 6.2 | 0.05 | 0.22 | 0.07 |
|  | 1 | 2.4 | 0.6 | 0.22 | 0.32 |
|  | 2 | 6.275 | 0.05 | 0.22 | 0.14 |
|  | 1 | 2.325 | 0.6 | 0.22 | 0.31 |
|  | 1 | 6.25 | 0.05 | 0.22 | 0.07 |
| Portico 63/74/75/53/66/54/65 | 7 | 2.95 | 0.3 | 0.22 | 1.36 |
| Portico 26 | 1 | 2.5 | 0.6 | 0.22 | 0.33 |
|  | 2 | 7.9 | 0.05 | 0.22 | 0.17 |
|  | 1 | 6.25 | 0.05 | 0.22 | 0.07 |
|  | 1 | 2.35 | 0.6 | 0.22 | 0.31 |
|  | 2 | 8.1 | 0.05 | 0.22 | 0.18 |
| Portico 27 | 1 | 2.5 | 0.6 | 0.22 | 0.33 |
|  | 2 | 7.9 | 0.05 | 0.22 | 0.17 |
|  | 1 | 6.25 | 0.05 | 0.22 | 0.07 |
|  | 1 | 2.75 | 0.6 | 0.22 | 0.36 |
|  | 2 | 7.7 | 0.05 | 0.22 | 0.17 |
| Portico 38/39/40/41 | 4 | 2.5 | 0.6 | 0.22 | 1.32 |
|  | 8 | 6.95 | 0.05 | 0.22 | 0.61 |
|  | 4 | 1.15 | 0.4 | 0.22 | 0.40 |
| Portico 43 | 1 | 1.05 | 0.6 | 0.22 | 0.14 |
|  | 2 | 8.6 | 0.05 | 0.22 | 0.19 |
| Portico 44/45/46/47 | 4 | 2.5 | 0.6 | 0.22 | 1.32 |
|  | 8 | 7.1 | 0.05 | 0.22 | 0.62 |
| Portico 48/49/50/51 | 4 | 2.45 | 0.5 | 0.22 | 1.08 |
|  | 4 | 7.15 | 0.05 | 0.22 | 0.31 |
| Portico 55 | 1 | 7.25 | 0.35 | 0.22 | 0.56 |
| Portico 52/78 | 2 | 25.45 | 0.35 | 0.22 | 3.92 |
| Portico 56/68 | 2 | 14 | 0.35 | 0.22 | 2.16 |
| Portico 57/69 | 2 | 4.95 | 0.3 | 0.22 | 0.65 |
|  | 2 | 20.5 | 0.35 | 0.22 | 3.16 |
| Portico 58/59/62/70/71 | 5 | 5.2 | 0.3 | 0.22 | 1.72 |
| Portico 60/72 | 2 | 7.25 | 0.35 | 0.22 | 1.12 |
| Portico 61 | 1 | 10.6 | 0.35 | 0.22 | 0.82 |
| Portico 64 | 1 | 17.4 | 0.35 | 0.22 | 1.34 |
| Portico 67 | 1 | 7.2 | 0.35 | 0.22 | 0.55 |
| Portico 73 | 1 | 4.95 | 0.3 | 0.22 | 0.33 |
|  | 1 | 10.3 | 0.35 | 0.22 | 0.79 |
| Portico 77 | 1 | 10.6 | 0.05 | 0.22 | 0.12 |
| Portico 76 | 1 | 17.1 | 0.35 | 0.22 | 1.32 |
| Forjado 4 |  |  |  |  |  |
| Portico 1/7 | 2 | 3.015 | 0.2 | 0.22 | 0.27 |
| Portico 2/8 | 2 | 3.115 | 0.2 | 0.22 | 0.27 |
| Portico 5 | 1 | 3.7 | 0.3 | 0.22 | 0.24 |
| Portico 6 | 1 | 4 | 0.3 | 0.22 | 0.26 |
| Portico 9 | 1 | 1.9 | 0.6 | 0.22 | 0.25 |
|  | 2 | 4.95 | 0.05 | 0.22 | 0.11 |
|  | 1 | 3.6 | 0.6 | 0.22 | 0.48 |
|  | 2 | 6.35 | 0.05 | 0.22 | 0.14 |
| Portico 10 | 2 | 5.07 | 0.05 | 0.22 | 0.11 |
| Portico 11 | 1 | 3.7 | 0.6 | 0.22 | 0.49 |
|  | 1 | 1.8 | 0.6 | 0.22 | 0.24 |
| Portico 43 | 1 | 18.65 | 0.35 | 0.22 | 1.44 |
| Portico 12 | 1 | 2.5 | 0.6 | 0.22 | 0.33 |
|  | 2 | 7.9 | 0.05 | 0.22 | 0.17 |
|  | 1 | 6.2 | 0.05 | 0.22 | 0.07 |
|  | 1 | 2.4 | 0.6 | 0.22 | 0.32 |
|  | 2 | 14.1 | 0.05 | 0.22 | 0.31 |
|  | 1 | 2.35 | 0.6 | 0.22 | 0.31 |
|  | 2 | 8.1 | 0.05 | 0.22 | 0.18 |
| Portico 13/15/16/17/18 |  |  |  |  |  |
| 19/20/21/22/23 | 10 | 2.5 | 0.6 | 0.22 | 3.30 |
|  | 20 | 8.1 | 0.05 | 0.22 | 1.78 |
| Portico 14 | 1 | 2.5 | 0.6 | 0.22 | 0.33 |
|  | 2 | 7.9 | 0.05 | 0.22 | 0.17 |
|  | 1 | 6.25 | 0.05 | 0.22 | 0.07 |
|  | 1 | 2.35 | 0.6 | 0.22 | 0.31 |
|  | 2 | 8.1 | 0.05 | 0.22 | 0.18 |
| Portico 34 | 1 | 5.25 | 0.3 | 0.22 | 0.35 |
| Portico 24/25/26 | 3 | 2.5 | 0.6 | 0.22 | 0.99 |
|  | 6 | 7.1 | 0.05 | 0.22 | 0.47 |
| Portico 27/28/29 | 3 | 2.45 | 0.5 | 0.22 | 0.81 |
| Portico 30 | 1 | 25.45 | 0.35 | 0.22 | 1.96 |
| Portico 31 | 1 | 7.2 | 0.35 | 0.22 | 0.55 |
| Portico 32 | 1 | 14 | 0.35 | 0.22 | 1.08 |
| Portico 35/38 | 2 | 5.2 | 0.3 | 0.22 | 0.69 |
| Portico 33 | 1 | 4.95 | 0.3 | 0.22 | 0.33 |
|  | 1 | 20.5 | 0.35 | 0.22 | 1.58 |
| Portico 36/42 | 2 | 7.2 | 0.35 | 0.22 | 1.11 |
| Portico 37 | 1 | 10.6 | 0.35 | 0.22 | 0.82 |
| Portico 39/41 | 2 | 2.95 | 0.3 | 0.22 | 0.39 |
| Portico 40 | 1 | 17.4 | 0.35 | 0.22 | 1.34 |
| Total |  |  |  |  | 145.08 |

**D05BB0030** m³ Horm. HA-30/B/20/IIa, para armar en vigas colgadas (11/01/2012)
313.55 m³ × 221.36 = 69407.43
Hormigón HA-30/B/20/IIa, para armar en vigas colgadas, incluso elaboración, encofrado y desencofrado, vertido, vibrado y curado, s/EHE-08 y C.T.E. DB SE.

| Código | Ud | Descripción | Rendimiento | Precio | Importe |
|---|---|---|---|---|---|
| M01A0010 | h | Oficial primera | 0.5 | 14.31 | 7.16 |
| M01A0030 | h | Peón | 0.5 | 13.51 | 6.76 |
| E01HCC0040 | m³ | Horm prep HA-30/B/20/IIa | 1.02 | 80.42 | 82.03 |
| A05AC0020 | m² | Encofrado y desencof. en vigas colgadas. (material; 11/01/2012) | 6 | 19.26 | 115.56 |
| QBA0010 | h | Vibrador eléctrico | 0.5 | 6.46 | 3.23 |
| E01E0010 | m³ | Agua | 0.09 | 1.84 | 0.17 |
| %003 | % | Costes indirectos | 3 % | 214.91 | 6.45 |
|  |  | Total |  |  | 221.36 |

| Medición | Uds. | Largo | Ancho | Alto | Parcial |
|---|---|---|---|---|---|
| Forjado 1 |  |  |  |  |  |
| Portico 3 | 1 | 1.6 | 0.45 | 0.5 | 0.36 |
|  | 1 | 6.38 | 0.45 | 0.5 | 1.44 |
| Portico 4 | 1 | 6.35 | 0.45 | 0.5 | 1.43 |
|  | 1 | 1.7 | 0.45 | 0.5 | 0.38 |
|  | 1 | 6 | 0.35 | 0.37 | 0.78 |
|  | 1 | 2.2 | 0.35 | 0.37 | 0.28 |
|  | 1 | 1.9 | 0.35 | 0.37 | 0.25 |
|  | 1 | 4.1 | 0.35 | 0.37 | 0.53 |
| Portico 5 | 1 | 5.07 | 0.45 | 0.5 | 1.14 |
| Portico 10 | 1 | 4.95 | 0.4 | 0.5 | 0.99 |
|  | 1 | 6.35 | 0.5 | 0.5 | 1.59 |
| Portico 11 | 1 | 5.07 | 0.5 | 0.5 | 1.27 |
| Portico 12 | 1 | 6.35 | 0.5 | 0.5 | 1.59 |
|  | 1 | 5.05 | 0.4 | 0.5 | 1.01 |
| Portico 13 | 1 | 2.2 | 0.4 | 1.42 | 1.25 |
| Portico 35 | 1 | 6.8 | 0.6 | 0.7 | 2.86 |
| Portico 14 | 1 | 6.5 | 0.4 | 0.62 | 1.61 |
| Portico 20 | 1 | 1 | 0.4 | 0.62 | 0.25 |
| Portico 21 | 1 | 1.05 | 0.6 | 0.7 | 0.44 |
|  | 1 | 1.85 | 0.6 | 0.7 | 0.78 |
|  | 1 | 7.7 | 0.6 | 0.7 | 3.23 |
| Portico 28 | 1 | 6.95 | 0.6 | 0.7 | 2.92 |
| Portico 32 | 1 | 7.15 | 0.4 | 0.37 | 1.06 |
| Portico 33 | 1 | 3.4 | 0.4 | 0.62 | 0.84 |
|  | 1 | 7 | 0.4 | 0.62 | 1.74 |
| Portico 37 | 1 | 22.7 | 0.5 | 0.62 | 7.04 |
| Portico 38 | 1 | 20.5 | 0.4 | 1.42 | 11.64 |
|  | 1 | 20.5 | 0.1 | 0.37 | 0.76 |
| Portico 39 | 1 | 5.1 | 0.4 | 1.42 | 2.90 |
|  | 1 | 5.1 | 0.1 | 0.37 | 0.19 |
| Portico 41 | 1 | 17.1 | 0.3 | 0.37 | 1.90 |
|  | 1 | 17.1 | 0.1 | 0.15 | 0.26 |
|  | 1 | 3.55 | 0.3 | 1.47 | 1.57 |
| Portico 44 | 1 | 17.1 | 0.4 | 0.62 | 4.24 |
| Forjado 2 |  |  |  |  |  |
| Portico 7 | 1 | 6.35 | 0.45 | 0.5 | 1.43 |
|  | 1 | 5.1 | 0.2 | 0.3 | 0.31 |
| Portico 8 | 1 | 10.1 | 0.45 | 0.5 | 2.27 |
| Portico 9/11 | 2 | 5.05 | 0.45 | 0.5 | 2.27 |
| Portico 10 | 1 | 8.15 | 0.45 | 0.5 | 1.83 |
| Portico 12 | 1 | 6.35 | 0.45 | 0.5 | 1.43 |
| Portico 21/22 | 2 | 5.07 | 0.5 | 0.5 | 2.54 |
| Portico 20 | 1 | 4.95 | 0.4 | 0.5 | 0.99 |
|  | 1 | 6.35 | 0.5 | 0.5 | 1.59 |
| Portico 23 | 1 | 6.35 | 0.5 | 0.5 | 1.59 |
|  | 1 | 5.05 | 0.4 | 0.5 | 1.01 |
| Portico 36/37/38 | 3 | 6.95 | 0.5 | 0.5 | 5.21 |
| Portico 26 | 1 | 7.7 | 0.5 | 0.5 | 1.93 |
| Portico 27/28/29/31/32/33/30/34 | 8 | 8.1 | 0.5 | 0.5 | 16.20 |
| Portico 24 | 1 | 14.05 | 0.5 | 0.5 | 3.51 |
|  | 1 | 14.15 | 0.5 | 0.5 | 3.54 |
|  | 1 | 7.7 | 0.5 | 0.5 | 1.93 |
| Portico 35 | 1 | 7.7 | 0.5 | 0.5 | 1.93 |
| Portico 39 | 1 | 6.95 | 0.5 | 0.5 | 1.74 |
| Portico 43/44 | 2 | 7.1 | 0.5 | 0.5 | 3.55 |
| Portico 25 | 4 | 7.9 | 0.5 | 0.5 | 7.90 |
|  | 1 | 6.2 | 0.4 | 0.5 | 1.24 |
|  | 3 | 6.25 | 0.4 | 0.5 | 3.75 |
|  | 1 | 7.7 | 0.5 | 0.5 | 1.93 |
| Portico 40 | 1 | 7.7 | 0.5 | 0.5 | 1.93 |
| Portico 42 | 1 | 6.95 | 0.5 | 0.5 | 1.74 |
|  | 1 | 7.2 | 0.4 | 0.5 | 1.44 |
|  | 1 | 7.1 | 0.5 | 0.5 | 1.78 |
| Portico 47/48 | 2 | 7.15 | 0.45 | 0.5 | 3.22 |
| Portico 77 | 2 | 6.35 | 0.5 | 0.5 | 3.18 |
|  | 1 | 4.95 | 0.4 | 0.5 | 0.99 |
| Muretes piscina | 2 | 3.1 | 0.3 | 1.1 | 2.05 |
|  | 2 | 8.25 | 0.3 | 1.1 | 5.45 |
| Forjado 3 |  |  |  |  |  |
| Portico 6 | 1 | 6.35 | 0.45 | 0.5 | 1.43 |
|  | 1 | 5.1 | 0.2 | 0.3 | 0.31 |
| Portico 7 | 1 | 10.1 | 0.45 | 0.5 | 2.27 |
| Portico 8 | 1 | 5.07 | 0.45 | 0.5 | 1.14 |
| Portico 9 | 1 | 8.1 | 0.45 | 0.5 | 1.82 |
| Portico 10 | 1 | 5.07 | 0.45 | 0.5 | 1.14 |
| Portico 11 | 1 | 6.35 | 0.45 | 0.5 | 1.43 |
|  | 1 | 1.7 | 0.45 | 0.5 | 0.38 |
|  | 1 | 5.05 | 0.45 | 0.5 | 1.14 |
| Portico 19 | 1 | 4.95 | 0.4 | 0.5 | 0.99 |
|  | 1 | 6.35 | 0.5 | 0.5 | 1.59 |
| Portico 20/22 | 2 | 5.07 | 0.5 | 0.5 | 2.54 |
| Portico 36/31/28/25/29 |  |  |  |  |  |
| 30/33/34/35 | 9 | 8.1 | 0.5 | 0.5 | 18.23 |
| Portico 21 | 2 | 6.35 | 0.5 | 0.5 | 3.18 |
|  | 1 | 4.95 | 0.4 | 0.5 | 0.99 |
| Portico 23 | 1 | 6.35 | 0.5 | 0.5 | 1.59 |
|  | 1 | 5.05 | 0.5 | 0.5 | 1.26 |
| Portico 32/37/42 | 3 | 7.7 | 0.5 | 0.5 | 5.78 |
| Portico 24 | 3 | 7.9 | 0.5 | 0.5 | 5.93 |
|  | 1 | 6.2 | 0.4 | 0.5 | 1.24 |
|  | 1 | 6.275 | 0.5 | 0.5 | 1.57 |
|  | 1 | 6.25 | 0.4 | 0.5 | 1.25 |
|  | 1 | 10.25 | 0.4 | 0.57 | 2.34 |
|  | 1 | 6.25 | 0.45 | 0.5 | 1.41 |
|  | 1 | 10.45 | 0.4 | 0.57 | 2.38 |
| Portico 26 | 1 | 7.9 | 0.5 | 0.5 | 1.98 |
|  | 1 | 6.25 | 0.4 | 0.5 | 1.25 |
|  | 1 | 8.1 | 0.5 | 0.5 | 2.03 |
| Portico 27 | 1 | 7.9 | 0.5 | 0.5 | 1.98 |
|  | 1 | 6.25 | 0.45 | 0.5 | 1.41 |
|  | 1 | 7.7 | 0.5 | 0.5 | 1.93 |
| Portico 38/39/40/41 | 4 | 6.95 | 0.5 | 0.5 | 6.95 |
| Portico 43 | 1 | 8.6 | 0.5 | 0.5 | 2.15 |
| Portico 44/45/46/47 | 4 | 7.1 | 0.5 | 0.5 | 7.10 |
| Portico 48/49/50/51 | 4 | 7.15 | 0.45 | 0.5 | 6.44 |
| Portico 73 | 1 | 3.4 | 0.3 | 0.57 | 0.58 |
| Portico 77 | 1 | 10.6 | 0.5 | 0.5 | 2.65 |
| Portico 76 | 1 | 3.55 | 0.3 | 0.57 | 0.61 |
| Forjado 4 |  |  |  |  |  |
| Portico 3 | 1 | 16.8 | 0.45 | 0.5 | 3.78 |
| Portico 4 | 1 | 5.04 | 0.45 | 0.5 | 1.13 |
| Portico 5 | 1 | 6.35 | 0.45 | 0.5 | 1.43 |
|  | 1 | 6.75 | 0.45 | 0.5 | 1.52 |
| Portico 9 | 1 | 4.95 | 0.5 | 0.5 | 1.24 |
|  | 1 | 6.35 | 0.5 | 0.5 | 1.59 |
| Portico 10 | 1 | 5.07 | 0.5 | 0.5 | 1.27 |
| Portico 11 | 1 | 6.35 | 0.5 | 0.5 | 1.59 |
|  | 1 | 4.95 | 0.5 | 0.5 | 1.24 |
| Portico 12 | 1 | 7.9 | 0.5 | 0.5 | 1.98 |
|  | 1 | 6.2 | 0.4 | 0.5 | 1.24 |
|  | 1 | 14.1 | 0.5 | 0.5 | 3.53 |
|  | 1 | 8.1 | 0.5 | 0.5 | 2.03 |
| Portico 13/15/16/17/18 |  |  |  |  |  |
| 19/20/21/22/23 | 10 | 8.1 | 0.5 | 0.5 | 20.25 |
| Portico 14 | 1 | 7.9 | 0.5 | 0.5 | 1.98 |
|  | 1 | 6.25 | 0.4 | 0.5 | 1.25 |
|  | 1 | 8.1 | 0.5 | 0.5 | 2.03 |
| Portico 24/25/26 | 3 | 7.1 | 0.5 | 0.5 | 5.33 |
| Portico 27/28/29 | 3 | 7.15 | 0.45 | 0.5 | 4.83 |
| Total |  |  |  |  | 313.55 |

**D05AA0030** m³ Horm. HA-30/B/20/IIa, para armar en pilares (11/01/2012)
185.48 m³ × 296.23 = 54944.74
Hormigón HA-30/B/20/IIa, para armar en pilares, incluso elaboración, encofrado, desencofrado, vertido, vibrado y curado, s/EHE-08 y C.T.E. DB SE.

| Código | Ud | Descripción | Rendimiento | Precio | Importe |
|---|---|---|---|---|---|
| M01A0010 | h | Oficial primera | 0.5 | 14.31 | 7.16 |
| M01A0030 | h | Peón | 0.5 | 13.51 | 6.76 |
| E01HCC0040 | m³ | Horm prep HA-30/B/20/IIa | 1.02 | 80.42 | 82.03 |
| A05AD0030 | m² | Encofrado y desencof. en pilares con paneles metálicos. (material; 11/01/2012) | 12 | 15.64 | 187.68 |
| QBA0010 | h | Vibrador eléctrico | 0.5 | 6.46 | 3.23 |
| E01E0010 | m³ | Agua | 0.18 | 1.84 | 0.33 |
| E31CD0030 | ud | Andamio para interiores verticales. (material) | 0.015 | 27.05 | 0.41 |
| %003 | % | Costes indirectos | 3 % | 287.60 | 8.63 |
|  |  | Total |  |  | 296.23 |

| Medición | Uds. | Largo | Ancho | Alto | Parcial |
|---|---|---|---|---|---|
| Cimentación-Forjado 0 |  |  |  |  |  |
| P.35/37/38/40/63/ |  |  |  |  |  |
| 95/114/133/134/179/ |  |  |  |  |  |
| 41/64/77/96/115/135/ |  |  |  |  |  |
| 180/42/136/181/65/ |  |  |  |  |  |
| 78/97/116/ | 24 | 0.3 | 0.3 | 0.4 | 0.86 |
| P.32/33/36/90/ | 4 | 0.4 | 0.3 | 0.4 | 0.19 |
| P.34 | 1 | 0.3 | 0.5 | 0.4 | 0.06 |
| P.39/91/ | 2 | 0.3 | 0.6 | 0.4 | 0.14 |
| P.57 | 1 | 0.4 | 0.5 | 0.4 | 0.08 |
| P.58 | 1 | 0.3 | 0.4 | 0.4 | 0.05 |
| P.59 | 1 | 0.3 | 0.55 | 0.4 | 0.07 |
| P.60/92/ | 2 | 0.4 | 0.4 | 0.4 | 0.13 |
| P.61/93/ | 2 | 0.6 | 0.4 | 0.4 | 0.19 |
| P.62/94 | 2 | 0.5 | 0.45 | 0.4 | 0.18 |
| Forjado 0-Forjado 1 |  |  |  |  |  |
| P.23/32/33/36/45/49/53/123 | 8 | 0.4 | 0.3 | 3.5 | 3.36 |
| P.24/25 | 2 | 0.3 | 0.3 | 3.5 | 0.63 |
| P.7/28/48/52/83/86 | 6 | 0.3 | 0.3 | 3.5 | 1.89 |
| P.9/27/30/69/72/75/82/88 | 8 | 0.3 | 0.3 | 3.5 | 2.52 |
| P.8 | 1 | 0.3 | 0.3 | 3.5 | 0.32 |
| P.26/29 | 2 | 0.4 | 0.3 | 3.5 | 0.84 |
| P.34 | 1 | 0.3 | 0.5 | 3.5 | 0.53 |
| P.35/37/38 | 3 | 0.3 | 0.3 | 3.5 | 0.95 |
| P.39 | 1 | 0.3 | 0.6 | 3.5 | 0.63 |
| P.40/63/95/114 | 4 | 0.3 | 0.3 | 3.05 | 1.10 |
| P.133/134/179/178 | 4 | 0.3 | 0.3 | 2.7 | 0.97 |
| P.41/64/77/96/115 |  |  |  |  |  |
| 135/136/180/181/42 | 10 | 0.3 | 0.3 | 3.05 | 2.75 |
| P.46/47/50/51/54/55 | 6 | 0.3 | 0.3 | 3.5 | 1.89 |
| P.57 | 1 | 0.4 | 0.5 | 3.5 | 0.70 |
| P.58 | 1 | 0.3 | 0.4 | 3.5 | 0.42 |
| P.59 | 1 | 0.3 | 0.55 | 3.5 | 0.58 |
| P.60/92 | 2 | 0.4 | 0.4 | 3.5 | 1.12 |
| P.61 |  | 0.6 | 0.4 | 3.5 | 0.84 |
| P.62 | 1 | 0.5 | 0.45 | 3.5 | 0.79 |
| P.65/78/97/116/85 | 5 | 0.3 | 0.3 | 3.05 | 1.37 |
| P.68/71/74/84 | 4 | 0.4 | 0.3 | 3.5 | 1.68 |
| P.70/73 | 2 | 0.3 | 0.3 | 3.5 | 0.63 |
| P. 81/87/100/90 | 4 | 0.4 | 0.3 | 3.5 | 1.68 |
| P.91 | 1 | 0.3 | 0.6 | 3.5 | 0.63 |
| P. 93 | 1 | 0.6 | 0.4 | 3.5 | 0.84 |
| P. 94 | 1 | 0.5 | 0.45 | 3.5 | 0.79 |
| P.101/102/103/104/106 | 5 | 0.4 | 0.3 | 3.5 | 2.10 |
| P.109/128/110/111/112/131/ | 6 | 0.4 | 0.3 | 3.5 | 2.52 |
| P. 113 | 1 | 0.35 | 0.6 | 3.5 | 0.74 |
| P. 119/122/120/121/129/ | 5 | 0.4 | 0.3 | 3.5 | 2.10 |
| P. 127/130 | 2 | 0.3 | 0.3 | 3.5 | 0.63 |
| P.132 | 1 | 0.35 | 0.4 | 3.5 | 0.49 |
| P. 139/140/141/142/143 |  |  |  |  |  |
| 144/145/162/165 | 9 | 0.3 | 0.3 | 3.5 | 2.84 |
| P. 147/148/149/150/151/ |  |  |  |  |  |
| 152/153/154/155/156 | 10 | 0.3 | 0.3 | 3.5 | 3.15 |
| P.157 | 1 | 0.35 | 0.4 | 3.5 | 0.49 |
| P.160/163/164 | 3 | 0.3 | 0.3 | 3.5 | 0.95 |
| P.161/168/169 | 3 | 0.35 | 0.3 | 3.5 | 1.10 |
| P. 166/167/170/174/171 |  |  |  |  |  |
| 172/173/175/176/177 | 10 | 0.3 | 0.3 | 3.5 | 3.15 |
| Forjado 1-Forjado 2 |  |  |  |  |  |
| P.Ap1/Ap2/Ap3/Ap5/Ap6/Ap8 | 6 | 0.3 | 0.3 | 3.65 | 1.97 |
| P.Ap4/Ap7 | 2 | 0.4 | 0.3 | 3.65 | 0.88 |
| P.105/8 | 2 | 0.3 | 0.3 | 3.65 | 0.66 |
| P.9/27/30/69/72/75/82/88/ |  |  |  |  |  |
| 46/47/50/51/54/55/58/59/60 | 17 | 0.3 | 0.3 | 3.65 | 5.58 |
| P.7/28/48/52/53/83/86 | 7 | 0.3 | 0.3 | 3.65 | 2.30 |
| P.10/31/56/89/11/12 | 6 | 0.3 | 0.3 | 3.65 | 1.97 |
| P.14/17 | 2 | 1.9 | 0.3 | 3.65 | 4.16 |
| P.15 | 1 | 1 | 0.3 | 3.65 | 1.10 |
| P.24/25 | 2 | 0.3 | 0.3 | 3.65 | 0.66 |
| P.23/26/29/32 | 4 | 0.4 | 0.3 | 3.65 | 1.75 |
| P.33/34/35/37/38/39 | 6 | 0.3 | 0.3 | 3.65 | 1.97 |
| P.45/49/53/123/57/61 | 6 | 0.4 | 0.3 | 3.65 | 2.63 |
| P.68/71/74/84 | 4 | 0.4 | 0.3 | 3.65 | 1.75 |
| P.70/73/76 | 3 | 0.3 | 0.3 | 3.65 | 0.99 |
| P.81/87/100/90 | 4 | 0.4 | 0.3 | 3.65 | 1.75 |
| P.85/91 | 2 | 0.2 | 0.3 | 3.65 | 0.44 |
| P.93/101/102/103/104/ |  |  |  |  |  |
| 105/107/125/126 | 9 | 0.4 | 0.3 | 3.65 | 3.94 |
| P.94/108/11/113/ | 4 | 0.3 | 0.3 | 3.65 | 1.31 |
| P.109/128/112/110 | 4 | 0.4 | 0.3 | 3.65 | 1.75 |
| P.127/130/132 | 3 | 0.3 | 0.3 | 3.65 | 0.99 |
| P.119/122/120/121/129/131 | 6 | 0.4 | 0.3 | 3.65 | 2.63 |
| P.124 | 1 | 0.35 | 0.3 | 3.65 | 0.38 |
| P.139/140/162/165/141/ |  |  |  |  |  |
| 142/143/144/145 | 9 | 0.3 | 0.3 | 3.65 | 2.96 |
| P.161/169 | 2 | 0.35 | 0.3 | 3.65 | 0.77 |
| P.146/147/148/149/150/151/ |  |  |  |  |  |
| 152/153/154/155/156/157/159/ |  |  |  |  |  |
| 160/163/164/166/167/168/170/ |  |  |  |  |  |
| 171/172/173/174/175/176/177 | 27 | 0.3 | 0.3 | 3.65 | 8.87 |
| Forjado 2-Forjado 3 |  |  |  |  |  |
| P. Ap1/Ap3/Ap5/Ap6/Ap8 | 5 | 0.3 | 0.3 | 3.6 | 1.62 |
| P.Ap4/Ap7 | 2 | 0.4 | 0.3 | 3.65 | 0.88 |
| P.1/2/3/105/4/5/8/6/9/27/30/83/ |  |  |  |  |  |
| 69/72/75/82/88/7/28/48/52/86/ | 22 | 0.3 | 0.3 | 3.15 | 6.24 |
| P.10/31/56/89/11/12 | 6 | 0.3 | 0.3 | 3.65 | 1.97 |
| P.14/17 | 2 | 1.4 | 0.3 | 3.65 | 3.07 |
| P.15/ | 1 | 0.3 | 0.3 | 3.65 | 0.33 |
| P.22/44/67/80/99/138/24/25 | 8 | 0.3 | 0.3 | 3.15 | 2.27 |
| P.23/45/49/53/123 | 5 | 0.4 | 0.3 | 3.15 | 1.89 |
| P. 26/29 | 2 | 0.4 | 0.3 | 3.15 | 0.76 |
| P.32 | 1 | 0.4 | 0.3 | 3.65 | 0.44 |
| P. 33/34/39 | 3 | 0.3 | 0.3 | 3.65 | 0.99 |
| P. 57/61 | 2 | 0.4 | 0.3 | 3.65 | 0.88 |
| P. 46/47/51/55/50/54/ | 6 | 0.3 | 0.3 | 3.15 | 1.70 |
| P.58/59/60/62/92 | 5 | 0.3 | 0.3 | 3.65 | 1.64 |
| P. 68/71/74/84 | 4 | 0.4 | 0.3 | 3.15 | 1.51 |
| P. 70/73/85/101/102/118 | 6 | 0.3 | 0.3 | 3.15 | 1.70 |
| P. 76/91/94 | 3 | 0.3 | 0.3 | 3.65 | 0.99 |
| P. 81/87/100 | 3 | 0.4 | 0.3 | 3.15 | 1.13 |
| P. 90/93 | 2 | 0.4 | 0.3 | 3.65 | 0.88 |
| P. 103/104/106/107/125/126 | 6 | 0.4 | 0.3 | 3.15 | 2.27 |
| P. 108/111/113/ | 3 | 0.3 | 0.3 | 3.65 | 0.99 |
| P. 109/128/110/112 | 4 | 0.4 | 0.3 | 3.65 | 1.75 |
| P. 119/120/121/122 | 4 | 0.4 | 0.3 | 3.15 | 1.51 |
| P. 124 | 1 | 0.35 | 0.3 | 3.15 | 0.33 |
| P. 129/131 | 2 | 0.4 | 0.3 | 3.65 | 0.88 |
| P. 127/130/132 | 3 | 0.3 | 0.3 | 3.65 | 0.99 |
| P. 139/140/141/142/143/ |  |  |  |  |  |
| 144/145/162/165 | 9 | 0.3 | 0.3 | 3.15 | 2.55 |
| P. 146/147/148/149/150/151/152/ |  |  |  |  |  |
| 153/154/155/156/157/158/159/ |  |  |  |  |  |
| 160/163/164/166/167/168/170/ |  |  |  |  |  |
| 174/171/172/173/175/176/177 | 28 | 0.3 | 0.3 | 3.15 | 7.94 |
| P.161/169 | 2 | 0.35 | 0.3 | 3.15 | 0.66 |
| Forjado 3-Forjado 4 |  |  |  |  |  |
| P. 1/2/3/105/4/5/8/6/9/27/30/69/ |  |  |  |  |  |
| 72/75/82/88/7/28/48/52/83/86/ | 22 | 0.3 | 0.3 | 3.15 | 6.24 |
| P. 22/44/67/80/99/138/24/25 | 8 | 0.3 | 0.3 | 3.15 | 2.27 |
| P. 26/29/45/49/53/123/23 | 7 | 0.4 | 0.3 | 3.15 | 2.65 |
| P. 46/47/51/55/50/54 | 6 | 0.3 | 0.3 | 3.15 | 1.70 |
| P. 68/71/74/84/81/87/100 | 7 | 0.4 | 0.3 | 3.15 | 2.65 |
| P. 70/73/85/101/102 | 5 | 0.3 | 0.3 | 3.15 | 1.42 |
| P. 103/104/106/107/125/126 | 6 | 0.4 | 0.3 | 3.15 | 2.27 |
| P. 118/124 | 2 | 0.3 | 0.3 | 3.15 | 0.57 |
| P. 119/120/121/122 | 4 | 0.4 | 0.3 | 3.15 | 1.51 |
| P. 139/140/141/142/143/144/145/ |  |  |  |  |  |
| 162/165/146/147/148/149 | 13 | 0.3 | 0.3 | 3.15 | 3.69 |
| P. 161/169 | 2 | 0.35 | 0.3 | 3.15 | 0.66 |
| P. 158/159/160/163/164/166/167/168 | 8 | 0.3 | 0.3 | 3.15 | 2.27 |
| Total |  |  |  |  | 185.48 |

**D03H0015** kg Acero corrugado B 500 SD, elaborado y colocado.
165682.75 kg × 1.07 = 177280.54

| Medición | Uds. | Largo | Ancho | Parcial |
|---|---|---|---|---|
| En losas planas | 1 | 661.14 | 100 | 66114.00 |
| En losas inclinadas | 1 | 21.01 | 110 | 2311.10 |
| En vigas planas | 1 | 145.08 | 115 | 16684.20 |
| En vigas colgadas | 1 | 313.55 | 115 | 36058.25 |
| En pilares | 1 | 185.48 | 240 | 44515.20 |
| Total |  |  |  | 165682.75 |

## C04 ALBAÑILERÍA Y CERRAMIENTOS DE FACHADA (28/04/2010)
Importe: 261946.47

**D07AA0080** m² Fábrica bl.hueco doble cámara 15x25x50 cm (28/04/2010)
3552.12 m² × 21.52 = 76441.62
Fábrica de bloques huecos con doble cámara de hormigón vibrado de 15 cm de espesor (15x25x50), en cerramientos de fachada, con marcado CE, categoría I según UNE-EN 771-3, recibidos con mortero industrial M 2,5, con marcado CE s/UNE-EN 998-2, incluso replanteo aplomado, nivelado, humedecido, grapas metálicas de unión a la estructura, ejecución de jambas y encuentros y parte proporcional de armadura de refuerzo de acero B 400 S. En medición no se descontarán huecos por dinteles.

| Código | Ud | Descripción | Rendimiento | Precio | Importe |
|---|---|---|---|---|---|
| M01A0010 | h | Oficial primera | 0.34 | 14.31 | 4.87 |
| M01A0030 | h | Peón | 0.34 | 13.51 | 4.59 |
| E10AC0030 | ud | Bloque de hormigón de áridos de picón 15x25x50 cm doble cámara, CE cat. I (material; 15/05/2017) | 8.4 | 1.04 | 8.74 |
| A02A0120 | m³ | Mortero industrial M 2,5 (material; 28/04/2010) | 0.014 | 172.81 | 2.42 |
| E10CB0010 | m | Fleje metálico perforado. (material) | 0.5 | 0.16 | 0.08 |
| A04A0010 | kg | Acero corrugado B 400 S, elaborado y colocado. (material) | 0.15 | 1.07 | 0.16 |
| E31CD0030 | ud | Andamio para interiores verticales. | 0.001 | 27.05 | 0.03 |
| %003 | % | Costes indirectos | 3 % | 20.89 | 0.63 |
|  |  | Total |  |  | 21.52 |

| Medición | Uds. | Largo | Alto | Parcial |
|---|---|---|---|---|
| Planta Sótano |  |  |  |  |
| Fachada Volcán Arenas | 1 | 4.65 | 3.125 |  |
|  | 1 | 1.35 | 3.13 |  |
|  | 2 | 5.9 | 3.13 |  |
|  | 1 | 3.9 | 3.13 |  |
|  | 1 | 4.6 | 3.13 |  |
|  | 1 | 1.4 | 3.13 |  |
|  | 1 | 5.6 | 3.13 |  |
|  | 2 | 1.9 | 3.13 |  |
|  | 1 | 1.6 | 3.13 |  |
|  | 1 | 3.8 | 3.13 |  |
| Planta Baja |  |  |  |  |
| Fachada Volcán Arenas | 1 | 1.45 | 3.65 |  |
|  | 2 | 4.65 | 3.65 |  |
|  | 1 | 3.25 | 3.65 |  |
|  | 4 | 5.9 | 3.65 |  |
|  | 1 | 4.5 | 3.65 |  |
|  | 1 | 1.3 | 3.65 |  |
|  | 1 | 4.45 | 3.65 |  |
|  | 1 | 6.3 | 3.65 |  |
|  | 1 | 5.9 | 3.65 |  |
| Patios. Diente 1 | 4 | 3.1 | 3.65 |  |
|  | 1 | 0.7 | 3.65 |  |
|  | 1 | 6.9 | 3.65 |  |
| Diente 2 | 4 | 3.1 | 3.65 |  |
|  | 1 | 5.9 | 3.65 |  |
|  | 5 | 3.1 | 3.65 |  |
|  | 1 | 0.7 | 3.65 |  |
| Diente 3 | 10 | 3.1 | 3.65 |  |
|  | 1 | 5.9 | 3.65 |  |
|  | 1 | 0.7 | 3.65 |  |
| Diente 4 | 10 | 3.1 | 3.65 |  |
|  | 1 | 5.9 | 3.65 |  |
|  | 1 | 0.7 | 3.65 |  |
| Diente 5 | 11 | 3.1 | 3.65 |  |
|  | 1 | 2 | 3.65 |  |
|  | 1 | 2.2 | 3.65 |  |
| Fachada Volcán Corona | 2 | 2 | 3.65 |  |
|  | 2 | 6.7 | 3.65 |  |
|  | 2 | 0.6 | 3.65 |  |
|  | 2 | 2.95 | 3.65 |  |
| Planta Primera |  |  |  |  |
| Fachada Volcán Arenas | 1 | 1.45 | 3.28 |  |
|  | 1 | 4.65 | 3.28 |  |
|  | 1 | 3.25 | 3.28 |  |
|  | 4 | 5.9 | 3.28 |  |
|  | 2 | 4.5 | 3.28 |  |
|  | 1 | 4.65 | 3.28 |  |
|  | 1 | 1.3 | 3.28 |  |
|  | 1 | 1.4 | 3.28 |  |
|  | 1 | 4.6 | 3.28 |  |
| Fachada Volcán Tinguatón | 1 | 2.2 | 3.28 |  |
|  | 1 | 2 | 3.28 |  |
|  | 6 | 3.1 | 3.28 |  |
| Patios. Diente 1 | 1 | 5.8 | 3.28 |  |
|  | 6 | 3.1 | 3.28 |  |
|  | 1 | 0.7 | 3.28 |  |
| Diente 2 | 11 | 3.1 | 3.28 |  |
|  | 1 | 5.9 | 3.28 |  |
| Diente 3 | 11 | 3.1 | 3.28 |  |
|  | 1 | 5.9 | 3.28 |  |
|  | 1 | 0.7 | 3.28 |  |
| Diente 4 | 11 | 3.1 | 3.65 |  |
|  | 1 | 5.9 | 3.65 |  |
|  | 1 | 0.7 | 3.65 |  |
| Diente 5 | 5 | 3.1 | 3.65 |  |
| Fachada La Brega | 1 | 2.2 | 3.65 |  |
|  | 1 | 2 | 3.65 |  |
|  | 6 | 3.1 | 3.65 |  |
| Fachada Volcán Corona | 3 | 2 | 3.28 |  |
|  | 3 | 6.7 | 3.28 |  |
|  | 2 | 0.6 | 3.65 |  |
|  | 2 | 3.8 | 3.65 |  |
|  | 1 | 2 | 3.65 |  |
|  | 1 | 6.7 | 3.65 |  |
| Planta Segunda |  |  |  |  |
| Fachada Volcán Arenas | 1 | 1.45 | 3.28 |  |
|  | 2 | 4.65 | 3.28 |  |
|  | 1 | 3.25 | 3.28 |  |
|  | 2 | 5.9 | 3.28 |  |
|  | 1 | 4.5 | 3.28 |  |
|  | 1 | 1.3 | 3.28 |  |
| Fachada Volcán Tinguatón | 1 | 2.2 | 3.28 |  |
|  | 1 | 2 | 3.28 |  |
|  | 6 | 3.1 | 3.28 |  |
| Patios. Diente 1 | 1 | 5.8 | 3.28 |  |
|  | 6 | 3.1 | 3.28 |  |
|  | 1 | 0.7 | 3.28 |  |
| Diente 2 | 11 | 3.1 | 3.28 |  |
|  | 1 | 5.9 | 3.28 |  |
|  | 1 | 0.7 | 3.28 |  |
| Diente 3 | 5 | 3.1 | 3.28 |  |
| Fachada La Brega | 1 | 2.2 | 3.28 |  |
|  | 1 | 2 | 3.28 |  |
|  | 6 | 3.1 | 3.28 |  |
|  | 1 | 0.7 | 3.28 |  |
| Fachada Volcán Corona | 3 | 2 | 3.28 |  |
|  | 3 | 6.7 | 3.28 |  |
| División entre resto de zonas |  |  |  |  |
| Planta Baja. Diente 1 | 2 | 7.6 | 3.5 |  |
|  | 1 | 6.6 | 3.5 |  |
|  | 1 | 2 | 3.5 |  |
|  | 1 | 0.7 | 3.5 |  |
|  | 1 | 3.3 | 3.5 |  |
|  | 3 | 3.1 | 3.5 |  |
| Diente 2 | 1 | 7.6 | 3.5 |  |
|  | 1 | 3.3 | 3.5 |  |
| Diente 3 | 1 | 7.6 | 3.5 |  |
|  | 1 | 3.3 | 3.5 |  |
| Diente 4 | 1 | 7.6 | 3.5 |  |
|  | 1 | 3.3 | 3.5 |  |
| Planta Primera. Diente 4 | 2 | 7.6 | 3.5 |  |
|  | 1 | 6.6 | 3.5 |  |
|  | 1 | 3.3 | 3.5 |  |
| División entre baños y habitaciones |  |  |  |  |
| Planta Primera. Diente 1 | 3 | 2.6 | 3.13 |  |
|  | 6 | 1.3 | 3.13 |  |
| Diente 2 | 3 | 2.6 | 3.13 |  |
|  | 1 | 3.7 | 3.13 |  |
|  | 5 | 1.3 | 3.13 |  |
| Diente 3 | 3 | 2.6 | 3.13 |  |
|  | 6 | 1.3 | 3.13 |  |
| Planta Segunda. Diente 1 | 3 | 2.6 | 3.13 |  |
|  | 6 | 1.3 | 3.13 |  |
| Diente 2 | 3 | 2.6 | 3.13 |  |
|  | 1 | 3.7 | 3.13 |  |
|  | 5 | 1.3 | 3.13 |  |
| Diente 3 | 3 | 2.6 | 3.13 |  |
|  | 6 | 1.3 | 3.13 |  |
| División entre baños y armarios |  |  |  |  |
| Planta Primera. Diente 1 | 6 | 2 | 3.13 |  |
| Diente 2 | 5 | 2 | 3.13 |  |
| Diente 3 | 6 | 2 | 3.13 |  |
| Planta Segunda. Diente 1 | 6 | 2 | 3.13 |  |
| Diente 2 | 5 | 2 | 3.13 |  |
| Diente 3 | 6 | 2 | 3.13 |  |
| Subtotal |  |  |  |  |
| Total |  |  |  | 3552.12 |

**D07AA0030** m² Fábrica bl.hueco sencillo 15x25x50 cm (28/04/2010)
1595.13 m² × 20.91 = 33354.17
Fábrica de bloques huecos de hormigón vibrado de 15 cm de espesor (15x25x50), en particiones interiores, con marcado CE, categoría I según UNE-EN 771-3, recibidos con mortero industrial M 2,5, con marcado CE s/UNE-EN 998-2, incluso replanteo, aplomado, nivelado, humedecido, grapas metálicas de unión a la estructura, ejecución de jambas y encuentros y parte proporcional de armadura de refuerzo de acero B 400 S. En medición no se descontarán huecos por dinteles.

| Código | Ud | Descripción | Rendimiento | Precio | Importe |
|---|---|---|---|---|---|
| M01A0010 | h | Oficial primera | 0.34 | 14.31 | 4.87 |
| M01A0030 | h | Peón | 0.34 | 13.51 | 4.59 |
| E10AB0030 | ud | Bloque de hormigón de áridos de picón 15x25x50 cm, CE cat. I (material; 15/05/2017) | 8.4 | 0.97 | 8.15 |
| A02A0120 | m³ | Mortero industrial M 2,5 | 0.014 | 172.81 | 2.42 |
| E10CB0010 | m | Fleje metálico perforado. | 0.5 | 0.16 | 0.08 |
| A04A0010 | kg | Acero corrugado B 400 S, elaborado y colocado. | 0.15 | 1.07 | 0.16 |
| E31CD0030 | ud | Andamio para interiores verticales. | 0.001 | 27.05 | 0.03 |
| %003 | % | Costes indirectos | 3 % | 20.30 | 0.61 |
|  |  | Total |  |  | 20.91 |

| Medición | Uds. | Largo | Alto | Parcial |
|---|---|---|---|---|
| Planta Sótano | 1 | 5.9 | 3.13 | 18.47 |
|  | 3 | 2 | 3.13 | 18.78 |
|  | 1 | 7.5 | 3.13 | 23.48 |
|  | 2 | 3.1 | 3.13 | 19.41 |
| Planta Baja. Diente 1 | 6 | 3.1 | 3.65 | 67.89 |
|  | 2 | 2 | 3.65 | 14.60 |
|  | 2 | 7.5 | 3.65 | 54.75 |
|  | 2 | 2.2 | 3.65 | 16.06 |
| Diente 2 | 8 | 3.1 | 3.65 | 90.52 |
|  | 1 | 2.2 | 3.65 | 8.03 |
|  | 2 | 7.5 | 3.65 | 54.75 |
| Diente 3 | 6 | 3.1 | 3.65 | 67.89 |
|  | 2 | 2.2 | 3.65 | 16.06 |
|  | 1 | 2 | 3.65 | 7.30 |
|  | 2 | 7.5 | 3.65 | 54.75 |
| Diente 4 | 5 | 3.1 | 3.65 | 56.58 |
|  | 1 | 2 | 3.65 | 7.30 |
|  | 2 | 7.5 | 3.65 | 54.75 |
|  | 1 | 2.2 | 3.65 | 8.03 |
|  | 1 | 0.8 | 3.65 | 2.92 |
|  | 1 | 1.75 | 3.65 | 6.39 |
| Diente 5 | 2 | 7.2 | 3.65 | 52.56 |
|  | 2 | 3.1 | 3.65 | 22.63 |
|  | 1 | 2.4 | 3.65 | 8.76 |
|  | 1 | 2.2 | 3.65 | 8.03 |
| Planta Primera. Diente 1 | 1 | 7.5 | 3.28 | 24.60 |
|  | 6 | 3.1 | 3.28 | 61.01 |
|  | 1 | 2.2 | 3.28 | 7.22 |
| Diente 2 | 1 | 7.5 | 3.28 | 24.60 |
|  | 8 | 3.1 | 3.28 | 81.34 |
|  | 1 | 2.2 | 3.28 | 7.22 |
| Diente 3 | 1 | 7.5 | 3.28 | 24.60 |
|  | 6 | 3.1 | 3.28 | 61.01 |
|  | 2 | 2.2 | 3.28 | 14.43 |
| Diente 4 | 2 | 7.5 | 3.65 | 54.75 |
|  | 6 | 3.1 | 3.65 | 67.89 |
|  | 1 | 2 | 3.65 | 7.30 |
|  | 1 | 2.2 | 3.65 | 8.03 |
|  | 1 | 0.8 | 3.65 | 2.92 |
|  | 1 | 1.75 | 3.65 | 6.39 |
| Diente 5 | 2 | 7.2 | 3.65 | 52.56 |
|  | 1 | 2.4 | 3.65 | 8.76 |
|  | 1 | 0.4 | 3.654 | 1.46 |
|  | 1 | 3.15 | 3.65 | 11.50 |
|  | 1 | 2.2 | 3.65 | 8.03 |
| Planta Segunda. Diente 1 | 1 | 7.5 | 3.28 | 24.60 |
|  | 6 | 3.1 | 3.28 | 61.01 |
|  | 1 | 2.2 | 3.28 | 7.22 |
| Diente 2 | 1 | 7.5 | 3.28 | 24.60 |
|  | 8 | 3.1 | 3.28 | 81.34 |
|  | 1 | 2.2 | 3.28 | 7.22 |
| Diente 3 | 1 | 7.5 | 3.28 | 24.60 |
|  | 6 | 3.1 | 3.28 | 61.01 |
|  | 1 | 2.2 | 3.28 | 7.22 |
| Total |  |  |  | 1595.13 |

**D07AA0020** m² Fábrica bl.hueco sencillo 20x25x50 cm (28/04/2010)
1012.77 m² × 22.49 = 22777.20
Fábrica de bloques huecos de hormigón vibrado de 20 cm de espesor (20x25x50), con marcado CE, categoría I según UNE-EN 771-3, recibidos con mortero industrial M 2,5, con marcado CE s/UNE-EN 998-2, incluso, aplomado, nivelado, replanteo humedecido del bloque, grapas metálicas de unión a la estructura, ejecución de jambas y encuentros y parte proporcional de refuerzo con armaduras de acero B 400 S en esquinas y cruces. En medición no se descontarán huecos por dinteles.

| Código | Ud | Descripción | Rendimiento | Precio | Importe |
|---|---|---|---|---|---|
| MOFTN | h | Oficial primera (mano de obra; 14/03/2017) | 0.34 | 14.31 | 4.865 |
| M01A0030 | h | Peón | 0.34 | 13.51 | 4.593 |
| E10AB0020 | ud | Bloque de hormigón de áridos de picón 20x25x50 cm, CE cat. I (material; 15/05/2017) | 8.4 | 1.03 | 8.652 |
| A02A0120 | m³ | Mortero industrial M 2,5 | 0.02 | 172.81 | 3.456 |
| E10CB0010 | m | Fleje metálico perforado. | 0.5 | 0.16 | 0.080 |
| A04A0010 | kg | Acero corrugado B 400 S, elaborado y colocado. | 0.15 | 1.07 | 0.161 |
| E31CD0030 | ud | Andamio para interiores verticales. | 0.001 | 27.05 | 0.027 |
| %003 | % | Costes indirectos | 3 % | 21.834 | 0.655 |
|  |  | Total |  |  | 22.49 |

| Medición | Uds. | Largo | Alto | Parcial |
|---|---|---|---|---|
| Planta Sótano | 10 | 2.2 | 3.13 | 68.86 |
|  | 5 | 2 | 3.13 | 31.30 |
|  | 4 | 3.1 | 3.13 | 38.81 |
|  | 4 | 2.2 | 3.13 | 27.54 |
|  | 1 | 7.5 | 3.13 | 23.48 |
|  | 1 | 10.5 | 3.13 | 32.87 |
|  | 2 | 2.4 | 3.13 | 15.02 |
|  | 1 | 3.4 | 3.13 | 10.64 |
|  | 2 | 7.1 | 3.13 | 44.45 |
|  | 1 | 5.6 | 3.13 | 17.53 |
|  | 1 | 1.9 | 3.13 | 5.95 |
|  | 1 | 4.5 | 3.13 | 14.09 |
|  | 1 | 0.6 | 3.02 | 1.81 |
|  | 1 | 4 | 3.02 | 12.08 |
|  | 1 | 3.1 | 2.88 | 8.93 |
|  | 1 | 4 | 3.2 | 12.80 |
|  | 1 | 10.6 | 3.65 | 38.69 |
|  | 1 | 3.1 | 3.92 | 12.15 |
|  | 2 | 3.1 | 3.08 | 19.10 |
|  | 1 | 5.6 | 4.03 | 22.57 |
|  | 1 | 3.3 | 4.03 | 13.30 |
|  | 2 | 3.1 | 4.03 | 24.99 |
|  | 1 | 6.1 | 3.08 | 18.79 |
|  | 1 | 1.9 | 3.08 | 5.85 |
|  | 1 | 3.8 | 3.08 | 11.70 |
|  | 1 | 4.5 | 3.08 | 13.86 |
|  | 3 | 3.8 | 2.75 | 31.35 |
|  | 4 | 3.1 | 2.75 | 34.10 |
|  | 1 | 3.3 | 2.15 | 7.10 |
|  | 1 | 1.45 | 2.15 | 3.12 |
|  | 1 | 1.9 | 2.45 | 4.66 |
|  | 1 | 1.45 | 2.45 | 3.55 |
|  | 1 | 3.3 | 2.45 | 8.09 |
| Planta Baja |  |  |  |  |
| Fachada Volcán Arenas | 4 | 2.4 | 3.65 | 35.04 |
|  | 2 | 3.4 | 3.65 | 24.82 |
| Ascensores | 8 | 2.2 | 3.65 | 64.24 |
|  | 4 | 2.4 | 3.65 | 35.04 |
| Planta Primera |  |  |  |  |
| Fachada Volcán Arenas | 4 | 2.4 | 3.28 | 31.49 |
|  | 2 | 3.4 | 3.28 | 22.30 |
| Ascensores | 8 | 2.2 | 3.28 | 57.73 |
|  | 4 | 2.4 | 3.28 | 31.49 |
| Planta Segunda |  |  |  |  |
| Fachada Volcán Arenas | 2 | 2.4 | 3.28 | 15.74 |
|  | 1 | 3.4 | 3.28 | 11.15 |
| Ascensores | 4 | 2.2 | 3.28 | 28.86 |
|  | 2 | 2.4 | 3.28 | 15.74 |
| Total |  |  |  | 1012.77 |

**D07AA0050** m² Fábrica bl.hueco sencillo 9x25x50 cm (28/04/2010)
530.14 m² × 16.88 = 8948.76
Fábrica de bloques huecos de hormigón vibrado de 9 cm de espesor (9x25x50), con marcado CE, categoría I según UNE-EN 771-3, recibidos con mortero industrial M 2,5, con marcado CE s/UNE-EN 998-2, incluso replanteo, aplomado, nivelado, humedecido, grapas metálicas de unión a la estructura, ejecución de jambas y encuentros y parte proporcional de armadura de refuerzo de acero B 400 S. En medición no se descontarán huecos por dinteles.

| Código | Ud | Descripción | Rendimiento | Precio | Importe |
|---|---|---|---|---|---|
| M01A0010 | h | Oficial primera | 0.3 | 14.31 | 4.29 |
| M01A0030 | h | Peón | 0.3 | 13.51 | 4.05 |
| E10AB0050 | ud | Bloque de hormigón de áridos de picón 9x25x50 cm, CE cat. I (material; 15/05/2017) | 8.4 | 0.72 | 6.05 |
| A02A0120 | m³ | Mortero industrial M 2,5 | 0.01 | 172.81 | 1.73 |
| E10CB0010 | m | Fleje metálico perforado. | 0.5 | 0.16 | 0.08 |
| A04A0010 | kg | Acero corrugado B 400 S, elaborado y colocado. | 0.15 | 1.07 | 0.16 |
| E31CD0030 | ud | Andamio para interiores verticales. | 0.001 | 27.05 | 0.03 |
| %003 | % | Costes indirectos | 3 % | 16.39 | 0.49 |
|  |  | Total |  |  | 16.88 |

| Medición | Uds. | Largo | Alto | Parcial |
|---|---|---|---|---|
| Planta Sótano | 2 | 3.4 | 3.13 | 21.28 |
|  | 1 | 5.9 | 3.13 | 18.47 |
|  | 1 | 2 | 3.13 | 6.26 |
|  | 1 | 7.4 | 3.13 | 23.16 |
|  | 2 | 3.1 | 3.13 | 19.41 |
|  | 1 | 2 | 3.13 | 6.26 |
|  | 1 | 2.15 | 3.13 | 6.73 |
| Planta Baja. Diente 1 | 1 | 3.3 | 3.65 | 12.05 |
| Diente 3 | 1 | 3.4 | 3.65 | 12.41 |
| Diente 5 | 1 | 3.4 | 3.65 | 12.41 |
| Planta Primera. Diente 1 | 1 | 3.3 | 3.28 | 10.82 |
|  | 1 | 2.2 | 3.28 | 7.22 |
| Diente 3 | 1 | 3.4 | 3.28 | 11.15 |
| Diente 5 | 1 | 3.4 | 3.28 | 11.15 |
| Planta Segunda. Diente 1 | 1 | 3.3 | 3.28 | 10.82 |
|  | 1 | 2.2 | 3.28 | 7.22 |
| Diente 3 | 1 | 3.4 | 3.28 | 11.15 |
| Divisiones habitación-armario |  |  |  |  |
| Planta Primera. Diente 1 | 6 | 0.5 | 3.13 | 9.39 |
| Diente 2 | 5 | 0.5 | 3.13 | 7.83 |
| Diente 3 | 6 | 0.5 | 3.13 | 9.39 |
| Planta Segunda. Diente 1 | 6 | 0.5 | 3.13 | 9.39 |
| Diente 2 | 5 | 0.5 | 3.13 | 7.83 |
| Diente 3 | 6 | 0.5 | 3.13 | 9.39 |
| Divisiones en interior baños |  |  |  |  |
| Planta Sótano | 2 | 4 | 3.13 | 25.04 |
|  | 8 | 1.5 | 3.13 | 37.56 |
| Planta Baja. Diente 1 | 2 | 0.9 | 3.5 | 6.30 |
|  | 1 | 1.9 | 3.5 | 6.65 |
|  | 4 | 3.25 | 3.5 | 45.50 |
| Diente 2 | 1 | 1.85 | 3.5 | 6.48 |
|  | 2 | 3.3 | 3.5 | 23.10 |
| Diente 3 | 1 | 1.85 | 3.5 | 6.48 |
|  | 2 | 3.3 | 3.5 | 23.10 |
| Diente 4 | 1 | 1.85 | 3.5 | 6.48 |
|  | 2 | 3.3 | 3.5 | 23.10 |
| Planta Primera. Diente 4 | 2 | 3.3 | 3.5 | 23.10 |
|  | 1 | 1.85 | 3.5 | 6.48 |
| Diente 5 | 2 | 3.3 | 3.5 | 23.10 |
|  | 1 | 1.85 | 3.5 | 6.48 |
| Total |  |  |  | 530.14 |

**BLOQ 20-9** m² Fabrica de bloque doble 20+9 x25x50 (28/04/2010)
202.69 m² × 38.37 = 7777.22
Fábrica doble de bloques huecos de hormigón vibrado de 20 y 9 cm de espesor (20 y 9x25x50), trabados entre sí, con marcado CE, categoría I según UNE-EN 771-3, recibidos con mortero industrial M 2,5, con marcado CE s/UNE-EN 998-2, incluso, aplomado, nivelado, replanteo humedecido del bloque, grapas metálicas de unión a la estructura, ejecución de jambas y encuentros y parte proporcional de refuerzo con armaduras de acero B 400 S en esquinas y cruces. En medición no se descontarán huecos por dinteles.

| Código | Ud | Descripción | Rendimiento | Precio | Importe |
|---|---|---|---|---|---|
| MOFTN | h | Oficial primera | 0.55 | 14.31 | 7.87 |
| M01A0030 | h | Peón | 0.55 | 13.51 | 7.43 |
| E10AB0020 | ud | Bloque de hormigón de áridos de picón 20x25x50 cm, CE cat. I | 8.4 | 1.03 | 8.65 |
| E10AB0050 | ud | Bloque de hormigón de áridos de picón 9x25x50 cm, CE cat. I | 8.4 | 0.72 | 6.05 |
| A02A0120 | m³ | Mortero industrial M 2,5 | 0.04 | 172.81 | 6.91 |
| E10CB0010 | m | Fleje metálico perforado. | 0.6 | 0.16 | 0.10 |
| A04A0010 | kg | Acero corrugado B 400 S, elaborado y colocado. | 0.2 | 1.07 | 0.21 |
| E31CD0030 | ud | Andamio para interiores verticales. | 0.001 | 27.05 | 0.03 |
| %003 | % | Costes indirectos | 3 % | 37.25 | 1.12 |
|  |  | Total |  |  | 38.37 |

| Medición | Uds. | Largo | Alto | Parcial |
|---|---|---|---|---|
| Interior Caja de escalera |  |  |  |  |
| Planta Sótano | 2 | 4.6 | 3.13 | 28.80 |
|  | 2 | 1.4 | 3.13 | 8.76 |
| Planta Baja | 2 | 4.65 | 3.65 | 33.95 |
|  | 1 | 1.45 | 3.65 | 5.29 |
|  | 1 | 1.35 | 3.65 | 4.93 |
|  | 1 | 4.6 | 3.65 | 16.79 |
|  | 1 | 1.4 | 3.65 | 5.11 |
| Planta Primera | 2 | 4.65 | 3.28 | 30.50 |
|  | 1 | 1.45 | 3.28 | 4.76 |
|  | 1 | 1.35 | 3.28 | 4.43 |
|  | 1 | 4.6 | 3.28 | 15.09 |
|  | 1 | 1.4 | 3.28 | 4.59 |
| Planta Segunda | 2 | 4.65 | 3.28 | 30.50 |
|  | 1 | 1.45 | 3.28 | 4.76 |
|  | 1 | 1.35 | 3.28 | 4.43 |
| Total |  |  |  | 202.69 |

**D07FAA0110** m² Tabique pladur NN--NN entre habitaciones (Placa 13) (14/03/2017)
485.8 m² × 53.62 = 26048.60
Tabique formado por dos placas PLADUR o similar, tipo N de 13 mm de espesor, a cada lado externo de una doble estructura arriostrada de acero galvanizado de 46 mm de ancho cada una, unidas entre ellas por el alma de sus montantes, y separadas entre sí una distancia variable (espacio mínimo 10 mm). Ambas estructuras se forman a base de Montantes PLADUR (elementos verticales), separados entre ejes 600 mm y Canales PLADUR (elementos horizontales), dando un ancho total de tabique mínimo terminado de 154 mm (144+10). Parte proporcional de materiales PLADUR: tornillería, pastas, cintas de juntas, juntas estancas /acústicas de su perímetro, etc. así como anclajes para canales en suelo y techo, totalmente terminado con calidad de terminación estándar de pintura o vinilo. Ambas almas de la doble estructura con lana mineral de 40 mm de espesor. Montaje según norma UNE 102043 y requisitos del CTE-DB HR. Incluso p.p. de revestido de pilares de hormigón con Sikagard 670 de SIKA o similar, de acuerdo con Norma UNE 1504-2. Terminado.

| Código | Ud | Descripción | Rendimiento | Precio | Importe |
|---|---|---|---|---|---|
| E10IAC0110 | m² | Tabique Pladur NN--NN con placa de 13 mm. (material; 14/03/2017) | 1 | 43.85 | 43.85 |
| LANAM46 | m² | Lana Mineral de 40 mm. Para estructura de 46. Colocada (material; 14/03/2017) | 2 | 4.09 | 8.18 |
| SIKAGARD | kg | Revestido para hormigón SIKAGARD 670 de SIKA (material; 14/03/2017) | 0.005 | 6.75 | 0.03 |
| %003 | % | Costes indirectos | 3 % | 52.06 | 1.56 |
|  |  | Total |  |  | 53.62 |

| Medición | Uds. | Largo | Alto | Parcial |
|---|---|---|---|---|
| Planta Primera. Diente 1 | 2 | 4 | 3.13 | 25.04 |
|  | 1 | 7.6 | 3.13 | 23.79 |
|  | 1 | 6.6 | 3.13 | 20.66 |
|  | 1 | 3 | 3.13 | 9.39 |
| Diente 2 | 2 | 4 | 3.13 | 25.04 |
|  | 1 | 7.6 | 3.13 | 23.79 |
|  | 1 | 6.6 | 3.13 | 20.66 |
|  | 1 | 3 | 3.13 | 9.39 |
|  | 1 | 2 | 3.13 | 6.26 |
| Diente 3 | 2 | 4 | 3.13 | 25.04 |
|  | 1 | 7.6 | 3.13 | 23.79 |
|  | 1 | 6.6 | 3.13 | 20.66 |
|  | 1 | 3 | 3.13 | 9.39 |
| Planta Segunda. Diente 1 | 2 | 4 | 3.13 | 25.04 |
|  | 1 | 7.6 | 3.13 | 23.79 |
|  | 1 | 6.6 | 3.13 | 20.66 |
|  | 1 | 3 | 3.13 | 9.39 |
| Diente 2 | 2 | 4 | 3.13 | 25.04 |
|  | 1 | 7.6 | 3.13 | 23.79 |
|  | 1 | 6.6 | 3.13 | 20.66 |
|  | 1 | 3 | 3.13 | 9.39 |
|  | 1 | 2 | 3.13 | 6.26 |
| Diente 3 | 2 | 4 | 3.13 | 25.04 |
|  | 1 | 7.6 | 3.13 | 23.79 |
|  | 1 | 6.6 | 3.13 | 20.66 |
|  | 1 | 3 | 3.13 | 9.39 |
| Total |  |  |  | 485.8 |

**D07FBBA0010** m² Trasdosado Placa H c/aislamiento (14/03/2017)
186.38 m² × 26.05 = 4855.20
Trasdosado formado por una estructura de perfiles de chapa de acero galvanizada de 46 mm de ancho, a base de Montantes (elementos verticales) separados 400 mm entre ellos y Canales (elementos horizontales), a cuyo lado interno, dependiendo de la altura a cubrir, será necesario arriostrar los montantes mediante piezas angulares que fijen el alma de los montantes y el muro soporte. En el lado externo de esta estructura se atornilla una placa de PYL, PLADUR o similar tipo Hidrófuga -H- de 15 mm de espesor, dando un ancho total mínimo de trasdosado terminado de 71 mm (61+10). Parte proporcional de tornillería, juntas estancas /acústicas de su perímetro, cintas y pasta de juntas, piezas de arriostramiento, anclajes mecánicos, etc. totalmente terminado con calidad de terminación estándar de pintura o vinilo. Alma con lana mineral de 40 mm de espesor. Montaje según norma UNE 102043 y requisitos del CTE-DB HR. Incluso p.p. de revestido de pilares de hormigón con Sikagard 670 de SIKA o similar, de acuerdo con Norma UNE 1504-2. Terminado.

| Código | Ud | Descripción | Rendimiento | Precio | Importe |
|---|---|---|---|---|---|
| TRASD46N | m² | Trasdosado autoportante carton yeso 51/600 (46+PYL-15) (material; 14/03/2017) | 1 | 17.86 | 17.86 |
| LANAM46 | m² | Lana Mineral de 40 mm. Para estructura de 46. Colocada | 1 | 4.09 | 4.09 |
| INCR46H | m² | Incremento por Placa PYL Hidrófuga y perfiles cada 400 mm. (material; 14/03/2017) | 1 | 3.31 | 3.31 |
| SIKAGARD | kg | Revestido para hormigón SIKAGARD 670 de SIKA | 0.005 | 6.75 | 0.03 |
| %003 | % | Costes indirectos | 3 % | 25.29 | 0.76 |
|  |  | Total |  |  | 26.05 |

| Medición | Uds. | Largo | Alto | Parcial |
|---|---|---|---|---|
| Planta Baja |  |  |  |  |
| Fachada La Brega. Cocina | 1 | 6.7 | 3.5 | 23.45 |
| Planta Primera |  |  |  |  |
| Fachada Volcán Corona. Piscina | 1 | 10.2 | 3.5 | 35.70 |
| Fachada La Brega. Gimnasio | 1 | 16.7 | 3.5 | 58.45 |
| Baño | 1 | 3.3 | 3.13 | 10.33 |
| Patio. Diente 5. Gimnasio | 1 | 16.7 | 3.5 | 58.45 |
| Total |  |  |  | 186.38 |

**TRASDFACHADA** m² Trasdosado interior fachada Placa N c/aislamiento (14/03/2017)
2818.91 m² × 22.64 = 63820.12
Trasdosado formado por una estructura de perfiles de chapa de acero galvanizada de 46 mm de ancho, a base de Montantes (elementos verticales) separados 600 mm entre ellos y Canales (elementos horizontales), a cuyo lado interno, dependiendo de la altura a cubrir, será necesario arriostrar los montantes mediante piezas angulares que fijen el alma de los montantes y el muro soporte. En el lado externo de esta estructura se atornilla una placa de PYL, PLADUR o similar tipo Normal -N- de 15 mm de espesor, dando un ancho total mínimo de trasdosado terminado de 71 mm (61+10). Parte proporcional de tornillería, juntas estancas /acústicas de su perímetro, cintas y pasta de juntas, piezas de arriostramiento, anclajes mecánicos, etc. totalmente terminado con calidad de terminación estándar de pintura o vinilo. Alma con lana mineral de 40 mm de espesor. Montaje según norma UNE 102043 y requisitos del CTE-DB HR. Incluso p.p. de revestido de pilares de hormigón con Sikagard 670 de SIKA o similar, de acuerdo con Norma UNE 1504-2. Terminado.

| Código | Ud | Descripción | Rendimiento | Precio | Importe |
|---|---|---|---|---|---|
| TRASD46N | m² | Trasdosado autoportante carton yeso 51/600 (46+PYL-15) | 1 | 17.86 | 17.86 |
| LANAM46 | m² | Lana Mineral de 40 mm. Para estructura de 46. Colocada | 1 | 4.09 | 4.09 |
| SIKAGARD | kg | Revestido para hormigón SIKAGARD 670 de SIKA | 0.005 | 6.75 | 0.03 |
| %003 | % | Costes indirectos | 3 % | 21.98 | 0.66 |
|  |  | Total |  |  | 22.64 |

| Medición | Uds. | Largo | Alto | Parcial |
|---|---|---|---|---|
| Planta Sótano |  |  |  |  |
| Fachada Volcán Arenas | 2 | 6.4 | 3.13 | 40.06 |
|  | 2 | 6 | 3.13 | 37.56 |
|  | 1 | 4.3 | 3.13 | 13.46 |
|  | 1 | 8 | 3.13 | 25.04 |
|  | 1 | 1.6 | 3.13 | 5.01 |
|  | 1 | 6.1 | 3.13 | 19.09 |
| Planta Baja |  |  |  |  |
| Fachada Volcán Arenas | 3 | 6.4 | 3.5 | 67.20 |
|  | 1 | 9.7 | 3.5 | 33.95 |
|  | 2 | 4.8 | 3.5 | 33.60 |
|  | 2 | 6.1 | 3.5 | 42.70 |
|  | 1 | 6 | 3.5 | 21.00 |
| Fachada Volcán Corona | 2 | 9.15 | 3.5 | 64.05 |
|  | 1 | 10.15 | 3.5 | 35.53 |
| Fachada La Brega | 1 | 13.3 | 3.5 | 46.55 |
|  | 1 | 2 | 3.5 | 7.00 |
|  | 1 | 2.3 | 3.5 | 8.05 |
| Patios. Dientes 1 y 2 | 2 | 3.3 | 3.5 | 23.10 |
|  | 1 | 3.1 | 3.5 | 10.85 |
|  | 1 | 1.3 | 3.5 | 4.55 |
|  | 1 | 3.7 | 3.5 | 12.95 |
|  | 1 | 7.2 | 3.5 | 25.20 |
|  | 1 | 14 | 3.5 | 49.00 |
|  | 1 | 6 | 3.5 | 21.00 |
| Dientes 2 y 3 | 1 | 3.3 | 3.5 | 11.55 |
|  | 1 | 6.5 | 3.5 | 22.75 |
|  | 1 | 1.3 | 3.5 | 4.55 |
|  | 1 | 6.8 | 3.5 | 23.80 |
|  | 1 | 6 | 3.5 | 21.00 |
|  | 1 | 10.3 | 3.5 | 36.05 |
|  | 1 | 6.5 | 3.5 | 22.75 |
| Dientes 4 y 5 | 1 | 3.3 | 3.5 | 11.55 |
|  | 2 | 6.5 | 3.5 | 45.50 |
|  | 1 | 1.3 | 3.5 | 4.55 |
|  | 1 | 6 | 3.5 | 21.00 |
|  | 1 | 3.6 | 3.5 | 12.60 |
|  | 1 | 13.3 | 3.5 | 46.55 |
| Planta Primera |  |  |  |  |
| Fachada Volcán Arenas | 3 | 6.4 | 3.13 | 60.10 |
|  | 1 | 3.6 | 3.13 | 11.27 |
|  | 1 | 6 | 3.13 | 18.78 |
|  | 2 | 4.8 | 3.13 | 30.05 |
|  | 2 | 6.1 | 3.13 | 38.19 |
|  | 1 | 6 | 3.13 | 18.78 |
| Fachada Volcán Corona | 2 | 2.1 | 3.13 | 13.15 |
|  | 2 | 6.9 | 3.13 | 43.19 |
|  | 1 | 9.2 | 3.13 | 28.80 |
|  | 1 | 2.1 | 3.5 | 7.35 |
|  | 1 | 6.9 | 3.5 | 24.15 |
| Fachada Volcán Tinguatón | 1 | 2.3 | 3.13 | 7.20 |
|  | 1 | 22.5 | 3.13 | 70.43 |
| Fachada La Brega | 1 | 2.3 | 3.5 | 8.05 |
|  | 1 | 2 | 3.5 | 7.00 |
| Patios. Dientes 1 y 2 | 6 | 3.25 | 3.13 | 61.04 |
|  | 1 | 5.7 | 3.13 | 17.84 |
|  | 1 | 1.2 | 3.13 | 3.76 |
|  | 1 | 20.5 | 3.13 | 64.17 |
| Dientes 2 y 3 | 6 | 3.25 | 3.13 | 61.04 |
|  | 1 | 1.2 | 3.13 | 3.76 |
|  | 1 | 6 | 3.13 | 18.78 |
|  | 1 | 17.1 | 3.13 | 53.52 |
| Dientes 3 y 4 | 6 | 3.25 | 3.13 | 61.04 |
|  | 1 | 1.2 | 3.13 | 3.76 |
|  | 1 | 6.4 | 3.13 | 20.03 |
|  | 1 | 13.8 | 3.5 | 48.30 |
|  | 1 | 6.6 | 3.13 | 20.66 |
| Dientes 4 y 5 | 3 | 3.3 | 3.5 | 34.65 |
|  | 1 | 1.2 | 3.5 | 4.20 |
|  | 1 | 6.5 | 3.5 | 22.75 |
|  | 1 | 6 | 3.5 | 21.00 |
| Planta Segunda |  |  |  |  |
| Fachada Volcán Arenas | 2 | 6.4 | 3.13 | 40.06 |
|  | 1 | 3.6 | 3.13 | 11.27 |
|  | 1 | 6 | 3.13 | 18.78 |
|  | 1 | 4.6 | 3.13 | 14.40 |
|  | 1 | 6.1 | 3.13 | 19.09 |
| Fachada Volcán Corona | 3 | 2.1 | 3.13 | 19.72 |
|  | 3 | 6.9 | 3.13 | 64.79 |
| Fachada Volcán Tinguatón | 1 | 2.3 | 3.13 | 7.20 |
|  | 1 | 22.5 | 3.13 | 70.43 |
| Fachada La Brega | 1 | 2.3 | 3.13 | 7.20 |
|  | 1 | 2 | 3.13 | 6.26 |
|  | 6 | 3.25 | 3.13 | 61.04 |
|  | 1 | 1.2 | 3.13 | 3.76 |
| Patios. Diente 1 y 2 | 6 | 3.25 | 3.13 | 61.04 |
|  | 1 | 1.2 | 3.13 | 3.76 |
|  | 1 | 6.5 | 3.13 | 20.35 |
|  | 1 | 20.5 | 3.13 | 64.17 |
| Diente 3 y 4 | 5 | 3.25 | 3.13 | 50.86 |
|  | 1 | 1.2 | 3.13 | 3.76 |
|  | 1 | 6 | 3.13 | 18.78 |
|  | 1 | 17.1 | 3.13 | 53.52 |
| Pared baño-habitación |  |  |  |  |
| Planta Primera. Diente 1 | 3 | 2.6 | 3.13 | 24.41 |
|  | 6 | 1.3 | 3.13 | 24.41 |
| Diente 2 | 3 | 2.6 | 3.13 | 24.41 |
|  | 1 | 3.7 | 3.13 | 11.58 |
|  | 5 | 1.3 | 3.13 | 20.35 |
| Diente 3 | 3 | 2.6 | 3.13 | 24.41 |
|  | 6 | 1.3 | 3.13 | 24.41 |
| Planta Segunda. Diente 1 | 3 | 2.6 | 3.13 | 24.41 |
|  | 6 | 1.3 | 3.13 | 24.41 |
| Diente 2 | 3 | 2.6 | 3.13 | 24.41 |
|  | 1 | 3.7 | 3.13 | 11.58 |
|  | 5 | 1.3 | 3.13 | 20.35 |
| Diente 3 | 3 | 2.6 | 3.13 | 24.41 |
|  | 6 | 1.3 | 3.13 | 24.41 |
| Pared habitación-armario |  |  |  |  |
| Planta Primera. Diente 1 | 6 | 0.5 | 3.13 | 9.39 |
| Diente 2 | 5 | 0.5 | 3.13 | 7.83 |
| Diente 3 | 6 | 0.5 | 3.13 | 9.39 |
| Planta Segunda. Diente 1 | 6 | 0.5 | 3.13 | 9.39 |
| Diente 2 | 5 | 0.5 | 3.13 | 7.83 |
| Diente 3 | 6 | 0.5 | 3.13 | 9.39 |
| Total |  |  |  | 2818.91 |

**TRASNSINA** m² Trasdosado Placa N s/Aislamiento (14/03/2017)
158.2 m² × 18.9 = 2989.98
Trasdosado formado por una estructura de perfiles de chapa de acero galvanizada de 70 mm de ancho, a base de Montantes (elementos verticales) separados 600 mm entre ellos y Canales (elementos horizontales), a cuyo lado interno, dependiendo de la altura a cubrir, será necesario arriostrar los montantes mediante piezas angulares que fijen el alma de los montantes y el muro soporte. En el lado externo de esta estructura se atornilla una placa de PYL, PLADUR o similar tipo Normal -N- de 15 mm de espesor, dando un ancho total mínimo de trasdosado terminado de 85 mm. Parte proporcional de tornillería, juntas estancas /acústicas de su perímetro, cintas y pasta de juntas, piezas de arriostramiento, anclajes mecánicos, etc. totalmente terminado con calidad de terminación estándar de pintura o vinilo. Montaje según norma UNE 102043 y requisitos del CTE-DB HR. Incluso p.p. de revestido de pilares de hormigón con Sikagard 670 de SIKA o similar, de acuerdo con Norma UNE 1504-2. Terminado.

| Código | Ud | Descripción | Rendimiento | Precio | Importe |
|---|---|---|---|---|---|
| TRASD70N | m² | Trasdosado Autoportante cartón yeso 85/600 (70+PYL-15) (material; 14/03/2017) | 1 | 18.32 | 18.32 |
| SIKAGARD | kg | Revestido para hormigón SIKAGARD 670 de SIKA | 0.005 | 6.75 | 0.03 |
| %003 | % | Costes indirectos | 3 % | 18.35 | 0.55 |
|  |  | Total |  |  | 18.9 |

| Medición | Uds. | Largo | Alto | Parcial |
|---|---|---|---|---|
| Planta Baja. Diente 1 | 1 | 7.1 | 3.5 | 24.85 |
|  | 1 | 6 | 3.5 | 21.00 |
|  | 1 | 3 | 3.5 | 10.50 |
|  | 1 | 13.7 | 3.5 | 47.95 |
|  | 2 | 3.2 | 3.5 | 22.40 |
| Diente 2 | 1 | 6.9 | 3.5 | 24.15 |
|  | 1 | 2.1 | 3.5 | 7.35 |
| Total |  |  |  | 158.2 |

**D12CBA0010** m Vierteaguas hormigón polímero ULMA Mod. L22 (21/02/2011)
310.6 m × 39.2 = 12175.52
Vierteaguas de hormigón polímero de la casa ULMA o similar, modelo L22, recibido con mortero de cemento cola, incluso preparación del soporte con revestimiento elástico impermeable, rejuntado y p.p. de cortes, rejuntado con mortero preparado flexible y limpieza.

| Código | Ud | Descripción | Rendimiento | Precio | Importe |
|---|---|---|---|---|---|
| M01A0010 | h | Oficial primera | 0.4 | 14.31 | 5.72 |
| M01A0030 | h | Peón | 0.4 | 13.51 | 5.40 |
| E10HBA0010 | ud | Vierteaguas hormigón polímero ULMA modelo L22 (material; 14/03/2017) | 1 | 25 | 25.00 |
| E18KA0050 | kg | Mortero impermeabilizante, MORCEM DRY R (material; 21/02/2011) | 1.25 | 0.9 | 1.13 |
| E01FA0140 | kg | Adhesivo cementoso C 2TE S1, gris, p/rev y pav int/ext, PEGOLAND FLEX (material) | 1.05 | 0.62 | 0.65 |
| E01FB0090 | kg | Mortero de rejuntado cementoso mejorado, CG 2, color, juntas 2-15 mm, MORCEMCOLOR JUNTA UNIVERSAL (material) | 0.2 | 0.8 | 0.16 |
| E01E0010 | m³ | Agua | 0.001 | 1.84 | 0.00 |
| %003 | % | Costes indirectos | 3 % | 38.06 | 1.14 |
|  |  | Total |  |  | 39.2 |

| Medición | Uds. | Largo | Parcial |
|---|---|---|---|
| ALV1 | 46 | 1.6 | 73.60 |
| ALV2 | 97 | 1.3 | 126.10 |
| ALV2b | 41 | 1.3 | 53.30 |
| ALV3 | 22 | 1.6 | 35.20 |
| ALV3b | 12 | 1.6 | 19.20 |
| ALV3c | 2 | 1.6 | 3.20 |
| Total |  |  | 310.6 |

**D08AB0020** m² Formación de rampa con tabiquillos, rasillón y capa de hormigón (03/07/2012)
34 m² × 81.12 = 2758.08
Formación de rampa de acceso inclinada a base de tabiquillos de bloque de hormigón vibrado de 9 cm, recibidos con mortero 1:6 de cemento y arena, rematados superiormente con correa de mortero formando pendientes, incluso tabiquillos de arriostramiento transversal, rasillones de 1,00 m., malla de reparto y acabada con capa de hormigón en masa de 5 cms. Lista para recibir impermeabilizaciones y pavimento.Terminada.

| Código | Ud | Descripción | Rendimiento | Precio | Importe |
|---|---|---|---|---|---|
| M01A0010 | h | Oficial primera | 0.8 | 14.31 | 11.45 |
| M01A0030 | h | Peón | 0.8 | 13.51 | 10.81 |
| E10AB0050 | ud | Bloque de hormigón de áridos de picón 9x25x50 cm, CE cat. I | 8 | 0.72 | 5.76 |
| A02A0040 | m³ | Mortero 1:6 de cemento y arena, M 5, confeccionado con hormigonera, s/RC-08. (material; 03/07/2012) | 0.4 | 97.96 | 39.18 |
| E11LA0010 | ud | Rasillón cerámico 100x25x3 cm (material) | 4 | 1.29 | 5.16 |
| E01AB0010 | m² | Malla electros. cuadrícula 15x15 cm, ø 5-5 mm (material) | 1 | 1.75 | 1.75 |
| A03A0030 | m³ | Hormigón en masa de fck= 15 N/mm² | 0.05 | 92.94 | 4.65 |
| %003 | % | Costes indirectos | 3 % | 78.76 | 2.36 |
|  |  | Total |  |  | 81.12 |

| Medición | Uds. | Largo | Ancho | Parcial |
|---|---|---|---|---|
| Rampa | 1 | 17 | 2 | 34.00 |
| Total |  |  |  | 34 |

## C05 CUBIERTAS (21/02/2011)
Importe: 183120.59

**D08C0030** m² Cubiert invert plana no transitable acab capa árido. (27/01/2012)
1070.05 m² × 73.63 = 78787.78
Cubierta invertida plana no transitable, formada por las siguientes capas: -barrera vapor, -faldón a base de hormigón aligerado de 15 cm de espesor medio en formación de pendientes, capa de mortero 1:6 de 2 cm de espesor; -Impermeabilización de superficie mediante membrana líquida "in situ": Sistema SikaRoof MTC, serie 600, según plano de detalles, incluso levantado por parapeto, consistentes en: Colocación de membrana líquida monocomponente de poliuretano, tipo Sikalastic-612 o similar, aplicada en capas y refuerzo con Sikalastic Fleece-120 , según instrucciones del fabricante; -aislamiento rígido con placa de poliestireno extruído de 3 cm de espesor; -capa separadora filtrante y capa de árido de 10 cm de espesor como protección. Incluso p.p. de solapes y encuentros con elementos verticales. s/UNE 104-401.

| Código | Ud | Descripción | Rendimiento | Precio | Importe |
|---|---|---|---|---|---|
| M01A0010 | h | Oficial primera | 0.6 | 14.31 | 8.59 |
| M01A0030 | h | Peón | 0.6 | 13.51 | 8.11 |
| E18I0010 | m² | Barrera de vapor PE (65 g/m²), 2,5 kg (material) | 1.1 | 3.42 | 3.76 |
| A03B0010 | m³ | Hormigón aligerado de cemento y picón. (material; 03/07/2012) | 0.15 | 67.84 | 10.18 |
| A02A0040 | m³ | Mortero 1:6 de cemento | 0.02 | 97.96 | 1.96 |
| AUXIMP | m² | Impermeabilización con membrana líquida (material; 27/01/2012) | 1.25 | 25.14 | 31.43 |
| E02AB0300 | m² | Plancha poliest extruíd mod. XPS SL e=30 mm p/aislam. cub. invertida, Topox-EFYOS (material) | 1 | 5 | 5.00 |
| E18HB0400 | m² | Geotextil de fibras poliéster 120 g/m², ROOFTEX 120, TEXSA (material; 25/03/2015) | 1.2 | 0.42 | 0.50 |
| E01CB0060 | m³ | Arido machaqueo 8-16 mm (material) | 0.1 | 19.5 | 1.95 |
| %003 | % | Costes indirectos | 3 % | 71.48 | 2.14 |
|  |  | Total |  |  | 73.63 |

| Medición | Uds. | Largo | Parcial |
|---|---|---|---|
| Cubierta 1 | 1 | 208.45 | 208.45 |
| Cubierta 2 | 1 | 208.45 | 208.45 |
| Cubierta 3 | 1 | 208.45 | 208.45 |
| Cubierta 4 | 1 | 208.45 | 208.45 |
| Cubierta 5 | 1 | 215.25 | 215.25 |
| Cubierta 45 | 1 | 21 | 21.00 |
| Total |  |  | 1070.05 |

**CUBTRANS** Cubierta transitable (27/01/2012)
527.51 × 76.46 = 40333.41
Cubierta invertida plana transitable, formada por las siguientes capas: -barrera vapor, -faldón a base de hormigón aligerado de 15 cm de espesor medio en formación de pendientes, capa de mortero 1:6 de 2 cm de espesor; -Impermeabilización de superficie mediante membrana líquida "in situ": Sistema SikaRoof MTC, serie 600, según plano de detalles, incluso levantado por parapeto, consistentes en: Colocación de membrana líquida monocomponente de poliuretano, tipo Sikalastic-612 o similar, aplicada en capas y refuerzo con Sikalastic Fleece-120 , según instrucciones del fabricante; -capa de mortero 1:6 de 4 cm de espesor;Impermeabilización con membrana líquida lista para recibir pavimento. Incluso p.p. de solapes y encuentros con elementos verticales. s/UNE 104-401.

| Código | Ud | Descripción | Rendimiento | Precio | Importe |
|---|---|---|---|---|---|
| M01A0010 | h | Oficial primera | 0.6 | 14.31 | 8.59 |
| M01A0030 | h | Peón | 0.6 | 13.51 | 8.11 |
| E18I0010 | m² | Barrera de vapor PE (65 g/m²), 2,5 kg | 1.1 | 3.42 | 3.76 |
| A03B0010 | m³ | Hormigón aligerado de cemento y picón. | 0.15 | 67.84 | 10.18 |
| A02A0040 | m³ | Mortero 1:6 de cemento | 0.06 | 97.96 | 5.88 |
| AUXIMP | m² | Impermeabilización con membrana líquida | 1.5 | 25.14 | 37.71 |
| %003 | % | Costes indirectos | 3 % | 74.23 | 2.23 |
|  |  | Total |  |  | 76.46 |

| Medición | Uds. | Largo | Ancho | Parcial |
|---|---|---|---|---|
| Cubierta Alta Colector | 1 | 217.5 |  | 217.50 |
| Cubierta Baja Colector | 1 | 164.59 |  | 164.59 |
| Cubierta 12 | 1 | 21 |  | 21.00 |
| Cubierta 23 | 1 | 21 |  | 21.00 |
| Cubierta 34 | 1 | 21 |  | 21.00 |
| Cubierta 45 | 1 | 21 |  | 21.00 |
| Cubierta 12.1 | 1 | 24.5 |  | 24.50 |
| Techos ascensores | 4 | 2.8 | 2.6 | 29.12 |
| Techos patinillos | 2 | 3.9 | 1 | 7.80 |
| Total |  |  |  | 527.51 |

**D08C0020** m² Pavimento gres prensado 25x25 cm, clase 3, en cubierta, Codicer
527.51 m² × 25.6 = 13504.26
Pavimento de baldosa de gres prensado de 25x25 cm, grupo BIIa (absorción de agua 3%<E<=6%), según UNE-EN-14411, clase 3, según UNE-ENV 12633 y C.T.E. DB SUA-1, colocado en cubierta, Nervion, Codicer o equivalente, recibido con adhesivo cementoso, con marcado CE, según UNE-EN 12004, incluso p.p. de zabaleta, contrazabaleta, rejuntado con mortero preparado flexible, formación de juntas de dilatación y limpieza.

| Código | Ud | Descripción | Rendimiento | Precio | Importe |
|---|---|---|---|---|---|
| M01A0010 | h | Oficial primera | 0.43 | 14.31 | 6.15 |
| M01A0030 | h | Peón | 0.43 | 13.51 | 5.81 |
| E33EAAC0030 | m² | Baldosa gres prens esmalt, BIIa, clase 3, 25x25 cm, Nervion, Codicer (material) | 1.1 | 8.95 | 9.85 |
| E01FA0140 | kg | Adhesivo cementoso C 2TE S1, gris, p/rev y pav int/ext, PEGOLAND FLEX | 4 | 0.62 | 2.48 |
| E01FB0090 | kg | Mortero de rejuntado cementoso mejorado, CG 2, color, juntas 2-15 mm, MORCEMCOLOR JUNTA UNIVERSAL | 0.7 | 0.8 | 0.56 |
| E01E0010 | m³ | Agua | 0.002 | 1.84 | 0.00 |
| %003 | % | Costes indirectos | 3 % | 24.85 | 0.75 |
|  |  | Total |  |  | 25.6 |

| Medición | Uds. | Largo | Ancho | Parcial |
|---|---|---|---|---|
| Cubierta Alta Colector | 1 | 217.5 |  | 217.50 |
| Cubierta Baja Colector | 1 | 164.59 |  | 164.59 |
| Cubierta 12 | 1 | 21 |  | 21.00 |
| Cubierta 23 | 1 | 21 |  | 21.00 |
| Cubierta 34 | 1 | 21 |  | 21.00 |
| Cubierta 45 | 1 | 21 |  | 21.00 |
| Cubierta 12.1 | 1 | 24.5 |  | 24.50 |
| Techos ascensores | 4 | 2.8 | 2.6 | 29.12 |
| Techos patinillos | 2 | 3.9 | 1 | 7.80 |
| Total |  |  |  | 527.51 |

**D07AE0030** m Parapeto 1 m altura de hormigón y bloq. 6 (03/07/2012)
281.3 m × 79.98 = 22498.37
Parapeto de 1 m de altura formado por pared de 13 cms. espesor y correa superior de 19x10, ambos de hormigón HA-25/P/16/I, armado según detalle y bloques huecos de hormigón vibrado de 50x25x6 cm, tomados con mortero 1:6 de cemento y arena, separadores, incluso replanteo, aplomado, nivelado y humedecido del bloque.

| Código | Ud | Descripción | Rendimiento | Precio | Importe |
|---|---|---|---|---|---|
| MOFTN | h | Oficial primera | 0.45 | 14.31 | 6.44 |
| M01A0030 | h | Peón | 0.38 | 13.51 | 5.13 |
| E10AB0070 | ud | Bloque de hormigón de áridos de picón 6x25x50 cm, CE cat. I (material; 15/05/2017) | 8.4 | 0.72 | 6.05 |
| A02A0040 | m³ | Mortero 1:6 de cemento | 0.07 | 97.96 | 6.86 |
| A03A0080 | m³ | Hormigón en masa HM-25/P/16/I (material) | 0.117 | 110.07 | 12.88 |
| A04A0010 | kg | Acero corrugado B 400 S, elaborado y colocado. | 3 | 1.07 | 3.21 |
| A05AG0020 | m² | Encofrado y desencof. en paredes (material) | 2 | 17.8 | 35.60 |
| E13DA0110 | ud | Separ plást arm vert r 35 mm D acero 10-20 (material) | 2 | 0.42 | 0.84 |
| E13DA0030 | ud | Separ. plást. arm. horiz. D=0-30 r 30 mm (material) | 4 | 0.16 | 0.64 |
| %003 | % | Costes indirectos | 3 % | 77.65 | 2.33 |
|  |  | Total |  |  | 79.98 |

| Medición | Uds. | Largo | Parcial |
|---|---|---|---|
| Diente 1 | 1 | 20.5 | 20.50 |
|  | 1 | 7 | 7.00 |
|  | 1 | 13.7 | 13.70 |
|  | 1 | 9.1 | 9.10 |
|  | 1 | 0.8 | 0.80 |
| Diente 2 | 1 | 20.5 | 20.50 |
|  | 1 | 7 | 7.00 |
|  | 1 | 13.7 | 13.70 |
|  | 1 | 9.1 | 9.10 |
|  | 1 | 0.8 | 0.80 |
| Diente 3 | 1 | 20.5 | 20.50 |
|  | 1 | 7 | 7.00 |
|  | 1 | 13.7 | 13.70 |
|  | 1 | 9.1 | 9.10 |
|  | 1 | 0.8 | 0.80 |
| Diente 4 | 1 | 20.5 | 20.50 |
|  | 1 | 7 | 7.00 |
|  | 1 | 13.7 | 13.70 |
|  | 1 | 9.1 | 9.10 |
|  | 1 | 0.8 | 0.80 |
| Diente 5 | 2 | 20.5 | 41.00 |
|  | 1 | 10.1 | 10.10 |
| Accesos | 2 | 8.1 | 16.20 |
|  | 2 | 4.8 | 9.60 |
| Total |  |  | 281.3 |

**D07AE0010** m² Parapeto bloq. 20cm, correa y pilaretes. (03/07/2012)
291.9 m² × 39.62 = 11565.08
Parapeto de 1,75 m de altura, según detalle, formado por bloques huecos de hormigón vibrado de 50x25x20 cm, tomados con mortero 1:6 de cemento y arena, pilaretes de 20x15 cm cada 2 m y correa superior de 20 x 15 cm, ambos de hormigón HA-25/P/16/I, armado con 4 redondos de 8 mm y estribos de 6 c/ 30 cm, separadores, incluso replanteo, aplomado, nivelado y humedecido del bloque.

| Código | Ud | Descripción | Rendimiento | Precio | Importe |
|---|---|---|---|---|---|
| MOFTN | h | Oficial primera | 0.5 | 14.31 | 7.155 |
| M01A0030 | h | Peón | 0.4 | 13.51 | 5.404 |
| E10AB0020 | ud | Bloque de hormigón de áridos de picón 20x25x50 cm, CE cat. I | 8.4 | 1.03 | 8.652 |
| A02A0040 | m³ | Mortero 1:6 de cemento | 0.02 | 97.96 | 1.959 |
| A03A0080 | m³ | Hormigón en masa HM-25/P/16/I | 0.045 | 110.07 | 4.953 |
| A04A0010 | kg | Acero corrugado B 400 S, elaborado y colocado. | 3 | 1.07 | 3.210 |
| A05AA0010 | m² | Encofrado y desencof. en zunchos y pilaretes. (material) | 0.45 | 12.55 | 5.648 |
| E13DA0110 | ud | Separ plást arm vert r 35 mm D acero 10-20 | 2 | 0.42 | 0.840 |
| E13DA0030 | ud | Separ. plást. arm. horiz. D=0-30 r 30 mm | 4 | 0.16 | 0.640 |
| %003 | % | Costes indirectos | 3 % | 38.461 | 1.154 |
|  |  | Total |  |  | 39.62 |

| Medición | Uds. | Largo | Alto | Parcial |
|---|---|---|---|---|
| Cubierta Alta Colector | 2 | 43.5 | 1.75 | 152.25 |
|  | 2 | 4.6 | 1.75 | 16.10 |
| Cubierta Baja Colector | 2 | 33 | 1.75 | 115.50 |
|  | 1 | 4.6 | 1.75 | 8.05 |
| Total |  |  |  | 291.9 |

**D12CCA0010** m Albardilla de hormigón polímero mod. MA22 (21/02/2011)
422.3 m × 38.91 = 16431.69
Albardilla de hormigón polímero de la casa ULMA o similar, para coronación de muros en "U", modelo MA22, recibida con mortero de cemento cola, incluso preparación del soporte con revestimiento elástico impermeable, p.p. de cortes, rejuntado con mortero preparado flexible y limpieza.

| Código | Ud | Descripción | Rendimiento | Precio | Importe |
|---|---|---|---|---|---|
| M01A0010 | h | Oficial primera | 0.4 | 14.31 | 5.72 |
| M01A0030 | h | Peón | 0.4 | 13.51 | 5.40 |
| E10HAA0010 | ud | Albardilla hormigon polímero de ULMA, modelo MA22 (material; 14/03/2017) | 1 | 25 | 25.00 |
| E18KA0050 | kg | Mortero impermeabilizante, MORCEM DRY R | 1.25 | 0.9 | 1.13 |
| E01FA0140 | kg | Adhesivo cementoso C 2TE S1, gris, p/rev y pav int/ext, PEGOLAND FLEX | 0.7 | 0.62 | 0.43 |
| E01FB0090 | kg | Mortero de rejuntado cementoso mejorado, CG 2, color, juntas 2-15 mm, MORCEMCOLOR JUNTA UNIVERSAL | 0.12 | 0.8 | 0.10 |
| E01E0010 | m³ | Agua | 0.001 | 1.84 | 0.00 |
| %003 | % | Costes indirectos | 3 % | 37.78 | 1.13 |
|  |  | Total |  |  | 38.91 |

| Medición | Uds. | Largo | Parcial |
|---|---|---|---|
| Sobre parapetos dientes | 6 | 20.5 | 123.00 |
|  | 4 | 7 | 28.00 |
|  | 4 | 13.7 | 54.80 |
|  | 4 | 9.1 | 36.40 |
|  | 4 | 0.8 | 3.20 |
|  | 1 | 10.1 | 10.10 |
| Sobre parapetos Colector | 2 | 43.5 | 87.00 |
|  | 2 | 33 | 66.00 |
|  | 3 | 4.6 | 13.80 |
| Total |  |  | 422.3 |

## C06 IMPERMEABILIZACIÓN Y AISLAMIENTO (24/04/2009)
Importe: 85576.01

**DUCHA** m² Impermeabilización de plato de ducha de obra (27/01/2012)
65.04 m² × 74.13 = 4821.42
Impermeabilización en paramentos horizontales de ducha de obra con sumidero, sistema Schlüter-KERDI-DRAIN "SCHLÜTER-SYSTEMS" o similar, compuesta por kit Schlüter-KERDI-DRAIN BV 50 "SCHLÜTER-SYSTEMS", formado por sumidero de salida vertical de 50 mm de diámetro, y lámina impermeabilizante flexible de polietileno, con ambas caras revestidas de geotextil no tejido, kit Schlüter-KERDI-DRAIN R10 ED1 S "SCHLÜTER-SYSTEMS", formado por rejilla cuadrada de acero inoxidable AISI 304, con tornillos vistos, Diseño 1, de 100x100 mm, marco de acero inoxidable AISI 304, y anillo fijador de altura, lámina impermeabilizante flexible de polietileno, con ambas caras revestidas de geotextil no tejido, Schlüter-KERDI 200 "SCHLÜTER-SYSTEMS", de 0,2 mm de espesor, fijada al soporte con adhesivo cementoso normal C1, preparada para recibir directamente el revestimiento y complementos. Colocada.

| Código | Ud | Descripción | Rendimiento | Precio | Importe |
|---|---|---|---|---|---|
| M01A0010 | h | Oficial primera | 0.22 | 14.31 | 3.15 |
| M01A0040 | h | Peón especializado (mano de obra; 27/01/2012) | 0.22 | 13.59 | 2.99 |
| E18E0140 | m² | Lámina de polietileno estruct. cuadriculada, e=3 mm, Schlüter-KERDI-200 (material; 26/01/2015) | 1.2 | 15.69 | 18.83 |
| E28JBB0050 | ud | Kit Sumidero de ducha SCHUTER-KERDI, con todos sus elementos (material; 14/03/2017) | 0.4 | 80 | 32.00 |
| SELLADO | m² | Elementos de pegado y sellado, incluso banda perimetral (14/03/2017) | 1 | 15 | 15.00 |
| %003 | % | Costes indirectos | 3 % | 71.97 | 2.16 |
|  |  | Total |  |  | 74.13 |

| Medición | Uds. | Largo | Ancho | Parcial |
|---|---|---|---|---|
| Planta Sótano |  |  |  |  |
| Vest. Mujeres | 2 | 1.2 | 0.9 | 2.16 |
| Vest. Hombres | 2 | 1.2 | 0.9 | 2.16 |
| Planta Baja |  |  |  |  |
| Aseos | 3 | 2.2 | 1.2 | 7.92 |
| Planta Primera |  |  |  |  |
| Aseos | 2 | 2.2 | 1.2 | 5.28 |
| Habitaciones | 9 | 2.2 | 1.2 | 23.76 |
| Planta Segunda |  |  |  |  |
| Habitaciones | 9 | 2.2 | 1.2 | 23.76 |
| Total |  |  |  | 65.04 |

**D09E0530** m² Impermeab. de soleras, con Sikalastic 612 (27/01/2012)
790 m² × 25.64 = 20255.60
Impermeabilización continua elástica sobre soleras o forjados, formada por membrana líquida "in situ": Sistema SikaRoof MTC, serie 600, según plano de detalles, consistentes en: Colocación de membrana líquida monocomponente de poliuretano, tipo Sikalastic-612 o similar, aplicada en capas y refuerzo con Sikalastic Fleece-120 , según instrucciones del fabricante. Incluso p.p. de el mismo tratamiento en umbrales de puertas y encuentros con paramentos verticales. Listo para recibir pavimento. Completo y terminado.

| Código | Ud | Descripción | Rendimiento | Precio | Importe |
|---|---|---|---|---|---|
| SIKALASTIC | kg | Sikalastic-612 (material; 08/04/2016) | 1.8 | 9.5 | 17.10 |
| FLEECE | m² | Sikalastic Fleece-120 (material; 08/04/2016) | 1.25 | 3 | 3.75 |
| M01A0010 | h | Oficial primera | 0.145 | 14.31 | 2.07 |
| M01A0040 | h | Peón especializado | 0.145 | 13.59 | 1.97 |
| %003 | % | Costes indirectos | 3 % | 24.89 | 0.75 |
|  |  | Total |  |  | 25.64 |

| Medición | Uds. | Largo | Parcial |
|---|---|---|---|
| Patios. Diente 1/2 | 1 | 60 | 60.00 |
| Diente 2/3 | 1 | 78.2 | 78.20 |
| Diente 3/4 | 1 | 78.2 | 78.20 |
| Diente 4/5 | 1 | 78.2 | 78.20 |
| Accesos. | 1 | 475 | 475.00 |
| Pasarelas | 2 | 10.2 | 20.40 |
| Total |  |  | 790 |

**D09E0500** m² Impermeab trasdós muros humedad media/alta, (28/04/2010)
658.58 m² × 22.49 = 14811.46
Impermeabilización de muros por su cara externa, constituida por: lámina líquida bituminosa con polímeros, proyectada sobre cara externa de muro de contención, cumpliendo la Norma UNE 15814, incluso formación de protección con pared de bloques de 9 cms, según planos de detalle, incluso parte proporcional de refuerzos, lista para verter las tierras por tongadas.

| Código | Ud | Descripción | Rendimiento | Precio | Importe |
|---|---|---|---|---|---|
| M01A0010 | h | Oficial primera | 0.49 | 14.31 | 7.012 |
| M01A0030 | h | Peón | 0.49 | 13.51 | 6.620 |
| E18LAA0100 | kg | Emulsión bituminosa con polímeros (material; 26/03/2015) | 0.5 | 1.36 | 0.680 |
| E10AB0050 | ud | Bloque de hormigón de áridos de picón 9x25x50 cm, CE cat. I | 8.4 | 0.72 | 6.048 |
| A02A0120 | m³ | Mortero industrial M 2,5 | 0.007 | 172.81 | 1.210 |
| E10CB0010 | m | Fleje metálico perforado. | 0.5 | 0.16 | 0.080 |
| A04A0010 | kg | Acero corrugado B 400 S, elaborado y colocado. | 0.15 | 1.07 | 0.161 |
| E31CD0030 | ud | Andamio para interiores verticales. | 0.001 | 27.05 | 0.027 |
| %003 | % | Costes indirectos | 3 % | 21.838 | 0.655 |
|  |  | Total |  |  | 22.49 |

| Medición | Uds. | Largo | Alto | Parcial |
|---|---|---|---|---|
| Nivel de cimentación 2 | 1 | 4.8 | 3.9 | 18.72 |
|  | 1 | 10.45 | 3.9 | 40.76 |
|  | 1 | 3.4 | 3.9 | 13.26 |
|  | 1 | 6.3 | 3.9 | 24.57 |
|  | 1 | 17.05 | 3.9 | 66.50 |
|  | 1 | 9.3 | 3.9 | 36.27 |
|  | 1 | 6.9 | 3.65 | 25.19 |
|  | 1 | 10.55 | 4.1 | 43.26 |
|  | 1 | 6 | 4.7 | 28.20 |
|  | 1 | 10.4 | 3.9 | 40.56 |
|  | 1 | 25.25 | 3.9 | 98.48 |
| Nivel de cimentación 1 | 1 | 1.75 | 4.2 | 7.35 |
|  | 1 | 25.55 | 4.2 | 107.31 |
|  | 1 | 25.75 | 4.2 | 108.15 |
| Subtotal |  |  |  | 658.58 |
| Total |  |  |  | 658.58 |

**D09E0195** m² Imperm. cimientos 2 kg/m² emulsión bitum. c/caucho, ADHESIVO P (27/01/2012)
1800.86 m² × 8.63 = 15541.42
Impermeabilización en cimientos, realizada con emulsión bituminosa con contenido de caucho, tipo EA s/UNE 104231, tipo ADHESIVO P de TEXSA o equivalente, aplicada a dos manos, con brocha, rodillo o airless, con una cuantía de 2 kg/m².

| Código | Ud | Descripción | Rendimiento | Precio | Importe |
|---|---|---|---|---|---|
| M01A0010 | h | Oficial primera | 0.089 | 14.31 | 1.27 |
| M01A0040 | h | Peón especializado | 0.089 | 13.59 | 1.21 |
| E18LAA0110 | kg | Emulsión bituminosa tipo EA, ADHESIVO P, TEXSA (material; 27/03/2015) | 2 | 2.95 | 5.90 |
| %003 | % | Costes indirectos | 3 % | 8.38 | 0.25 |
|  |  | Total |  |  | 8.63 |

| Medición | Uds. | Largo | Parcial |
|---|---|---|---|
| En zapatas aisladas | 1 | 853.72 | 853.72 |
| En zapatas de muros | 1 | 280.64 | 280.64 |
| En vigas riostras | 1 | 666.5 | 666.50 |
| Total |  |  | 1800.86 |

**D09G0010** m² Tratam protec, consolid, resist, imp y sell horm, CONTROLL INNERSEAL+ CONTROLL INNERSEAL PLUS (16/04/2015)
149.11 m² × 29.96 = 4467.34
Impermeabilización de depósitos de agua potable, piscinas... con protección de alto rendimiento, consolidación, durabilidad, resistencia e impermeabilización para elementos de hormigón, mediante aplicación, por NANOCRISTALIZACION CATALIZADA con penetración de hasta 200 mm en el interior del hormigón (<1,5 bares), de una primera capa de CONTROLL INNERSEAL y una segunda capa de CONTROLL INNERSEAL PLUS o equivalente, disolución acuosa a base de nanosilicatos de sodio + litio (respectivamente) y gel catalizador compuesto por minerales, totalmente inócuo, no contiene VOC´s (cumpliendo el RD 140/2003 calidad alimentaria), impermeable al dióxido de carbono, líquidos y/o ambientes agresivos contaminantes, sellador profundo de la red de capilares y poros con reducción de la permeabilidad al vapor de agua, sin color y sin cambio de textura, permanente sin necesidad de mantenimiento permitiendo posteriores tratamientos.

| Código | Ud | Descripción | Rendimiento | Precio | Importe |
|---|---|---|---|---|---|
| M01B0090 | h | Oficial pintor (mano de obra) | 0.4 | 14.31 | 5.72 |
| M01B0100 | h | Ayudante pintor (mano de obra) | 0.39 | 13.51 | 5.27 |
| E18KB0700 | l | Rev. imperm a base de nanosilicatos de sodio, CONTROLL INNERSEAL (material; 16/04/2015) | 0.4 | 25 | 10.00 |
| E18KB0710 | l | Rev. imperm a base de nanosilicatos de litio, CONTROLL INNERSEAL PLUS (material; 17/04/2015) | 0.3 | 27 | 8.10 |
| %003 | % | Costes indirectos | 3 % | 29.09 | 0.87 |
|  |  | Total |  |  | 29.96 |

| Medición | Uds. | Largo | Ancho | Alto | Parcial |
|---|---|---|---|---|---|
| Aljibe contra incendios | 2 | 2.5 |  | 1.8 | 9.00 |
|  | 2 | 2.8 |  | 1.8 | 10.08 |
|  | 1 | 5.5 | 2.8 |  | 15.40 |
| Aljibes de Agua Fría | 4 | 2.68 |  | 2.4 | 25.73 |
|  | 4 | 2.8 |  | 2.4 | 26.88 |
|  | 2 | 2.68 | 2.4 |  | 12.86 |
| Piscina | 2 | 8.6 |  | 1.1 | 18.92 |
|  | 2 | 2.8 |  | 1.1 | 6.16 |
|  | 1 | 8.6 | 2.8 |  | 24.08 |
| Total |  |  |  |  | 149.11 |

**D09IABB0010** m² Aislam. acústic ruidos impacto en suelos, plancha EEPS e=20 mm (24/04/2009)
3292.15 m² × 7.8 = 25678.77
Aislamiento acústico a ruidos de impacto, en forjados, bajo atezado de pavimento, realizado con plancha de poliestireno expandido elastificado (EEPS) e=20 mm, cubierta con un film de polietileno, medida la superficie ejecutada.

| Código | Ud | Descripción | Rendimiento | Precio | Importe |
|---|---|---|---|---|---|
| M01A0010 | h | Oficial primera | 0.12 | 14.31 | 1.72 |
| M01A0030 | h | Peón | 0.12 | 13.51 | 1.62 |
| E02BB0030 | m² | Plancha de poliestireno expandido elastificado (EEPS) e=20 mm (material; 24/04/2009) | 1 | 3.59 | 3.59 |
| E18E0040 | m² | Film de polietileno traslúcido, galga 400, e=0,1 mm (material) | 1.1 | 0.58 | 0.64 |
| %003 | % | Costes indirectos | 3 % | 7.57 | 0.23 |
|  |  | Total |  |  | 7.8 |

| Medición | Uds. | Largo | Parcial |
|---|---|---|---|
| Bajo Pavimento de Vinilo tipo 1 | 1 | 2613.31 | 2613.31 |
| Bajo Pavimento de Vinilo tipo 1.1 | 1 | 132.87 | 132.87 |
| Bajo pavimento de Vinilo Tipo 2 | 1 | 51 | 51.00 |
| Bajo pavimento de Vinilo Tipo 3 | 1 | 494.97 | 494.97 |
| Total |  |  | 3292.15 |

## C07 FALSOS TECHOS (22/04/2015)
Importe: 118979.01

**FTPLADURFON1** m² Falso techo PLADUR FON 1 (09/11/2016)
436.53 m² × 46.35 = 20233.17
Falso techo continuo sistema Pladur o equivalente, formado por placa tipo FON de e=13 mm y estructura de perfiles de chapa de acero galvanizada a base contínuos en forma de "U", de 47 mm de ancho (T-47) y separados entre ellos 600 mm, suspendidos del forjado por medio de "horquillas" especiales y varilla roscada Ø 6 mm, y encajados en el perímetro, incluso aislamiento con lana mineral de 80 mm de espesor, cumpliendo con tiempo de reverberación exigido de al menos 0,65. Parte proporcional de anclajes, suspensiones, cuelgues, tornillería, juntas estancas/acústicas de su perímetro, cintas y pasta de juntas, registro para instalaciones, luminarias, aparatos de aire acondicionado. Totalmente terminado listo para imprimar, pintar o decorar. Montaje según Normativa Intersectorial de ATEDY (2011).

| Código | Ud | Descripción | Rendimiento | Precio | Importe |
|---|---|---|---|---|---|
| PLADUR FON | m² | Falso techo cont. Pladur FON, colocado (material; 09/11/2016) | 1 | 35 | 35.00 |
| AISLANTE80 | m² | Aislamiento Acustico de lana mineral E=80 mm (material; 09/11/2016) | 1 | 10 | 10.00 |
| %003 | % | Costes indirectos | 3 % | 45.00 | 1.35 |
|  |  | Total |  |  | 46.35 |

| Medición | Uds. | Largo | Parcial |
|---|---|---|---|
| Planta Baja. |  |  |  |
| Aula 1 | 1 | 52.93 | 52.93 |
| Aula 2 | 1 | 60.06 | 60.06 |
| Aula 3 | 1 | 52.93 | 52.93 |
| Aula 4 | 1 | 60.06 | 60.06 |
| Aula 5 | 1 | 53.6 | 53.60 |
| Aula 6 | 1 | 45.54 | 45.54 |
| Planta Primera |  |  |  |
| Aula AVD | 1 | 26.07 | 26.07 |
| Aula Esp. | 1 | 25.28 | 25.28 |
| AEMS | 1 | 60.06 | 60.06 |
| Total |  |  | 436.53 |

**FTHABITACIONES** m² falso techo pladur en habitaciones (22/04/2015)
607.68 m² × 27.33 = 16607.89
Techo continuo suspendido con estructura simple TC47 13 / 600 de PYL, Pladur o equivalente, compuesto por una placa de cartón yeso PYL de 13 mm de espesor, atornillada a una estructura metálica de acero galvanizado formada por perfiles TC47 de 47x18 mm de ancho con una modulación de 600. Incluso parte proporcional de tornillería, pasta de juntas, cinta de papel perimetral, fijaciones, junta estanca. Lana Mineral de 50 mm. Parte proporcional de registros y huecos para luminarias, etc... Montado según UNE 102043 y exigencias del CTE. Totalmente terminado listo para imprimar, pintar, decorar o revestir.

| Código | Ud | Descripción | Rendimiento | Precio | Importe |
|---|---|---|---|---|---|
| FALSOTNORMAL | m² | Falso techo contínuo de carton yeso Placa PYL 13 mm (material; 14/03/2017) | 1 | 20.63 | 20.63 |
| E02BB0110 | m² | Panel semirrígido lana mineral, e=50 mm (precio medio) (material; 22/04/2015) | 1 | 5.9 | 5.90 |
| %003 | % | Costes indirectos | 3 % | 26.53 | 0.80 |
|  |  | Total |  |  | 27.33 |

| Medición | Uds. | Largo | Parcial |
|---|---|---|---|
| Planta Primera. Diente 1 |  |  |  |
| Pasillo dormitorios | 6 | 5.7 | 34.20 |
| Dormitorios | 4 | 13.32 | 53.28 |
|  | 2 | 10.07 | 20.14 |
| Diente 2 |  |  |  |
| Pasillo dormitorios | 5 | 5.7 | 28.50 |
| Dormitorios | 3 | 13.32 | 39.96 |
|  | 2 | 10.07 | 20.14 |
| Diente 3 |  |  |  |
| Pasillo dormitorios | 6 | 5.7 | 34.20 |
| Dormitorios | 4 | 13.32 | 53.28 |
|  | 2 | 10.07 | 20.14 |
| Planta Segunda. Diente 1 |  |  |  |
| Pasillo dormitorios | 6 | 5.7 | 34.20 |
| Dormitorios | 4 | 13.32 | 53.28 |
|  | 2 | 10.07 | 20.14 |
| Diente 2 |  |  |  |
| Pasillo dormitorios | 5 | 5.7 | 28.50 |
| Dormitorios | 3 | 13.32 | 39.96 |
|  | 2 | 10.07 | 20.14 |
| Diente 3 |  |  |  |
| Pasillo dormitorios | 6 | 5.7 | 34.20 |
| Dormitorios | 4 | 13.32 | 53.28 |
|  | 2 | 10.07 | 20.14 |
| Total |  |  | 607.68 |

**FTPLADURFON2** m² Falso techo PLADUR FON 2 (09/11/2016)
134.33 m² × 41.38 = 5558.58
Falso techo continuo sistema Pladur o equivalente, formado por placa tipo FON de e=13 mm y estructura de perfiles de chapa de acero galvanizada a base contínuos en forma de "U", de 47 mm de ancho (T-47) y separados entre ellos 600 mm, suspendidos del forjado por medio de "horquillas" especiales y varilla roscada Ø 6 mm, y encajados en el perímetro, incluso aislamiento con lana mineral de 60 mm de espesor, cumpliendo con tiempo de reverberación exigido de al menos 0,52. Parte proporcional de anclajes, suspensiones, cuelgues, tornillería, juntas estancas/acústicas de su perímetro, cintas y pasta de juntas, registro para instalaciones, luminarias, aparatos de aire acondicionado. Totalmente terminado listo para imprimar, pintar o decorar. Montaje según Normativa Intersectorial de ATEDY (2011).

| Código | Ud | Descripción | Rendimiento | Precio | Importe |
|---|---|---|---|---|---|
| PLADUR FON | m² | Falso techo cont. Pladur FON, colocado | 1 | 35 | 35.00 |
| AISLANTE60 | m² | Aislamiento acustico lana mineral 60 mm (material; 14/03/2017) | 1 | 5.17 | 5.17 |
| %003 | % | Costes indirectos | 3 % | 40.17 | 1.21 |
|  |  | Total |  |  | 41.38 |

| Medición | Uds. | Largo | Parcial |
|---|---|---|---|
| Planta Baja |  |  |  |
| Comedor 1 | 1 | 67.67 | 67.67 |
| Comedor 2 | 1 | 66.66 | 66.66 |
| Total |  |  | 134.33 |

**FTPLADURFON3** m² Falso techo PLADUR FON 3 (09/11/2016)
1220.94 m² × 41.03 = 50095.17
Falso techo continuo sistema Pladur o equivalente, formado por placa tipo FON de e=13 mm y estructura de perfiles de chapa de acero galvanizada a base contínuos en forma de "U", de 47 mm de ancho (T-47) y separados entre ellos 600 mm, suspendidos del forjado por medio de "horquillas" especiales y varilla roscada Ø 6 mm, y encajados en el perímetro, incluso aislamiento con lana mineral de 60 mm de espesor, cumpliendo con tiempo de reverberación exigido de al menos 0,52. Parte proporcional de anclajes, suspensiones, cuelgues, tornillería, juntas estancas/acústicas de su perímetro, cintas y pasta de juntas, registro para instalaciones, luminarias, aparatos de aire acondicionado. Totalmente terminado listo para imprimar, pintar o decorar. Montaje según Normativa Intersectorial de ATEDY (2011).

| Código | Ud | Descripción | Rendimiento | Precio | Importe |
|---|---|---|---|---|---|
| PLADUR FON | m² | Falso techo cont. Pladur FON, colocado | 1 | 35 | 35.00 |
| AISLANTE40 | m² | Aislamiento acustico lana mineral 40 mm (material; 14/03/2017) | 1 | 4.84 | 4.84 |
| %003 | % | Costes indirectos | 3 % | 39.84 | 1.20 |
|  |  | Total |  |  | 41.03 |

| Medición | Uds. | Largo | Parcial |
|---|---|---|---|
| Planta Sótano |  |  |  |
| Pasillo -14 | 1 | 8.33 | 8.33 |
| Corredor -14 | 1 | 14.77 | 14.77 |
| Corredor -15 | 1 | 20.2 | 20.20 |
| Planta Baja. Diente 1 |  |  |  |
| Corredor 01 | 1 | 32.6 | 32.60 |
| Vestíbulo 00 | 1 | 15 | 15.00 |
| Recepción | 1 | 21 | 21.00 |
| Pasillo 01 | 1 | 27.4 | 27.40 |
| Diente 2 |  |  |  |
| Corredor 02 | 1 | 33 | 33.00 |
| Vestíbulo 01 | 1 | 12.48 | 12.48 |
| Estancia 01 | 1 | 21 | 21.00 |
| Estancia 04 | 1 | 15.86 | 15.86 |
| Pasillo 02 | 1 | 40.8 | 40.80 |
| Diente 3 |  |  |  |
| Corredor 03 | 1 | 33 | 33.00 |
| Estancia 05 | 1 | 15.6 | 15.60 |
| Estancia 02 | 1 | 21 | 21.00 |
| Pasillo 03 | 1 | 27.6 | 27.60 |
| Diente 4 |  |  |  |
| Corredor 04 | 1 | 33 | 33.00 |
| Vestíbulo 02 | 1 | 12.48 | 12.48 |
| Estancia 03 | 1 | 21 | 21.00 |
| Estancia 06 | 1 | 15.8 | 15.80 |
| Pasillo 04 | 1 | 27.6 | 27.60 |
| Diente 5 |  |  |  |
| Corredor 05 | 1 | 20.6 | 20.60 |
| Pasillo 05 | 1 | 16.8 | 16.80 |
| Planta Primera. Diente 1 |  |  |  |
| Corredor 11 | 1 | 32.6 | 32.60 |
| Estancia 13 | 1 | 15.6 | 15.60 |
| Pasillo 11 | 1 | 41 | 41.00 |
| Diente 2 |  |  |  |
| Corredor 12 | 1 | 33 | 33.00 |
| Vestíbulo 11 | 1 | 12.48 | 12.48 |
| Estancia 11 | 1 | 21 | 21.00 |
| Estancia 14 | 1 | 15.86 | 15.86 |
| Pasillo 12 | 1 | 41 | 41.00 |
| Diente 3 |  |  |  |
| Corredor 13 | 1 | 33 | 33.00 |
| Estancia 15 | 1 | 15.6 | 15.60 |
| Pasillo 13 | 1 | 41 | 41.00 |
| Diente 4 |  |  |  |
| Corredor 14 | 1 | 33 | 33.00 |
| Vestíbulo 12 | 1 | 12.48 | 12.48 |
| Estancia 12 | 1 | 21 | 21.00 |
| Estancia 16 | 1 | 15.86 | 15.86 |
| Pasillo 14 | 1 | 27.6 | 27.60 |
| Diente 5 |  |  |  |
| Corredor 15 | 1 | 20.6 | 20.60 |
| Pasillo 15 | 1 | 7.2 | 7.20 |
| Planta Segunda. Diente 1 |  |  |  |
| Corredor 21 | 1 | 32.6 | 32.60 |
| Estancia 22 | 1 | 15.6 | 15.60 |
| Pasillo 21 | 1 | 41 | 41.00 |
| Diente 2 |  |  |  |
| Corredor 22 | 1 | 33 | 33.00 |
| Vestíbulo 21 | 1 | 12.48 | 12.48 |
| Estancia 21 | 1 | 21 | 21.00 |
| Estancia 23 | 1 | 15.86 | 15.86 |
| Pasillo 22 | 1 | 41 | 41.00 |
| Diente 3 |  |  |  |
| Corredor 23 | 1 | 20.6 | 20.60 |
| Pasillo 23 | 1 | 41 | 41.00 |
| Total |  |  | 1220.94 |

**D10BA0250** m² Falso techo continuo carton yeso c/est. simple TC47 13/600 placa normal (22/04/2015)
382.75 m² × 27.33 = 10460.56
Techo continuo suspendido con estructura simple TC47 13 / 600 de PYL, Pladur o equivalente, compuesto por una placa de cartón yeso PYL de 13 mm de espesor, atornillada a una estructura metálica de acero galvanizado formada por perfiles TC47 de 47x18 mm de ancho con una modulación de 600. Incluso parte proporcional de tornillería, pasta de juntas, cinta de papel perimetral, fijaciones, junta estanca. Parte proporcional de registros para instalaciones, luminarias, aparatos de aire acondicionado, etc... Montado según UNE 102043 y exigencias del CTE. Totalmente terminado listo para imprimar, pintar, decorar o revestir.

| Código | Ud | Descripción | Rendimiento | Precio | Importe |
|---|---|---|---|---|---|
| FALSOTNORMAL | m² | Falso techo contínuo de carton yeso Placa PYL 13 mm | 1 | 20.63 | 20.63 |
| E02BB0110 | m² | Panel semirrígido lana mineral, e=50 mm (precio medio) | 1 | 5.9 | 5.90 |
| %003 | % | Costes indirectos | 3 % | 26.53 | 0.80 |
|  |  | Total |  |  | 27.33 |

| Medición | Uds. | Largo | Parcial |
|---|---|---|---|
| Planta Sótano |  |  |  |
| Office Personal | 1 | 28.06 | 28.06 |
| Planta Baja. Diente 1 |  |  |  |
| Control | 1 | 9 | 9.00 |
| Zona administración | 1 | 24.49 | 24.49 |
| Almacén 01 | 1 | 9.9 | 9.90 |
| Despacho Dirección | 1 | 15.84 | 15.84 |
| Sala Reunión | 1 | 27.65 | 27.65 |
| Despacho Consulta | 1 | 39.03 | 39.03 |
| Farmacia | 1 | 9.28 | 9.28 |
| Box Inspección | 1 | 9.88 | 9.88 |
| Sala Espera Consulta | 1 | 23.04 | 23.04 |
| Diente 2 |  |  |  |
| Almacén 02 | 1 | 12.37 | 12.37 |
| Despacho 02 | 1 | 13.37 | 13.37 |
| Diente 3 |  |  |  |
| Almacén 03 | 1 | 12.37 | 12.37 |
| Despacho 03 | 1 | 13.37 | 13.37 |
| Diente 4 |  |  |  |
| Almacén 04 | 1 | 10.95 | 10.95 |
| Despacho 04 | 1 | 13.37 | 13.37 |
| Planta Primera. Diente 1 |  |  |  |
| Almacén 11 | 1 | 9 | 9.00 |
| Armarios | 6 | 1.02 | 6.12 |
| Diente 2 |  |  |  |
| Office | 1 | 7.49 | 7.49 |
| Despacho Office | 1 | 13.32 | 13.32 |
| Armarios | 6 | 1.02 | 6.12 |
| Diente 3 |  |  |  |
| Armarios | 6 | 1.02 | 6.12 |
| Diente 4 |  |  |  |
| Almacén 14 | 1 | 11.09 | 11.09 |
| Despacho 14 | 1 | 13.37 | 13.37 |
| Planta Segunda. Diente 1 |  |  |  |
| Armarios | 6 | 1.02 | 6.12 |
| Diente 2 |  |  |  |
| Office | 1 | 7.49 | 7.49 |
| Despacho Office | 1 | 13.32 | 13.32 |
| Armarios | 5 | 1.02 | 5.10 |
| Diente 3 |  |  |  |
| Armarios | 6 | 1.02 | 6.12 |
| Total |  |  | 382.75 |

**D10BA0270** m² Falso techo continuo carton yeso c/est. simple TC47 13/600 placa hidrófuga (14/03/2017)
687.71 m² × 23.3 = 16023.64
Techo continuo suspendido con estructura simple TC47 13 / 600 de PYL, Pladur o equivalente, compuesto por una placa hidrófuga de cartón yeso PYL de 13 mm de espesor, atornillada a una estructura metálica de acero galvanizado formada por perfiles TC47 de 47x18 mm de ancho con una modulación de 600. Incluso parte proporcional de tornillería, pasta de juntas, cinta de papel perimetral, fijaciones, junta estanca. Parte proporcional de registros y huecos para luminarias, etc... Montado según UNE 102043 y exigencias del CTE. Totalmente terminado listo para imprimar, pintar, decorar o revestir.

| Código | Ud | Descripción | Rendimiento | Precio | Importe |
|---|---|---|---|---|---|
| FALSOTNORMAL | m² | Falso techo contínuo de carton yeso Placa PYL 13 mm | 1 | 20.63 | 20.63 |
| INCRFTH | m² | Incremento por Placa PYL Hidrófuga de 13 mm. (material; 14/03/2017) | 1 | 1.99 | 1.99 |
| %003 | % | Costes indirectos | 3 % | 22.62 | 0.68 |
|  |  | Total |  |  | 23.3 |

| Medición | Uds. | Largo | Parcial |
|---|---|---|---|
| Planta Sótano |  |  |  |
| Vestuarios hombres | 1 | 20.91 | 20.91 |
| Almacén -14 | 1 | 3.7 | 3.70 |
| Vestuarios Mujeres | 1 | 27.2 | 27.20 |
| Cámara Res. Sólidos | 1 | 11.22 | 11.22 |
| Despensa | 1 | 41.91 | 41.91 |
| Lavandería | 1 | 36.8 | 36.80 |
| Planta Baja. Diente 1 |  |  |  |
| Aseos | 4 | 1.44 | 5.76 |
|  | 2 | 6.27 | 12.54 |
|  | 1 | 3.99 | 3.99 |
| Diente 2 |  |  |  |
| Aseos | 1 | 12.18 | 12.18 |
|  | 1 | 7.13 | 7.13 |
|  | 2 | 2.96 | 5.92 |
| Diente 3 |  |  |  |
| Aseos | 1 | 12.18 | 12.18 |
|  | 1 | 7.13 | 7.13 |
|  | 2 | 2.96 | 5.92 |
| Diente 4 |  |  |  |
| Aseos | 1 | 12.18 | 12.18 |
|  | 1 | 7.13 | 7.13 |
|  | 2 | 2.96 | 5.92 |
| Diente 5 |  |  |  |
| Cocina | 1 | 51 | 51.00 |
| Planta Primera. Diente 1 |  |  |  |
| Baños | 3 | 9.95 | 29.85 |
| Diente 2 |  |  |  |
| Baños | 2 | 9.95 | 19.90 |
|  | 1 | 9.17 | 9.17 |
| Diente 3 |  |  |  |
| Baños | 3 | 9.95 | 29.85 |
| Diente 4 |  |  |  |
| Aseos | 1 | 12.18 | 12.18 |
|  | 1 | 7.13 | 7.13 |
|  | 2 | 2.96 | 5.92 |
| Diente 5 |  |  |  |
| Aseos | 1 | 11.55 | 11.55 |
|  | 1 | 7.07 | 7.07 |
|  | 2 | 2.96 | 5.92 |
| Gimnasio/Piscina | 1 | 169.68 | 169.68 |
| Planta Segunda. Diente 1 |  |  |  |
| Baños | 3 | 9.95 | 29.85 |
| Diente 2 |  |  |  |
| Baños | 2 | 9.95 | 19.90 |
|  | 1 | 9.17 | 9.17 |
| Diente 3 |  |  |  |
| Baños | 3 | 9.95 | 29.85 |
| Total |  |  | 687.71 |

## C08 PAVIMENTOS Y PELDAÑOS (15/03/2007)
Importe: 210707.14

**D11PA0030** m² Pavim continuo hormigón HM-25/B/20/I, 10cm armado fibras polipropil. (12/01/2012)
1483.32 m² × 15.89 = 23569.95
Pavimento continuo realizado con hormigón de HM-25/B/20/I, de 10 cm de espesor, incluso vertido, extendido, formación de maestras, juntas de dilatación con perfil de PVC y fibras de polipropileno antifisuras Fiberflex de Würth o equivalente (0.6 kg/m³), acabado al fratás, incluso p.p de ruleteado en zona de acceso-rampas, pasarelas, etc...

| Código | Ud | Descripción | Rendimiento | Precio | Importe |
|---|---|---|---|---|---|
| MOFTN | h | Oficial primera | 0.2 | 14.31 | 2.86 |
| M01A0030 | h | Peón | 0.2 | 13.51 | 2.70 |
| QBF0010 | h | Fratasadora (maquinaria) | 0.05 | 3.32 | 0.17 |
| E01HCB0010 | m³ | Horm prep HM-25/B/20/I (material; 17/05/2017) | 0.1 | 76.91 | 7.69 |
| E18JB0010 | m | Perfil PVC | 0.5 | 2.5 | 1.25 |
| E13CA0010 | ud | Fibra PP (600 g) p/mortero y hormigón, Fiberflex, Würth | 0.06 | 12.64 | 0.76 |
| %003 | % | Costes indirectos | 3 % | 15.43 | 0.46 |
|  |  | Total |  |  | 15.89 |

| Medición | Uds. | Largo | Parcial |
|---|---|---|---|
| Planta Sótano |  |  |  |
| Acceso | 1 | 49.8 | 49.80 |
| Garaje | 1 | 497.76 | 497.76 |
| Salas de Máquinas | 1 | 30.42 | 30.42 |
|  | 1 | 29.29 | 29.29 |
|  | 1 | 16.82 | 16.82 |
|  | 1 | 11.02 | 11.02 |
|  | 1 | 40.87 | 40.87 |
| Sala Calderas | 1 | 40.56 | 40.56 |
| Estación Transformadora | 1 | 13.73 | 13.73 |
| Cuarto Eléctrico | 1 | 13.12 | 13.12 |
| Patios. Diente 1/2 | 1 | 60 | 60.00 |
| Diente 2/3 | 1 | 78.2 | 78.20 |
| Diente 3/4 | 1 | 78.2 | 78.20 |
| Diente 4/5 | 1 | 78.2 | 78.20 |
| Accesos exteriores | 1 | 424.93 | 424.93 |
| Pasarelas | 2 | 10.2 | 20.40 |
| Total |  |  | 1483.32 |

**D29GFB0010** m Bordillo de hormigón, para jardines y remates, de 100x25x10 cm (03/07/2012)
140 m × 25.31 = 3543.40
Bordillo de hormigón, para jardines y remates, según planos, de 100x25x10 cm incluso base y recalce de hormigón, colocado con mortero 1:5, rejuntado.

| Código | Ud | Descripción | Rendimiento | Precio | Importe |
|---|---|---|---|---|---|
| M01A0010 | h | Oficial primera | 0.42 | 14.31 | 6.01 |
| M01A0030 | h | Peón | 0.42 | 13.51 | 5.67 |
| E33LB0010 | ud | Bordillo jardín de hormigón 100x25x10 cm, con marcado CE (material) | 1 | 8.9 | 8.90 |
| A03A0030 | m³ | Hormigón en masa de fck= 15 N/mm² | 0.03 | 92.94 | 2.79 |
| A02A0030 | m³ | Mortero 1:5 de cemento (material; 03/07/2012) | 0.01 | 104.53 | 1.05 |
| A01B0010 | m³ | Pasta de cemento (material; 03/07/2012) | 0.001 | 147.32 | 0.15 |
| %003 | % | Costes indirectos | 3 % | 24.57 | 0.74 |
|  |  | Total |  |  | 25.31 |

| Medición | Uds. | Largo | Parcial |
|---|---|---|---|
| Patios | 2 | 13.4 | 26.80 |
|  | 6 | 17 | 102.00 |
|  | 8 | 1.4 | 11.20 |
| Total |  |  | 140 |

**D11IBAB0200** m² Pav. gres porcel prens retif, , BIa, clase 2, 30X60 cm, (15/03/2007)
80.39 m² × 70.43 = 5661.87
Pavimento de gres porcelánico prensado, rectificado, grupo BIa (absorción de agua E <=0,5%) según UNE-EN-14411, clase 2 según UNE-ENV 12633 y C.T.E. DB SUA-1, Urban antislip, Keraben o equivalente, de 30X60 cm, recibido con adhesivo cementoso, con marcado CE según UNE-EN 12004, incluso atezado de hormigón aligerado de 13 cm de espesor medio, p.p. de rodapié del mismo material, rejuntado con mortero preparado flexible y limpieza.

| Código | Ud | Descripción | Rendimiento | Precio | Importe |
|---|---|---|---|---|---|
| M01A0010 | h | Oficial primera | 0.6 | 14.31 | 8.59 |
| M01A0030 | h | Peón | 0.45 | 13.51 | 6.08 |
| E33EBAB0200 | m² | Baldosa gres porcel prens rectif, BIa, clase 2, 30X60 cm, Urban antislip, Keraben (material) | 1.05 | 26.75 | 28.09 |
| E33EBC0900 | ud | Rodapié gres porcel prens rectif, 8x75 cm, Urban, Keraben (material; 27/04/2016) | 1.6 | 7.95 | 12.72 |
| E01FA0250 | kg | Adhesivo cementoso C 2TE, One-flex, Butech (material; 15/03/2007) | 4.5 | 0.86 | 3.87 |
| E01FB0140 | kg | Mortero rejuntado cementoso mejorado, coloreado, CG 2, Colorstuk 2-12, Butech (material; 15/03/2007) | 0.14 | 1.51 | 0.21 |
| E01E0010 | m³ | Agua | 0.002 | 1.84 | 0.00 |
| A03B0010 | m³ | Hormigón aligerado de cemento y picón. | 0.13 | 67.84 | 8.82 |
| %003 | % | Costes indirectos | 3 % | 68.38 | 2.05 |
|  |  | Total |  |  | 70.43 |

| Medición | Uds. | Largo | Ancho | Parcial |
|---|---|---|---|---|
| RELLANOS ESCALERAS |  |  |  |  |
| Escalera 1 | 1 | 2.3 | 1.9 | 4.37 |
|  | 1 | 3.3 | 1.2 | 3.96 |
|  | 2 | 2.3 | 1.2 | 5.52 |
|  | 2 | 2.3 | 2.2 | 10.12 |
| Escalera 2 | 3 | 2.3 | 2.2 | 15.18 |
|  | 1 | 2.7 | 1.2 | 3.24 |
|  | 1 | 2.3 | 1.5 | 3.45 |
|  | 1 | 2.3 | 1.9 | 4.37 |
|  | 1 | 1.2 | 0.3 | 0.36 |
|  | 2 | 2.3 | 1.2 | 5.52 |
| Escalera 3 | 1 | 2.3 | 2.5 | 5.75 |
|  | 1 | 2.7 | 1.2 | 3.24 |
|  | 2 | 2.3 | 1.2 | 5.52 |
|  | 1 | 2.3 | 1.9 | 4.37 |
|  | 1 | 1.2 | 0.3 | 0.36 |
|  | 1 | 2.3 | 2.2 | 5.06 |
| Total |  |  |  | 80.39 |

**D11IBBB0020** m Peldaño Téc. gres porcel prens , BIa, clase 2, Cemento, (15/03/2007)
158.4 m × 78.23 = 12391.63
Peldaño de gres porcelánico prensado, rectificado, grupo BIa (absorción de agua E <=0,5%) según UNE-EN-14411, clase 2 según UNE-ENV 12633 y C.T.E. DB SUA-1 Urban Keraben o equivalente, realizado con piezas de 32x100 cm (huella) y de 18x100 cm (contrahuella), recibido con adhesivo cementoso, con marcado CE según UNE-EN 12004, incluso peldañeado previo con hormigón aligerado, zanquín del mismo material, rejuntado con mortero preparado flexible y limpieza.

| Código | Ud | Descripción | Rendimiento | Precio | Importe |
|---|---|---|---|---|---|
| MOFTN | h | Oficial primera | 1.2 | 14.31 | 17.17 |
| M01A0030 | h | Peón | 1 | 13.51 | 13.51 |
| E33EBBB0120 | ud | Peldaño (huella) gres porcel prens rectif, BIa, clase 2, 50x100 cm, Urban, Keraben (material; 27/04/2016) | 1 | 32 | 32.00 |
| E33EBC0900 | ud | Rodapié gres porcel prens rectif, 8x75 cm, Urban, Keraben | 1 | 7.95 | 7.95 |
| E01FA0250 | kg | Adhesivo cementoso C 2TE, One-flex, Butech | 2 | 0.86 | 1.72 |
| E01FB0140 | kg | Mortero rejuntado cementoso mejorado, coloreado, CG 2, Colorstuk 2-12, Butech | 0.07 | 1.51 | 0.11 |
| E01E0010 | m³ | Agua | 0.001 | 1.84 | 0.00 |
| A03B0010 | m³ | Hormigón aligerado de cemento y picón. | 0.045 | 67.84 | 3.05 |
| A05AG0010 | m² | Confección y amortización encofrado de madera para peldañeado. (material) | 0.15 | 2.94 | 0.44 |
| %003 | % | Costes indirectos | 3 % | 75.95 | 2.28 |
|  |  | Total |  |  | 78.23 |

| Medición | Uds. | Largo | Parcial |
|---|---|---|---|
| Escalera 1 | 42 | 1.1 | 46.20 |
| Escalera 2 | 61 | 1.1 | 67.10 |
| Escalera 3 | 41 | 1.1 | 45.10 |
| Total |  |  | 158.4 |

**D11A0020** m² Atezado horm aligerado 7 cm y capa mortero 2 cm (03/07/2012)
2883.9 m² × 15.64 = 45104.20
Atezado para colocación de pavimentos, formado por capa de hormigón aligerado de 7 cm de espesor y capa de mortero de 2cm acabado al fratás, incluso realización de juntas y maestras.

| Código | Ud | Descripción | Rendimiento | Precio | Importe |
|---|---|---|---|---|---|
| MOFTN | h | Oficial primera | 0.3 | 14.31 | 4.29 |
| M01A0030 | h | Peón | 0.3 | 13.51 | 4.05 |
| A03B0010 | m³ | Hormigón aligerado de cemento y picón. | 0.07 | 67.84 | 4.75 |
| A02A0030 | m³ | Mortero 1:5 de cemento | 0.02 | 104.53 | 2.09 |
| %003 | % | Costes indirectos | 3 % | 15.18 | 0.46 |
|  |  | Total |  |  | 15.64 |

| Medición | Uds. | Largo | Parcial |
|---|---|---|---|
| Bajo Pavimento de Vinilo tipo 1 | 1 | 2751.03 | 2751.03 |
| Bajo Pavimento de Vinilo tipo 1.1 | 1 | 132.87 | 132.87 |
| Total |  |  | 2883.9 |

**ATEZADO5** m² Atezado horm. aligerado de 5 cms. de media y capa mortero de 2 cm (03/07/2012)
684.01 m² × 14.23 = 9733.46
Atezado para colocación de pavimentos con pendiente, formado por capa de hormigón aligerado de 5 cm de espesor medio y capa de mortero de 2cm acabado al fratás, incluso realización de juntas y maestras.

| Código | Ud | Descripción | Rendimiento | Precio | Importe |
|---|---|---|---|---|---|
| MOFTN | h | Oficial primera | 0.3 | 14.31 | 4.29 |
| M01A0030 | h | Peón | 0.3 | 13.51 | 4.05 |
| A03B0010 | m³ | Hormigón aligerado de cemento y picón. | 0.05 | 67.84 | 3.39 |
| A02A0030 | m³ | Mortero 1:5 de cemento | 0.02 | 104.53 | 2.09 |
| %003 | % | Costes indirectos | 3 % | 13.82 | 0.41 |
|  |  | Total |  |  | 14.23 |

| Medición | Uds. | Largo | Parcial |
|---|---|---|---|
| Bajo pavimento de Vinilo Tipo 2 | 1 | 140.93 | 140.93 |
| Bajo pavimento de Vinilo Tipo 3 | 1 | 543.08 | 543.08 |
| Total |  |  | 684.01 |

**PAVVINILO1** m² pavimento de vinilo tipo 1, con forro H= 1,00 mt (14/03/2017)
2751.03 m² × 28.15 = 77441.49
Suministro y colocación de pavimento vinílico homogéneo modelo IQ OPTIMA de la firma Tarkett o similar, con poliuretano restaurable en todo el cuerpo del material "IQ PUR", clasificación para Salas Blancas ISO clase 4 según ISO 14644-1, Clase A según ASTM F24 F51, con clasificación excelente facilidad de descontaminación según ISO 8690 y excelente resistencia a agentes químicos según EN IS 26987. Libre de FTALATOS, con emisiones COV Agbb/DIBt < 10µg/m3, calidad del aire interior Platinium, FloorScore SCS, RTS Clase de emisión M1. Clasificación al fuego BflS1 según norma EN ISO 13501-1 y resistencia a la resbaladicidad Clase 2 según ENV 12633 en rollos de 2 mm. de espesor y 2 ml de ancho, con un peso total de 2,700 kg/m2. Clasificación al uso Comercial 34 e Industrial 43 según norma EN 685. Con una solidez de los colores según norma UNE 40187 > 6, recibido con adhesivo unilateral, sobre soporte preparado, unión termosoldada mediante cordón de soldadura multicolor y remontado a media caña 100cm con pieza PA30 y perfil de terminación SOLID CAP. En los ángulos interiores el corte se realizará a 45º y en los ángulos exteriores en forma de “V” a 45º a ambas partes del ánguloConstruido según NTE-RSF-11 y normas del fabricante ISO 9001.

| Código | Ud | Descripción | Rendimiento | Precio | Importe |
|---|---|---|---|---|---|
| VINILO 1 | m² | Pavimento Vinílico homogéneo Eclipse Premium de Tarkett o similar (material; 15/05/2017) | 1.1 | 12 | 13.20 |
| PASTANIV | m² | Pasta niveladora (material; 19/04/2017) | 1 | 2.13 | 2.13 |
| ADHESIVO | m² | Adhesivo unilateral (material; 19/04/2017) | 1 | 1.19 | 1.19 |
| CORDÓN | m | Cordón de soldadura multicolor (material; 19/04/2017) | 1 | 0.34 | 0.34 |
| PA30 | m | Pieza especial de media caña PA30 (material; 19/04/2017) | 1 | 1.53 | 1.53 |
| SOLIDCAP | m | Pieza de remate Solid CAP (19/04/2017) | 1 | 1.7 | 1.70 |
| MOINSTAL | h | Oficial Instalador vinilo (mano de obra; 14/03/2017) | 0.506 | 14.31 | 7.24 |
| %003 | % | Costes indirectos | 3 % | 27.33 | 0.82 |
|  |  | Total |  |  | 28.15 |

| Medición | Uds. | Largo | Parcial |
|---|---|---|---|
| Planta Sótano |  |  |  |
| Instalaciones-Almacén -11 | 1 | 5.25 | 5.25 |
| Corredor -13 | 1 | 20.2 | 20.20 |
| Office Personal | 1 | 28.06 | 28.06 |
| Pasillo -14 | 1 | 8.33 | 8.33 |
| Almacén -14 | 1 | 3.7 | 3.70 |
| Vestíbulo -12 | 1 | 12.48 | 12.48 |
| Corredor -14 | 1 | 14.77 | 14.77 |
| Corredor -15 | 1 | 20.2 | 20.20 |
| Instalaciones-Almacén -12 | 1 | 5.25 | 5.25 |
| Sala disponible | 1 | 6.6 | 6.60 |
| Vestíbulo -13 | 1 | 12.88 | 12.88 |
| Planta Baja. Diente 1 |  |  |  |
| Corredor 01 | 1 | 32.6 | 32.60 |
| Control | 1 | 9 | 9.00 |
| Vestíbulo 00 | 1 | 15 | 15.00 |
| Recepción | 1 | 21 | 21.00 |
| Pasillo 01 | 1 | 27.4 | 27.40 |
| Despacho Consulta | 1 | 39.03 | 39.03 |
| Farmacia | 1 | 9.28 | 9.28 |
| Box Inspección | 1 | 9.88 | 9.88 |
| Sala Espera Consulta | 1 | 23.04 | 23.04 |
| Diente 2 |  |  |  |
| Corredor 02 | 1 | 33 | 33.00 |
| Vestíbulo 01 | 1 | 12.48 | 12.48 |
| Estancia 01 | 1 | 21 | 21.00 |
| Estancia 04 | 1 | 15.86 | 15.86 |
| Pasillo 02 | 1 | 40.8 | 40.80 |
| Almacén 02 | 1 | 12.37 | 12.37 |
| Despacho 02 | 1 | 13.37 | 13.37 |
| Aula 5 | 1 | 53.6 | 53.60 |
| Aula 6 | 1 | 45.54 | 45.54 |
| Diente 3 |  |  |  |
| Instalaciones-Almacén 01 | 1 | 5.25 | 5.25 |
| Corredor 03 | 1 | 33 | 33.00 |
| Estancia 05 | 1 | 15.6 | 15.60 |
| Estancia 02 | 1 | 21 | 21.00 |
| Pasillo 03 | 1 | 27.6 | 27.60 |
| Almacén 03 | 1 | 12.37 | 12.37 |
| Despacho 03 | 1 | 13.37 | 13.37 |
| Aula 3 | 1 | 52.93 | 52.93 |
| Aula 4 | 1 | 60.06 | 60.06 |
| Diente 4 |  |  |  |
| Corredor 04 | 1 | 33 | 33.00 |
| Vestíbulo 02 | 1 | 12.48 | 12.48 |
| Estancia 03 | 1 | 21 | 21.00 |
| Estancia 06 | 1 | 15.86 | 15.86 |
| Pasillo 04 | 1 | 27.6 | 27.60 |
| Almacén 04 | 1 | 10.95 | 10.95 |
| Despacho 04 | 1 | 13.37 | 13.37 |
| Aula 1 | 1 | 52.93 | 52.93 |
| Aula 2 | 1 | 60.06 | 60.06 |
| Diente 5 |  |  |  |
| Instalaciones-Almacén 02 | 1 | 5.25 | 5.25 |
| Corredor 05 | 1 | 20.6 | 20.60 |
| Pasillo 05 | 1 | 16.8 | 16.80 |
| Comedor 1 | 1 | 67.67 | 67.67 |
| Comedor 2 | 1 | 66.66 | 66.66 |
| Planta Primera. Diente 1 |  |  |  |
| Corredor 11 | 1 | 32.6 | 32.60 |
| Estancia 13 | 1 | 15.6 | 15.60 |
| Almacén 11 | 1 | 9 | 9.00 |
| Pasillo 11 | 1 | 41 | 41.00 |
| Pasillo dormitorios | 6 | 5.7 | 34.20 |
| Dormitorios | 4 | 13.32 | 53.28 |
|  | 2 | 10.07 | 20.14 |
| Armarios | 6 | 1.02 | 6.12 |
| Diente 2 |  |  |  |
| Corredor 12 | 1 | 33 | 33.00 |
| Vestíbulo 11 | 1 | 12.48 | 12.48 |
| Estancia 11 | 1 | 21 | 21.00 |
| Estancia 14 | 1 | 15.86 | 15.86 |
| Pasillo 12 | 1 | 41 | 41.00 |
| Pasillo dormitorios | 5 | 5.7 | 28.50 |
| Dormitorios | 3 | 13.32 | 39.96 |
|  | 2 | 10.07 | 20.14 |
| Armarios | 6 | 1.02 | 6.12 |
| Diente 3 |  |  |  |
| Instalaciones y Almacén 12 | 1 | 5.25 | 5.25 |
| Corredor 13 | 1 | 33 | 33.00 |
| Estancia 15 | 1 | 15.6 | 15.60 |
| Pasillo 13 | 1 | 41 | 41.00 |
| Pasillo dormitorios | 6 | 5.7 | 34.20 |
| Dormitorios | 4 | 13.32 | 53.28 |
|  | 2 | 10.07 | 20.14 |
| Armarios | 6 | 1.02 | 6.12 |
| Diente 4 |  |  |  |
| Corredor 14 | 1 | 33 | 33.00 |
| Vestíbulo 12 | 1 | 12.48 | 12.48 |
| Estancia 12 | 1 | 21 | 21.00 |
| Estancia 16 | 1 | 15.86 | 15.86 |
| Pasillo 14 | 1 | 27.6 | 27.60 |
| Almacén 14 | 1 | 11.09 | 11.09 |
| Aula AVD | 1 | 26.07 | 26.07 |
| Aula Esp. | 1 | 25.28 | 25.28 |
| AEMS | 1 | 60.06 | 60.06 |
| Diente 5 |  |  |  |
| Instalaciones-Almacén 13 | 1 | 5.25 | 5.25 |
| Corredor 15 | 1 | 20.6 | 20.60 |
| Pasillo 15 | 1 | 7.2 | 7.20 |
| Planta Segunda. Diente 1 |  |  |  |
| Corredor 21 | 1 | 32.6 | 32.60 |
| Estancia 22 | 1 | 15.6 | 15.60 |
| Almacén 21 | 1 | 9 | 9.00 |
| Pasillo 21 | 1 | 41 | 41.00 |
| Pasillo dormitorios | 6 | 5.7 | 34.20 |
| Dormitorios | 4 | 13.32 | 53.28 |
|  | 2 | 10.07 | 20.14 |
| Armarios | 6 | 1.02 | 6.12 |
| Diente 2 |  |  |  |
| Corredor 22 | 1 | 33 | 33.00 |
| Vestíbulo 21 | 1 | 12.48 | 12.48 |
| Estancia 21 | 1 | 21 | 21.00 |
| Estancia 23 | 1 | 15.86 | 15.86 |
| Pasillo 22 | 1 | 41 | 41.00 |
| Pasillo dormitorios | 5 | 5.7 | 28.50 |
| Dormitorios | 3 | 13.32 | 39.96 |
|  | 2 | 10.07 | 20.14 |
| Armarios | 5 | 1.02 | 5.10 |
| Diente 3 |  |  |  |
| Instalaciones-Almacén 22 | 1 | 5.25 | 5.25 |
| Corredor 23 | 1 | 20.6 | 20.60 |
| Pasillo 23 | 1 | 41 | 41.00 |
| Pasillo dormitorios | 6 | 5.7 | 34.20 |
| Dormitorios | 4 | 13.32 | 53.28 |
|  | 2 | 10.07 | 20.14 |
| Armarios | 6 | 1.02 | 6.12 |
| Total |  |  | 2751.03 |

**PAVVINILO1.1** m² Pavimento de vinilo tipo 1.1 con zócalo de 1/2 caña (14/03/2017)
132.87 m² × 29.9 = 3972.81
Suministro y colocación de pavimento vinílico homogéneo modelo IQ OPTIMA de la firma Tarkett o similar, con poliuretano restaurable en todo el cuerpo del material "IQ PUR", clasificación para Salas Blancas ISO clase 4 según ISO 14644-1, Clase A según ASTM F24 F51, con clasificación excelente facilidad de descontaminación según ISO 8690 y excelente resistencia a agentes químicos según EN IS 26987. Libre de FTALATOS, con emisiones COV Agbb/DIBt < 10µg/m3, calidad del aire interior Platinium, FloorScore SCS, RTS Clase de emisión M1. Clasificación al fuego BflS1 según norma EN ISO 13501-1 y resistencia a la resbaladicidad Clase 2 según ENV 12633 en rollos de 2 mm. de espesor y 2 ml de ancho, con un peso total de 2,700 kg/m2. Clasificación al uso Comercial 34 e Industrial 43 según norma EN 685. Con una solidez de los colores según norma UNE 40187 > 6, recibido con adhesivo unilateral, sobre soporte preparado, unión termosoldada mediante cordón de soldadura multicolor y remontado a media caña 10cm con pieza PA30 y perfil de terminación PAD10. En los ángulos interiores el corte se realizará a 45º y en los ángulos exteriores en forma de “V” a 45º a ambas partes del ánguloConstruido según NTE-RSF-11 y normas del fabricante ISO 9001.

| Código | Ud | Descripción | Rendimiento | Precio | Importe |
|---|---|---|---|---|---|
| VINILO 1 | m² | Pavimento Vinílico homogéneo Eclipse Premium de Tarkett o similar | 1.1 | 12 | 13.20 |
| PASTANIV | m² | Pasta niveladora | 1 | 2.13 | 2.13 |
| ADHESIVO | m² | Adhesivo unilateral | 1 | 1.19 | 1.19 |
| CORDÓN | m | Cordón de soldadura multicolor | 1 | 0.34 | 0.34 |
| PA30 | m | Pieza especial de media caña PA30 | 1 | 1.53 | 1.53 |
| PAD10 | m | Pieza de remate PAD10 (material; 19/04/2017) | 1 | 3.4 | 3.40 |
| MOINSTAL | h | Oficial Instalador vinilo | 0.506 | 14.31 | 7.24 |
| %003 | % | Costes indirectos | 3 % | 29.03 | 0.87 |
|  |  | Total |  |  | 29.9 |

| Medición | Uds. | Largo | Parcial |
|---|---|---|---|
| Planta Baja. Diente 1 |  |  |  |
| Zona administración | 1 | 24.49 | 24.49 |
| Almacén 01 | 1 | 9.9 | 9.90 |
| Despacho Dirección | 1 | 15.84 | 15.84 |
| Sala Reunión | 1 | 27.65 | 27.65 |
| Planta Primera. Diente 2 |  |  |  |
| Office | 1 | 7.49 | 7.49 |
| Despacho Office | 1 | 13.32 | 13.32 |
| Diente 4 |  |  |  |
| Despacho 14 | 1 | 13.37 | 13.37 |
| Planta Segunda. Diente 2 |  |  |  |
| Office | 1 | 7.49 | 7.49 |
| Despacho Office | 1 | 13.32 | 13.32 |
| Total |  |  | 132.87 |

**PAVVINILO2** m² pavimento de vinilo tipo 2 (14/03/2017)
140.93 m² × 34.18 = 4816.99
Suministro y colocación de pavimento vinílico homogéneo modelo IQ GRANIT SAFE-T de la firma Tarkett o similar, con poliuretano restaurable en todo el cuerpo del material "IQ PUR". Libre de FTALATOS, con emisiones COV Agbb/DIBt < 10µg/m3, calidad del aire interior Platinium, FloorScore SCS, RTS Clase de emisión M1. Clasificación al fuego BflS1 según norma EN ISO 13501-1 y resistencia a la resbaladicidad Clase 2 según ENV 12633 en rollos de 2 mm. de espesor y 2 ml de ancho, con un peso total de 2,950 kg/m2. Con una solidez de los colores según norma UNE 40187 > 6, recibido con adhesivo unilateral, unión termosoldada mediante cordón de soldadura multicolor y remontado a media caña 10cm con pieza PA30 y perfil de transición a Aquarelle PJ30. En los ángulos interiores el corte se realizará a 45º y en los ángulos exteriores en forma de “V” a 45º a ambas partes del ángulo. Construido según NTE-RSF-11 y normas del fabricante ISO 9001.

| Código | Ud | Descripción | Rendimiento | Precio | Importe |
|---|---|---|---|---|---|
| VINILO 2 | m² | Pavimento Vinílico homogeneo IQ GRANIT SAFE_T Resb. 2 de Tarkett (material; 19/04/2017) | 1.1 | 17.7 | 19.47 |
| PASTANIV | m² | Pasta niveladora | 1 | 2.13 | 2.13 |
| ADHESIVO | m² | Adhesivo unilateral | 1 | 1.19 | 1.19 |
| CORDÓN | m | Cordón de soldadura multicolor | 1 | 0.34 | 0.34 |
| PA30 | m | Pieza especial de media caña PA30 | 1 | 1.53 | 1.53 |
| PJ30 | m | Pieza especial de transición PJ30 (material; 19/04/2017) | 1 | 1.28 | 1.28 |
| MOINSTAL | h | Oficial Instalador vinilo | 0.506 | 14.31 | 7.24 |
| %003 | % | Costes indirectos | 3 % | 33.18 | 1.00 |
|  |  | Total |  |  | 34.18 |

| Medición | Uds. | Largo | Parcial |
|---|---|---|---|
| Planta Sótano |  |  |  |
| Cámara Res. Sólidos | 1 | 11.22 | 11.22 |
| Despensa | 1 | 41.91 | 41.91 |
| Lavandería | 1 | 36.8 | 36.80 |
| Planta Baja |  |  |  |
| Cocina | 1 | 51 | 51.00 |
| Total |  |  | 140.93 |

**PAVVINILO3** m² pavimento de vinilo tipo 3 (14/03/2017)
543.08 m² × 34.18 = 18562.47
Suministro y colocación de pavimento vinílico homogéneo modelo IQ OPTIMA MULTISAFE de la firma Tarkett o similar, con poliuretano restaurable en todo el cuerpo del material "IQ PUR". Libre de FTALATOS, con emisiones COV Agbb/DIBt < 10µg/m3, calidad del aire interior Platinium, FloorScore SCS, RTS Clase de emisión M1. Clasificación al fuego BflS1 según norma EN ISO 13501-1 y resistencia a la resbaladicidad Clase 3 según ENV 12633 en rollos de 2 mm. de espesor y 2 ml de ancho, con un peso total de 2,820 kg/m2. Con una solidez de los colores según norma UNE 40187 > 6, recibido con adhesivo unilateral, unión termosoldada mediante cordón de soldadura multicolor y remontado a media caña 10cm con pieza PA30 y perfil de transición a Aquarelle PJ30. En los ángulos interiores el corte se realizará a 45º y en los ángulos exteriores en forma de “V” a 45º a ambas partes del ánguloConstruido según NTE-RSF-11 y normas del fabricante ISO 9001.

| Código | Ud | Descripción | Rendimiento | Precio | Importe |
|---|---|---|---|---|---|
| VINILO 3 | m² | Pavimento vinílico homogéneo IQ OPTIMA MULTISAFE Resb. 3 (material; 19/04/2017) | 1.1 | 17.7 | 19.47 |
| PASTANIV | m² | Pasta niveladora | 1 | 2.13 | 2.13 |
| ADHESIVO | m² | Adhesivo unilateral | 1 | 1.19 | 1.19 |
| CORDÓN | m | Cordón de soldadura multicolor | 1 | 0.34 | 0.34 |
| PA30 | m | Pieza especial de media caña PA30 | 1 | 1.53 | 1.53 |
| PJ30 | m | Pieza especial de transición PJ30 | 1 | 1.28 | 1.28 |
| MOINSTAL | h | Oficial Instalador vinilo | 0.506 | 14.31 | 7.24 |
| %003 | % | Costes indirectos | 3 % | 33.18 | 1.00 |
|  |  | Total |  |  | 34.18 |

| Medición | Uds. | Largo | Parcial |
|---|---|---|---|
| Planta Sótano |  |  |  |
| Vestuarios hombres | 1 | 20.91 | 20.91 |
| Vestuarios Mujeres | 1 | 27.2 | 27.20 |
| Planta Baja. Diente 1 |  |  |  |
| Aseos | 4 | 1.44 | 5.76 |
|  | 2 | 6.27 | 12.54 |
|  | 1 | 3.99 | 3.99 |
| Diente 2 |  |  |  |
| Aseos | 1 | 12.18 | 12.18 |
|  | 1 | 7.13 | 7.13 |
|  | 2 | 2.96 | 5.92 |
| Diente 3 |  |  |  |
| Aseos | 1 | 12.18 | 12.18 |
|  | 1 | 7.13 | 7.13 |
|  | 2 | 2.96 | 5.92 |
| Diente 4 |  |  |  |
| Aseos | 1 | 12.18 | 12.18 |
|  | 1 | 7.13 | 7.13 |
|  | 2 | 2.96 | 5.92 |
| Planta Primera. Diente 1 |  |  |  |
| Baños | 3 | 9.95 | 29.85 |
| Diente 2 |  |  |  |
| Baños | 2 | 9.95 | 19.90 |
|  | 1 | 9.17 | 9.17 |
| Diente 3 |  |  |  |
| Baños | 3 | 9.95 | 29.85 |
| Diente 4 |  |  |  |
| Aseos | 1 | 12.18 | 12.18 |
|  | 1 | 7.13 | 7.13 |
|  | 2 | 2.96 | 5.92 |
| Diente 5 |  |  |  |
| Aseos | 1 | 11.55 | 11.55 |
|  | 1 | 7.07 | 7.07 |
|  | 2 | 2.96 | 5.92 |
| Gimnasio/Piscina | 1 | 169.68 | 169.68 |
| Planta Segunda. Diente 1 |  |  |  |
| Baños | 3 | 9.95 | 29.85 |
| Diente 2 |  |  |  |
| Baños | 2 | 9.95 | 19.90 |
|  | 1 | 9.17 | 9.17 |
| Diente 3 |  |  |  |
| Baños | 3 | 9.95 | 29.85 |
| Total |  |  | 543.08 |

**D11DB0260** m Peldaño p. Canaria Basált. Molinera 20x3 cm al corte, GUAMA ARICO (03/07/2012)
112.4 m × 52.57 = 5908.87
Peldaño piedra Canaria Basáltica Molinera, con huella de 20x3 cm, colocada inclinada, según detalle, al corte, GUAMA ARICO o equivalente, recibido con adhesivo cementoso, con marcado CE según UNE-EN 12004, incluso formación de peldaño con hormigón aligerado, rejuntado con mortero preparado flexible y limpieza, totalmente terminado.

| Código | Ud | Descripción | Rendimiento | Precio | Importe |
|---|---|---|---|---|---|
| M01A0010 | h | Oficial primera | 1.1 | 14.31 | 15.74 |
| M01A0030 | h | Peón | 0.95 | 13.51 | 12.83 |
| E34AB0730 | m | Peldaño p. Canaria Basált. Molinera huella 20x3 cm (material; 14/03/2017) | 1 | 20 | 20.00 |
| E01FA0140 | kg | Adhesivo cementoso C 2TE S1, gris, p/rev y pav int/ext, PEGOLAND FLEX | 0.6 | 0.62 | 0.37 |
| E01FB0090 | kg | Mortero de rejuntado cementoso mejorado, CG 2, color, juntas 2-15 mm, MORCEMCOLOR JUNTA UNIVERSAL | 0.07 | 0.8 | 0.06 |
| E01E0010 | m³ | Agua | 0.001 | 1.84 | 0.00 |
| A03B0010 | m³ | Hormigón aligerado de cemento y picón. | 0.03 | 67.84 | 2.04 |
| %003 | % | Costes indirectos | 3 % | 51.04 | 1.53 |
|  |  | Total |  |  | 52.57 |

| Medición | Uds. | Largo | Parcial |
|---|---|---|---|
| ALP1 | 23 | 1.6 | 36.80 |
| ALP2 | 2 | 4.8 | 9.60 |
| ALP3 | 3 | 4.8 | 14.40 |
| ALP4 | 3 | 4.8 | 14.40 |
| ALP5 | 3 | 4.8 | 14.40 |
| ALP6 | 1 | 4.8 | 4.80 |
| ALP7 | 10 | 1.3 | 13.00 |
| ALP7b | 1 | 1.3 | 1.30 |
| ALP8 | 2 | 1 | 2.00 |
| ALP9 | 1 | 1.7 | 1.70 |
| Total |  |  | 112.4 |

## C09 REVESTIMIENTOS (14/04/2010)
Importe: 300881.43

**D07L0010** m² Enfosc maestread fratasado vert inter.acabd mort 1:5 (03/07/2012)
4344.93 m² × 19.31 = 83900.60
Enfoscado maestreado fratasado en paramentos verticales interiores con mortero 1:5 de cemento y arena, acabado con mortero de cemento y arena fina, incluso p.p. de malla en juntas de fábrica y estructura, remate de huecos y aristas, p/p de puente de unión con Sikatop 30 de SIKA o similar en las zonas de hormigón -pilares y muros-, limpieza y humedecido del soporte.

| Código | Ud | Descripción | Rendimiento | Precio | Importe |
|---|---|---|---|---|---|
| MOFTN | h | Oficial primera | 0.56 | 14.31 | 8.01 |
| M01A0030 | h | Peón | 0.56 | 13.51 | 7.57 |
| A02A0030 | m³ | Mortero 1:5 de cemento | 0.015 | 104.53 | 1.57 |
| A02D0030 | m³ | Mortero bastardo 1:2:10, cemento, cal y arena fina (material; 03/07/2012) | 0.005 | 131.36 | 0.66 |
| E01GG0180 | kg | Puente de adherencia para morteros y yesos, SIKATOP-30 (material; 22/03/2016) | 0.05 | 5.73 | 0.29 |
| E37KB0030 | m² | Malla fibra vidrio impregnada PVC, 10x10 mm (precio medio) (material) | 0.2 | 3.03 | 0.61 |
| E31CD0030 | ud | Andamio para interiores verticales. | 0.001 | 27.05 | 0.03 |
| E01E0010 | m³ | Agua | 0.005 | 1.84 | 0.01 |
| %003 | % | Costes indirectos | 3 % | 18.75 | 0.56 |
|  |  | Total |  |  | 19.31 |

| Medición | Uds. | Largo | Alto | Parcial |
|---|---|---|---|---|
| Planta Sótano |  |  |  |  |
| Garaje | 1 | 13.55 | 2.98 | 40.38 |
|  | 1 | 5.8 | 2.75 | 15.95 |
|  | 1 | 10.3 | 2.98 | 30.69 |
|  | 1 | 10.5 | 2.98 | 31.29 |
|  | 2 | 9.2 | 3.26 | 59.98 |
|  | 2 | 6 | 3.26 | 39.12 |
|  | 2 | 4 | 3 | 24.00 |
|  | 1 | 13.55 | 3 | 40.65 |
|  | 2 | 8.2 | 2.97 | 48.71 |
|  | 1 | 6 | 2.8 | 16.80 |
| Salas de Máquinas | 2 | 10.5 | 2.98 | 62.58 |
|  | 2 | 2.9 | 2.98 | 17.28 |
|  | 1 | 10.1 | 2.75 | 27.78 |
|  | 2 | 5.8 | 3.53 | 40.95 |
|  | 2 | 3.85 | 3 | 23.10 |
|  | 1 | 0.3 | 2 | 0.60 |
|  | 1 | 3.2 | 2 | 6.40 |
|  | 1 | 6.8 | 2.3 | 15.64 |
|  | 1 | 3.2 | 2.6 | 8.32 |
|  | 1 | 10.1 | 3.26 | 32.93 |
|  | 1 | 2.9 | 2.75 | 7.98 |
|  | 1 | 2.9 | 3.77 | 10.93 |
|  | 2 | 2.9 | 3.53 | 20.47 |
|  | 2 | 2.9 | 3 | 17.40 |
|  | 2 | 4.1 | 3 | 24.60 |
|  | 1 | 6.8 | 3 | 20.40 |
|  | 1 | 1.6 | 2 | 3.20 |
|  | 1 | 1.6 | 2.6 | 4.16 |
| Sala de Calderas | 1 | 6.6 | 2.9 | 19.14 |
|  | 2 | 4 | 3 | 24.00 |
|  | 1 | 6.7 | 3 | 20.10 |
|  | 1 | 2.1 | 2.7 | 5.67 |
|  | 1 | 2.1 | 2.9 | 6.09 |
| Inst-Almacén -11 | 1 | 3.5 | 2.97 | 10.40 |
|  | 2 | 1.5 | 2.97 | 8.91 |
| Estación Transformadora | 2 | 3.9 | 3 | 23.40 |
|  | 2 | 3.25 | 3 | 19.50 |
|  | 4 | 2.1 | 3 | 25.20 |
| Cuarto Electrico | 2 | 6.1 | 3 | 36.60 |
|  | 2 | 2.15 | 3 | 12.90 |
| Vestíbulo | 2 | 8 | 3.35 | 53.60 |
|  | 1 | 1.6 | 3 | 4.80 |
| Lavandería | 1 | 8 | 2.68 | 21.44 |
|  | 2 | 4.6 | 2.68 | 24.66 |
| Despensa | 2 | 12.65 | 2.97 | 75.14 |
|  | 2 | 3.3 | 2.97 | 19.60 |
| Inst.-Almacén -12 | 1 | 3.5 | 2.97 | 10.40 |
|  | 2 | 1.5 | 2.97 | 8.91 |
| Cámara Residuos Sólidos | 2 | 3.2 | 2.97 | 19.01 |
|  | 2 | 3.3 | 2.97 | 19.60 |
| Pilares exentos | 5 | 1.4 | 2.98 | 20.86 |
|  | 1 | 1 | 2.98 | 2.98 |
|  | 2 | 1.2 | 2.98 | 7.15 |
|  | 2 | 0.9 | 2.98 | 5.36 |
|  | 3 | 1.2 | 2.75 | 9.90 |
|  | 3 | 0.9 | 2.75 | 7.43 |
|  | 3 | 1.4 | 2.75 | 11.55 |
|  | 1 | 1 | 2.75 | 2.75 |
|  | 2 | 0.9 | 3.77 | 6.79 |
|  | 3 | 1.4 | 3.77 | 15.83 |
|  | 2 | 1.4 | 3 | 8.40 |
|  | 1 | 1 | 3 | 3.00 |
|  | 2 | 1.2 | 3 | 7.20 |
|  | 4 | 0.5 | 3 | 6.00 |
| Planta Baja |  |  |  |  |
| Instalaciones-Almacén 01 | 1 | 3.5 | 3.5 | 12.25 |
|  | 2 | 1.6 | 3.5 | 11.20 |
| Instalaciones-Almacén 02 | 1 | 3.5 | 3.5 | 12.25 |
|  | 2 | 1.6 | 3.5 | 11.20 |
| Pilares exentos | 2 | 1.6 | 3.5 | 11.20 |
|  | 1 | 1.4 | 3.5 | 4.90 |
|  | 3 | 2.2 | 3.5 | 23.10 |
|  | 1 | 1.6 | 3.5 | 5.60 |
| Planta Primera |  |  |  |  |
| Instalaciones-Almacén 12 | 1 | 3.5 | 3.13 | 10.96 |
|  | 2 | 1.6 | 3.13 | 10.02 |
| Instalaciones-Almacén 13 | 1 | 3.5 | 3.13 | 10.96 |
|  | 2 | 1.6 | 3.13 | 10.02 |
| Pilares exentos | 3 | 1.4 | 3.5 | 14.70 |
|  | 2 | 1.2 | 3.5 | 8.40 |
| Planta Segunda |  |  |  |  |
| Instalaciones-Almacén 22 | 1 | 3.5 | 3.13 | 10.96 |
|  | 2 | 1.6 | 3.13 | 10.02 |
| Ascensores | 8 | 2.3 | 12 | 220.80 |
|  | 8 | 2 | 12 | 192.00 |
| Patinilos instalaciones | 1 | 3.5 | 14.8 | 51.80 |
|  | 2 | 0.9 | 14.8 | 26.64 |
|  | 1 | 3.5 | 11.5 | 40.25 |
|  | 2 | 0.9 | 11.5 | 20.70 |
|  | 8 | 2.4 | 11 | 211.20 |
|  | 8 | 0.6 | 11 | 52.80 |
| Sobre paredes de baños |  |  |  |  |
| Planta Primera. Diente 1 | 3 | 2.6 | 3.13 | 24.41 |
|  | 6 | 1.3 | 3.13 | 24.41 |
| Diente 2 | 3 | 2.6 | 3.13 | 24.41 |
|  | 1 | 3.7 | 3.13 | 11.58 |
|  | 5 | 1.3 | 3.13 | 20.35 |
| Diente 3 | 3 | 2.6 | 3.13 | 24.41 |
|  | 6 | 1.3 | 3.13 | 24.41 |
| Planta Segunda. Diente 1 | 3 | 2.6 | 3.13 | 24.41 |
|  | 6 | 1.3 | 3.13 | 24.41 |
| Diente 2 | 3 | 2.6 | 3.13 | 24.41 |
|  | 1 | 3.7 | 3.13 | 11.58 |
|  | 5 | 1.3 | 3.13 | 20.35 |
| Diente 3 | 3 | 2.6 | 3.13 | 24.41 |
|  | 6 | 1.3 | 3.13 | 24.41 |
| Planta Primera. Diente 1 | 6 | 2 | 3.13 | 37.56 |
| Diente 2 | 5 | 2 | 3.13 | 31.30 |
| Diente 3 | 6 | 2 | 3.13 | 37.56 |
| Planta Segunda. Diente 1 | 6 | 2 | 3.13 | 37.56 |
| Diente 2 | 5 | 2 | 3.13 | 31.30 |
| Diente 3 | 6 | 2 | 3.13 | 37.56 |
| Planta Sótano | 4 | 4 | 3.13 | 50.08 |
|  | 16 | 1.5 | 3.13 | 75.12 |
| Planta Baja. Diente 1 | 4 | 0.9 | 3.5 | 12.60 |
|  | 2 | 1.9 | 3.5 | 13.30 |
|  | 8 | 3.25 | 3.5 | 91.00 |
| Diente 2 | 2 | 1.85 | 3.5 | 12.95 |
|  | 4 | 3.3 | 3.5 | 46.20 |
| Diente 3 | 2 | 1.85 | 3.5 | 12.95 |
|  | 4 | 3.3 | 3.5 | 46.20 |
| Diente 4 | 2 | 1.85 | 3.5 | 12.95 |
|  | 4 | 3.3 | 3.5 | 46.20 |
| Planta Primera. Diente 4 | 4 | 3.3 | 3.5 | 46.20 |
|  | 2 | 1.85 | 3.5 | 12.95 |
| Diente 5 | 4 | 3.3 | 3.5 | 46.20 |
|  | 2 | 1.85 | 3.5 | 12.95 |
| Paredes zonas húmedas |  |  |  |  |
| Planta Sótano. Vestuarios | 2 | 6.6 | 3.13 | 41.32 |
|  | 4 | 3.3 | 3.13 | 41.32 |
|  | 2 | 7.9 | 3.13 | 49.45 |
| Planta Baja. Diente 1 | 2 | 7.9 | 3.5 | 55.30 |
|  | 2 | 3.3 | 3.5 | 23.10 |
| Diente 2 | 2 | 7.9 | 3.5 | 55.30 |
|  | 2 | 3.3 | 3.5 | 23.10 |
| Diente 3 | 2 | 7.9 | 3.5 | 55.30 |
|  | 2 | 3.3 | 3.5 | 23.10 |
| Diente 4 | 2 | 7.9 | 3.5 | 55.30 |
|  | 2 | 3.3 | 3.5 | 23.10 |
| Diente 5 | 2 | 7.5 | 3.5 | 52.50 |
|  | 1 | 6.7 | 3.5 | 23.45 |
|  | 2 | 0.2 | 3.5 | 1.40 |
| Planta Primera. Diente 1 | 6 | 1.55 | 3.13 | 29.11 |
|  | 3 | 0.3 | 3.13 | 2.82 |
|  | 6 | 0.2 | 3.13 | 3.76 |
|  | 6 | 0.4 | 3.13 | 7.51 |
|  | 6 | 0.55 | 3.13 | 10.33 |
| Diente 2 | 5 | 1.55 | 3.13 | 24.26 |
|  | 1 | 1 | 3.13 | 3.13 |
|  | 3 | 0.3 | 3.13 | 2.82 |
|  | 6 | 0.2 | 3.13 | 3.76 |
|  | 5 | 0.4 | 3.13 | 6.26 |
|  | 5 | 0.55 | 3.13 | 8.61 |
| Diente 3 | 6 | 1.55 | 3.13 | 29.11 |
|  | 3 | 0.3 | 3.13 | 2.82 |
|  | 6 | 0.2 | 3.13 | 3.76 |
|  | 6 | 0.4 | 3.13 | 7.51 |
|  | 6 | 0.55 | 3.13 | 10.33 |
| Diente 4 | 2 | 7.9 | 3.5 | 55.30 |
|  | 2 | 3.3 | 3.5 | 23.10 |
| Diente 5 | 2 | 7.9 | 3.5 | 55.30 |
|  | 1 | 3.3 | 3.5 | 11.55 |
|  | 1 | 10.2 | 3.5 | 35.70 |
| Planta Segunda. Diente 1 | 6 | 1.55 | 3.13 | 29.11 |
|  | 3 | 0.3 | 3.13 | 2.82 |
|  | 6 | 0.2 | 3.13 | 3.76 |
|  | 6 | 0.4 | 3.13 | 7.51 |
|  | 6 | 0.55 | 3.13 | 10.33 |
| Diente 2 | 5 | 1.55 | 3.13 | 24.26 |
|  | 1 | 1 | 3.13 | 3.13 |
|  | 3 | 0.3 | 3.13 | 2.82 |
|  | 6 | 0.2 | 3.13 | 3.76 |
|  | 5 | 0.4 | 3.13 | 6.26 |
|  | 5 | 0.55 | 3.13 | 8.61 |
| Diente 3 | 6 | 1.55 | 3.13 | 29.11 |
|  | 3 | 0.3 | 3.13 | 2.82 |
|  | 6 | 0.2 | 3.13 | 3.76 |
|  | 6 | 0.4 | 3.13 | 7.51 |
|  | 6 | 0.55 | 3.13 | 10.33 |
| Total |  |  |  | 4344.93 |

**D07L0060** m² Enfosc maestread fratasado horiz inter.acabd mort 1:5 (03/07/2012)
871.68 m² × 19.57 = 17058.78
Enfoscado maestreado fratasado en paramentos horizontales interiores, con mortero 1:5 de cemento y arena, acabado con mortero de cemento y arena fina, incluso remate de huecos y aristas, p/p de puente de unión con Sikatop 30 de SIKA o similar en las zonas de hormigón -losas y forjados-, limpieza y humedecido del soporte.

| Código | Ud | Descripción | Rendimiento | Precio | Importe |
|---|---|---|---|---|---|
| MOFTN | h | Oficial primera | 0.57 | 14.31 | 8.16 |
| M01A0030 | h | Peón | 0.57 | 13.51 | 7.70 |
| A02A0030 | m³ | Mortero 1:5 de cemento | 0.015 | 104.53 | 1.57 |
| A02D0030 | m³ | Mortero bastardo 1:2:10, cemento, cal y arena fina | 0.005 | 131.36 | 0.66 |
| E01GG0180 | kg | Puente de adherencia para morteros y yesos, SIKATOP-30 | 0.15 | 5.73 | 0.86 |
| E31CD0020 | ud | Andamio para interiores horizontales. (material) | 0.001 | 36.06 | 0.04 |
| E01E0010 | m³ | Agua | 0.005 | 1.84 | 0.01 |
| %003 | % | Costes indirectos | 3 % | 19.00 | 0.57 |
|  |  | Total |  |  | 19.57 |

| Medición | Uds. | Largo | Ancho | Alto | Parcial |
|---|---|---|---|---|---|
| Planta Sótano |  |  |  |  |  |
| Instalaciones-Almacén -11 | 1 | 5.25 |  |  | 5.25 |
| Corredor -13 | 1 | 20.2 |  |  | 20.20 |
| Instalaciones-Almacén -12 | 1 | 5.25 |  |  | 5.25 |
| Vestíbulo -13 | 1 | 12.88 |  |  | 12.88 |
| Estación transformadora | 1 | 13.73 |  |  | 13.73 |
| Cuarto Eléctrico | 1 | 13.12 |  |  | 13.12 |
| Sala Calderas | 1 | 40.56 |  |  | 40.56 |
| Sala Máquinas | 1 | 40.87 |  |  | 40.87 |
|  | 1 | 11.02 |  |  | 11.02 |
|  | 1 | 16.82 |  |  | 16.82 |
|  | 1 | 29.29 |  |  | 29.29 |
|  | 1 | 30.42 |  |  | 30.42 |
| Garaje | 1 | 497.76 |  |  | 497.76 |
| Acceso Garaje | 1 | 49.8 |  |  | 49.80 |
| Saltos techo | 3 | 13.5 |  | 0.25 | 10.13 |
|  | 1 | 13.5 |  | 1 | 13.50 |
| Planta Baja |  |  |  |  |  |
| Instalaciones-Almacén 01 | 1 | 5.25 |  |  | 5.25 |
| Instalaciones-Almacén 02 | 1 | 5.25 |  |  | 5.25 |
| Planta Primera |  |  |  |  |  |
| Instalaciones-Almacén 12 | 1 | 5.25 |  |  | 5.25 |
| Instalaciones-Almacén 13 | 1 | 5.25 |  |  | 5.25 |
| Ascensor | 2 | 2.4 | 1.8 |  | 8.64 |
| Inst.-Almacén 12 | 1 | 3.5 | 2.4 |  | 8.40 |
| Patinillo inst. | 2 | 2.5 | 0.6 |  | 3.00 |
| Planta Segunda |  |  |  |  |  |
| Ascensor | 2 | 2.4 | 1.8 |  | 8.64 |
| Inst.-Almacén 22 | 1 | 3.5 | 2.4 |  | 8.40 |
| Patinillo inst. | 2 | 2.5 | 0.6 |  | 3.00 |
| Total |  |  |  |  | 871.68 |

**D13A0010** m² Revoco a la tirolesa mort 1:3:7 (03/07/2012)
2915.47 m² × 16.83 = 49067.36
Revoco a la tirolesa con mortero de cemento 1:3:7, en paramentos exteriores, incluso enfoscado previo y p.p. de malla en unión de fábrica y estructura, limpieza y humedecido del soporte. S/NTE-RPR.

| Código | Ud | Descripción | Rendimiento | Precio | Importe |
|---|---|---|---|---|---|
| MOFTN | h | Oficial primera | 0.5 | 14.31 | 7.16 |
| M01A0030 | h | Peón | 0.5 | 13.51 | 6.76 |
| A02A0030 | m³ | Mortero 1:5 de cemento | 0.005 | 104.53 | 0.52 |
| A02E0080 | m³ | Mortero 1:3:7 de cemento, arena y picón. (material; 03/07/2012) | 0.015 | 85.83 | 1.29 |
| E37KB0030 | m² | Malla fibra vidrio impregnada PVC, 10x10 mm (precio medio) | 0.2 | 3.03 | 0.61 |
| %003 | % | Costes indirectos | 3 % | 16.34 | 0.49 |
|  |  | Total |  |  | 16.83 |

| Medición | Uds. | Largo | Alto | Parcial |
|---|---|---|---|---|
| FACHADAS |  |  |  |  |
| F. Volcán de las Arenas | 1 | 43.6 | 13.1 | 571.16 |
|  | 1 | 33 | 12 | 396.00 |
|  | 1 | 16.4 | 5.5 | 90.20 |
| A deducir zonas lisas y huecos | -1 | 213.71 |  | -213.71 |
| F. Volcán de la Corona. Diente 1 | 1 | 10.6 | 8.7 | 92.22 |
| Diente 2 | 1 | 10.6 | 8.7 | 92.22 |
|  | 1 | 1.5 | 3.85 | 5.78 |
| Diente 3 | 1 | 10.6 | 12.5 | 132.50 |
| Diente 4 y 5 | 2 | 10.6 | 9 | 190.80 |
| A deducir zonas lisas y huecos | -1 | 33.8 |  | -33.80 |
| F. Volcán de Tinguatón | 1 | 22.6 | 8.65 | 195.49 |
|  | 1 | 2.9 | 10.15 | 29.44 |
| A deducir zonas lisas y huecos | -1 | 101.27 |  | -101.27 |
| F. La Brega | 1 | 25.5 | 9 | 229.50 |
| A deducir zonas lisas y huecos | -1 | 72.88 |  | -72.88 |
| F. Patio 1. Diente 1 | 1 | 20.5 | 8.6 | 176.30 |
|  | 1 | 13.3 | 3.9 | 51.87 |
| A deducir zonas lisas y huecos | -1 | 64 |  | -64.00 |
| Diente 2 | 1 | 20.5 | 8.6 | 176.30 |
|  | 1 | 13.3 | 3.9 | 51.87 |
| A deducir zonas lisas y huecos | -1 | 117.91 |  | -117.91 |
| F. Volcán Arenas (int) | 1 | 5.9 | 8.6 | 50.74 |
|  | 1 | 5.9 | 3.8 | 22.42 |
| F. Volcán Corona (int) | 1 | 5.9 | 3.8 | 22.42 |
| F. Patio 2. Diente 2 | 1 | 20.5 | 5 | 102.50 |
|  | 1 | 16.8 | 7.5 | 126.00 |
| A deducir zonas lisas y huecos | -1 | 64 |  | -64.00 |
| Diente 3 | 1 | 20.5 | 5 | 102.50 |
|  | 1 | 16.8 | 7.5 | 126.00 |
| A deducir zonas lisas y huecos | -1 | 117.91 |  | -117.91 |
| F. Volcán Arenas (int) | 1 | 5.9 | 8.6 | 50.74 |
|  | 1 | 5.9 | 3.8 | 22.42 |
| F. Patio 3. Diente 3 | 1 | 25.5 | 5.1 | 130.05 |
|  | 1 | 20.5 | 3.3 | 67.65 |
|  | 1 | 17 | 3.9 | 66.30 |
| A deducir zonas lisas y huecos | -1 | 64 |  | -64.00 |
| Diente 4 | 1 | 20.5 | 5.1 | 104.55 |
|  | 1 | 17 | 3.9 | 66.30 |
| A deducir zonas lisas y huecos | -1 | 90.22 |  | -90.22 |
| F. Volcán Arenas (int) | 1 | 5.9 | 5.1 | 30.09 |
|  | 1 | 5.9 | 3.8 | 22.42 |
| F. Patio 4. Diente 4 | 1 | 20.5 | 5.1 | 104.55 |
|  | 1 | 17 | 3.9 | 66.30 |
| A deducir zonas lisas y huecos | -1 | 44.16 |  | -44.16 |
| Diente 5 | 1 | 20.5 | 5.1 | 104.55 |
|  | 1 | 17 | 3.9 | 66.30 |
| A deducir zonas lisas y huecos | -1 | 90.22 |  | -90.22 |
| F. Volcán Arenas (int) | 1 | 5.9 | 5.2 | 30.68 |
|  | 1 | 5.9 | 3.8 | 22.42 |
| Total |  |  |  | 2915.47 |

**D07L0030** m² Enfosc maestread fratasado vert exter.acabd mort 1:5 (03/07/2012)
1814.29 m² × 20.7 = 37555.80
Enfoscado maestreado fratasado en paramentos verticales exteriores, con mortero 1:5 de cemento y arena, acabado con mortero de cemento y arena fina, incluso p.p. de malla en unión de fábrica y estructura, remate de huecos y aristas, limpieza y humedecido del soporte.

| Código | Ud | Descripción | Rendimiento | Precio | Importe |
|---|---|---|---|---|---|
| MOFTN | h | Oficial primera | 0.62 | 14.31 | 8.87 |
| M01A0030 | h | Peón | 0.62 | 13.51 | 8.38 |
| A02A0030 | m³ | Mortero 1:5 de cemento | 0.015 | 104.53 | 1.57 |
| A02D0030 | m³ | Mortero bastardo 1:2:10, cemento, cal y arena fina | 0.005 | 131.36 | 0.66 |
| E37KB0030 | m² | Malla fibra vidrio impregnada PVC, 10x10 mm (precio medio) | 0.2 | 3.03 | 0.61 |
| E01E0010 | m³ | Agua | 0.005 | 1.84 | 0.01 |
| %003 | % | Costes indirectos | 3 % | 20.10 | 0.60 |
|  |  | Total |  |  | 20.7 |

| Medición | Uds. | Largo | Alto | Parcial |
|---|---|---|---|---|
| FACHADAS |  |  |  |  |
| F. Volcán de las Arenas | 1 | 1.3 | 7.5 | 9.75 |
|  | 1 | 1.6 | 7 | 11.20 |
|  | 2 | 1.6 | 7.5 | 24.00 |
|  | 1 | 1.6 | 6.6 | 10.56 |
|  | 1 | 1.6 | 11.4 | 18.24 |
|  | 1 | 1.6 | 11.8 | 18.88 |
|  | 1 | 1.3 | 4.1 | 5.33 |
|  | 1 | 1.3 | 8.6 | 11.18 |
|  | 1 | 1.6 | 8.1 | 12.96 |
|  | 1 | 1.6 | 7.8 | 12.48 |
|  | 2 | 1.6 | 4.8 | 15.36 |
|  | 1 | 1.6 | 11.5 | 18.40 |
|  | 1 | 1.6 | 9.8 | 15.68 |
|  | 1 | 1.6 | 5.1 | 8.16 |
|  | 1 | 1.3 | 12.5 | 16.25 |
|  | 1 | 1.6 | 3.3 | 5.28 |
| F. Volcán de la Corona | 1 | 1.3 | 5.5 | 7.15 |
|  | 1 | 1.3 | 4.1 | 5.33 |
|  | 1 | 1.3 | 8.5 | 11.05 |
|  | 1 | 1.3 | 7.9 | 10.27 |
| F. Volcán de Tinguatón | 2 | 1.3 | 4.8 | 12.48 |
|  | 2 | 1.3 | 7.5 | 19.50 |
|  | 3 | 1.3 | 8.5 | 33.15 |
|  | 3 | 1.3 | 5.8 | 22.62 |
|  | 2 | 1.3 | 4 | 10.40 |
|  | 1 | 1.3 | 2.4 | 3.12 |
| F. La Brega | 1 | 1.3 | 8.8 | 11.44 |
|  | 1 | 1.6 | 2.6 | 4.16 |
|  | 1 | 1.6 | 7.9 | 12.64 |
|  | 1 | 1.6 | 6.1 | 9.76 |
|  | 2 | 1.6 | 8.9 | 28.48 |
|  | 1 | 1.6 | 4 | 6.40 |
| F. Patio 1. Diente 1 | 1 | 1.6 | 4.8 | 7.68 |
|  | 1 | 1.6 | 7.5 | 12.00 |
|  | 2 | 1.6 | 7 | 22.40 |
|  | 1 | 1.6 | 9.7 | 15.52 |
|  | 1 | 1.6 | 4 | 6.40 |
| Diente 2 | 1 | 1.3 | 7.8 | 10.14 |
|  | 3 | 1.3 | 4.8 | 18.72 |
|  | 2 | 1.3 | 6.2 | 16.12 |
|  | 1 | 1.3 | 11.3 | 14.69 |
|  | 1 | 1.3 | 12.4 | 16.12 |
|  | 1 | 1.3 | 8.7 | 11.31 |
|  | 1 | 1.3 | 5.1 | 6.63 |
|  | 1 | 1.3 | 8.5 | 11.05 |
|  | 1 | 1.3 | 2.6 | 3.38 |
|  | 1 | 1.3 | 7.5 | 9.75 |
| F. Patio 2. Diente 2 | 1 | 1.6 | 4.8 | 7.68 |
|  | 1 | 1.6 | 7.5 | 12.00 |
|  | 2 | 1.6 | 7 | 22.40 |
|  | 1 | 1.6 | 9.7 | 15.52 |
|  | 1 | 1.6 | 4 | 6.40 |
| Diente 3 | 1 | 1.3 | 7.8 | 10.14 |
|  | 3 | 1.3 | 4.8 | 18.72 |
|  | 2 | 1.3 | 6.2 | 16.12 |
|  | 1 | 1.3 | 11.3 | 14.69 |
|  | 1 | 1.3 | 12.4 | 16.12 |
|  | 1 | 1.3 | 8.7 | 11.31 |
|  | 1 | 1.3 | 5.1 | 6.63 |
|  | 1 | 1.3 | 8.5 | 11.05 |
|  | 1 | 1.3 | 2.6 | 3.38 |
|  | 1 | 1.3 | 7.5 | 9.75 |
| F. Patio 3. Diente 3 | 2 | 1.6 | 7.5 | 24.00 |
|  | 1 | 1.6 | 7 | 11.20 |
|  | 1 | 1.6 | 4.8 | 7.68 |
|  | 1 | 1.6 | 9.7 | 15.52 |
|  | 1 | 1.6 | 3.5 | 5.60 |
| Diente 4 | 2 | 1.3 | 4.1 | 10.66 |
|  | 2 | 1.3 | 5.1 | 13.26 |
|  | 2 | 1.3 | 6.2 | 16.12 |
|  | 2 | 1.3 | 7.9 | 20.54 |
|  | 2 | 1.3 | 8.9 | 23.14 |
|  | 1 | 1.3 | 2.7 | 3.51 |
|  | 1 | 1.3 | 2.3 | 2.99 |
| F. Patio 4. Diente 4 | 2 | 1.6 | 4.1 | 13.12 |
|  | 2 | 1.6 | 3.5 | 11.20 |
|  | 2 | 1.6 | 6.2 | 19.84 |
| Diente 5 | 2 | 1.3 | 4.1 | 10.66 |
|  | 2 | 1.3 | 5.1 | 13.26 |
|  | 2 | 1.3 | 6.2 | 16.12 |
|  | 2 | 1.3 | 7.9 | 20.54 |
|  | 2 | 1.3 | 8.9 | 23.14 |
|  | 1 | 1.3 | 2.7 | 3.51 |
|  | 1 | 1.3 | 2.3 | 2.99 |
| Interior de parapetos |  |  |  |  |
| Sobre parapetos dientes | 6 | 20.5 | 0.9 | 110.70 |
|  | 4 | 7 | 0.9 | 25.20 |
|  | 4 | 13.7 | 0.9 | 49.32 |
|  | 4 | 9.1 | 0.9 | 32.76 |
|  | 4 | 0.8 | 0.9 | 2.88 |
|  | 1 | 10.1 | 0.9 | 9.09 |
| Sobre parapetos Colector | 2 | 43.5 | 1.75 | 152.25 |
|  | 2 | 33 | 1.75 | 115.50 |
|  | 3 | 4.6 | 1.75 | 24.15 |
| Parapetos y muretes en acceso | 1 | 8.2 | 5.2 | 42.64 |
|  | 2 | 8.2 | 1 | 16.40 |
|  | 1 | 8.2 | 3.5 | 28.70 |
|  | 1 | 5 | 2.2 | 11.00 |
|  | 1 | 5 | 4.5 | 22.50 |
|  | 2 | 5 | 1 | 10.00 |
|  | 2 | 20.3 | 0.7 | 28.42 |
|  | 1 | 17 | 0.8 | 13.60 |
|  | 1 | 20.5 | 2.2 | 45.10 |
| Total |  |  |  | 1814.29 |

**D07K0042** m² Guarnec+enlucido yeso, proyectado b/vista vertical, Perlita GIPS 2.0 +Yecafino, YECASA (14/04/2010)
4330.61 m² × 7.56 = 32739.41
Guarnecido y enlucido de yeso, proyectado a buena vista en paredes, YECASA o equivalente, de 15 mm de espesor, con yeso aligerado para proyectar Perlita GIPS 2.0 y acabado con yeso de terminación, "Yecafino", incluso p.p. de guardavivos de PVC en todas las esquinas, p/p de puente de unión con Sikatop 30 de SIKA o similar en las zonas de hormigón -pilares y muros-, limpieza y humedecido de la pared.

| Código | Ud | Descripción | Rendimiento | Precio | Importe |
|---|---|---|---|---|---|
| MOFTN | h | Oficial primera | 0.17 | 14.31 | 2.43 |
| M01A0030 | h | Peón | 0.17 | 13.51 | 2.30 |
| E01BC0120 | kg | Yeso aligerado p/proyectar, tipo B4, Perlita GIPS 2.0 de YECASA (material) | 12.76 | 0.16 | 2.04 |
| E01BC0125 | kg | Yeso de terminación, tipo B1, Yecafino de YECASA (material; 14/04/2010) | 1.2 | 0.18 | 0.22 |
| E01GG0180 | kg | Puente de adherencia para morteros y yesos, SIKATOP-30 | 0.05 | 5.73 | 0.29 |
| E01E0010 | m³ | Agua | 0.006 | 1.84 | 0.01 |
| E37KA0010 | m | Guardavivos de PVC (material) | 0.05 | 0.32 | 0.02 |
| E31CD0030 | ud | Andamio para interiores verticales. | 0.001 | 27.05 | 0.03 |
| %003 | % | Costes indirectos | 3 % | 7.34 | 0.22 |
|  |  | Total |  |  | 7.56 |

| Medición | Uds. | Largo | Alto | Parcial |
|---|---|---|---|---|
| Planta Sótano |  |  |  |  |
| Corredor -13 | 2 | 10.1 | 2.97 | 59.99 |
|  | 2 | 2 | 2.97 | 11.88 |
| Office Personal | 1 | 6.1 | 2.97 | 18.12 |
|  | 2 | 4.55 | 2.97 | 27.03 |
| Pasillo -14 | 2 | 2.9 | 2.97 | 17.23 |
|  | 2 | 3.5 | 2.97 | 20.79 |
| Almacén -14 | 2 | 2 | 2.97 | 11.88 |
|  | 2 | 1.85 | 2.97 | 10.99 |
| Corredor -14 | 1 | 7.1 | 2.97 | 21.09 |
| Vestibulo -12 | 1 | 3.2 | 2.97 | 9.50 |
|  | 2 | 4.6 | 2.97 | 27.32 |
| Corredor -15 | 2 | 10.1 | 2.97 | 59.99 |
|  | 2 | 2 | 2.97 | 11.88 |
| Sala disponible | 2 | 2 | 3.26 | 13.04 |
|  | 2 | 3.3 | 3.26 | 21.52 |
| Planta Baja. Diente 1 |  |  |  |  |
| Corredor 01 | 2 | 10.3 | 3.5 | 72.10 |
|  | 1 | 2 | 3.5 | 7.00 |
| Recepción | 2 | 3.5 | 3.5 | 24.50 |
| Control | 1 | 3.7 | 3.5 | 12.95 |
| Vestíbulo 00 | 2 | 2.5 | 3.5 | 17.50 |
|  | 2 | 2.6 | 3.5 | 18.20 |
| Pasillo 01 | 1 | 13.5 | 3.5 | 47.25 |
|  | 2 | 2 | 3.5 | 14.00 |
| Diente 2 |  |  |  |  |
| Corredor 02 | 1 | 8.3 | 3.5 | 29.05 |
|  | 1 | 3.1 | 3.5 | 10.85 |
|  | 1 | 3 | 3.5 | 10.50 |
| Vestíbulo 01 | 2 | 2.65 | 3.5 | 18.55 |
| Estancia 01 | 2 | 3.5 | 3.5 | 24.50 |
| Estancia 04 | 2 | 2.6 | 3.5 | 18.20 |
| Pasillo 02 | 1 | 24 | 3.5 | 84.00 |
|  | 1 | 3.1 | 3.5 | 10.85 |
|  | 1 | 3.4 | 3.5 | 11.90 |
| Diente 3 |  |  |  |  |
| Corredor 03 | 1 | 8.3 | 3.5 | 29.05 |
|  | 1 | 10.6 | 3.5 | 37.10 |
| Estancia 02 | 2 | 3.5 | 3.5 | 24.50 |
| Estancia 05 | 2 | 2.6 | 3.5 | 18.20 |
| Pasillo 03 | 1 | 13.7 | 3.5 | 47.95 |
|  | 1 | 2 | 3.5 | 7.00 |
|  | 1 | 3.4 | 3.5 | 11.90 |
| Diente 4 |  |  |  |  |
| Corredor 04 | 1 | 8.3 | 3.5 | 29.05 |
|  | 1 | 3.1 | 3.5 | 10.85 |
|  | 1 | 3 | 3.5 | 10.50 |
| Vestíbulo 02 | 2 | 2.6 | 3.5 | 18.20 |
| Estancia 03 | 2 | 3.5 | 3.5 | 24.50 |
| Estancia 06 | 2 | 2.6 | 3.5 | 18.20 |
| Pasillo 04 | 1 | 13.7 | 3.5 | 47.95 |
|  | 1 | 2 | 3.5 | 7.00 |
|  | 1 | 3.4 | 3.5 | 11.90 |
| Diente 5 |  |  |  |  |
| Corredor 05 | 1 | 10.4 | 3.5 | 36.40 |
|  | 1 | 7.7 | 3.5 | 26.95 |
|  | 1 | 2 | 3.5 | 7.00 |
| Pasillo 05 | 1 | 7 | 3.5 | 24.50 |
|  | 1 | 2.5 | 3.5 | 8.75 |
|  | 1 | 3.7 | 3.5 | 12.95 |
| Planta Primera. Diente 1 |  |  |  |  |
| Corredor 11 | 1 | 8.3 | 3.13 | 25.98 |
|  | 1 | 10.3 | 3.13 | 32.24 |
| Almacén 11 | 1 | 3.6 | 3.13 | 11.27 |
|  | 2 | 2.5 | 3.13 | 15.65 |
| Estancia 13 | 2 | 2.6 | 3.13 | 16.28 |
| Pasillo 11 | 1 | 2.5 | 3.13 | 7.83 |
| Diente 2 |  |  |  |  |
| Corredor 12 | 1 | 8.3 | 3.13 | 25.98 |
|  | 1 | 3.1 | 3.13 | 9.70 |
|  | 1 | 3 | 3.13 | 9.39 |
| Vestíbulo 11 | 2 | 2.6 | 3.13 | 16.28 |
| Estancia 11 | 2 | 3.5 | 3.13 | 21.91 |
| Estancia 14 | 2 | 2.6 | 3.13 | 16.28 |
| Pasillo 12 | 1 | 20.5 | 3.13 | 64.17 |
| Diente 3 |  |  |  |  |
| Corredor 13 | 1 | 10.4 | 3.13 | 32.55 |
|  | 1 | 8.3 | 3.13 | 25.98 |
| Estancia 15 | 2 | 2.6 | 3.13 | 16.28 |
| Pasillo 13 | 1 | 20.5 | 3.13 | 64.17 |
|  | 1 | 3.4 | 3.13 | 10.64 |
| Diente 4 |  |  |  |  |
| Corredor 14 | 1 | 8.3 | 3.13 | 25.98 |
|  | 1 | 3.1 | 3.13 | 9.70 |
|  | 1 | 3 | 3.13 | 9.39 |
| Vestíbulo 12 | 2 | 2.6 | 3.13 | 16.28 |
| Estancia 12 | 2 | 3.5 | 3.13 | 21.91 |
| Estancia 16 | 2 | 2.6 | 3.13 | 16.28 |
| Pasillo 14 | 1 | 13.7 | 3.5 | 47.95 |
|  | 1 | 2 | 3.5 | 7.00 |
| Diente 5 |  |  |  |  |
| Corredor 15 | 1 | 8.1 | 3.13 | 25.35 |
|  | 1 | 10.4 | 3.13 | 32.55 |
| Pasillo 15 | 2 | 3.6 | 3.5 | 25.20 |
|  | 1 | 2 | 3.5 | 7.00 |
| Planta Segunda. Diente 1 |  |  |  |  |
| Corredor 21 | 1 | 8.3 | 3.13 | 25.98 |
|  | 1 | 10.3 | 3.13 | 32.24 |
| Estancia 22 | 2 | 2.6 | 3.13 | 16.28 |
| Almacén 21 | 1 | 3.6 | 3.13 | 11.27 |
|  | 2 | 2.6 | 3.13 | 16.28 |
| Pasillo 21 | 1 | 20.5 | 3.13 | 64.17 |
| Diente 2 |  |  |  |  |
| Corredor 22 | 1 | 8.3 | 3.13 | 25.98 |
|  | 1 | 3.1 | 3.13 | 9.70 |
|  | 1 | 3 | 3.13 | 9.39 |
| Vestíbulo 21 | 2 | 2.6 | 3.13 | 16.28 |
| Estancia 21 | 2 | 3.5 | 3.13 | 21.91 |
| Estancia 23 | 2 | 2.6 | 3.13 | 16.28 |
| Pasillo 22 | 1 | 20.5 | 3.13 | 64.17 |
| Diente 3 |  |  |  |  |
| Corredor 23 | 1 | 8.1 | 3.13 | 25.35 |
|  | 1 | 10.4 | 3.13 | 32.55 |
| Pasillo 23 | 1 | 20.5 | 3.13 | 64.17 |
|  | 1 | 3.4 | 3.13 | 10.64 |
| ESCALERAS |  |  |  |  |
| Escalera 1 | 1 | 6.4 | 10.5 | 67.20 |
|  | 2 | 2.3 | 10.5 | 48.30 |
| Escalera 2 | 1 | 6.4 | 13.8 | 88.32 |
|  | 2 | 2.3 | 13.8 | 63.48 |
| Escalera 3 | 1 | 6.4 | 10.3 | 65.92 |
|  | 2 | 2.3 | 10.3 | 47.38 |
| Resto de zonas |  |  |  |  |
| Planta Baja. Diente 1 | 4 | 7.6 | 3.5 | 106.40 |
|  | 2 | 6.6 | 3.5 | 46.20 |
|  | 2 | 2 | 3.5 | 14.00 |
|  | 2 | 0.7 | 3.5 | 4.90 |
|  | 2 | 3.3 | 3.5 | 23.10 |
|  | 6 | 3.1 | 3.5 | 65.10 |
| Diente 2 | 2 | 7.6 | 3.5 | 53.20 |
|  | 2 | 3.3 | 3.5 | 23.10 |
| Diente 3 | 2 | 7.6 | 3.5 | 53.20 |
|  | 2 | 3.3 | 3.5 | 23.10 |
| Diente 4 | 2 | 7.6 | 3.5 | 53.20 |
|  | 2 | 3.3 | 3.5 | 23.10 |
| Planta Primera. Diente 4 | 4 | 7.6 | 3.5 | 106.40 |
|  | 2 | 6.6 | 3.5 | 46.20 |
|  | 2 | 3.3 | 3.5 | 23.10 |
| Pared habitación-armario |  |  |  |  |
| Planta Primera. Diente 1 | 6 | 0.5 | 3.13 | 9.39 |
| Diente 2 | 5 | 0.5 | 3.13 | 7.83 |
| Diente 3 | 6 | 0.5 | 3.13 | 9.39 |
| Planta Segunda. Diente 1 | 6 | 0.5 | 3.13 | 9.39 |
| Diente 2 | 5 | 0.5 | 3.13 | 7.83 |
| Diente 3 | 6 | 0.5 | 3.13 | 9.39 |
| Pared baños-armario |  |  |  |  |
| Planta Primera. Diente 1 | 6 | 2 | 3.13 | 37.56 |
| Diente 2 | 5 | 2 | 3.13 | 31.30 |
| Diente 3 | 6 | 2 | 3.13 | 37.56 |
| Planta Segunda. Diente 1 | 6 | 2 | 3.13 | 37.56 |
| Diente 2 | 5 | 2 | 3.13 | 31.30 |
| Diente 3 | 6 | 2 | 3.13 | 37.56 |
| Paredes zonas comunes |  |  |  |  |
| Planta Baja. Diente 1 | 1 | 7.9 | 3.5 | 27.65 |
|  | 1 | 2.4 | 3.5 | 8.40 |
|  | 3 | 3.1 | 3.5 | 32.55 |
| Planta Baja. Diente 2 | 5 | 3.1 | 3.5 | 54.25 |
|  | 1 | 7.9 | 3.5 | 27.65 |
| Diente 3 | 1 | 7.9 | 3.5 | 27.65 |
|  | 1 | 2.5 | 3.5 | 8.75 |
|  | 3 | 3.3 | 3.5 | 34.65 |
| Diente 4 | 1 | 7.9 | 3.5 | 27.65 |
|  | 1 | 2.5 | 3.5 | 8.75 |
|  | 1 | 0.75 | 3.5 | 2.63 |
|  | 3 | 3.3 | 3.5 | 34.65 |
| Planta Primera. Diente 1 | 1 | 7.9 | 3.13 | 24.73 |
|  | 6 | 0.4 | 3.13 | 7.51 |
|  | 6 | 0.5 | 3.13 | 9.39 |
| Diente 2 | 5 | 0.4 | 3.13 | 6.26 |
|  | 5 | 0.5 | 3.13 | 7.83 |
|  | 1 | 4.1 | 3.13 | 12.83 |
|  | 1 | 3.7 | 3.13 | 11.58 |
|  | 1 | 2.1 | 3.13 | 6.57 |
|  | 1 | 3.1 | 3.13 | 9.70 |
| Diente 3 | 1 | 7.9 | 3.13 | 24.73 |
|  | 6 | 0.4 | 3.13 | 7.51 |
|  | 6 | 0.5 | 3.13 | 9.39 |
| Diente 4 | 1 | 2.5 | 3.5 | 8.75 |
|  | 1 | 0.75 | 3.5 | 2.63 |
|  | 1 | 7.9 | 3.5 | 27.65 |
|  | 3 | 3.3 | 3.5 | 34.65 |
| Planta Segunda. Diente 1 | 1 | 7.9 | 3.13 | 24.73 |
|  | 6 | 0.4 | 3.13 | 7.51 |
|  | 6 | 0.5 | 3.13 | 9.39 |
| Diente 2 | 5 | 0.4 | 3.13 | 6.26 |
|  | 5 | 0.5 | 3.13 | 7.83 |
|  | 1 | 2.1 | 3.13 | 6.57 |
|  | 1 | 7.9 | 3.13 | 24.73 |
|  | 1 | 3.1 | 3.13 | 9.70 |
| Diente 3 | 6 | 0.4 | 3.13 | 7.51 |
|  | 6 | 0.5 | 3.13 | 9.39 |
|  | 1 | 7.9 | 3.13 | 24.73 |
| Total |  |  |  | 4330.61 |

**D07K0044** m² Guarnec+enlucido yeso, proyectado b/vista horizontal, Perlita GIPS 2.0 +Yecafino, YECASA (14/04/2010)
184.91 m² × 8.44 = 1560.64
Guarnecido y enlucido de yeso, proyectado a buena vista en techos, YECASA o equivalente, de 15 mm de espesor, con yeso aligerado para proyectar Perlita GIPS 2.0 y acabado con yeso de terminación, "Yecafino", incluso p/p de puente de unión con Sikatop 30 de SIKA o similar en las zonas de hormigón -losas y forjados-, limpieza y humedecido del techo.

| Código | Ud | Descripción | Rendimiento | Precio | Importe |
|---|---|---|---|---|---|
| MOFTN | h | Oficial primera | 0.19 | 14.31 | 2.72 |
| M01A0030 | h | Peón | 0.17 | 13.51 | 2.30 |
| E01BC0120 | kg | Yeso aligerado p/proyectar, tipo B4, Perlita GIPS 2.0 de YECASA | 12.76 | 0.16 | 2.04 |
| E01BC0125 | kg | Yeso de terminación, tipo B1, Yecafino de YECASA | 1.2 | 0.18 | 0.22 |
| E01GG0180 | kg | Puente de adherencia para morteros y yesos, SIKATOP-30 | 0.15 | 5.73 | 0.86 |
| E01E0010 | m³ | Agua | 0.006 | 1.84 | 0.01 |
| E31CD0020 | ud | Andamio para interiores horizontales. | 0.001 | 36.06 | 0.04 |
| %003 | % | Costes indirectos | 3 % | 8.19 | 0.25 |
|  |  | Total |  |  | 8.44 |

| Medición | Uds. | Largo | Ancho | Parcial |
|---|---|---|---|---|
| ESCALERAS |  |  |  |  |
| Escalera 1 | 2 | 2.3 | 1.2 | 5.52 |
|  | 2 | 2.3 | 2.1 | 9.66 |
|  | 1 | 3.2 | 1.1 | 3.52 |
|  | 1 | 3.8 | 1.1 | 4.18 |
|  | 2 | 3.5 | 1.1 | 7.70 |
|  | 1 | 6.3 | 3.3 | 20.79 |
| Escalera 2 | 1 | 3.3 | 1.5 | 4.95 |
|  | 2 | 3.3 | 1.3 | 8.58 |
|  | 2 | 2.2 | 3.3 | 14.52 |
|  | 1 | 1.9 | 3.3 | 6.27 |
|  | 2 | 2.9 | 1.1 | 6.38 |
|  | 3 | 3.4 | 1.1 | 11.22 |
|  | 1 | 3.8 | 1.1 | 4.18 |
|  | 1 | 6.3 | 3.3 | 20.79 |
| Escalera 3 | 2 | 1.2 | 3.3 | 7.92 |
|  | 1 | 1.9 | 3.3 | 6.27 |
|  | 1 | 2.2 | 3.3 | 7.26 |
|  | 1 | 2.5 | 1.1 | 2.75 |
|  | 2 | 3.4 | 1.1 | 7.48 |
|  | 1 | 3.8 | 1.1 | 4.18 |
|  | 1 | 6.3 | 3.3 | 20.79 |
| Total |  |  |  | 184.91 |

**VINILO1** m² Forro de pared con vinilo H=1,00 mt. (14/03/2017)
1827.45 m² × 24.09 = 44023.27
Suministro y colocación de revestimiento mural vinílico compacto, modelo IQ OPTIMA de la firma Tarkett o similar, con poliuretano restaurable en todo el cuerpo del material "IQ PUR", clasificación para Salas Blancas ISO clase 4 según ISO 14644-1, Clase A según ASTM F24 F51, con clasificación excelente facilidad de descontaminación según ISO 8690 y excelente resistencia a agentes químicos según EN IS 26987. Libre de FTALATOS, con emisiones COV Agbb/DIBt < 10µg/m3, calidad del aire interior Platinium, FloorScore SCS, RTS Clase de emisión M1. Clasificación al fuego BflS1 según norma EN ISO 13501-1 y resistencia a la resbaladicidad Clase 2 según ENV 12633 en rollos de 2 mm. de espesor y 2 ml de ancho, con un peso total de 2,700 kg/m2. Clasificación al uso Comercial 34 e Industrial 43 según norma EN 685. Con una solidez de los colores según norma UNE 40187 > 6, recibido sobre paramento tipo Pladur con adhesivo unilateral, incluído transporte y mermas. Construido según NTE-RSF-11 y normas del fabricante ISO 9001.

| Código | Ud | Descripción | Rendimiento | Precio | Importe |
|---|---|---|---|---|---|
| VINILO1PARED | m² | Revestimiento vinílico homogéneo Eclipse Premium de Tarkett o similar (15/05/2017) | 1 | 12 | 12.00 |
| PASTANIV | m² | Pasta niveladora | 1 | 2.13 | 2.13 |
| ADHESIVO | m² | Adhesivo unilateral | 1 | 1.19 | 1.19 |
| MOINSTAL | h | Oficial Instalador vinilo | 0.564 | 14.31 | 8.07 |
| %003 | % | Costes indirectos | 3 % | 23.39 | 0.70 |
|  |  | Total |  |  | 24.09 |

| Medición | Uds. | Largo | Alto | Parcial |
|---|---|---|---|---|
| Planta Sótano |  |  |  |  |
| Corredor -13 | 2 | 10.1 | 1 | 20.20 |
|  | 2 | 2 | 1 | 4.00 |
| Office Personal | 2 | 6.1 | 1 | 12.20 |
|  | 2 | 4.6 | 1 | 9.20 |
| Pasillo -14 | 1 | 2.6 | 1 | 2.60 |
|  | 1 | 0.2 | 1 | 0.20 |
|  | 2 | 3.55 | 1 | 7.10 |
| Corredor -14 | 1 | 7.35 | 1 | 7.35 |
|  | 1 | 0.3 | 1 | 0.30 |
|  | 1 | 0.1 | 1 | 0.10 |
| Vestíbulo -12 | 2 | 4.55 | 1 | 9.10 |
|  | 1 | 5.05 | 1 | 5.05 |
| Corredor -15 | 2 | 10.05 | 1 | 20.10 |
|  | 2 | 2 | 1 | 4.00 |
| A deducir... | -5 | 0.9 | 1 | -4.50 |
|  | -3 | 1.3 | 1 | -3.90 |
|  | -7 | 1.7 | 1 | -11.90 |
|  | -2 | 1.3 | 1 | -2.60 |
| Planta Baja. Diente 1 |  |  |  |  |
| Corredor 01 | 2 | 10.3 | 1 | 20.60 |
|  | 1 | 2 | 1 | 2.00 |
| Control | 2 | 3.7 | 1 | 7.40 |
|  | 2 | 2.5 | 1 | 5.00 |
| Recepción | 2 | 3.5 | 1 | 7.00 |
|  | 2 | 0.6 | 1 | 1.20 |
| Vestíbulo 00 | 2 | 2.6 | 1 | 5.20 |
|  | 2 | 0.6 | 1 | 1.20 |
| Pasillo 01 | 2 | 13.6 | 1 | 27.20 |
|  | 2 | 2 | 1 | 4.00 |
| Box Inspección | 1 | 3.5 | 1 | 3.50 |
|  | 1 | 3.1 | 1 | 3.10 |
|  | 1 | 3.3 | 1 | 3.30 |
| Farmacia | 2 | 3 | 1 | 6.00 |
|  | 2 | 3.1 | 1 | 6.20 |
| Despacho Consultas | 2 | 6 | 1 | 12.00 |
|  | 1 | 3.2 | 1 | 3.20 |
|  | 1 | 6.7 | 1 | 6.70 |
| Sala Espera Consultas | 1 | 7.2 | 1 | 7.20 |
|  | 2 | 3.2 | 1 | 6.40 |
|  | 1 | 0.6 | 1 | 0.60 |
|  | 1 | 1.6 | 1 | 1.60 |
| Diente 2 |  |  |  |  |
| Corredor 02 | 1 | 8.3 | 1 | 8.30 |
|  | 4 | 0.3 | 1 | 1.20 |
| Vestíbulo 01 | 2 | 2.6 | 1 | 5.20 |
|  | 1 | 4.8 | 1 | 4.80 |
| Estancia 01 | 2 | 3.5 | 1 | 7.00 |
|  | 2 | 0.6 | 1 | 1.20 |
| Estancia 04 | 2 | 2.6 | 1 | 5.20 |
|  | 1 | 6 | 1 | 6.00 |
| Pasillo 02 | 2 | 20.4 | 1 | 40.80 |
|  | 9 | 0.1 | 1 | 0.90 |
|  | 1 | 0.4 | 1 | 0.40 |
|  | 1 | 2 | 1 | 2.00 |
| Almacén 02 | 2 | 3.85 | 1 | 7.70 |
|  | 2 | 3.3 | 1 | 6.60 |
| Despacho 02 | 2 | 4 | 1 | 8.00 |
|  | 2 | 3.3 | 1 | 6.60 |
| Aulas 5 y 6 | 1 | 13.25 | 1 | 13.25 |
|  | 1 | 7 | 1 | 7.00 |
|  | 1 | 7.9 | 1 | 7.90 |
|  | 1 | 6.8 | 1 | 6.80 |
|  | 1 | 6.5 | 1 | 6.50 |
|  | 6 | 0.2 | 1 | 1.20 |
|  | 5 | 0.1 | 1 | 0.50 |
|  | 1 | 1.1 | 1 | 1.10 |
| Diente 3 |  |  |  |  |
| Corredor 03 | 1 | 10.6 | 1 | 10.60 |
|  | 1 | 8.3 | 1 | 8.30 |
| Estancia 02 | 2 | 3.5 | 1 | 7.00 |
|  | 2 | 0.6 | 1 | 1.20 |
| Estancia 05 | 2 | 2.6 | 1 | 5.20 |
|  | 1 | 6 | 1 | 6.00 |
| Pasillo 03 | 2 | 13.8 | 1 | 27.60 |
|  | 1 | 2 | 1 | 2.00 |
|  | 6 | 0.1 | 1 | 0.60 |
|  | 1 | 0.4 | 1 | 0.40 |
| Almacén 03 | 2 | 3.8 | 1 | 7.60 |
|  | 2 | 3.3 | 1 | 6.60 |
| Despacho 03 | 2 | 4 | 1 | 8.00 |
|  | 2 | 3.3 | 1 | 6.60 |
| Aulas 3 y 4 | 1 | 7.9 | 1 | 7.90 |
|  | 1 | 6.8 | 1 | 6.80 |
|  | 1 | 2.7 | 1 | 2.70 |
|  | 1 | 6.6 | 1 | 6.60 |
|  | 1 | 9.1 | 1 | 9.10 |
|  | 1 | 6.9 | 1 | 6.90 |
|  | 1 | 1.1 | 1 | 1.10 |
|  | 1 | 6.5 | 1 | 6.50 |
|  | 3 | 0.2 | 1 | 0.60 |
|  | 10 | 0.1 | 1 | 1.00 |
| pilar | 1 | 1.6 | 1 | 1.60 |
| Diente 4 |  |  |  |  |
| Corredor 04 | 1 | 8.3 | 1 | 8.30 |
|  | 5 | 0.3 | 1 | 1.50 |
| Vestíbulo 02 | 2 | 2.6 | 1 | 5.20 |
|  | 1 | 4.8 | 1 | 4.80 |
| Estancia 06 | 2 | 2.6 | 1 | 5.20 |
|  | 1 | 6.1 | 1 | 6.10 |
| Estancia 03 | 2 | 3.5 | 1 | 7.00 |
|  | 2 | 0.6 | 1 | 1.20 |
| Pasillo 04 | 2 | 13.8 | 1 | 27.60 |
|  | 1 | 2 | 1 | 2.00 |
|  | 5 | 0.1 | 1 | 0.50 |
| Almacén 04 | 2 | 3.8 | 1 | 7.60 |
|  | 2 | 3.3 | 1 | 6.60 |
| Despacho 04 | 2 | 4 | 1 | 8.00 |
|  | 2 | 3.3 | 1 | 6.60 |
| Aulas 1 y 2 | 1 | 7.9 | 1 | 7.90 |
|  | 1 | 6.8 | 1 | 6.80 |
|  | 1 | 2.5 | 1 | 2.50 |
|  | 1 | 6.6 | 1 | 6.60 |
|  | 1 | 9.1 | 1 | 9.10 |
|  | 1 | 6.9 | 1 | 6.90 |
|  | 1 | 1.1 | 1 | 1.10 |
|  | 1 | 6.5 | 1 | 6.50 |
|  | 3 | 0.2 | 1 | 0.60 |
|  | 9 | 0.1 | 1 | 0.90 |
| pilar | 1 | 1.6 | 1 | 1.60 |
| Diente 5 |  |  |  |  |
| Corredor 05 | 1 | 10.4 | 1 | 10.40 |
|  | 1 | 7.7 | 1 | 7.70 |
|  | 1 | 2 | 1 | 2.00 |
|  | 2 | 7 | 1 | 14.00 |
|  | 1 | 2.4 | 1 | 2.40 |
|  | 1 | 0.3 | 1 | 0.30 |
|  | 2 | 0.1 | 1 | 0.20 |
| Comedor | 2 | 13.2 | 1 | 26.40 |
|  | 2 | 10.1 | 1 | 20.20 |
|  | 12 | 0.1 | 1 | 1.20 |
| pilares | 1 | 1.4 | 1 | 1.40 |
|  | 3 | 2.2 | 1 | 6.60 |
|  | 1 | 1.6 | 1 | 1.60 |
| A deducir... | -40 | 1.3 | 1 | -52.00 |
|  | -16 | 0.9 | 1 | -14.40 |
|  | -1 | 1.9 | 1 | -1.90 |
|  | -23 | 1.6 | 1 | -36.80 |
| Planta Primera. Diente 1 |  |  |  |  |
| Corredor 11 | 1 | 10.3 | 1 | 10.30 |
|  | 1 | 8.3 | 1 | 8.30 |
| Almacén 11 | 2 | 3.6 | 1 | 7.20 |
|  | 2 | 2.5 | 1 | 5.00 |
| Estancia 13 | 2 | 2.6 | 1 | 5.20 |
|  | 1 | 6 | 1 | 6.00 |
|  | 1 | 0.6 | 1 | 0.60 |
|  | 1 | 0.9 | 1 | 0.90 |
|  | 2 | 0.1 | 1 | 0.20 |
| Pasillo 11 | 1 | 20.5 | 1 | 20.50 |
|  | 1 | 2.1 | 1 | 2.10 |
|  | 1 | 22.4 | 1 | 22.40 |
|  | 11 | 0.1 | 1 | 1.10 |
| Dormitorios | 8 | 7.9 | 1 | 63.20 |
|  | 12 | 3.25 | 1 | 39.00 |
|  | 4 | 6.9 | 1 | 27.60 |
| Diente 2 |  |  |  |  |
| Corredor 12 | 1 | 8.3 | 1 | 8.30 |
|  | 5 | 0.3 | 1 | 1.50 |
| Vestíbulo 11 | 2 | 2.4 | 1 | 4.80 |
|  | 1 | 4.8 | 1 | 4.80 |
| Estancia 11 | 2 | 3.5 | 1 | 7.00 |
|  | 2 | 0.6 | 1 | 1.20 |
| Estancia 14 | 2 | 2.6 | 1 | 5.20 |
|  | 1 | 6.1 | 1 | 6.10 |
| Pasillo 12 | 2 | 20.5 | 1 | 41.00 |
|  | 10 | 0.1 | 1 | 1.00 |
|  | 1 | 0.4 | 1 | 0.40 |
|  | 1 | 2.1 | 1 | 2.10 |
| Dormitorios | 6 | 7.9 | 1 | 47.40 |
|  | 4 | 6.9 | 1 | 27.60 |
|  | 10 | 3.25 | 1 | 32.50 |
| Diente 3 |  |  |  |  |
| Corredor 13 | 1 | 10.6 | 1 | 10.60 |
|  | 1 | 8.4 | 1 | 8.40 |
|  | 2 | 0.6 | 1 | 1.20 |
| Estancia 15 | 2 | 2.6 | 1 | 5.20 |
|  | 1 | 6 | 1 | 6.00 |
| Pasillo 13 | 2 | 20.5 | 1 | 41.00 |
|  | 1 | 2.1 | 1 | 2.10 |
|  | 9 | 0.1 | 1 | 0.90 |
|  | 1 | 0.4 | 1 | 0.40 |
| Dormitorios | 8 | 7.9 | 1 | 63.20 |
|  | 4 | 6.9 | 1 | 27.60 |
|  | 12 | 3.25 | 1 | 39.00 |
| Diente 4 |  |  |  |  |
| Corredor 14 | 1 | 8.3 | 1 | 8.30 |
|  | 5 | 0.3 | 1 | 1.50 |
| Vestíbulo 12 | 2 | 2.6 | 1 | 5.20 |
|  | 1 | 4.8 | 1 | 4.80 |
| Estancia 16 | 2 | 2.6 | 1 | 5.20 |
|  | 1 | 6.1 | 1 | 6.10 |
| Estancia 12 | 2 | 3.5 | 1 | 7.00 |
|  | 2 | 0.6 | 1 | 1.20 |
| Pasillo 14 | 2 | 13.8 | 1 | 27.60 |
|  | 1 | 2.1 | 1 | 2.10 |
|  | 7 | 0.1 | 1 | 0.70 |
| Almacén 14 | 2 | 3.85 | 1 | 7.70 |
|  | 2 | 3.3 | 1 | 6.60 |
| Aula AVD | 2 | 8 | 1 | 16.00 |
|  | 2 | 3.3 | 1 | 6.60 |
| Aula Especifica | 2 | 8 | 1 | 16.00 |
|  | 2 | 3.3 | 1 | 6.60 |
| A.E.M.S. | 2 | 9.2 | 1 | 18.40 |
|  | 2 | 6.5 | 1 | 13.00 |
|  | 6 | 0.1 | 1 | 0.60 |
| Diente 5 |  |  |  |  |
| Corredor 15 | 1 | 10.4 | 1 | 10.40 |
|  | 1 | 8.1 | 1 | 8.10 |
|  | 1 | 2 | 1 | 2.00 |
| Pasillo 15 | 2 | 3.6 | 1 | 7.20 |
|  | 1 | 2 | 1 | 2.00 |
|  | 1 | 0.3 | 1 | 0.30 |
| A deducir .... | -74 | 1.3 | 1 | -96.20 |
|  | -7 | 0.9 | 1 | -6.30 |
|  | -17 | 1.95 | 1 | -33.15 |
| Planta Segunda. Diente 1 |  |  |  |  |
| Corredor 21 | 1 | 10.3 | 1 | 10.30 |
|  | 1 | 8.3 | 1 | 8.30 |
| Almacén 21 | 2 | 3.6 | 1 | 7.20 |
|  | 2 | 2.5 | 1 | 5.00 |
| Estancia 22 | 2 | 2.6 | 1 | 5.20 |
|  | 1 | 6 | 1 | 6.00 |
|  | 1 | 0.6 | 1 | 0.60 |
|  | 1 | 0.9 | 1 | 0.90 |
|  | 2 | 0.1 | 1 | 0.20 |
| Pasillo 21 | 1 | 20.5 | 1 | 20.50 |
|  | 1 | 2.1 | 1 | 2.10 |
|  | 1 | 22.4 | 1 | 22.40 |
|  | 11 | 0.1 | 1 | 1.10 |
| Dormitorios | 8 | 7.9 | 1 | 63.20 |
|  | 12 | 3.25 | 1 | 39.00 |
|  | 4 | 6.9 | 1 | 27.60 |
| Diente 2 |  |  |  |  |
| Corredor 22 | 1 | 8.3 | 1 | 8.30 |
|  | 5 | 0.3 | 1 | 1.50 |
| Vestíbulo 21 | 2 | 2.4 | 1 | 4.80 |
|  | 1 | 4.8 | 1 | 4.80 |
| Estancia 21 | 2 | 3.5 | 1 | 7.00 |
|  | 2 | 0.6 | 1 | 1.20 |
| Estancia 23 | 2 | 2.6 | 1 | 5.20 |
|  | 1 | 6.1 | 1 | 6.10 |
| Pasillo 21 | 2 | 20.5 | 1 | 41.00 |
|  | 10 | 0.1 | 1 | 1.00 |
|  | 1 | 2.1 | 1 | 2.10 |
| Dormitorios | 6 | 7.9 | 1 | 47.40 |
|  | 4 | 6.9 | 1 | 27.60 |
|  | 10 | 3.25 | 1 | 32.50 |
| Diente 3 |  |  |  |  |
| Corredor 23 | 1 | 10.4 | 1 | 10.40 |
|  | 1 | 8.1 | 1 | 8.10 |
|  | 1 | 2 | 1 | 2.00 |
| Pasillo 23 | 2 | 20.5 | 1 | 41.00 |
|  | 1 | 2.1 | 1 | 2.10 |
|  | 9 | 0.1 | 1 | 0.90 |
|  | 1 | 0.4 | 1 | 0.40 |
| Dormitorios | 8 | 7.9 | 1 | 63.20 |
|  | 4 | 6.9 | 1 | 27.60 |
|  | 12 | 3.25 | 1 | 39.00 |
| A deducir .... | -57 | 1.3 | 1 | -74.10 |
|  | -4 | 0.9 | 1 | -3.60 |
|  | -17 | 1.95 | 1 | -33.15 |
| Total |  |  |  | 1827.45 |

**VINILO 4** m² Forro de pared con vinilo H=PISO-TECHO (14/03/2017)
1578.32 m² × 22.16 = 34975.57
Suministro y colocación de revestimiento mural vinílico compacto, modelo AQUARELLE WALL HFS suministrado en rollos de 2m de ancho y un espesor de 0,92mm, para sistema AQUASET de Tarkett, en rollos de 2x35m. incluso tratamiento bactericida y fungicida, con un peso total de 1.500 gr./m2, colocado con juntas con cordón de soldadura en frío. Clasificación al fuego EN 13501-1 Bs2d0 de paredes, recibido sobre paramento tipo Pladur con adhesivo unilateral, incluído transporte y mermas. Construido según NTE-RSF-11 y normas del fabricante ISO 9001 , Libre de FTALATOS

| Código | Ud | Descripción | Rendimiento | Precio | Importe |
|---|---|---|---|---|---|
| VINILO4 | m² | Revestimiento Vinílico compacto AQUARELLE WALL HFS, de Tarkett (material; 19/04/2017) | 1 | 10.12 | 10.12 |
| PASTANIV | m² | Pasta niveladora | 1 | 2.13 | 2.13 |
| ADHESIVO | m² | Adhesivo unilateral | 1 | 1.19 | 1.19 |
| MOINSTAL | h | Oficial Instalador vinilo | 0.564 | 14.31 | 8.07 |
| %003 | % | Costes indirectos | 3 % | 21.51 | 0.65 |
|  |  | Total |  |  | 22.16 |

| Medición | Uds. | Largo | Alto | Parcial |
|---|---|---|---|---|
| Planta Sótano |  |  |  |  |
| Vestuario Hombres | 2 | 6.2 | 2.52 | 31.25 |
|  | 2 | 3.3 | 2.52 | 16.63 |
|  | 8 | 1.5 | 2.52 | 30.24 |
|  | 8 | 0.9 | 2.52 | 18.14 |
| Alamacén -14 | 2 | 2 | 2.52 | 10.08 |
|  | 2 | 1.8 | 2.52 | 9.07 |
| Vestuario Mujeres | 2 | 8 | 2.52 | 40.32 |
|  | 2 | 3.4 | 2.52 | 17.14 |
|  | 8 | 1.5 | 2.52 | 30.24 |
|  | 8 | 0.9 | 2.52 | 18.14 |
| Cámara Residuos Sólidos | 2 | 3.2 | 2.97 | 19.01 |
|  | 2 | 3.3 | 2.97 | 19.60 |
| Despensa | 2 | 12.55 | 2.97 | 74.55 |
|  | 2 | 3.3 | 2.97 | 19.60 |
| A deducir Cámaras Frigo. |  |  |  |  |
| Lavandería | 2 | 8 | 2.68 | 42.88 |
|  | 2 | 4.6 | 2.68 | 24.66 |
| Sala disponible | 2 | 3.25 | 3 | 19.50 |
|  | 2 | 2 | 3 | 12.00 |
| A deducir... | -3 | 1.72 | 2.1 | -10.84 |
|  | -3 | 0.9 | 2.1 | -5.67 |
|  | -1 | 1.3 | 2.1 | -2.73 |
|  | -1 | 1.7 | 2.1 | -3.57 |
|  | -16 | 0.8 | 2.1 | -26.88 |
|  | -2 | 1.6 | 1.4 | -4.48 |
| Planta Baja. Diente 1 |  |  |  |  |
| Aseos | 7 | 1.9 | 3.05 | 40.57 |
|  | 4 | 3.25 | 3.05 | 39.65 |
|  | 8 | 1.6 | 3.05 | 39.04 |
|  | 8 | 0.9 | 3.05 | 21.96 |
|  | 2 | 1.3 | 3.05 | 7.93 |
| Diente 2 |  |  |  |  |
| Aseos | 4 | 1.9 | 3.05 | 23.18 |
|  | 2 | 3.2 | 3.05 | 19.52 |
|  | 4 | 1.6 | 3.05 | 19.52 |
|  | 4 | 3.4 | 3.05 | 41.48 |
|  | 2 | 2.15 | 3.05 | 13.12 |
| Diente 5 |  |  |  |  |
| Cocina | 2 | 7.5 | 3.05 | 45.75 |
|  | 2 | 6.8 | 3.05 | 41.48 |
|  | 2 | 0.2 | 3.05 | 1.22 |
|  | 2 | 0.1 | 3.05 | 0.61 |
| A deducir.... | -11 | 1.3 | 2.7 | -38.61 |
|  | -14 | 0.9 | 2.7 | -34.02 |
|  | -8 | 0.8 | 2.7 | -17.28 |
|  | -1 | 1.9 | 2.1 | -3.99 |
|  | -2 | 1.3 | 1.7 | -4.42 |
| Planta Primera. Diente 1 |  |  |  |  |
| Baños | 6 | 3.65 | 2.7 | 59.13 |
|  | 6 | 3.45 | 2.7 | 55.89 |
|  | 6 | 0.2 | 2.7 | 3.24 |
| Diente 2 |  |  |  |  |
| Baños | 6 | 3.65 | 2.7 | 59.13 |
|  | 4 | 3.45 | 2.7 | 37.26 |
|  | 2 | 2.85 | 2.7 | 15.39 |
|  | 6 | 0.2 | 2.7 | 3.24 |
| Diente 3 |  |  |  |  |
| Baños | 6 | 3.65 | 2.7 | 59.13 |
|  | 6 | 3.45 | 2.7 | 55.89 |
|  | 6 | 0.2 | 2.7 | 3.24 |
| Diente 4 |  |  |  |  |
| Aseos | 4 | 1.85 | 3.05 | 22.57 |
|  | 2 | 3.7 | 3.05 | 22.57 |
|  | 4 | 1.6 | 3.05 | 19.52 |
|  | 4 | 3.35 | 3.05 | 40.87 |
|  | 2 | 2.15 | 3.05 | 13.12 |
| Diente 5 |  |  |  |  |
| Aseos | 4 | 1.85 | 3.05 | 22.57 |
|  | 2 | 3.7 | 3.05 | 22.57 |
|  | 4 | 1.6 | 3.05 | 19.52 |
|  | 4 | 3.35 | 3.05 | 40.87 |
|  | 2 | 2.15 | 3.05 | 13.12 |
| Gimnasio/Piscina | 2 | 16.6 | 3.05 | 101.26 |
|  | 2 | 10.2 | 3.05 | 62.22 |
|  | 16 | 0.1 | 3.05 | 4.88 |
|  | 3 | 1.4 | 3.05 | 12.81 |
|  | 2 | 1.2 | 3.05 | 7.32 |
| A deducir.... | -33 | 1.3 | 2.7 | -115.83 |
|  | -8 | 0.9 | 2.7 | -19.44 |
|  | -5 | 1.6 | 1.4 | -11.20 |
| Planta Segunda. Diente 1 |  |  |  |  |
| Baños | 6 | 3.65 | 2.7 | 59.13 |
|  | 6 | 3.45 | 2.7 | 55.89 |
|  | 6 | 0.2 | 2.7 | 3.24 |
| Diente 2 |  |  |  |  |
| Baños | 6 | 3.65 | 2.7 | 59.13 |
|  | 4 | 3.45 | 2.7 | 37.26 |
|  | 2 | 2.85 | 2.7 | 15.39 |
|  | 6 | 0.2 | 2.7 | 3.24 |
| Diente 3 |  |  |  |  |
| Baños | 6 | 3.65 | 2.7 | 59.13 |
|  | 6 | 3.45 | 2.7 | 55.89 |
|  | 6 | 0.2 | 2.7 | 3.24 |
| A deducir... | -17 | 1.3 | 2.7 | -59.67 |
| Total |  |  |  | 1578.32 |

## C10 APARATOS SANITARIOS, GRIFERÍAS Y ACCESORIOS (28/12/2013)
Importe: 46836.5

**D15FB0100** ud Inodoro ELIA de GALA con cist. en falso techo (24/04/2014)
42 ud × 358.37 = 15051.54
Inodoro de porcelana vitrificada, ELIA de GALA o equivalente, color blanco, referencia 18172, incluso soporte IN-WALL para taza suspendida, elementos de fijación, con cisterna situada en falso techo, con pulsador neumático, codo de evacuación, asiento con tapa, juego de fijación y codo de evacuación, incluso sellado con silicona, instalado y funcionando.

| Código | Ud | Descripción | Rendimiento | Precio | Importe |
|---|---|---|---|---|---|
| M01B0050 | h | Oficial fontanero (mano de obra; 22/04/2015) | 1.15 | 13.83 | 15.90 |
| M01B0060 | h | Ayudante fontanero (mano de obra; 22/04/2015) | 1.15 | 13.16 | 15.13 |
| E03DB0010 | ud | Inodoro ELIA p/tanq alto o fluxor, bl i/asiento, GALA (material; 15/05/2017) | 1 | 104.44 | 104.44 |
| SOPORTE | ud | Soporte para Inodoro suspendido IN-WALL (material; 15/05/2017) | 1 | 92.34 | 92.34 |
| CISTERNA | ud | Cisterna de PVC en Falso techo con pulsador neumático (material; 17/05/2017) | 1 | 120 | 120.00 |
| E18JA0305 | l | Masilla poliuretano, PUMALASTIC-PU (material; 24/04/2014) | 0.008 | 14.97 | 0.12 |
| %003 | % | Costes indirectos | 3 % | 347.93 | 10.44 |
|  |  | Total |  |  | 358.37 |

| Medición | Uds. | Parcial |
|---|---|---|
| Planta Sótano |  |  |
| Vest. Mujeres | 2 | 2.00 |
| Vest. Hombres | 2 | 2.00 |
| Planta Baja |  |  |
| Aseos Comunes | 5 | 5.00 |
| Aseos | 9 | 9.00 |
| Planta Primera |  |  |
| Aseos | 6 | 6.00 |
| Habitaciones | 9 | 9.00 |
| Planta Segunda |  |  |
| Habitaciones | 9 | 9.00 |
| Total |  | 42 |

**D15DD0010** ud Lavab mural Gala Street Square 60*45 (28/12/2013)
46 ud × 139.79 = 6430.34
Lavabo mural, de porcelana vitrificada, color blanco, de 60x45 cm, Gala Street Square, referencia 05030 o equivalente, incluso elementos de fijación, válvula de desagüe con tapón y cadenilla, flexibles con llaves de escuadra, con sifón de botella cromado. Instalado.

| Código | Ud | Descripción | Rendimiento | Precio | Importe |
|---|---|---|---|---|---|
| M01B0050 | h | Oficial fontanero | 1.5 | 13.83 | 20.75 |
| M01B0060 | h | Ayudante fontanero | 1.5 | 13.16 | 19.74 |
| E03AC0050 | ud | Lavabo Gala Street Square de 60x45 cm con juego de fijación (material; 15/05/2017) | 1 | 60 | 60.00 |
| E28ICA0010 | ud | Válvula lavabo/bidé PP D 1 1/4 (32 mm) i/tapón y cadenilla (material; 22/04/2015) | 1 | 5.37 | 5.37 |
| E24GG0010 | ud | Llave escuadra M/M 1/2x3/8" Arco (material; 28/12/2013) | 2 | 2.43 | 4.86 |
| E28IBCA0010 | ud | Sifón cromado sencillo botella D 1 1/4 (32 mm), lavabo Gala ref. 38830 (material; 02/09/2016) | 1 | 25 | 25.00 |
| %003 | % | Costes indirectos | 3 % | 135.72 | 4.07 |
|  |  | Total |  |  | 139.79 |

| Medición | Uds. | Parcial |
|---|---|---|
| Planta Sótano |  |  |
| Vest. Mujeres | 4 | 4.00 |
| Vest. Hombres | 4 | 4.00 |
| Planta Baja |  |  |
| Aseos Comunes | 5 | 5.00 |
| Aseos | 9 | 9.00 |
| Planta Primera |  |  |
| Aseos | 6 | 6.00 |
| Habitaciones | 9 | 9.00 |
| Planta Segunda |  |  |
| Habitaciones | 9 | 9.00 |
| Total |  | 46 |

**GRIFOPMR** ud Grifo lavabo para PMR (22/04/2015)
46 ud × 98.67 = 4538.82
Grifo de lavabo monomando, cromado, con palanca clínica para discapacitados, Inda o equivalente, instalado.

| Código | Ud | Descripción | Rendimiento | Precio | Importe |
|---|---|---|---|---|---|
| E15IA0020 | ud | Grifería monom lavabo cr p/PMR, Inda (material; 22/04/2015) | 1 | 89.05 | 89.05 |
| M01B0050 | h | Oficial fontanero | 0.25 | 13.83 | 3.46 |
| M01B0060 | h | Ayudante fontanero | 0.25 | 13.16 | 3.29 |
| %003 | % | Costes indirectos | 3 % | 95.80 | 2.87 |
|  |  | Total |  |  | 98.67 |

| Medición | Uds. | Parcial |
|---|---|---|
| Planta Sótano |  |  |
| Vest. Mujeres | 4 | 4.00 |
| Vest. Hombres | 4 | 4.00 |
| Planta Baja |  |  |
| Aseos Comunes | 5 | 5.00 |
| Aseos | 9 | 9.00 |
| Planta Primera |  |  |
| Aseos | 6 | 6.00 |
| Habitaciones | 9 | 9.00 |
| Planta Segunda |  |  |
| Habitaciones | 9 | 9.00 |
| Total |  | 46 |

**D16C0100** ud Grifer ducha para PMR (22/04/2015)
27 ud × 190.45 = 5142.15
Grfería monomando exterior cromada, para ducha, para Personas con Movilidad Reducida de Inda o equivalente, i/soporte, ducha y flexo 1,50 m, instalada.

| Código | Ud | Descripción | Rendimiento | Precio | Importe |
|---|---|---|---|---|---|
| E15IA0030 | ud | Grifería monom ducha extraíble cr p/PMR, Inda (material) | 1 | 176.8 | 176.80 |
| M01B0050 | h | Oficial fontanero | 0.3 | 13.83 | 4.15 |
| M01B0060 | h | Ayudante fontanero | 0.3 | 13.16 | 3.95 |
| %003 | % | Costes indirectos | 3 % | 184.90 | 5.55 |
|  |  | Total |  |  | 190.45 |

| Medición | Uds. | Parcial |
|---|---|---|
| Planta Sótano |  |  |
| Vest. Mujeres | 2 | 2.00 |
| Vest. Hombres | 2 | 2.00 |
| Planta Baja |  |  |
| Aseos | 3 | 3.00 |
| Planta Primera |  |  |
| Aseos | 2 | 2.00 |
| Habitaciones | 9 | 9.00 |
| Planta Segunda |  |  |
| Habitaciones | 9 | 9.00 |
| Total |  | 27 |

**D15PB0020** ud Asidero inodoro p/PMR acero inox D 30x1,5 mm 75x70 cm Inda (22/04/2015)
34 ud × 189.09 = 6429.06
Asidero para inodoro, para personas de movilidad reducida, de acero inox AISI304 electropul D 30x1,5 mm, fijación suelo-pared 75x70 cm, Inda o equivalente, colocado, incluso elementos de fijación.

| Código | Ud | Descripción | Rendimiento | Precio | Importe |
|---|---|---|---|---|---|
| E03RF0010 | ud | Asid inod p/PMR acero inox D 30x1,5 mm fij suelo-pared 75x70 cm Inda (material; 22/04/2015) | 1 | 180 | 180.00 |
| M01A0010 | h | Oficial primera | 0.25 | 14.31 | 3.58 |
| %003 | % | Costes indirectos | 3 % | 183.58 | 5.51 |
|  |  | Total |  |  | 189.09 |

| Medición | Uds. | Parcial |
|---|---|---|
| Planta Baja |  |  |
| Aseos Comunes | 1 | 1.00 |
| Aseos | 9 | 9.00 |
| Planta Primera |  |  |
| Aseos | 6 | 6.00 |
| Habitaciones | 9 | 9.00 |
| Planta Segunda |  |  |
| Habitaciones | 9 | 9.00 |
| Total |  | 34 |

**D15PB0060** ud Asid ducha p/PMR L acero inox D 30x1,5 mm 700x700 mm Inda
23 ud × 184.67 = 4247.41
Asidero para ducha, para personas de movilidad reducida, en "L", de acero inoxidable AISI304 electropulido, D 30x1,5 mm, 700x700 mm, Inda o equivalente, colocado, incluso elementos de fijación.

| Código | Ud | Descripción | Rendimiento | Precio | Importe |
|---|---|---|---|---|---|
| E03RF0020 | ud | Asid ducha p/PMR L acero inox D 30x1,5 mm 700x700 mm Inda (material) | 1 | 175 | 175.00 |
| M01A0010 | h | Oficial primera | 0.3 | 14.31 | 4.29 |
| %003 | % | Costes indirectos | 3 % | 179.29 | 5.38 |
|  |  | Total |  |  | 184.67 |

| Medición | Uds. | Parcial |
|---|---|---|
| Planta Baja |  |  |
| Aseos | 3 | 3.00 |
| Planta Primera |  |  |
| Aseos | 2 | 2.00 |
| Habitaciones | 9 | 9.00 |
| Planta Segunda |  |  |
| Habitaciones | 9 | 9.00 |
| Total |  | 23 |

**D15PB0170** ud Asiento abatible suelo ducha, 42x43x51 cm, p/PMR, acero inox., CAPIMORA.
23 ud × 167.8 = 3859.40
Asiento abatible al suelo acero inoxidable, para personas de movildad reducida, con lamas de aluminio 42x43x51 cm, de CAPIMORA o equivalente, colocado, incluso elementos de fijación.

| Código | Ud | Descripción | Rendimiento | Precio | Importe |
|---|---|---|---|---|---|
| E03RF0590 | ud | Asiento abatible suelo ducha, 42x43x51 cm, acero inox., CAPIMORA. (material) | 1 | 155.75 | 155.75 |
| M01A0010 | h | Oficial primera | 0.5 | 14.31 | 7.16 |
| %003 | % | Costes indirectos | 3 % | 162.91 | 4.89 |
|  |  | Total |  |  | 167.8 |

| Medición | Uds. | Parcial |
|---|---|---|
| Planta Baja |  |  |
| Aseos | 3 | 3.00 |
| Planta Primera |  |  |
| Aseos | 2 | 2.00 |
| Habitaciones | 9 | 9.00 |
| Planta Segunda |  |  |
| Habitaciones | 9 | 9.00 |
| Total |  | 23 |

**D35AD0030** m² Luna plateada 5 mm, colocada. (22/04/2015)
20.7 m² × 28.67 = 593.47
Luna plateada de 5 mm, totalmente adherida al vinilo de la pared. Colocada.

| Código | Ud | Descripción | Rendimiento | Precio | Importe |
|---|---|---|---|---|---|
| E39AAC0030 | m² | Luna plateada 5 mm incolora (material; 22/04/2015) | 1 | 22.12 | 22.12 |
| M01A0010 | h | Oficial primera | 0.4 | 14.31 | 5.72 |
| %003 | % | Costes indirectos | 3 % | 27.84 | 0.84 |
|  |  | Total |  |  | 28.67 |

| Medición | Uds. | Largo | Alto | Parcial |
|---|---|---|---|---|
| Planta Sótano |  |  |  |  |
| Vest. Mujeres | 4 | 0.5 | 0.9 | 1.80 |
| Vest. Hombres | 4 | 0.5 | 0.9 | 1.80 |
| Planta Baja |  |  |  |  |
| Aseos Comunes | 5 | 0.5 | 0.9 | 2.25 |
| Aseos | 9 | 0.5 | 0.9 | 4.05 |
| Planta Primera |  |  |  |  |
| Aseos | 6 | 0.5 | 0.9 | 2.70 |
| Habitaciones | 9 | 0.5 | 0.9 | 4.05 |
| Planta Segunda |  |  |  |  |
| Habitaciones | 9 | 0.5 | 0.9 | 4.05 |
| Total |  |  |  | 20.7 |

**ENCIMERA** m² Encimera de Panel Fenólico (22/04/2015)
4.96 m² × 109.74 = 544.31
Encimera para lavabos, realizada con paneles a base de resinas termoendurecidas (HPL) de 8 mm de espesor, colores a elegir, Trespa Athlon Quartz o equivalente, fijados mediante adhesivo Sikatack Panel sobre estructura de acero inoxidable, anclada a pared, incluso p.p. de estructura y tornilleria de acero inoxidable, colocada.

| Código | Ud | Descripción | Rendimiento | Precio | Importe |
|---|---|---|---|---|---|
| M01B0140 | h | Oficial carpintero (mano de obra; 22/04/2015) | 0.1 | 13.83 | 1.38 |
| M01B0150 | h | Ayudante carpintero (mano de obra; 22/04/2015) | 0.1 | 13.16 | 1.32 |
| E37H0150 | m² | Tablero de Trespa Athlon Quarz en formación de encimera (material; 22/04/2015) | 1 | 83.84 | 83.84 |
| E37KC0010 | m | perfil y tornillería de acero inoxidable (material; 09/11/2016) | 1 | 20 | 20.00 |
| %003 | % | Costes indirectos | 3 % | 106.54 | 3.20 |
|  |  | Total |  |  | 109.74 |

| Medición | Uds. | Largo | Ancho | Parcial |
|---|---|---|---|---|
| Planta Sótano |  |  |  |  |
| Vest. Mujeres | 1 | 4 | 0.4 | 1.60 |
| Vest. Hombres | 1 | 2 | 0.4 | 0.80 |
| Planta Baja |  |  |  |  |
| Aseos | 3 | 1.6 | 0.4 | 1.92 |
| Planta Primera |  |  |  |  |
| Aseos | 1 | 1.6 | 0.4 | 0.64 |
| Total |  |  |  | 4.96 |

## C11 ASCENSORES Y MONTAPLATOS (15/05/2017)
Importe: 124265.18

**MONTACAMILLAS** u Montacamillas de Schindler (15/05/2017)
4 u × 29152.15 = 116608.60
Ascensor eléctrico sin cuarto de máquinas marca Schindler, modelo 3300 , para una carga de 1.125 Kg. (15 personas), 3 Paradas y 3 accesos, recorrido aproximado 7,35 m. Velocidad 1 m/s sistema de tracción con variación de velocidad mediante bucle cerrado, motor asíncrono alimentado por una corriente alterna de tensión y frecuencia variables, que controla los procesos de aceleración, velocidad nominal, deceleración y parada, consiguiendo en éste último caso una parada de precisión de ±3 mm. Suspensión diferencial con elementos de tracción de cabina de poliuretano entre cabina y contrapeso en vez de los tradicionales cables de acero que dota al ascensor de mayor suavidad de funcionamiento, menor emisión de ruido y menor consumo. Puertas de cabina centrales de 4 hojas automáticas en acero inoxidable de 1.100 mm de ancho y 2.100 mm de alto, con velocidad variable VVVF. Puertas de piso acabadas en pintura. Protección de puertas E-120. Cabina de 1.200 mm. de anchura por 2.100 mm. de profundidad. Altura 2.139 mm. Decoración modelo Libertà, paredes de laminado gris claro catania con esquineros de aluminio anodizado, suelo de cabina símil granito negro. Protecciones para paños de acero inoxidable. Pasamanos recto de acero inoxidable en lateral de cabina. Botonera de cabina corta de acero inoxidable con pulsadores mecánicos acabados en acero inoxidable con iluminación de registro de llamada. Botoneras de planta de acero inoxidable y pulsadores de acero inoxidable enrasadas en marco de puertas de piso Techo de acero inoxidable con iluminación linea Led de apagado temporizado. Cortina óptica para puertas de cabina de 36 haces. Indicadores de posición y dirección en planta en todos los accesos y preavisos con señal acústica en elemento separado de la botonera y enrasado con marco de puerta. Hueco de 1.650 mm. x 2.350, Foso de 1.060 mm. y escape de 3.600 mm. (Incluido IPN 160 mm. a colocar por obra). Cuadro de maniobra integrado en la jamba de la puerta sin cuadros de maniobra adicionales. Maniobra colectiva bajada y subida dúplex enfrentados. Sintetizador de voz en cabina idioma a elegir. Sistema de telemonitorización TM4. Sistema de comunicación bidireccional. Dispositivo de evacuación PEBO. Pulsador de apertura y cierre de puertas y alarma en botonera de cabina. Braille en botoneras. Maniobra de bomberos BR3. Alimentación de fuerza 400V. Suministro instalación y alta en la Consejería de Industria incluido tasas. Según Directiva Europea 2014/33/EU. Instalado y funcionando.

| Código | Ud | Descripción | Rendimiento | Precio | Importe |
|---|---|---|---|---|---|
| MONTACAM | u | Montacamillas de Schindler, según memoria descriptiva. (material; 15/05/2017) | 1 | 29152.15 | 29152.15 |
|  |  | Total |  |  | 29152.15 |

**MONTAPLATOS** u Montaplatos de Schindler (29/05/2017)
1 u × 7656.58 = 7656.58
Elevador minicargas Schindler, tracción hidráulica, 2 Paradas, recorrido aproximado 3,5 m., para una carga de 100 Kg. y una velocidad de 0,35 m/sg . Cabina acabada en acero inoxidable AISI 316 de dimensiones 550 x 400 x 800 mm, con una bandeja en acero inoxidable AISI 316, puertas de piso tipo guillotina acabadas en acero inoxidable AISI 316 colocadas a una altura de 800 mm sirviendo su parte baja de foso (se incluye trampilla para acceso). Huida de 2400 mm. Hueco de 700 mm de ancho por 625 mm de fondo. Indicador luminoso y señal sonora de llegada a planta. Trampilla para acceso a maquinaria en foso acabada en acero inoxidable AISI 316. Alimentación 400 V. Según Directiva de Máquinas 2006/42 CE. Instalado y funcionando.

| Código | Ud | Descripción | Rendimiento | Precio | Importe |
|---|---|---|---|---|---|
| MONTAP | u | Montaplatos de Schindler, según memoria descriptiva (material; 29/05/2017) | 1 | 7656.58 | 7656.58 |
|  |  | Total |  |  | 7656.58 |

## C12 CARPINTERÍA DE MADERA (14/03/2017)
Importe: 146775.15

**MFP1** Ud Puerta MFP1 (14/03/2017)
97 Ud × 632.97 = 61398.09
Suministro y colocación de Puerta de paso, según memoria de carpintería MFP1, Block tipo SPIGODOOR SERIE BASIC BOARD (interior de aglomerado de baja densidad) de espesor 40 mm, acabado en laminado HPL tipo FORMICA color Madera o Gama Color System, hoja lisa con visor 30 x 30, cantos chapados en compacto del mismo material que la puerta más altillo superior hasta una altura de hueco 2030 x 1300 mm, (2030 x 1300 mm), acabado de la hoja en compacto de HPL de 3 mm en ambas caras, pre marco de pino, sobre cerco según anchos de la obra en MDF Laminado y Tapajuntas en MDF Laminado de 90 x 10. Incluso Herrajes, formados por: 3 pernios inox DIVALFER modelo 107 de 90 x 65 x 2,5 mm, picaporte TESA 130, placa inox de 17 x 17 de DIVALFER con manilla hacia dentro en U. Completa y terminada.

| Código | Ud | Descripción | Rendimiento | Precio | Importe |
|---|---|---|---|---|---|
| PUERTAMFP1 | u | Puerta MFP1, Block tipo SPIGODOOR Serie Basic Board, incluso visor de 30x30, transportes y colocación. Terminada. (material; 15/05/2017) | 1 | 614.53 | 614.53 |
| %003 | % | Costes indirectos | 3 % | 614.53 | 18.44 |
|  |  | Total |  |  | 632.97 |

| Medición | Uds. | Parcial |
|---|---|---|
| Planta Baja | 20 | 20.00 |
| Planta 1 | 43 | 43.00 |
| Planta 2 | 34 | 34.00 |
| Total |  | 97 |

**MFP2** Ud Puerta MFP2 (14/03/2017)
3 Ud × 548 = 1644.00
Suministro y colocación de de Puerta de paso, según memoria de carpintería MFP2, Block tipo SPIGODOOR SERIE BASIC BOARD (interior de aglomerado de baja densidad) de espesor 40 mm, acabado en laminado HPL tipo FORMICA color Madera o Gama Color System, hoja ciega lisa con cantos chapados en compacto del mismo material que la puerta más altillo superior hasta una altura de hueco 2030 x 1300 mm ( 2030 x 1300 mm), acabado de la hoja en compacto de HPL de 3 mm en ambas caras, pre marco de pino, sobre cerco según anchos de la obra en MDF Laminado y Tapajuntas en MDF Laminado de 90 x 10.
Incluso Herrajes, formados por: 3 pernios inox DIVALFER modelo 107 de 90 x 65 x 2,5 mm, picaporte TESA 130, placa inox de 17 x 17 de DIVALFER con manilla hacia dentro en U. Completa y terminada.

| Código | Ud | Descripción | Rendimiento | Precio | Importe |
|---|---|---|---|---|---|
| PUERTA MFP2 | u | Puerta MFP2, Block tipo SPIGODOOR Serie Basic Board, incluso transportes y colocación. Terminada. (material; 15/05/2017) | 1 | 532.04 | 532.04 |
| %003 | % | Costes indirectos | 3 % | 532.04 | 15.96 |
|  |  | Total |  |  | 548 |

| Medición | Uds. | Parcial |
|---|---|---|
| Planta Baja | 3 | 3.00 |
| Total |  | 3 |

**MFP3** Ud Puerta MFP3 (14/03/2017)
21 Ud × 488.47 = 10257.87
Suministro y colocación de Puerta de paso, según memoria de carpintería MFP3, Block tipo SPIGODOOR SERIE BASIC BOARD (interior de aglomerado de baja densidad) de espesor 40 mm, acabado en laminado HPL tipo FORMICA color Madera o Gama Color System, hoja ciega lisa con cantos chapados en compacto del mismo material que la puerta más altillo superior hasta una altura de hueco 2030 x 900 mm ( 2030 x 900 mm), acabado de la hoja en compacto de HPL de 3 mm en ambas caras, pre marco de pino, sobre cerco según anchos de la obra en MDF Laminado y Tapajuntas en MDF Laminado de 90 x 10. Incluso Herrajes, formados por: 3 pernios inox DIVALFER modelo 107 de 90 x 65 x 2,5 mm, picaporte TESA 130, placa inox de 17 x 17 de DIVALFER con manilla hacia dentro en U. Completa y terminada.

| Código | Ud | Descripción | Rendimiento | Precio | Importe |
|---|---|---|---|---|---|
| PUERTA MFP3 | u | Puerta MFP3, block tipo SPIGODOOR Serie Basic Board, incluso transportes y colocación. Terminada. (material; 15/05/2017) | 1 | 474.24 | 474.24 |
| %003 | % | Costes indirectos | 3 % | 474.24 | 14.23 |
|  |  | Total |  |  | 488.47 |

| Medición | Uds. | Parcial |
|---|---|---|
| Planta Baja | 11 | 11.00 |
| Planta 1 | 6 | 6.00 |
| Planta 2 | 4 | 4.00 |
| Total |  | 21 |

**MFP4** Ud Puerta MFP4 (14/03/2017)
10 Ud × 570.37 = 5703.70
Suministro y colocación de Puerta de paso, según memoria de carpintería MFP4, Block tipo SPIGODOOR SERIE BASIC BOARD (interior de aglomerado de baja densidad) de espesor 40 mm, acabado en laminado HPL tipo FORMICA color Madera o Gama Color System, hoja lisa con visor 30 x 30, cantos chapados en compacto del mismo material que la puerta más altillo superior hasta una altura de hueco 2030 x 900 mm ( 2030 x 900 mm), acabado de la hoja en compacto de HPL de 3 mm en ambas caras, pre marco de pino, sobre cerco según anchos de la obra en MDF Laminado y Tapajuntas en MDF Laminado de 90 x 10. Incluso Herrajes, formados por: 3 pernios inox DIVALFER modelo 107 de 90 x 64 x 2,5 mm, picaporte TESA 130, placa inox de 17 x 17 de DIVALFER con manilla hacia dentro en U. Completa y terminada.

| Código | Ud | Descripción | Rendimiento | Precio | Importe |
|---|---|---|---|---|---|
| PUERTA MFP4 | u | Puerta MFP4, Block tipo SPIGODOOR Serie Basic Board, incluso visor de 30x30, transportes y colocación. Terminada. (material; 15/05/2017) | 1 | 553.76 | 553.76 |
| %003 | % | Costes indirectos | 3 % | 553.76 | 16.61 |
|  |  | Total |  |  | 570.37 |

| Medición | Uds. | Parcial |
|---|---|---|
| Planta Baja | 6 | 6.00 |
| Planta 1 | 4 | 4.00 |
| Total |  | 10 |

**MFP5** Ud Puerta MFP5 (14/03/2017)
4 Ud × 488.48 = 1953.92
Suministro y colocación de Puerta de paso, según memoria de carpintería MFP5, Block tipo SPIGODOOR SERIE BASIC BOARD (interior de aglomerado de baja densidad) de espesor 40 mm, acabado en laminado HPL tipo FORMICA color Madera o Gama Color System, hoja ciega lisa con cantos chapados en compacto del mismo material que la puerta más altillo superior hasta una altura de hueco 2030 x 800 mm ( 2030 x 800 mm), acabado de la hoja en compacto de HPL de 3 mm en ambas caras, pre marco de pino, sobre cerco según anchos de la obra en MDF Laminado y Tapajuntas en MDF Laminado de 90 x 10. Incluso
Herrajes, formados por: 3 pernios inox DIVALFER modelo 107 de 90 x 65 x 2,5 mm, picaporte TESA 130, placa inox de 17 x 17 de DIVALFER con manilla hacia dentro en U. Completa y terminada.

| Código | Ud | Descripción | Rendimiento | Precio | Importe |
|---|---|---|---|---|---|
| PUERTA MFP5 | u | Puerta MFP5, Block tipo SPIGODOOR Serie Basic Board, incluso transportes y colocación. Terminada. (material; 15/05/2017) | 1 | 474.25 | 474.25 |
| %003 | % | Costes indirectos | 3 % | 474.25 | 14.23 |
|  |  | Total |  |  | 488.48 |

| Medición | Uds. | Parcial |
|---|---|---|
| Planta Baja | 4 | 4.00 |
| Total |  | 4 |

**MFP6** Ud Puerta MFP6 (14/03/2017)
3 Ud × 726.03 = 2178.09
Suministro y colocación de puerta corredera, según memoria de carpintería MFP6, Kit tipo SPIGODOOR SERIE BASIC BOARD (interior de aglomerado de baja densidad) de espesor 40 mm, acabado en laminado HPL tipo FORMICA color Madera o Gama Color System, hoja ciega lisa corredera con cantos chapados en compacto del mismo material que la puerta hasta una altura de hueco 2030 x 1050 mm, acabado de la hoja en compacto de HPL de 3 mm en ambas caras, pre marco de pino, sobre cerco según anchos de la obra en MDF Laminado y Tapajuntas en MDF Laminado de 90 x 10. Incluso Herrajes, formados por: Kit puerta corredera de DIVALFER y guía corredera de Saheco SF/SF A61. Completa y terminada.

| Código | Ud | Descripción | Rendimiento | Precio | Importe |
|---|---|---|---|---|---|
| PUERTA MFP6 | U | Puerta MFP6, corredera Kit tipo SPIGODOOR (material; 15/05/2017) | 1 | 704.88 | 704.88 |
| %003 | % | Costes indirectos | 3 % | 704.88 | 21.15 |
|  |  | Total |  |  | 726.03 |

| Medición | Uds. | Parcial |
|---|---|---|
| Planta Sótano | 2 | 2.00 |
| Planta Baja | 1 | 1.00 |
| Total |  | 3 |

**MFP7** Ud Puerta MFP7 (14/03/2017)
9 Ud × 1139.22 = 10252.98
Suministro y colocación de puerta de paso, según memoria de carpintería MFP7, Block EI-60 tipo SPIGODOOR SERIE BASIC BOARD (interior de aglomerado de baja densidad) de espesor 40 mm, acabado en laminado HPL tipo FORMICA color Madera o Gama Color System, hoja ciega lisa con cantos chapados en compacto del mismo material que la puerta más altillo superior hasta una altura de hueco 2030 x 1300 mm ( 2030 x 1300 mm), acabado de la hoja en compacto de HPL de 3 mm en ambas caras, pre marco de pino, sobre cerco según anchos de la obra en MDF Laminado y Tapajuntas en MDF Laminado de 90 x 10. Iincluso Herrajes, formados por: 3 pernios inox DIVALFER, cerradura TESA 2030 F, muelle / cierrapuertas DORMA TS 68. Completa y terminada.

| Código | Ud | Descripción | Rendimiento | Precio | Importe |
|---|---|---|---|---|---|
| PUERTA MFP7 | u | Puerta MFP7, Block EI-60, tipo SPIGODOOR (material; 15/05/2017) | 1 | 1106.04 | 1106.04 |
| %003 | % | Costes indirectos | 3 % | 1106.04 | 33.18 |
|  |  | Total |  |  | 1139.22 |

| Medición | Uds. | Parcial |
|---|---|---|
| Planta Baja | 4 | 4.00 |
| Planta 1 | 3 | 3.00 |
| Planta 2 | 2 | 2.00 |
| Total |  | 9 |

**MFP8** Ud Puerta MFP8 (14/03/2017)
4 Ud × 415.86 = 1663.44
Suministro y colocación de puerta de paso, según memoria de carpintería MFP8, Block tipo SPIGODOOR SERIE BASIC BOARD (interior de aglomerado de baja densidad) de espesor 40 mm, acabado en laminado HPL tipo FORMICA color Madera o Gama Color System, hoja ciega lisa con cantos chapados en compacto del mismo material que la puerta hasta una altura de hueco 2030 x 900 mm , acabado de la hoja en compacto de HPL de 3 mm en ambas caras, pre marco de pino, sobre cerco según anchos de la obra en MDF Laminado y Tapajuntas en MDF Laminado de 90 x 10. Incluso Herrajes, formados por: 3 pernios inox DIVALFER modelo 107 de 90 x 65 x 2,5 mm, picaporte TESA 130, placa inox de 17 x 17 de DIVALFER con manilla hacia dentro en U. Completa y terminada.

| Código | Ud | Descripción | Rendimiento | Precio | Importe |
|---|---|---|---|---|---|
| PUERTA MFP8 | u | Puerta MFP8, Block, tipo SPIGODOOR (material; 15/05/2017) | 1 | 403.75 | 403.75 |
| %003 | % | Costes indirectos | 3 % | 403.75 | 12.11 |
|  |  | Total |  |  | 415.86 |

| Medición | Uds. | Parcial |
|---|---|---|
| Planta Sótano | 4 | 4.00 |
| Total |  | 4 |

**MFP9** Ud Puerta MFP9 (14/03/2017)
5 Ud × 828.05 = 4140.25
Suministro y colocación de puerta de paso, según memoria de carpintería MFP9, Block EI-60 tipo SPIGODOOR SERIE BASIC BOARD (interior de aglomerado de baja densidad) de espesor 40 mm, acabado en laminado HPL tipo FORMICA color Madera o Gama Color System, hoja ciega lisa con cantos chapados en compacto del mismo material que la puerta hasta una altura de hueco 2030 x 1300 mm, acabado de la hoja en compacto de HPL de 3 mm en ambas caras, pre marco de pino, sobre cerco según anchos de la obra en MDF Laminado y Tapajuntas en MDF Laminado de 90 x 10. Incluso Herrajes formados por: 3 pernios inox DIVALFER, cerradura TESA 2030 F, muelle / cierrapuertas DORMA TS 68. Completa y terminada.

| Código | Ud | Descripción | Rendimiento | Precio | Importe |
|---|---|---|---|---|---|
| PUERTA MFP9 | u | Puerta MFP9, Block EI-60, tipo SPIGODOOR (material; 15/05/2017) | 1 | 803.93 | 803.93 |
| %003 | % | Costes indirectos | 3 % | 803.93 | 24.12 |
|  |  | Total |  |  | 828.05 |

| Medición | Uds. | Parcial |
|---|---|---|
| Planta Sótano | 5 | 5.00 |
| Total |  | 5 |

**MFP10** Ud Puerta MFP10 (14/03/2017)
5 Ud × 830.12 = 4150.60
Suministro y colocación de puerta de paso, según memoria de carpintería MFP10, Block de dos hojas tipo SPIGODOOR SERIE BASIC BOARD (interior de aglomerado de baja densidad) de espesor 40 mm, acabado en laminado HPL tipo FORMICA color Madera o Gama Color System, hoja lisa con visor 30 x 30 en ambas hojas con cantos chapados en compacto del mismo material que la puerta hasta una altura de hueco 2030 x 850 + 850 mm , acabado de la hoja en compacto de HPL de 3 mm en ambas caras, pre marco de pino, sobre cerco según anchos de la obra en MDF Laminado y Tapajuntas en MDF Laminado de 90 x 10. Incluso Herrajes, formados por: 6 pernios inox DIVALFER modelo 107 de 90 x 65 x 2,5 mm, picaporte TESA 130, placa inox de 17 x 17 de DIVALFER con manilla hacia dentro en U. Completa y terminada.

| Código | Ud | Descripción | Rendimiento | Precio | Importe |
|---|---|---|---|---|---|
| PUERTAMFP10 | u | Puerta MFP10, 2 hojas, Block, tipo SPIGODOOR (material; 15/05/2017) | 1 | 805.94 | 805.94 |
| %003 | % | Costes indirectos | 3 % | 805.94 | 24.18 |
|  |  | Total |  |  | 830.12 |

| Medición | Uds. | Parcial |
|---|---|---|
| Planta Sótano | 5 | 5.00 |
| Total |  | 5 |

**MFP11** Ud Puerta MFP11 (14/03/2017)
8 Ud × 415.86 = 3326.88
Suministro y colocación de puerta de paso, según memoria de carpintería MFP11, Block tipo SPIGODOOR SERIE BASIC BOARD (interior de aglomerado de baja densidad) de espesor 40 mm, acabado en laminado HPL tipo FORMICA color Madera o Gama Color System, hoja ciega lisa con cantos chapados en compacto del mismo material que la puerta hasta una altura de hueco 2030 x 800 mm , acabado de la hoja en compacto de HPL de 3 mm en ambas caras, pre marco de pino, sobre cerco según anchos de la obra en MDF Laminado y Tapajuntas en MDF Laminado de 90 x 10. Incluso Herrajes, formados por: 3 pernios inox DIVALFER modelo 107 de 90 x 65 x 2,5 mm, picaporte TESA 130, placa inox de 17 x 17 de DIVALFER con manilla hacia dentro en U. Completa y terminada.

| Código | Ud | Descripción | Rendimiento | Precio | Importe |
|---|---|---|---|---|---|
| PUERTAMFP11 | u | Puerta MFP11, Block, tipo SPIGODOOR (material; 15/05/2017) | 1 | 403.75 | 403.75 |
| %003 | % | Costes indirectos | 3 % | 403.75 | 12.11 |
|  |  | Total |  |  | 415.86 |

| Medición | Uds. | Parcial |
|---|---|---|
| Planta Sótano | 8 | 8.00 |
| Total |  | 8 |

**MFA1** Ud Puerta de armario MFA1 (14/03/2017)
34 Ud × 858.34 = 29183.56
Suministro y colocación de frente de armarios de dormitorios, de hojas correderas, según memoria de carpintería MFA1, de la casa SPIGODOOR formado por hojas correderas de 28 mm de grosor acabado en laminado de alta presión, con cantos chapeados en PVC del mismo color que la puerta, incluso pre marco revestido en laminado HPL y tapajuntas de 7 x 19 mm en el mismo acabado. Incluso Herrajes, formados por: herrajes de rodadura y guías de aluminio de la casa Syskor. Completa y terminada.

| Código | Ud | Descripción | Rendimiento | Precio | Importe |
|---|---|---|---|---|---|
| ARMARMFA1 | u | Puerta de Armario MFA1, de corredera, tipo SPIGODOOR (material; 15/05/2017) | 1 | 833.34 | 833.34 |
| %003 | % | Costes indirectos | 3 % | 833.34 | 25.00 |
|  |  | Total |  |  | 858.34 |

| Medición | Uds. | Parcial |
|---|---|---|
| Planta 1 | 17 | 17.00 |
| Planta 2 | 17 | 17.00 |
| Total |  | 34 |

**MFA2** Ud Puerta de armario MFA2 (14/03/2017)
10 Ud × 825.51 = 8255.10
Suministro y colocación de frente de armarios de hojas abatibles, en patinillos de instalaciones, según memoria de carpintería MFA2, de la casa SPIGODOOR formado por 4 hojas abatibles de 19 mm de grosor y altura de 2030 mm acabado en laminado de alta presión, con cantos chapeados en PVC del mismo color que la puerta, incluso pre marco revestido en laminado HPL y tapajuntas de 7 x 19 mm en el mismo acabado. Incluso Herrajes: Tipo TIAMOS de Grass. Completo y terminado.

| Código | Ud | Descripción | Rendimiento | Precio | Importe |
|---|---|---|---|---|---|
| ARMARMFA2 | u | Puerta de Armario MFA2, abatibles, tipo SPIGODOOR (material; 15/05/2017) | 1 | 801.46 | 801.46 |
| %003 | % | Costes indirectos | 3 % | 801.46 | 24.04 |
|  |  | Total |  |  | 825.51 |

| Medición | Uds. | Parcial |
|---|---|---|
| Planta Baja | 4 | 4.00 |
| Planta 1 | 4 | 4.00 |
| Planta 2 | 2 | 2.00 |
| Total |  | 10 |

**MFA3** Ud Puerta de armario MFA3 (14/03/2017)
2 Ud × 763.23 = 1526.46
Suministro y colocación de frente de armarios de hojas abatibles, en patinillos de instalaciones, según memoria de carpintería MFA3, de la casa SPIGODOOR formado por 4 hojas abatibles de 19 mm de grosor y altura de 2030 mm acabado en laminado de alta presión, con cantos chapeados en PVC del mismo color que la puerta, incluso pre marco revestido en laminado HPL y tapajuntas de 7 x 19 mm en el mismo acabado. Incluso Herrajes: Tipo TIAMOS de Grass. Completo y terminado.

| Código | Ud | Descripción | Rendimiento | Precio | Importe |
|---|---|---|---|---|---|
| ARMARMFA3 | u | Puerta de Armario MFA3, abatibles, tipo SPIGODOOR (material; 15/05/2017) | 1 | 741 | 741.00 |
| %003 | % | Costes indirectos | 3 % | 741.00 | 22.23 |
|  |  | Total |  |  | 763.23 |

| Medición | Uds. | Parcial |
|---|---|---|
| Planta Sótano | 2 | 2.00 |
| Total |  | 2 |

**MFM1** Ud Mampara MFM1 (14/03/2017)
1 Ud × 1140.21 = 1140.21
Suministro y colocación de mampara, según memoria de carpintería MFM1, Block tipo SPIGODOOR SERIE BASIC BOARD (interior de aglomerado de baja densidad) de espesor 40 mm, acabado en laminado HPL tipo FORMICA color Madera o Gama Color System, hoja ciega lisa con cantos chapados en compacto del mismo material que la puerta más altillo superior hasta una altura de hueco 2700 x 1300 mm ( 2100 + 600 x 1300 mm), acabado de la hoja en compacto de HPL de 3 mm en ambas caras y fijo lateral ciego en el mismo acabado de la hoja pre marco de pino, sobre cerco según anchos de la obra en MDF Laminado y Tapajuntas en MDF Laminado de 90 x 10. Incluso Herrajes, formados por: 3 pernios inox DIVALFER modelo 107 de 90 x 65 x 2,5 mm, cerradura con bombillo TESA, placa inox de 17 x 17 de DIVALFER con manilla hacia dentro en U. Completa y terminada.

| Código | Ud | Descripción | Rendimiento | Precio | Importe |
|---|---|---|---|---|---|
| MAMMFM1 | u | Mampara MFM1, Block tipo SPIGODOOR (material; 19/04/2017) | 1 | 1107 | 1107.00 |
| %003 | % | Costes indirectos | 3 % | 1107.00 | 33.21 |
|  |  | Total |  |  | 1140.21 |

| Medición | Uds. | Parcial |
|---|---|---|
| Planta Baja | 1 | 1.00 |
| Total |  | 1 |

## C13 CARPINTERÍA DE ALUMINIO (20/02/2017)
Importe: 233096.46

**ALV01** ud Ventana 2H corred alum lacado Standard a definir por la DF medidas según planos, SISTEMA 4200 de CORTIZO, (20/02/2017)
46 ud × 608.23 = 27978.58
Ventana 2H correderas en aluminio lacado Standard, color a definir por la DF, según memoria de carpintería ALV1, medidas según planos, SISTEMA 4200 de CORTIZO, doble acristalamiento SGG CLIMALIT, formado por un vidrio float incoloro SGG PLANICLEAR de 4mm y un vidrio float incoloro SGG PLANICLEAR de 6mm.Cámara de aire deshidratado de 12mm de espesor con perfil separador de aluminio y doble sellado perimetral, con U=2,8W/m²K y RW (C; Ctr)=33 (-1;-3), fijación sobre carpintería con acuñado mediante calzos de apoyo perimetrales y laterales y sellado en frío con silicona neutra, incluso cortes de vidrio y colocación de junquillos, según NTE-FVP-8, con marcado CE s/UNE-EN 14351-1. Suministro y colocación de ventanas compuestas por perfiles de aleación de aluminio 6063 y tratamiento térmico T-5.
Incluso precerco de aluminio sistema CORTIZO , tapajuntas, herrajes del propio sistema, escuadras, juntas de EPDM, imprimación con liquido sellador en cortes y taladros, tornillos en acero inoxidable, sellado perimetral con masilla de poliuretano y demás accesorios CORTIZO, recibido del precerco, montaje, ajuste, aplomado, nivelado, colocación y ayudas de albañilería, según C.T.E.
Marco y hoja tienen una sección de 60 / 65 / 77 / 80 mm. (bicarril), y 33 (hoja curva) / 37 (hoja recta) mm, respectivamente. El espesor medio de los perfiles de aluminio es de 1,5 mm.
Los perfiles de aluminio están provistos de rotura de puente térmico obtenida por inserción de varillas aislantes de poliamida en marco y 14.6 mm en hoja, reforzadas con un 25 % de fibra de vidrio.
Categorías alcanzadas en banco de ensayos*:
Permeabilidad al aire según Norma UNE-EN 12207:2000 Clase 3
Estanqueidad al agua según Norma UNE-EN 12208:2000 Clase 7A
Resistencia al viento según Norma UNE-EN 12210:2000 Clase C5
* Ensayo de referencia 1.20 x 1.20 m. 2 hojas
Acabado Superficial:
-Lacado, color RAL-STANDARD efectuado con un ciclo completo que comprende desengrase, decapado de limpieza en sosa cáustica, lavado, oxidación controlada, secado y termolacado mediante polvos de poliéster con aplicación electrostática y posterior cocción a 200 º C. La calidad de la capa de lacado está garantizada por el sello QUALICOAT estando su espesor comprendido entre 60 y 100 micras.

| Código | Ud | Descripción | Rendimiento | Precio | Importe |
|---|---|---|---|---|---|
| m42212 | m² | Balc/ventana corred alum lacado Standard medidas según planos, SISTEMA 4200 de CORTIZO, completa (material; 19/04/2017) | 2.24 | 218.62 | 489.71 |
| VIDRIO4-12-6 | m² | Doble acristalamiento SGG CLIMALIT, vidrio float incoloro de 4mm + Cámara de 12 + vidrio idem de 6 mm, colocado, incluso sellado en frío con silicona neutra, cortes de vidrio y colocación de junquillos. (material; 14/03/2017) | 2.24 | 45 | 100.80 |
| %0030300 | % | Costes Indirectos (20/02/2017) | 3 % | 590.51 | 17.72 |
|  |  | Total |  |  | 608.23 |

| Medición | Uds. | Parcial |
|---|---|---|
| Planta 1 | 28 | 28.00 |
| Planta 2 | 18 | 18.00 |
| Total |  | 46 |

**ALV01_PS** ud Lamas decorativas COR 9006 de 100 mm alum Lacado Std. c/120mm (20/02/2017)
44 ud × 461.44 = 20303.36
Celosía lamas fijas de proteccion solar de 100 mm tipo COR 9006, en aluminio lacado Standard, color a definir por la DF, CORTIZO
Suministro y colocación de perfiles para sistema de protección solar compuestos por lamas o celosías decorativas COR 9006 de 100 mm, colocadas de forma vertical, con una distancia entre ejes de 120 mm. realizados con perfilería de aleación de aluminio 6063 y tratamiento térmico T-5.
Estructura portante compuesta por montantes de soporte tipo sobre los que se fijan los perfiles de clipaje tipo COR-9002 en los que se colocan las lamas y celosías, asegurando una perfecta resistencia a flexión ante la acción del viento y las sobrecargas de nieve, vidrio y peso propio.
La colocación de las lamas podrá realizarse tanto en vertical como en horizontal, utilizando una tapas en los extremos realizadas por corte láser y con tratamiento lacado.
En función del tipo de lama o celosía y de las especificaciones del proyecto podrá alcanzarse una longitud libre de hasta 6,5 m, así como distintos coeficientes de visibilidad, desde un 45% hasta un 90%.
Incluso accesorios CORTIZO , montaje según instrucciones del fabricante, ajuste, aplomado, nivelado, colocación y ayudas de albañilería.
Categorías alcanzadas en el ensayo de resistencia a la carga de viento:
Ensayo realizado según norma UNE 1932: 2001
UNE 13659:2004----- Clase 6 (MÁX)
MINICELOSÍA (UNE 13659:2004)--------- Clase 5
LAMA TUBULAR (UNE 13659:2004)----- Clase 6 (máx)
Acabado Superficial:
-Lacado, color RAL-STANDARD efectuado con un ciclo completo que comprende desengrase, decapado de limpieza en sosa cáustica, lavado, oxidación controlada, secado y termolacado mediante polvos de poliéster con aplicación electrostática y posterior cocción a 200 º C. La calidad de la capa de lacado está garantizada por el sello QUALICOAT estando su espesor comprendido entre 60 y 100 micras.

| Código | Ud | Descripción | Rendimiento | Precio | Importe |
|---|---|---|---|---|---|
| m70041 | m2 | Lamas decorativas COR 9006 de 100 mm alum Lacado Std. c/120mm (material; 19/04/2017) | 2.24 | 200 | 448.00 |
| %0030300 | % | Costes Indirectos | 3 % | 448.00 | 13.44 |
|  |  | Total |  |  | 461.44 |

| Medición | Uds. | Parcial |
|---|---|---|
| Planta 1/2 | 44 | 44.00 |
| Total |  | 44 |

**ALV02** ud Vent 1H oscilobatiente y fijo lateral alum Lacado Standard a definir por la DF y medidas según planos, SISTEMA 3000 CORTIZO acri (20/02/2017)
41 ud × 475.42 = 19492.22
Ventana 1H oscilobatiente y fijo lateral en aluminio Lacado Standard, color a definir por la DF, según memoria de carpintería ALV2 y medidas según planos, SISTEMA 3000 CORTIZO, doble acristalamiento SGG CLIMALIT, formado por un vidrio float incoloro SGG PLANICLEAR de 4mm y un vidrio float incoloro SGG PLANICLEAR de 6mm.Cámara de aire deshidratado de 12mm de espesor con perfil separador de aluminio y doble sellado perimetral, con U=2,8W/m²K y RW (C; Ctr)=33 (-1;-3), fijación sobre carpintería con acuñado mediante calzos de apoyo perimetrales y laterales y sellado en frío con silicona neutra, incluso cortes de vidrio y colocación de junquillos, según NTE-FVP-8, con marcado CE s/UNE-EN 14351-1. Suministro y colocación de ventanas / puertas abisagradas de canal europeo compuestas por perfiles de aleación de aluminio 6063 y tratamiento térmico T-5.
Incluso precerco de aluminio sistema CORTIZO , tapajuntas, herrajes del propio sistema, escuadras, imprimación con liquido sellador en cortes y taladros, tornillos en acero inoxidable, sellado perimetral con masilla de poliuretano y demás accesorios CORTIZO , recibido del precerco, montaje, ajuste, aplomado, nivelado, colocación y ayudas de albañilería, según C.T.E.
Marco y hoja tienen una profundidad de 45 mm. y 53 mm. respectivamente tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
-Lacado, color RAL-STANDARD efectuado con un ciclo completo que comprende desengrase, decapado de limpieza en sosa cáustica, lavado, oxidación controlada, secado y termolacado mediante polvos de poliéster con aplicación electrostática y posterior cocción a 200 º C. La calidad de la capa de lacado está garantizada por el sello QUALICOAT estando su espesor comprendido entre 60 y 100 micras.

| Código | Ud | Descripción | Rendimiento | Precio | Importe |
|---|---|---|---|---|---|
| m30312 | m² | Vent 1H oscilobatiente eje vert alum Lacado Standard 1,00x1,00 m, SISTEMA 3000 CORTIZO, completa (material; 19/04/2017) | 0.63 | 304.15 | 191.61 |
| m30122 | m² | Vent Fija alum Lacado Standard, SISTEMA 3000 CORTIZO, completa (material; 19/04/2017) | 1.19 | 158.03 | 188.06 |
| VIDRIO4-12-6 | m² | Doble acristalamiento SGG CLIMALIT, vidrio float incoloro de 4mm + Cámara de 12 + vidrio idem de 6 mm | 1.82 | 45 | 81.90 |
| %0030300 | % | Costes Indirectos | 3 % | 461.57 | 13.85 |
|  |  | Total |  |  | 475.42 |

| Medición | Uds. | Parcial |
|---|---|---|
| Planta 1 | 25 | 25.00 |
| Planta 2 | 16 | 16.00 |
| Total |  | 41 |

**ALV02_PS** ud Lamas decorativas COR 9006 de 100 mm alum Lacado Std. c/120mm (20/02/2017)
41 ud × 374.92 = 15371.72
Celosía lamas fijas de proteccion solar de 100 mm tipo COR 9006, en aluminio lacado Standard, color a definir por la DF, CORTIZO
Suministro y colocación de perfiles para sistema de protección solar compuestos por lamas o celosías decorativas COR 9006 de 100 mm, colocadas de forma vertical, con una distancia entre ejes de 120 mm. realizados con perfilería de aleación de aluminio 6063 y tratamiento térmico T-5.
Estructura portante compuesta por montantes de soporte tipo sobre los que se fijan los perfiles de clipaje tipo COR-9002 en los que se colocan las lamas y celosías, asegurando una perfecta resistencia a flexión ante la acción del viento y las sobrecargas de nieve, vidrio y peso propio.
La colocación de las lamas podrá realizarse tanto en vertical como en horizontal, utilizando una tapas en los extremos realizadas por corte láser y con tratamiento lacado.
En función del tipo de lama o celosía y de las especificaciones del proyecto podrá alcanzarse una longitud libre de hasta 6,5 m, así como distintos coeficientes de visibilidad, desde un 45% hasta un 90%.
Incluso accesorios CORTIZO , montaje según instrucciones del fabricante, ajuste, aplomado, nivelado, colocación y ayudas de albañilería.
Categorías alcanzadas en el ensayo de resistencia a la carga de viento:
Ensayo realizado según norma UNE 1932: 2001
UNE 13659:2004----- Clase 6 (MÁX)
MINICELOSÍA (UNE 13659:2004)--------- Clase 5
LAMA TUBULAR (UNE 13659:2004)----- Clase 6 (máx)
Acabado Superficial:
-Lacado, color RAL-STANDARD efectuado con un ciclo completo que comprende desengrase, decapado de limpieza en sosa cáustica, lavado, oxidación controlada, secado y termolacado mediante polvos de poliéster con aplicación electrostática y posterior cocción a 200 º C. La calidad de la capa de lacado está garantizada por el sello QUALICOAT estando su espesor comprendido entre 60 y 100 micras.

| Código | Ud | Descripción | Rendimiento | Precio | Importe |
|---|---|---|---|---|---|
| m70041 | m2 | Lamas decorativas COR 9006 de 100 mm alum Lacado Std. c/120mm | 1.82 | 200 | 364.00 |
| %0030300 | % | Costes Indirectos | 3 % | 364.00 | 10.92 |
|  |  | Total |  |  | 374.92 |

| Medición | Uds. | Parcial |
|---|---|---|
| Planta 1/2 | 41 | 41.00 |
| Total |  | 41 |

**ALV02b** ud Vent 1H oscilobatiente y fijo lateral alum Lacado Standard a definir por la DF y medidas según planos, SISTEMA 3000 CORTIZO acri (20/02/2017)
17 ud × 590.09 = 10031.53
Ventana 1H oscilobatiente y fijo lateral en aluminio Lacado Standard, color a definir por la DF, según memoria de carpintería ALV2b y medidas según planos, SISTEMA 3000 CORTIZO, doble acristalamiento SGG CLIMALIT, formado por un vidrio float incoloro SGG PLANICLEAR de 4mm y un vidrio float incoloro SGG PLANICLEAR de 6mm.Cámara de aire deshidratado de 12mm de espesor con perfil separador de aluminio y doble sellado perimetral, con U=2,8W/m²K y RW (C; Ctr)=33 (-1;-3), fijación sobre carpintería con acuñado mediante calzos de apoyo perimetrales y laterales y sellado en frío con silicona neutra, incluso cortes de vidrio y colocación de junquillos, según NTE-FVP-8, con marcado CE s/UNE-EN 14351-1. Suministro y colocación de ventanas / puertas abisagradas de canal europeo compuestas por perfiles de aleación de aluminio 6063 y tratamiento térmico T-5.
Incluso precerco de aluminio sistema CORTIZO , tapajuntas, herrajes del propio sistema, escuadras, imprimación con liquido sellador en cortes y taladros, tornillos en acero inoxidable, sellado perimetral con masilla de poliuretano y demás accesorios CORTIZO , recibido del precerco, montaje, ajuste, aplomado, nivelado, colocación y ayudas de albañilería, según C.T.E.
Marco y hoja tienen una profundidad de 45 mm. y 53 mm. respectivamente tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
-Lacado, color RAL-STANDARD efectuado con un ciclo completo que comprende desengrase, decapado de limpieza en sosa cáustica, lavado, oxidación controlada, secado y termolacado mediante polvos de poliéster con aplicación electrostática y posterior cocción a 200 º C. La calidad de la capa de lacado está garantizada por el sello QUALICOAT estando su espesor comprendido entre 60 y 100 micras.

| Código | Ud | Descripción | Rendimiento | Precio | Importe |
|---|---|---|---|---|---|
| m30312 | m² | Vent 1H oscilobatiente eje vert alum Lacado Standard 1,00x1,00 m, SISTEMA 3000 CORTIZO, completa | 0.85 | 304.15 | 258.53 |
| m30122 | m² | Vent Fija alum Lacado Standard, SISTEMA 3000 CORTIZO, completa | 1.36 | 158.03 | 214.92 |
| VIDRIO4-12-6 | m² | Doble acristalamiento SGG CLIMALIT, vidrio float incoloro de 4mm + Cámara de 12 + vidrio idem de 6 mm | 2.21 | 45 | 99.45 |
| %0030300 | % | Costes Indirectos | 3 % | 572.90 | 17.19 |
|  |  | Total |  |  | 590.09 |

| Medición | Uds. | Parcial |
|---|---|---|
| Planta Baja | 17 | 17.00 |
| Total |  | 17 |

**ALV02b_PS** ud Lamas decorativas COR 9006 de 100 mm alum Lacado Std. c/120mm (20/02/2017)
17 ud × 455.26 = 7739.42
Celosía lamas fijas de proteccion solar de 100 mm tipo COR 9006, en aluminio lacado Standard, color a definir por la DF, CORTIZO
Suministro y colocación de perfiles para sistema de protección solar compuestos por lamas o celosías decorativas COR 9006 de 100 mm, colocadas de forma vertical, con una distancia entre ejes de 120 mm. realizados con perfilería de aleación de aluminio 6063 y tratamiento térmico T-5.
Estructura portante compuesta por montantes de soporte tipo sobre los que se fijan los perfiles de clipaje tipo COR-9002 en los que se colocan las lamas y celosías, asegurando una perfecta resistencia a flexión ante la acción del viento y las sobrecargas de nieve, vidrio y peso propio.
La colocación de las lamas podrá realizarse tanto en vertical como en horizontal, utilizando una tapas en los extremos realizadas por corte láser y con tratamiento lacado.
En función del tipo de lama o celosía y de las especificaciones del proyecto podrá alcanzarse una longitud libre de hasta 6,5 m, así como distintos coeficientes de visibilidad, desde un 45% hasta un 90%.
Incluso accesorios CORTIZO , montaje según instrucciones del fabricante, ajuste, aplomado, nivelado, colocación y ayudas de albañilería.
Categorías alcanzadas en el ensayo de resistencia a la carga de viento:
Ensayo realizado según norma UNE 1932: 2001
UNE 13659:2004----- Clase 6 (MÁX)
MINICELOSÍA (UNE 13659:2004)--------- Clase 5
LAMA TUBULAR (UNE 13659:2004)----- Clase 6 (máx)
Acabado Superficial:
-Lacado, color RAL-STANDARD efectuado con un ciclo completo que comprende desengrase, decapado de limpieza en sosa cáustica, lavado, oxidación controlada, secado y termolacado mediante polvos de poliéster con aplicación electrostática y posterior cocción a 200 º C. La calidad de la capa de lacado está garantizada por el sello QUALICOAT estando su espesor comprendido entre 60 y 100 micras.

| Código | Ud | Descripción | Rendimiento | Precio | Importe |
|---|---|---|---|---|---|
| m70041 | m2 | Lamas decorativas COR 9006 de 100 mm alum Lacado Std. c/120mm | 2.21 | 200 | 442.00 |
| %0030300 | % | Costes Indirectos | 3 % | 442.00 | 13.26 |
|  |  | Total |  |  | 455.26 |

| Medición | Uds. | Parcial |
|---|---|---|
| Planta Baja | 17 | 17.00 |
| Total |  | 17 |

**ALV03** ud Vent 1H oscilobatiente y fijo lateral alum Lacado Standard a definir por la DF y medidas según planos, SISTEMA 3000 CORTIZO acri (20/02/2017)
22 ud × 573.79 = 12623.38
Ventana 1H oscilobatiente y fijo lateral en aluminio Lacado Standard, color a definir por la DF, según memoria de carpintería ALV3 y medidas según planos, SISTEMA 3000 CORTIZO, doble acristalamiento SGG CLIMALIT, formado por un vidrio float incoloro SGG PLANICLEAR de 4mm y un vidrio float incoloro SGG PLANICLEAR de 6mm.Cámara de aire deshidratado de 12mm de espesor con perfil separador de aluminio y doble sellado perimetral, con U=2,8W/m²K y RW (C; Ctr)=33 (-1;-3), fijación sobre carpintería con acuñado mediante calzos de apoyo perimetrales y laterales y sellado en frío con silicona neutra, incluso cortes de vidrio y colocación de junquillos, según NTE-FVP-8, con marcado CE s/UNE-EN 14351-1. Suministro y colocación de ventanas / puertas abisagradas de canal europeo compuestas por perfiles de aleación de aluminio 6063 y tratamiento térmico T-5.
Incluso precerco de aluminio sistema CORTIZO , tapajuntas, herrajes del propio sistema, escuadras, imprimación con liquido sellador en cortes y taladros, tornillos en acero inoxidable, sellado perimetral con masilla de poliuretano y demás accesorios CORTIZO , recibido del precerco, montaje, ajuste, aplomado, nivelado, colocación y ayudas de albañilería, según C.T.E.
Marco y hoja tienen una profundidad de 45 mm. y 53 mm. respectivamente tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
-Lacado, color RAL-STANDARD efectuado con un ciclo completo que comprende desengrase, decapado de limpieza en sosa cáustica, lavado, oxidación controlada, secado y termolacado mediante polvos de poliéster con aplicación electrostática y posterior cocción a 200 º C. La calidad de la capa de lacado está garantizada por el sello QUALICOAT estando su espesor comprendido entre 60 y 100 micras.

| Código | Ud | Descripción | Rendimiento | Precio | Importe |
|---|---|---|---|---|---|
| m30312 | m² | Vent 1H oscilobatiente eje vert alum Lacado Standard 1,00x1,00 m, SISTEMA 3000 CORTIZO, completa | 0.7 | 304.15 | 212.91 |
| m30122 | m² | Vent Fija alum Lacado Standard, SISTEMA 3000 CORTIZO, completa | 1.54 | 158.03 | 243.37 |
| VIDRIO4-12-6 | m² | Doble acristalamiento SGG CLIMALIT, vidrio float incoloro de 4mm + Cámara de 12 + vidrio idem de 6 mm | 2.24 | 45 | 100.80 |
| %0030300 | % | Costes Indirectos | 3 % | 557.08 | 16.71 |
|  |  | Total |  |  | 573.79 |

| Medición | Uds. | Parcial |
|---|---|---|
| Planta Sótano | 4 | 4.00 |
| Planta 1 | 12 | 12.00 |
| Planta 2 | 6 | 6.00 |
| Total |  | 22 |

**ALV03_PS** ud Lamas decorativas COR 9006 de 100 mm alum Lacado Std. c/120mm (20/02/2017)
22 ud × 461.44 = 10151.68
Celosía lamas fijas de proteccion solar de 100 mm tipo COR 9006, en aluminio lacado Standard, color a definir por la DF, CORTIZO
Suministro y colocación de perfiles para sistema de protección solar compuestos por lamas o celosías decorativas COR 9006 de 100 mm, colocadas de forma vertical, con una distancia entre ejes de 120 mm. realizados con perfilería de aleación de aluminio 6063 y tratamiento térmico T-5.
Estructura portante compuesta por montantes de soporte tipo sobre los que se fijan los perfiles de clipaje tipo COR-9002 en los que se colocan las lamas y celosías, asegurando una perfecta resistencia a flexión ante la acción del viento y las sobrecargas de nieve, vidrio y peso propio.
La colocación de las lamas podrá realizarse tanto en vertical como en horizontal, utilizando una tapas en los extremos realizadas por corte láser y con tratamiento lacado.
En función del tipo de lama o celosía y de las especificaciones del proyecto podrá alcanzarse una longitud libre de hasta 6,5 m, así como distintos coeficientes de visibilidad, desde un 45% hasta un 90%.
Incluso accesorios CORTIZO , montaje según instrucciones del fabricante, ajuste, aplomado, nivelado, colocación y ayudas de albañilería.
Categorías alcanzadas en el ensayo de resistencia a la carga de viento:
Ensayo realizado según norma UNE 1932: 2001
UNE 13659:2004----- Clase 6 (MÁX)
MINICELOSÍA (UNE 13659:2004)--------- Clase 5
LAMA TUBULAR (UNE 13659:2004)----- Clase 6 (máx)
Acabado Superficial:
-Lacado, color RAL-STANDARD efectuado con un ciclo completo que comprende desengrase, decapado de limpieza en sosa cáustica, lavado, oxidación controlada, secado y termolacado mediante polvos de poliéster con aplicación electrostática y posterior cocción a 200 º C. La calidad de la capa de lacado está garantizada por el sello QUALICOAT estando su espesor comprendido entre 60 y 100 micras.

| Código | Ud | Descripción | Rendimiento | Precio | Importe |
|---|---|---|---|---|---|
| m70041 | m2 | Lamas decorativas COR 9006 de 100 mm alum Lacado Std. c/120mm | 2.24 | 200 | 448.00 |
| %0030300 | % | Costes Indirectos | 3 % | 448.00 | 13.44 |
|  |  | Total |  |  | 461.44 |

| Medición | Uds. | Parcial |
|---|---|---|
| Planta -1/1/2 | 22 | 22.00 |
| Total |  | 22 |

**ALV03b** ud Vent 1H oscilobatiente y fijo lateral alum Lacado Standard a definir por la DF y medidas según planos, SISTEMA 3000 CORTIZO acri (20/02/2017)
19 ud × 696.75 = 13238.25
Ventana 1H oscilobatiente y fijo lateral en aluminio Lacado Standard, color a definir por la DF, según meoria de carpintería ALV3b y medidas según planos, SISTEMA 3000 CORTIZO, doble acristalamiento SGG CLIMALIT, formado por un vidrio float incoloro SGG PLANICLEAR de 4mm y un vidrio float incoloro SGG PLANICLEAR de 6mm.Cámara de aire deshidratado de 12mm de espesor con perfil separador de aluminio y doble sellado perimetral, con U=2,8W/m²K y RW (C; Ctr)=33 (-1;-3), fijación sobre carpintería con acuñado mediante calzos de apoyo perimetrales y laterales y sellado en frío con silicona neutra, incluso cortes de vidrio y colocación de junquillos, según NTE-FVP-8, con marcado CE s/UNE-EN 14351-1. Suministro y colocación de ventanas / puertas abisagradas de canal europeo compuestas por perfiles de aleación de aluminio 6063 y tratamiento térmico T-5.
Incluso precerco de aluminio sistema CORTIZO , tapajuntas, herrajes del propio sistema, escuadras, imprimación con liquido sellador en cortes y taladros, tornillos en acero inoxidable, sellado perimetral con masilla de poliuretano y demás accesorios CORTIZO , recibido del precerco, montaje, ajuste, aplomado, nivelado, colocación y ayudas de albañilería, según C.T.E.
Marco y hoja tienen una profundidad de 45 mm. y 53 mm. respectivamente tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
-Lacado, color RAL-STANDARD efectuado con un ciclo completo que comprende desengrase, decapado de limpieza en sosa cáustica, lavado, oxidación controlada, secado y termolacado mediante polvos de poliéster con aplicación electrostática y posterior cocción a 200 º C. La calidad de la capa de lacado está garantizada por el sello QUALICOAT estando su espesor comprendido entre 60 y 100 micras.

| Código | Ud | Descripción | Rendimiento | Precio | Importe |
|---|---|---|---|---|---|
| m30312 | m² | Vent 1H oscilobatiente eje vert alum Lacado Standard 1,00x1,00 m, SISTEMA 3000 CORTIZO, completa | 0.85 | 304.15 | 258.53 |
| m30122 | m² | Vent Fija alum Lacado Standard, SISTEMA 3000 CORTIZO, completa | 1.87 | 158.03 | 295.52 |
| VIDRIO4-12-6 | m² | Doble acristalamiento SGG CLIMALIT, vidrio float incoloro de 4mm + Cámara de 12 + vidrio idem de 6 mm | 2.72 | 45 | 122.40 |
| %0030300 | % | Costes Indirectos | 3 % | 676.45 | 20.29 |
|  |  | Total |  |  | 696.75 |

| Medición | Uds. | Parcial |
|---|---|---|
| Planta Baja | 19 | 19.00 |
| Total |  | 19 |

**ALV03b_PS** ud Lamas decorativas COR 9006 de 100 mm alum Lacado Std. c/120mm (20/02/2017)
19 ud × 560.32 = 10646.08
Celosía lamas fijas de proteccion solar de 100 mm tipo COR 9006, en aluminio lacado Standard, color a definir por la DF, CORTIZO
Suministro y colocación de perfiles para sistema de protección solar compuestos por lamas o celosías decorativas COR 9006 de 100 mm, colocadas de forma vertical, con una distancia entre ejes de 120 mm. realizados con perfilería de aleación de aluminio 6063 y tratamiento térmico T-5.
Estructura portante compuesta por montantes de soporte tipo sobre los que se fijan los perfiles de clipaje tipo COR-9002 en los que se colocan las lamas y celosías, asegurando una perfecta resistencia a flexión ante la acción del viento y las sobrecargas de nieve, vidrio y peso propio.
La colocación de las lamas podrá realizarse tanto en vertical como en horizontal, utilizando una tapas en los extremos realizadas por corte láser y con tratamiento lacado.
En función del tipo de lama o celosía y de las especificaciones del proyecto podrá alcanzarse una longitud libre de hasta 6,5 m, así como distintos coeficientes de visibilidad, desde un 45% hasta un 90%.
Incluso accesorios CORTIZO , montaje según instrucciones del fabricante, ajuste, aplomado, nivelado, colocación y ayudas de albañilería.
Categorías alcanzadas en el ensayo de resistencia a la carga de viento:
Ensayo realizado según norma UNE 1932: 2001
UNE 13659:2004----- Clase 6 (MÁX)
MINICELOSÍA (UNE 13659:2004)--------- Clase 5
LAMA TUBULAR (UNE 13659:2004)----- Clase 6 (máx)
Acabado Superficial:
-Lacado, color RAL-STANDARD efectuado con un ciclo completo que comprende desengrase, decapado de limpieza en sosa cáustica, lavado, oxidación controlada, secado y termolacado mediante polvos de poliéster con aplicación electrostática y posterior cocción a 200 º C. La calidad de la capa de lacado está garantizada por el sello QUALICOAT estando su espesor comprendido entre 60 y 100 micras.

| Código | Ud | Descripción | Rendimiento | Precio | Importe |
|---|---|---|---|---|---|
| m70041 | m2 | Lamas decorativas COR 9006 de 100 mm alum Lacado Std. c/120mm | 2.72 | 200 | 544.00 |
| %0030300 | % | Costes Indirectos | 3 % | 544.00 | 16.32 |
|  |  | Total |  |  | 560.32 |

| Medición | Uds. | Parcial |
|---|---|---|
| Planta Baja | 19 | 19.00 |
| Total |  | 19 |

**ALV03C** ud Vent 1H oscilobatiente y fijo lateral alum Lacado Standard a definir por la DF y medidas según planos, SISTEMA 3000 CORTIZO acri (20/02/2017)
2 ud × 368.86 = 737.72
Ventana 1H oscilobatiente y fijo lateral en aluminio Lacado Standard, color a definir por la DF, según meoria de carpintería ALV3c y medidas según planos, SISTEMA 3000 CORTIZO, doble acristalamiento SGG CLIMALIT, formado por un vidrio float incoloro SGG PLANICLEAR de 4mm y un vidrio float incoloro SGG PLANICLEAR de 6mm.Cámara de aire deshidratado de 12mm de espesor con perfil separador de aluminio y doble sellado perimetral, con U=2,8W/m²K y RW (C; Ctr)=33 (-1;-3), fijación sobre carpintería con acuñado mediante calzos de apoyo perimetrales y laterales y sellado en frío con silicona neutra, incluso cortes de vidrio y colocación de junquillos, según NTE-FVP-8, con marcado CE s/UNE-EN 14351-1. Suministro y colocación de ventanas / puertas abisagradas de canal europeo compuestas por perfiles de aleación de aluminio 6063 y tratamiento térmico T-5.
Incluso precerco de aluminio sistema CORTIZO , tapajuntas, herrajes del propio sistema, escuadras, imprimación con liquido sellador en cortes y taladros, tornillos en acero inoxidable, sellado perimetral con masilla de poliuretano y demás accesorios CORTIZO , recibido del precerco, montaje, ajuste, aplomado, nivelado, colocación y ayudas de albañilería, según C.T.E.
Marco y hoja tienen una profundidad de 45 mm. y 53 mm. respectivamente tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
-Lacado, color RAL-STANDARD efectuado con un ciclo completo que comprende desengrase, decapado de limpieza en sosa cáustica, lavado, oxidación controlada, secado y termolacado mediante polvos de poliéster con aplicación electrostática y posterior cocción a 200 º C. La calidad de la capa de lacado está garantizada por el sello QUALICOAT estando su espesor comprendido entre 60 y 100 micras.

| Código | Ud | Descripción | Rendimiento | Precio | Importe |
|---|---|---|---|---|---|
| m30312 | m² | Vent 1H oscilobatiente eje vert alum Lacado Standard 1,00x1,00 m, SISTEMA 3000 CORTIZO, completa | 0.45 | 304.15 | 136.87 |
| m30122 | m² | Vent Fija alum Lacado Standard, SISTEMA 3000 CORTIZO, completa | 0.99 | 158.03 | 156.45 |
| VIDRIO4-12-6 | m² | Doble acristalamiento SGG CLIMALIT, vidrio float incoloro de 4mm + Cámara de 12 + vidrio idem de 6 mm | 1.44 | 45 | 64.80 |
| %0030300 | % | Costes Indirectos | 3 % | 358.12 | 10.74 |
|  |  | Total |  |  | 368.86 |

| Medición | Uds. | Parcial |
|---|---|---|
| Planta sótano | 2 | 2.00 |
| Total |  | 2 |

**ALV03C PS** ud Lamas decorativas COR 9006 de 100 mm alum Lacado Std. c/120mm (20/02/2017)
2 ud × 296.64 = 593.28
Celosía lamas fijas de proteccion solar de 100 mm tipo COR 9006, en aluminio lacado Standard, color a definir por la DF, CORTIZO
Suministro y colocación de perfiles para sistema de protección solar compuestos por lamas o celosías decorativas COR 9006 de 100 mm, colocadas de forma vertical, con una distancia entre ejes de 120 mm. realizados con perfilería de aleación de aluminio 6063 y tratamiento térmico T-5.
Estructura portante compuesta por montantes de soporte tipo sobre los que se fijan los perfiles de clipaje tipo COR-9002 en los que se colocan las lamas y celosías, asegurando una perfecta resistencia a flexión ante la acción del viento y las sobrecargas de nieve, vidrio y peso propio.
La colocación de las lamas podrá realizarse tanto en vertical como en horizontal, utilizando una tapas en los extremos realizadas por corte láser y con tratamiento lacado.
En función del tipo de lama o celosía y de las especificaciones del proyecto podrá alcanzarse una longitud libre de hasta 6,5 m, así como distintos coeficientes de visibilidad, desde un 45% hasta un 90%.
Incluso accesorios CORTIZO , montaje según instrucciones del fabricante, ajuste, aplomado, nivelado, colocación y ayudas de albañilería.
Categorías alcanzadas en el ensayo de resistencia a la carga de viento:
Ensayo realizado según norma UNE 1932: 2001
UNE 13659:2004----- Clase 6 (MÁX)
MINICELOSÍA (UNE 13659:2004)--------- Clase 5
LAMA TUBULAR (UNE 13659:2004)----- Clase 6 (máx)
Acabado Superficial:
-Lacado, color RAL-STANDARD efectuado con un ciclo completo que comprende desengrase, decapado de limpieza en sosa cáustica, lavado, oxidación controlada, secado y termolacado mediante polvos de poliéster con aplicación electrostática y posterior cocción a 200 º C. La calidad de la capa de lacado está garantizada por el sello QUALICOAT estando su espesor comprendido entre 60 y 100 micras.

| Código | Ud | Descripción | Rendimiento | Precio | Importe |
|---|---|---|---|---|---|
| m70041 | m2 | Lamas decorativas COR 9006 de 100 mm alum Lacado Std. c/120mm | 1.44 | 200 | 288.00 |
| %0030300 | % | Costes Indirectos | 3 % | 288.00 | 8.64 |
|  |  | Total |  |  | 296.64 |

| Medición | Uds. | Parcial |
|---|---|---|
| Planta sótano | 2 | 2.00 |
| Total |  | 2 |

**ALP01** ud Peatonal 2H abatibles alum lacado Standard a definir por la DF medidas según planos, SISTEMA Milenium 2000 de CORTIZO, (20/02/2017)
16 ud × 1306.49 = 20903.84
Puerta peatonal de 2H abatibles, con apertura antipánico exterior, en aluminio lacado Standard, color a definir por la DF, según memoria de carpintería ALP1, medidas según planos, SISTEMA MILLENIUM 2000 de CORTIZO, doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de puertas abisagradas de canal europeo compuestas por perfiles de aleación de aluminio 6063 y tratamiento térmico T-5.
Incluso precerco de aluminio sistema CORTIZO , tapajuntas, herrajes del propio sistema, escuadras, juntas de EPDM, imprimación con liquido sellador en cortes y taladros, tornillos en acero inoxidable, sellado perimetral con masilla de poliuretano y demás accesorios CORTIZO , recibido del precerco, montaje, ajuste, aplomado, nivelado, colocación y ayudas de albañilería, según C.T.E.
Marco y hoja tienen una sección de 45 mm, respectivamente y son coplanarios. El espesor medio de los perfiles de aluminio es de 2,0 mm.
Los perfiles de aluminio están provistos de rotura de puente térmico obtenida por inserción de varillas aislantes de poliamida 6.6 en marco y 14.6 mm en hoja, reforzadas con un 25 % de fibra de vidrio.
Las bisagras de dos o tres palas soportan hasta 180 Kg. de peso máximo por hoja.
Estanqueidad por un sistema de triple junta de EPDM.
Categorías alcanzadas en banco de ensayos*:
Resistencia al impacto de cuerpo blando según norma UNE-EN 13049:2003 Clase 5(max)
* Ensayo de referencia 1.80 x 2.20 m. 2 hojas, vidrio laminar 3+3
Acabado Superficial:
-Lacado, color RAL-STANDARD efectuado con un ciclo completo que comprende desengrase, decapado de limpieza en sosa cáustica, lavado, oxidación controlada, secado y termolacado mediante polvos de poliéster con aplicación electrostática y posterior cocción a 200 º C. La calidad de la capa de lacado está garantizada por el sello QUALICOAT estando su espesor comprendido entre 60 y 100 micras.

| Código | Ud | Descripción | Rendimiento | Precio | Importe |
|---|---|---|---|---|---|
| m42212 | m² | Balc/ventana corred alum lacado Standard medidas según planos, SISTEMA 4200 de CORTIZO, completa | 4.32 | 218.62 | 944.44 |
| VIDRIO6-12-4.4 | m² | Doble acristalamiento con Vidrio Climalit de Seguridad de 6mm+Camara de 12 + Stadip de 4+4 (material; 14/03/2017) | 4.32 | 75 | 324.00 |
| %0030300 | % | Costes Indirectos | 3 % | 1268.44 | 38.05 |
|  |  | Total |  |  | 1306.49 |

| Medición | Uds. | Parcial |
|---|---|---|
| Planta Baja | 16 | 16.00 |
| Total |  | 16 |

**ALP02** ud Conjunto de 3 Fijos alum Lacado Standard a definir por la DF y medidas según planos, SISTEMA 3000 CORTIZO (20/02/2017)
2 ud × 3110.67 = 6221.34
Carpintería formada por un conjunto de 3 Fijos en aluminio Lacado Standard, color a definir por la DF, según memoria de carpintería ALP2 y medidas según planos, SISTEMA 3000 CORTIZO, con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de ventanas de canal europeo compuestas por perfiles de aleación de aluminio 6063 y tratamiento térmico T-5.
Incluso precerco de aluminio sistema CORTIZO , tapajuntas, herrajes del propio sistema, escuadras, imprimación con liquido sellador en cortes y taladros, tornillos en acero inoxidable, sellado perimetral con masilla de poliuretano y demás accesorios CORTIZO , recibido del precerco, montaje, ajuste, aplomado, nivelado, colocación y ayudas de albañilería, según C.T.E.
Marco tiene una profundidad de 45 mm. tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
Perfil exterior: -Lacado, color STANDARD efectuado con un ciclo completo que comprende desengrase, decapado de limpieza en sosa cáustica, lavado, oxidación controlada, secado y termolacado mediante polvos de poliéster con aplicación electrostática y posterior cocción a 200 º C. La calidad de la capa de lacado está garantizada por el sello QUALICOAT estando su espesor comprendido entre 60 y 100 micras.
Perfil interior: -Lacado, color STANDARD efectuado con un ciclo completo que comprende desengrase, decapado de limpieza en sosa cáustica, lavado, oxidación controlada, secado y termolacado mediante polvos de poliéster con aplicación electrostática y posterior cocción a 200 º C. La calidad de la capa de lacado está garantizada por el sello QUALICOAT estando su espesor comprendido entre 60 y 100 micras.

| Código | Ud | Descripción | Rendimiento | Precio | Importe |
|---|---|---|---|---|---|
| m30122 | m² | Vent Fija alum Lacado Standard, SISTEMA 3000 CORTIZO, completa | 12.96 | 158.03 | 2048.07 |
| VIDRIO6-12-4.4 | m² | Doble acristalamiento con Vidrio Climalit de Seguridad de 6mm+Camara de 12 + Stadip de 4+4 | 12.96 | 75 | 972.00 |
| %0030300 | % | Costes Indirectos | 3 % | 3020.07 | 90.60 |
|  |  | Total |  |  | 3110.67 |

| Medición | Uds. | Parcial |
|---|---|---|
| Planta Baja | 2 | 2.00 |
| Total |  | 2 |

**ALP03** ud Puerta peatonal 1H y conjunto de fijo lateral alum Lacado Standard a definir por la DF y medidas según planos, SISTEMA Millenium (20/02/2017)
3 ud × 3520.67 = 10562.01
Puerta peatonal 1H y conjunto de fijo lateral en aluminio Lacado Standard, color a definir por la DF, según memoria de carpintería ALP3 y medidas según planos, SISTEMA 3000 CORTIZO, con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de ventanas y puertas abisagradas de canal europeo compuestas por perfiles de aleación de aluminio 6063 y tratamiento térmico T-5.
Incluso precerco de aluminio sistema CORTIZO , tapajuntas, herrajes del propio sistema, escuadras, imprimación con liquido sellador en cortes y taladros, tornillos en acero inoxidable, sellado perimetral con masilla de poliuretano y demás accesorios CORTIZO , recibido del precerco, montaje, ajuste, aplomado, nivelado, colocación y ayudas de albañilería, según C.T.E.
La hoja y el marco son coplanarios. Las bisagras de dos o tres palas soportan hasta 180 Kg. de peso máximo por hoja. Estanqueidad por un sistema de triple junta de EPDM.
Categorías alcanzadas en banco de ensayos*:
Resistencia al impacto de cuerpo blando según
Norma UNE-EN 13049:2003 Clase 5 (máx)
*puerta 1.80 x 2.20, 2 hojas, vidrio laminar 3+3
Acabado Superficial:
-Lacado, color RAL-STANDARD efectuado con un ciclo completo que comprende desengrase, decapado de limpieza en sosa cáustica, lavado, oxidación controlada, secado y termolacado mediante polvos de poliéster con aplicación electrostática y posterior cocción a 200 º C. La calidad de la capa de lacado está garantizada por el sello QUALICOAT estando su espesor comprendido entre 60 y 100 micras.

| Código | Ud | Descripción | Rendimiento | Precio | Importe |
|---|---|---|---|---|---|
| m30122 | m² | Vent Fija alum Lacado Standard, SISTEMA 3000 CORTIZO, completa | 9.72 | 158.03 | 1536.05 |
| m20013 | ud | Puerta peatonal 1H abat alum Lacado Standard medidas según planos, SISTEMA MILLENIUM 2000 de CORTIZO acrist. no contemplado, completa (material; 19/04/2017) | 3.24 | 280.89 | 910.08 |
| VIDRIO6-12-4.4 | m² | Doble acristalamiento con Vidrio Climalit de Seguridad de 6mm+Camara de 12 + Stadip de 4+4 | 12.96 | 75 | 972.00 |
| %0030300 | % | Costes Indirectos | 3 % | 3418.13 | 102.54 |
|  |  | Total |  |  | 3520.67 |

| Medición | Uds. | Parcial |
|---|---|---|
| Planta Baja | 3 | 3.00 |
| Total |  | 3 |

**ALP04** ud Puerta peatonal 1H y conjunto de fijo lateral alum Lacado Standard a definir por la DF y medidas según planos, SISTEMA Millenium (20/02/2017)
3 ud × 3137.09 = 9411.27
Puerta peatonal 1H y conjunto de fijo lateral en aluminio Lacado Standard, color a definir por la DF, según memoria de carpintería ALP4 y medidas según planos, SISTEMA 3000 CORTIZO, con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de ventanas y puertas abisagradas de canal europeo compuestas por perfiles de aleación de aluminio 6063 y tratamiento térmico T-5.
Incluso precerco de aluminio sistema CORTIZO , tapajuntas, herrajes del propio sistema, escuadras, imprimación con liquido sellador en cortes y taladros, tornillos en acero inoxidable, sellado perimetral con masilla de poliuretano y demás accesorios CORTIZO , recibido del precerco, montaje, ajuste, aplomado, nivelado, colocación y ayudas de albañilería, según C.T.E.
La hoja y el marco son coplanarios. Las bisagras de dos o tres palas soportan hasta 180 Kg. de peso máximo por hoja. Estanqueidad por un sistema de triple junta de EPDM.
Categorías alcanzadas en banco de ensayos*:
Resistencia al impacto de cuerpo blando según
Norma UNE-EN 13049:2003 Clase 5 (máx)
*puerta 1.80 x 2.20, 2 hojas, vidrio laminar 3+3
Acabado Superficial:
-Lacado, color RAL-STANDARD efectuado con un ciclo completo que comprende desengrase, decapado de limpieza en sosa cáustica, lavado, oxidación controlada, secado y termolacado mediante polvos de poliéster con aplicación electrostática y posterior cocción a 200 º C. La calidad de la capa de lacado está garantizada por el sello QUALICOAT estando su espesor comprendido entre 60 y 100 micras.

| Código | Ud | Descripción | Rendimiento | Precio | Importe |
|---|---|---|---|---|---|
| m30122 | m² | Vent Fija alum Lacado Standard, SISTEMA 3000 CORTIZO, completa | 8.58 | 158.03 | 1355.90 |
| m20013 | ud | Puerta peatonal 1H abat alum Lacado Standard medidas según planos, SISTEMA MILLENIUM 2000 de CORTIZO | 2.94 | 280.89 | 825.82 |
| VIDRIO6-12-4.4 | m² | Doble acristalamiento con Vidrio Climalit de Seguridad de 6mm+Camara de 12 + Stadip de 4+4 | 11.52 | 75 | 864.00 |
| %0030300 | % | Costes Indirectos | 3 % | 3045.72 | 91.37 |
|  |  | Total |  |  | 3137.09 |

| Medición | Uds. | Parcial |
|---|---|---|
| Planta 1 | 2 | 2.00 |
| Planta 2 | 1 | 1.00 |
| Total |  | 3 |

**ALP05** ud Conjunto de 2 Vent 1H oscilobatiente y fijo central alum Lacado Standard a definir por la DF y medidas según planos, SISTEMA 300 (20/02/2017)
3 ud × 3631.94 = 10895.82
Conjunto de 2 Ventanas de 1H oscilobatiente y fijo central en aluminio Lacado Standard, color a definir por la DF, según memoria de carpintería ALP5 y medidas según planos, SISTEMA 3000 CORTIZO, con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de ventanas y puertas abisagradas de canal europeo compuestas por perfiles de aleación de aluminio 6063 y tratamiento térmico T-5.
Incluso precerco de aluminio sistema CORTIZO , tapajuntas, herrajes del propio sistema, escuadras, imprimación con liquido sellador en cortes y taladros, tornillos en acero inoxidable, sellado perimetral con masilla de poliuretano y demás accesorios CORTIZO , recibido del precerco, montaje, ajuste, aplomado, nivelado, colocación y ayudas de albañilería, según C.T.E.
Marco y hoja tienen una profundidad de 45 mm. y 53 mm. respectivamente tanto en ventanas como en puertas. El espesor medio de los perfiles de aluminio es de 1,5 mm. en ventanas y 1,7 mm. en puertas.
Los perfiles de aluminio están provistos de rotura de puente térmico obtenida por inserción de varillas aislantes de poliamida 6.6 de 14.6 mm. de profundidad reforzadas con un 25 % de fibra de vidrio.
Estanqueidad por un sistema de triple junta de EPDM.
Categorías alcanzadas en banco de ensayos*:
Permeabilidad al aire según Norma UNE-EN 12207:2000 Clase 4
Estanqueidad al agua según Norma UNE-EN 12208:2000 Clase 9A
Resistencia al viento según Norma UNE-EN 12210:2000 Clase C5
* Ensayo de referencia ventana de 1.18 x 1.18 m. 2 hojas
Acabado Superficial:
-Lacado, color RAL-STANDARD efectuado con un ciclo completo que comprende desengrase, decapado de limpieza en sosa cáustica, lavado, oxidación controlada, secado y termolacado mediante polvos de poliéster con aplicación electrostática y posterior cocción a 200 º C. La calidad de la capa de lacado está garantizada por el sello QUALICOAT estando su espesor comprendido entre 60 y 100 micras.

| Código | Ud | Descripción | Rendimiento | Precio | Importe |
|---|---|---|---|---|---|
| m30312 | m² | Vent 1H oscilobatiente eje vert alum Lacado Standard 1,00x1,00 m, SISTEMA 3000 CORTIZO, completa | 5.76 | 304.15 | 1751.904 |
| m30122 | m² | Vent Fija alum Lacado Standard, SISTEMA 3000 CORTIZO, completa | 5.76 | 158.03 | 910.253 |
| VIDRIO6-12-4.4 | m² | Doble acristalamiento con Vidrio Climalit de Seguridad de 6mm+Camara de 12 + Stadip de 4+4 | 11.52 | 75 | 864.000 |
| %0030300 | % | Costes Indirectos | 3 % | 3526.157 | 105.785 |
|  |  | Total |  |  | 3631.94 |

| Medición | Uds. | Parcial |
|---|---|---|
| Planta 1 | 2 | 2.00 |
| Planta 2 | 1 | 1.00 |
| Total |  | 3 |

**ALP06** ud Puerta peatonal 2H automatica alum Lacado Standard a definir por la DF medidas según planos, SISTEMA MILLENIUM 2000 de CORTIZO a (20/02/2017)
2 ud × 7865.02 = 15730.04
Puerta peatonal de 2H automatica en aluminio Lacado Standard, color a definir por la DF, según memoria de carpintería ALP6, medidas según planos, SISTEMA MILLENIUM 2000 de CORTIZO, con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de puertas automáticas de canal europeo compuestas por perfiles de aleación de aluminio 6063 y tratamiento térmico T-5.
Incluso precerco de aluminio sistema CORTIZO , tapajuntas, herrajes del propio sistema, escuadras, juntas de EPDM, imprimación con liquido sellador en cortes y taladros, tornillos en acero inoxidable, sellado perimetral con masilla de poliuretano y demás accesorios CORTIZO , recibido del precerco, montaje, ajuste, aplomado, nivelado, colocación y ayudas de albañilería, según C.T.E.
Marco y hoja tienen una sección de 45 mm. respectivamente con un espesor medio de los perfiles de aluminio de 2.0 mm.
La hoja y el marco son coplanarios.
Estanqueidad por un sistema de triple junta de EPDM.
Categorías alcanzadas en banco de ensayos*:
Resistencia al impacto de cuerpo blando según
Norma UNE-EN 13049:2003 Clase 5 (máx)
*puerta 1.80 x 2.20, 2 hojas, vidrio laminar 3+3
Acabado Superficial:
-Lacado, color RAL-STANDARD efectuado con un ciclo completo que comprende desengrase, decapado de limpieza en sosa cáustica, lavado, oxidación controlada, secado y termolacado mediante polvos de poliéster con aplicación electrostática y posterior cocción a 200 º C. La calidad de la capa de lacado está garantizada por el sello QUALICOAT estando su espesor comprendido entre 60 y 100 micras.

| Código | Ud | Descripción | Rendimiento | Precio | Importe |
|---|---|---|---|---|---|
| m20043 | ud | Puerta peatonal 2H automatica alum Lacado Standard medidas según planos, SISTEMA MILLENIUM 2000 de CORTIZO acrist. no contemplado, completa (material; 19/04/2017) | 6.21 | 927.87 | 5762.07 |
| m20133 | ud | Vent Fija alum Lacado Standard medidas según planos, SISTEMA 2000 CORTIZO acrist. no contemplado, completa (material; 19/04/2017) | 6.75 | 133.61 | 901.87 |
| VIDRIO6-12-4.4 | m² | Doble acristalamiento con Vidrio Climalit de Seguridad de 6mm+Camara de 12 + Stadip de 4+4 | 12.96 | 75 | 972.00 |
| %0030300 | % | Costes Indirectos | 3 % | 7635.94 | 229.08 |
|  |  | Total |  |  | 7865.02 |

| Medición | Uds. | Parcial |
|---|---|---|
| Planta Baja | 2 | 2.00 |
| Total |  | 2 |

**20013** ud Puerta peatonal 1H abat alum Lacado Standard medidas según plano (14/03/2017)
10 ud × 530.34 = 5303.40
Puerta peatonal 1H abatible en aluminio Lacado Standard medidas según planos, según memoria de carpintería ALP7, SISTEMA MILLENIUM 2000 de CORTIZO con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de puertas abisagradas de canal europeo compuestas por perfiles de aleación de aluminio 6063 y tratamiento térmico T-5.
Incluso precerco de aluminio sistema CORTIZO , tapajuntas, herrajes del propio sistema, escuadras, juntas de EPDM, imprimación con liquido sellador en cortes y taladros, tornillos en acero inoxidable, sellado perimetral con masilla de poliuretano y demás accesorios CORTIZO , recibido del precerco, montaje, ajuste, aplomado, nivelado, colocación y ayudas de albañilería, según C.T.E.
Marco y hoja tienen una sección de 45 mm. respectivamente con un espesor medio de los perfiles de aluminio de 2.0 mm.
La hoja y el marco son coplanarios.
Las bisagras de dos o tres palas soportan hasta 180 Kg. de peso máximo por hoja.
Estanqueidad por un sistema de triple junta de EPDM.
Categorías alcanzadas en banco de ensayos*:
Resistencia al impacto de cuerpo blando según
Norma UNE-EN 13049:2003 Clase 5 (máx)
*puerta 1.80 x 2.20, 2 hojas, vidrio laminar 3+3
Acabado Superficial:
-Lacado, color STANDARD efectuado con un ciclo completo que comprende desengrase, decapado de limpieza en sosa cáustica, lavado, oxidación controlada, secado y termolacado mediante polvos de poliéster con aplicación electrostática y posterior cocción a 200 º C. La calidad de la capa de lacado está garantizada por el sello QUALICOAT estando su espesor comprendido entre 60 y 100 micras.

| Código | Ud | Descripción | Rendimiento | Precio | Importe |
|---|---|---|---|---|---|
| m20013 | ud | Puerta peatonal 1H abat alum Lacado Standard medidas según planos, SISTEMA MILLENIUM 2000 de CORTIZO | 1 | 280.89 | 280.89 |
| VIDRIO6-12-4.4 | m² | Doble acristalamiento con Vidrio Climalit de Seguridad de 6mm+Camara de 12 + Stadip de 4+4 | 3.12 | 75 | 234.00 |
| %003000000300 | % | Medios auxiliares (15/03/2017) | 3 % | 514.89 | 15.45 |
|  |  | Total |  |  | 530.34 |

| Medición | Uds. | Parcial |
|---|---|---|
| Planta Sótano | 4 | 4.00 |
| Planta Primera | 4 | 4.00 |
| Planta Segunda | 2 | 2.00 |
| Total |  | 10 |

**ALP7B** ud Puerta abatible 1 H ALP7b (14/03/2017)
1 ud × 596.63 = 596.63
Puerta peatonal 1H abatible en aluminio Lacado Standard medidas según planos, según memoria de carpintería ALP7b, SISTEMA MILLENIUM 2000 de CORTIZO con doble acristalamiento SGG CLIMALIT, formado por un vidrio float incoloro SGG PLANICLEAR de 6mm y un vidrio incoloro SGG STADIP de seguridad de 4+4 mm. Cámara de aire deshidratado de 12mm de espesor con perfil separador de aluminio y doble sellado perimetral, con U=2,8W/m²K y RW (C; Ctr)=33 (-1;-3), fijación sobre carpintería con acuñado mediante calzos de apoyo perimetrales y laterales y sellado en frío con silicona neutra, incluso cortes de vidrio y colocación de junquillos, según NTE-FVP-8, con marcado CE s/UNE-EN 14351-1. Suministro y colocación de puertas abisagradas de canal europeo compuestas por perfiles de aleación de aluminio 6063 y tratamiento térmico T-5.
Incluso precerco de aluminio sistema CORTIZO , tapajuntas, herrajes del propio sistema, escuadras, juntas de EPDM, imprimación con liquido sellador en cortes y taladros, tornillos en acero inoxidable, sellado perimetral con masilla de poliuretano y demás accesorios CORTIZO , recibido del precerco, montaje, ajuste, aplomado, nivelado, colocación y ayudas de albañilería, según C.T.E.
Marco y hoja tienen una sección de 45 mm. respectivamente con un espesor medio de los perfiles de aluminio de 2.0 mm.
La hoja y el marco son coplanarios.
Las bisagras de dos o tres palas soportan hasta 180 Kg. de peso máximo por hoja.
Estanqueidad por un sistema de triple junta de EPDM.
Categorías alcanzadas en banco de ensayos*:
Resistencia al impacto de cuerpo blando según
Norma UNE-EN 13049:2003 Clase 5 (máx)
*puerta 1.80 x 2.20, 2 hojas, vidrio laminar 3+3
Acabado Superficial:
-Lacado, color STANDARD efectuado con un ciclo completo que comprende desengrase, decapado de limpieza en sosa cáustica, lavado, oxidación controlada, secado y termolacado mediante polvos de poliéster con aplicación electrostática y posterior cocción a 200 º C. La calidad de la capa de lacado está garantizada por el sello QUALICOAT estando su espesor comprendido entre 60 y 100 micras.

| Código | Ud | Descripción | Rendimiento | Precio | Importe |
|---|---|---|---|---|---|
| PALP7B | ud | Puerta peatonal 1H abat alum Lacado Standard medidas según planos, SISTEMA MILLENIUM 2000 de CORTIZO (material; 19/04/2017) | 1 | 316 | 316.00 |
| VIDRIO6-12-4.4 | m² | Doble acristalamiento con Vidrio Climalit de Seguridad de 6mm+Camara de 12 + Stadip de 4+4 | 3.51 | 75 | 263.25 |
| %003000000300 | % | Medios auxiliares | 3 % | 579.25 | 17.38 |
|  |  | Total |  |  | 596.63 |

| Medición | Uds. | Parcial |
|---|---|---|
| Planta Baja | 1 | 1.00 |
| Total |  | 1 |

**ALP8** ud Puerta abatible 1 h. ALP8 (15/03/2017)
2 ud × 271.24 = 542.48
Puerta peatonal 1H abatible en aluminio Lacado Standard medidas según planos, según memoria de carpintería ALP8, SISTEMA MILLENIUM 2000 de CORTIZO con plafonado de chapa de aluminio idem perfilería, ranurada, según detalle, fijación sobre carpintería con acuñado mediante calzos de apoyo perimetrales y laterales y sellado en frío con silicona neutra, incluso cortes de chapa y colocación de junquillos, según NTE-FVP-8, con marcado CE s/UNE-EN 14351-1. Suministro y colocación de puertas abisagradas de canal europeo compuestas por perfiles de aleación de aluminio 6063 y tratamiento térmico T-5.
Incluso precerco de aluminio sistema CORTIZO , tapajuntas, herrajes del propio sistema, escuadras, juntas de EPDM, imprimación con liquido sellador en cortes y taladros, tornillos en acero inoxidable, sellado perimetral con masilla de poliuretano y demás accesorios CORTIZO , recibido del precerco, montaje, ajuste, aplomado, nivelado, colocación y ayudas de albañilería, según C.T.E.
Marco y hoja tienen una sección de 45 mm. respectivamente con un espesor medio de los perfiles de aluminio de 2.0 mm.
La hoja y el marco son coplanarios.
Las bisagras de dos o tres palas soportan hasta 180 Kg. de peso máximo por hoja.
Estanqueidad por un sistema de triple junta de EPDM.
Categorías alcanzadas en banco de ensayos*:
Resistencia al impacto de cuerpo blando según
Norma UNE-EN 13049:2003 Clase 5 (máx)
*puerta 1.80 x 2.20, 2 hojas, vidrio laminar 3+3
Acabado Superficial:
-Lacado, color STANDARD efectuado con un ciclo completo que comprende desengrase, decapado de limpieza en sosa cáustica, lavado, oxidación controlada, secado y termolacado mediante polvos de poliéster con aplicación electrostática y posterior cocción a 200 º C. La calidad de la capa de lacado está garantizada por el sello QUALICOAT estando su espesor comprendido entre 60 y 100 micras.

| Código | Ud | Descripción | Rendimiento | Precio | Importe |
|---|---|---|---|---|---|
| PALP8 | ud | Puerta peatonal 1H abat alum Lacado Standard medidas según planos, SISTEMA MILLENIUM 2000 de CORTIZO (material; 19/04/2017) | 1 | 188.1 | 188.10 |
| CHAPA | m² | Panelado con chapa de aluminio idem perfilería, ranurada (material; 19/04/2017) | 2.09 | 36 | 75.24 |
| %003000000300 | % | Medios auxiliares | 3 % | 263.34 | 7.90 |
|  |  | Total |  |  | 271.24 |

| Medición | Uds. | Parcial |
|---|---|---|
| Planta Sótano | 2 | 2.00 |
| Total |  | 2 |

**ALP9** ud Puerta abatible de 2 hojas + montante fijo superior (15/03/2017)
1 ud × 606.07 = 606.07
Puerta peatonal 2H abatibles + montante fijo superior en aluminio Lacado Standard medidas según planos, según memoria de carpintería ALP9, SISTEMA MILLENIUM 2000 de CORTIZO con plafonado de chapa de aluminio idem perfilería, ranurada, según detalle, fijación sobre carpintería con acuñado mediante calzos de apoyo perimetrales y laterales y sellado en frío con silicona neutra, incluso cortes de chapa y colocación de junquillos, según NTE-FVP-8, con marcado CE s/UNE-EN 14351-1. Suministro y colocación de puertas abisagradas de canal europeo compuestas por perfiles de aleación de aluminio 6063 y tratamiento térmico T-5.
Incluso precerco de aluminio sistema CORTIZO , tapajuntas, herrajes del propio sistema, escuadras, juntas de EPDM, imprimación con liquido sellador en cortes y taladros, tornillos en acero inoxidable, sellado perimetral con masilla de poliuretano y demás accesorios CORTIZO , recibido del precerco, montaje, ajuste, aplomado, nivelado, colocación y ayudas de albañilería, según C.T.E.
Marco y hoja tienen una sección de 45 mm. respectivamente con un espesor medio de los perfiles de aluminio de 2.0 mm.
La hoja y el marco son coplanarios.
Las bisagras de dos o tres palas soportan hasta 180 Kg. de peso máximo por hoja.
Estanqueidad por un sistema de triple junta de EPDM.
Categorías alcanzadas en banco de ensayos*:
Resistencia al impacto de cuerpo blando según
Norma UNE-EN 13049:2003 Clase 5 (máx)
*puerta 1.80 x 2.20, 2 hojas, vidrio laminar 3+3
Acabado Superficial:
-Lacado, color STANDARD efectuado con un ciclo completo que comprende desengrase, decapado de limpieza en sosa cáustica, lavado, oxidación controlada, secado y termolacado mediante polvos de poliéster con aplicación electrostática y posterior cocción a 200 º C. La calidad de la capa de lacado está garantizada por el sello QUALICOAT estando su espesor comprendido entre 60 y 100 micras.

| Código | Ud | Descripción | Rendimiento | Precio | Importe |
|---|---|---|---|---|---|
| PALP9 | ud | Puerta peatonal 2H abat + montante alum Lacado Standard medidas según planos, SISTEMA MILLENIUM 2000 de CORTIZO (material; 19/04/2017) | 1 | 420.3 | 420.30 |
| CHAPA | m² | Panelado con chapa de aluminio idem perfilería, ranurada | 4.67 | 36 | 168.12 |
| %003000000300 | % | Medios auxiliares | 3 % | 588.42 | 17.65 |
|  |  | Total |  |  | 606.07 |

| Medición | Uds. | Parcial |
|---|---|---|
| Planta Sótano | 1 | 1.00 |
| Total |  | 1 |

**B01** ud Barandilla aluminio vidrio con pasamanos eliptico alum lacado Standard a definir por la DF medidas según planos, CORTIZO, vidrio (20/02/2017)
23.6 ud × 144.76 = 3416.34
Barandilla aluminio vidrio con pasamanos eliptico, según memoria de carpintería, en aluminio lacado Standard, color a definir por la DF medidas según planos, CORTIZO, acristalamiento con vidrio laminar 4+4 contemplado.
Suministro y colocación de barandillas compuestas por perfiles de aleación de aluminio 6063 y tratamiento térmico T-5.
Estructura portante compuesta por anclaje pasamanos COR-8502 y pilastras 40 x 20 mm COR-8507 ancladas por medio de anclajes tipo 908515.
Estética: Barandilla vidrio total con pasamanos elíptico COR-8509 de 80 mm. de perímetro exterior.
Categorías alcanzadas en banco de ensayos*:
Según normas UNE 85.237-1991, UNE 85.238-1991, UNE 85.240-1990 y requisitos establecidos en CTE (DB SU-1 y DB SE-AE.
1. Ensayo estático horizontal hacia el exterior
2. Ensayo estático horizontal hacia el interior
3. Ensayo estático vertical
4. Ensayo dinámico con cuerpo blando
5. Ensayo dinámico con cuerpo duro
6. Verificación del apartado 3.2 del DB SE-AE del CTE
7. Ensayo de seguridad
Clase A EXCELENTE (UNE 85.240-1990)
*Ensayo de referencia barandilla vidrio total 1.1 (H) x 2.45 (L) m. y 3 pilastras
*Ensayo de referencia barandilla barrotillo borde superior libre 1.1 (H) x 2.0 (L) m. y 3 pilastras
Categorías alcanzadas en el ensayo de resistencia a la carga de viento:
Ensayo realizado según norma UNE 1932: 2001
UNE 13659:2004----- Clase 6 (MÁX)
Acabado Superficial:
-Lacado, color RAL-STANDARD efectuado con un ciclo completo que comprende desengrase, decapado de limpieza en sosa cáustica, lavado, oxidación controlada, secado y termolacado mediante polvos de poliéster con aplicación electrostática y posterior cocción a 200 º C. La calidad de la capa de lacado está garantizada por el sello QUALICOAT estando su espesor comprendido entre 60 y 100 micras.

| Código | Ud | Descripción | Rendimiento | Precio | Importe |
|---|---|---|---|---|---|
| m80021 | ml | Barandilla aluminio vidrio con pasamanos eliptico alum lacado Standard, CORTIZO, completa (material; 19/04/2017) | 1 | 140.54 | 140.54 |
| %0030300 | % | Costes Indirectos | 3 % | 140.54 | 4.22 |
|  |  | Total |  |  | 144.76 |

| Medición | Uds. | Largo | Parcial |
|---|---|---|---|
| Terrazas a patio | 4 | 5.9 | 23.60 |
| Total |  |  | 23.6 |

## C14 CARPINTERÍA METÁLICA (16/04/2009)
Importe: 53221.18

**D27FBA0060** ud Pta. met. cortaf 1 H, EI2 60 C5, med. nominal 1100x2050 mm, prelac. bl/gris, Delta
5 ud × 290.19 = 1450.95
Puerta metálica cortafuegos EI2 60 C5, de una hoja abatible, mod. Delta de Andreu o equivalente, de medida nominal 1100x2050 mm y 62 mm de espesor, formada por hoja constituida por dos chapas de acero galvanizado de e=0,7 mm ensambladas entre sí sin soldadura, con acabado prelacado color blanco o gris, y núcleo interior de material ignífugo, formado por doble capa de lana de roca de alta densidad y placa de cartón yeso, tornillería métrica, 2 bisagras con marcado CE de doble pala y regulación en altura, con marco tipo CS5 de acero galvanizado de 1,2 mm de espesor, con garras de acero para fijación a obra, con junta intumescente, cerradura embutida con cierre a un punto, escudos metálicos y manivelas resistentes al fuego de nylon negro, incluso incluso ajuste y colocación, según C.T.E. DB SI. (No se incluye el cierrapuertas).

| Código | Ud | Descripción | Rendimiento | Precio | Importe |
|---|---|---|---|---|---|
| M01A0010 | h | Oficial primera | 1.5 | 14.31 | 21.47 |
| M01A0030 | h | Peón | 1.5 | 13.51 | 20.27 |
| E26FBA0190 | ud | Pta cortaf 1 H, EI2 60 C5, med. nominal 1,10x2,05 m, prelac. bl/gris, Andreu Delta (material) | 1 | 240 | 240.00 |
| %003 | % | Costes indirectos | 3 % | 281.74 | 8.45 |
|  |  | Total |  |  | 290.19 |

| Medición | Uds. | Parcial |
|---|---|---|
| Planta Sótano | 5 | 5.00 |
| Total |  | 5 |

**D27FBB0020** ud Pta. met. cortaf 2 H, EI2 60 C5, med. nominal 1700x2050 mm, prelac. bl/gris, Turia
2 ud × 613.51 = 1227.02
Puerta metálica cortafuegos EI2 60 C5, de dos hojas abatibles, mod. Turia de Andreu o equivalente, de medida nominal 1700x2050 mm y 63 mm de espesor, formada por hojas constituidas por dos chapas de acero galvanizado de e=0,8 mm ensambladas entre sí sin soldadura, con acabado prelacado color blanco o gris, y núcleo interior de material ignífugo, formado por doble capa de lana de roca de alta densidad y placa de cartón yeso, tornillería métrica, 3 bisagras con marcado CE por hoja, de doble pala y regulación en altura, con marco tipo CS5 de acero galvanizado de 1,5 mm de espesor, con junta intumescente incorporada,, con garras de acero para fijación a obra, cerradura embutida con cierre a un punto, escudos metálicos y manivelas resistentes al fuego de nylon negro, con mecanismo de cierre automático de cremona interior en hoja inactiva, incluso ajuste y colocación, según C.T.E. DB SI. (No se incluyen: el selector de cierre y los cierrapuertas, uno por hoja).

| Código | Ud | Descripción | Rendimiento | Precio | Importe |
|---|---|---|---|---|---|
| M01A0010 | h | Oficial primera | 2 | 14.31 | 28.62 |
| M01A0030 | h | Peón | 2 | 13.51 | 27.02 |
| E26FBB0250 | ud | Pta cortaf 2H, EI2 60 C5, med. nominal 1,70x2,05 m, prelac. bl/gris, Andreu Turia (material) | 1 | 540 | 540.00 |
| %003 | % | Costes indirectos | 3 % | 595.64 | 17.87 |
|  |  | Total |  |  | 613.51 |

| Medición | Uds. | Parcial |
|---|---|---|
| Planta Sótano | 2 | 2.00 |
| Total |  | 2 |

**PTAACP3** ud Puerta met. cortafuegos corredera tipo ACP3 El2 60 C5
1 ud × 3552.1 = 3552.10
Puerta metálica cortafuegos EI2 60 C5, de una hoja corredera, mod. Rodas de Andreu o equivalente, de medida nominal 1800x2500 mm y 63 mm de espesor, formada por guía portante horizontal en acero galvanizado, para deslizamiento de la hoja mediante carros ajustables y de rozamiento reducido. Hoja constituida por paneles machihembrados y ensamblados entre sí mediante tornillos, formados por dos chapas de acero galvanizado antifinger de e=1 mm , con núcleo interior de material ignífugo, formado por doble capa de lana de roca de alta densidad y placa de cartón yeso, tornillería métrica, con marco tipo CS5 de acero galvanizado de 1,5 mm de espesor, con junta intumescente incorporada, con tacos metálicos para fijación a obra del bastidor-soporte, cubreguía para ocultar el sistema de guiado, Dispositivo de control de cierre mediante regulador de velocidad y amortiguador de cierre, incluso portón de acceso peatonal, ajuste y colocación, según C.T.E. DB SI.

| Código | Ud | Descripción | Rendimiento | Precio | Importe |
|---|---|---|---|---|---|
| M01A0010 | h | Oficial primera | 2 | 14.31 | 28.62 |
| M01A0030 | h | Peón | 2 | 13.51 | 27.02 |
| EPTAACP3 | ud | Puerta cortafuegos corredera mod. Rodas de Andreu 1 H El2 60 C5 (material; 19/04/2017) | 1 | 3393 | 3393.00 |
| %003 | % | Costes indirectos | 3 % | 3448.64 | 103.46 |
|  |  | Total |  |  | 3552.1 |

| Medición | Uds. | Parcial |
|---|---|---|
| Planta Baja | 1 | 1.00 |
| Total |  | 1 |

**D25BC0530** ud Pta garaje seccional 3500x2500 mm. DIASAN-Breda mod Sirio-Silver
1 ud × 1255.06 = 1255.06
Puerta seccional DIASAN-Breda serie Domus Line, modelo Sirio-Silver o equivalente, con marcado CE, fabricada en paneles sandwich Secur-Pan de 495 y 615 por 42mm de espesor, compuestos de dos chapas contrapuestas de acero galvanizado , antipellizco, con aislante en espuma de poliuretano libre de CFC inyectada. Juntas-guarnición de goma EPDM en todo el contorno, sistema de levantamiento realizado a través de muelles de torsión helicoidales.Par de paracaídas contra la rotura de los muelles y par de paracaídas contra la rotura de los cables.Colores estándar del panel: exterior blanco C81, interior blanco C21. Soportes no escalables, bisagras de aluminio tamboreada plata, sin tapones y ruedas doble de tijera permiten la rotación de los paneles. Medidas: 3500 X 2500 mm. S2. Completamente instalada.

| Código | Ud | Descripción | Rendimiento | Precio | Importe |
|---|---|---|---|---|---|
| E04BC0930 | ud | Pta garaje seccional 3500x2500 mm. DIASAN-Breda mod Sirio-Silver (material) | 1 | 1255.06 | 1255.06 |
|  |  | Total |  |  | 1255.06 |

| Medición | Uds. | Parcial |
|---|---|---|
| ALPG1 | 1 | 1.00 |
| Total |  | 1 |

**D25FB0020** ud Motor para puerta seccional DIASAN-Breda, uso Intensivo.
1 ud × 794.03 = 794.03
Motor accionador para puerta seccional DIASAN-Breda o equivalente, uso intensivo, c/receptor monocanal y mando bicanal a distancia, fotocélula, pulsador, con instalación.

| Código | Ud | Descripción | Rendimiento | Precio | Importe |
|---|---|---|---|---|---|
| E04FB0020 | ud | Motor para puerta seccional DIASAN-Breda, uso Intensivo (Comunidades). (material) | 1 | 794.03 | 794.03 |
|  |  | Total |  |  | 794.03 |

**D25IA0010** m Barandilla escalera según detalle (03/07/2012)
51.6 m × 155.91 = 8044.96
Barandilla escalera, según planos de detalle, formada por pasamanos y barrotes verticales de pletina 40x5, incluso pequeño material, anclajes, mano de imprimación antioxidante, recibido y colocación.

| Código | Ud | Descripción | Rendimiento | Precio | Importe |
|---|---|---|---|---|---|
| M01B0010 | h | Oficial cerrajero (mano de obra) | 3.9 | 14.31 | 55.81 |
| M01B0020 | h | Ayudante cerrajero (mano de obra) | 3.9 | 13.51 | 52.69 |
| E09ED0020 | kg | Pletina 40.5 mm (material) | 20 | 0.96 | 19.20 |
| E35LAD0160 | l | Imprim fosfocromatante, Palverol Metal Primer (material) | 0.1 | 16.38 | 1.64 |
| A02A0010 | m³ | Mortero 1:3 de cemento (material; 03/07/2012) | 0.015 | 119.7 | 1.80 |
| M01A0010 | h | Oficial primera | 0.54 | 14.31 | 7.73 |
| M01A0030 | h | Peón | 0.54 | 13.51 | 7.30 |
| E09F0020 | ud | p.p. pequeño material (electrodos, discos) (material) | 52 | 0.1 | 5.20 |
| %003 | % | Costes indirectos | 3 % | 151.37 | 4.54 |
|  |  | Total |  |  | 155.91 |

| Medición | Uds. | Largo | Parcial |
|---|---|---|---|
| Escalera 1 | 1 | 3.2 | 3.20 |
|  | 1 | 3.4 | 3.40 |
|  | 1 | 3.5 | 3.50 |
|  | 1 | 3.8 | 3.80 |
|  | 1 | 1.1 | 1.10 |
| Escalera 2 | 2 | 3.1 | 6.20 |
|  | 3 | 3.4 | 10.20 |
|  | 1 | 3.8 | 3.80 |
|  | 1 | 1.1 | 1.10 |
| Escalera 3 | 1 | 3.1 | 3.10 |
|  | 2 | 3.8 | 7.60 |
|  | 1 | 3.5 | 3.50 |
|  | 1 | 1.1 | 1.10 |
| Total |  |  | 51.6 |

**DOBLEPASAM** m Pasamanos doble de tubo de acero de 2" (16/04/2009)
856.9 m × 18.28 = 15664.13
Pasamanos doble, según detalle, formado por tubos de acero negro de Ø 2", con soportes del mismo material, ejecutados con pletina 50x5, fijados al paramento mediante anclaje mecánico con tacos de nylon y tornillos de acero, incluso p.p. de pequeño material, anclajes, mano de imprimación antioxidante, recibido y colocación.

| Código | Ud | Descripción | Rendimiento | Precio | Importe |
|---|---|---|---|---|---|
| M01B0010 | h | Oficial cerrajero | 0.2 | 14.31 | 2.86 |
| M01B0020 | h | Ayudante cerrajero | 0.2 | 13.51 | 2.70 |
| E09EEA0060 | ud | Tubo negro D 2 " (material; 16/04/2009) | 2 | 4.55 | 9.10 |
| PLETINA505 | kg | Pletina 50.5 mm (material; 15/05/2017) | 0.45 | 1 | 0.45 |
| E35LAD0160 | l | Imprim fosfocromatante, Palverol Metal Primer | 0.1 | 16.38 | 1.64 |
| E09F0020 | ud | p.p. pequeño material (electrodos, discos) | 10 | 0.1 | 1.00 |
| %003 | % | Costes indirectos | 3 % | 17.75 | 0.53 |
|  |  | Total |  |  | 18.28 |

| Medición | Uds. | Largo | Parcial |
|---|---|---|---|
| Planta sótano | 1 | 7 | 7.00 |
|  | 1 | 3.8 | 3.80 |
|  | 1 | 5.3 | 5.30 |
|  | 1 | 3.4 | 3.40 |
|  | 1 | 5 | 5.00 |
|  | 1 | 0.8 | 0.80 |
|  | 1 | 2.2 | 2.20 |
| Planta Baja. Diente 1 | 1 | 13.5 | 13.50 |
|  | 2 | 2 | 4.00 |
|  | 1 | 2.4 | 2.40 |
|  | 1 | 5.3 | 5.30 |
|  | 1 | 1 | 1.00 |
|  | 1 | 0.6 | 0.60 |
|  | 1 | 3.2 | 3.20 |
|  | 1 | 3.9 | 3.90 |
|  | 1 | 2.3 | 2.30 |
|  | 1 | 5.6 | 5.60 |
| Diente 2 | 1 | 17.3 | 17.30 |
|  | 1 | 1.7 | 1.70 |
|  | 1 | 0.7 | 0.70 |
|  | 1 | 9.3 | 9.30 |
|  | 1 | 2.8 | 2.80 |
|  | 1 | 3.6 | 3.60 |
|  | 1 | 8.3 | 8.30 |
|  | 1 | 4.5 | 4.50 |
|  | 1 | 2 | 2.00 |
|  | 2 | 1.8 | 3.60 |
| Diente 3 | 1 | 13.5 | 13.50 |
|  | 1 | 6.6 | 6.60 |
|  | 1 | 4.6 | 4.60 |
|  | 1 | 2.8 | 2.80 |
|  | 1 | 3.7 | 3.70 |
|  | 1 | 0.6 | 0.60 |
|  | 1 | 8.3 | 8.30 |
|  | 1 | 5.8 | 5.80 |
|  | 1 | 2.2 | 2.20 |
|  | 2 | 1.8 | 3.60 |
|  | 1 | 4.4 | 4.40 |
| Diente 4 | 1 | 13.5 | 13.50 |
|  | 1 | 6.6 | 6.60 |
|  | 1 | 4.6 | 4.60 |
|  | 1 | 2.8 | 2.80 |
|  | 1 | 3.7 | 3.70 |
|  | 1 | 0.6 | 0.60 |
|  | 1 | 8.3 | 8.30 |
|  | 1 | 4.5 | 4.50 |
|  | 2 | 1.8 | 3.60 |
|  | 1 | 4.4 | 4.40 |
| Diente 5 | 1 | 13.2 | 13.20 |
|  | 1 | 6.8 | 6.80 |
|  | 2 | 4.8 | 9.60 |
|  | 2 | 0.8 | 1.60 |
|  | 1 | 7.7 | 7.70 |
|  | 1 | 2.3 | 2.30 |
|  | 3 | 1.8 | 5.40 |
| Planta Primera. Diente 1 | 1 | 21 | 21.00 |
|  | 3 | 3.8 | 11.40 |
|  | 1 | 8.3 | 8.30 |
|  | 1 | 2.7 | 2.70 |
|  | 1 | 5.3 | 5.30 |
| Diente 2 | 1 | 20.3 | 20.30 |
|  | 2 | 3.8 | 7.60 |
|  | 1 | 1.3 | 1.30 |
|  | 1 | 8.3 | 8.30 |
|  | 1 | 3.2 | 3.20 |
|  | 1 | 4.5 | 4.50 |
| Diente 3 | 1 | 20.3 | 20.30 |
|  | 3 | 3.8 | 11.40 |
|  | 1 | 8.3 | 8.30 |
|  | 1 | 5.7 | 5.70 |
|  | 1 | 2.3 | 2.30 |
| Diente 4 | 1 | 13.5 | 13.50 |
|  | 1 | 6.6 | 6.60 |
|  | 1 | 1.8 | 1.80 |
|  | 1 | 1.4 | 1.40 |
|  | 1 | 2.6 | 2.60 |
|  | 1 | 3.5 | 3.50 |
|  | 1 | 8.3 | 8.30 |
|  | 1 | 4.5 | 4.50 |
|  | 1 | 8.15 | 8.15 |
|  | 3 | 2.6 | 7.80 |
|  | 1 | 1.35 | 1.35 |
|  | 1 | 1.4 | 1.40 |
| Diente 5 | 2 | 3.4 | 6.80 |
|  | 2 | 13 | 26.00 |
|  | 1 | 8 | 8.00 |
|  | 1 | 4.8 | 4.80 |
|  | 1 | 0.9 | 0.90 |
|  | 1 | 2.3 | 2.30 |
|  | 1 | 4.1 | 4.10 |
|  | 1 | 3.1 | 3.10 |
|  | 1 | 2 | 2.00 |
| Planta Segunda. Diente 1 | 1 | 22.5 | 22.50 |
|  | 3 | 3.8 | 11.40 |
|  | 1 | 8.3 | 8.30 |
|  | 1 | 2.7 | 2.70 |
|  | 1 | 5.3 | 5.30 |
| Diente 2 | 1 | 20.3 | 20.30 |
|  | 2 | 3.8 | 7.60 |
|  | 1 | 1.3 | 1.30 |
|  | 1 | 8.3 | 8.30 |
|  | 1 | 2 | 2.00 |
|  | 1 | 4.5 | 4.50 |
| Diente 3 | 1 | 20.3 | 20.30 |
|  | 3 | 3.8 | 11.40 |
|  | 1 | 8.3 | 8.30 |
|  | 1 | 5.7 | 5.70 |
|  | 1 | 2.3 | 2.30 |
|  | 1 | 2 | 2.00 |
| Accesos exteriores | 2 | 8.1 | 16.20 |
|  | 2 | 4.8 | 9.60 |
|  | 3 | 16.5 | 49.50 |
|  | 3 | 20.4 | 61.20 |
|  | 2 | 18.5 | 37.00 |
| Total |  |  | 856.9 |

**ESCALERA** ud Escalera de pates de acceso a cubierta (16/04/2009)
1 ud × 169.49 = 169.49
Escalera de pates de acceso a cubierta, formada por tubería galvanizada de Ø ¾", según detalle, incluso pequeño material, anclajes, mano de imprimación antioxidante, recibido y colocación.

| Código | Ud | Descripción | Rendimiento | Precio | Importe |
|---|---|---|---|---|---|
| M01B0010 | h | Oficial cerrajero | 3.9 | 14.31 | 55.81 |
| M01B0020 | h | Ayudante cerrajero | 3.9 | 13.51 | 52.69 |
| E09EEA0110 | m | Tubo galvanizado D 3/4" (material; 16/04/2009) | 9 | 3.78 | 34.02 |
| A02A0010 | m³ | Mortero 1:3 de cemento | 0.015 | 119.7 | 1.80 |
| M01A0010 | h | Oficial primera | 0.54 | 14.31 | 7.73 |
| M01A0030 | h | Peón | 0.54 | 13.51 | 7.30 |
| E09F0020 | ud | p.p. pequeño material (electrodos, discos) | 52 | 0.1 | 5.20 |
| %003 | % | Costes indirectos | 3 % | 164.55 | 4.94 |
|  |  | Total |  |  | 169.49 |

**BARANDEXT** m Barandilla en accesos exteriores (03/07/2012)
135.1 m × 155.91 = 21063.44
Barandilla en accesos exteriores, según planos de detalle, formada por remates horizontales y barrotes verticales de pletina 40x5, incluso pequeño material, anclajes, mano de imprimación antioxidante, recibido y colocación.

| Código | Ud | Descripción | Rendimiento | Precio | Importe |
|---|---|---|---|---|---|
| M01B0010 | h | Oficial cerrajero | 3.9 | 14.31 | 55.81 |
| M01B0020 | h | Ayudante cerrajero | 3.9 | 13.51 | 52.69 |
| E09ED0020 | kg | Pletina 40.5 mm | 20 | 0.96 | 19.20 |
| E35LAD0160 | l | Imprim fosfocromatante, Palverol Metal Primer | 0.1 | 16.38 | 1.64 |
| A02A0010 | m³ | Mortero 1:3 de cemento | 0.015 | 119.7 | 1.80 |
| M01A0010 | h | Oficial primera | 0.54 | 14.31 | 7.73 |
| M01A0030 | h | Peón | 0.54 | 13.51 | 7.30 |
| E09F0020 | ud | p.p. pequeño material (electrodos, discos) | 52 | 0.1 | 5.20 |
| %003 | % | Costes indirectos | 3 % | 151.37 | 4.54 |
|  |  | Total |  |  | 155.91 |

| Medición | Uds. | Largo | Parcial |
|---|---|---|---|
| Accesos | 3 | 20.4 | 61.20 |
|  | 1 | 16.5 | 16.50 |
|  | 2 | 18.5 | 37.00 |
| Pasarelas | 4 | 5.1 | 20.40 |
| Total |  |  | 135.1 |

## C15 PINTURAS
Importe: 100587.26

**D28CB0010** m² Pintura al esmalte sintético brillante, Palverol de PALCANARIAS, s/superf. metálicas
1463.55 m² × 10.97 = 16055.14
Pintura al esmalte sintético brillante sobre soporte metálico, Palverol de PALCANARIAS o equivalente, i/imprimación, lijado y empaste, acabado a 2 manos.

| Código | Ud | Descripción | Rendimiento | Precio | Importe |
|---|---|---|---|---|---|
| M01B0090 | h | Oficial pintor | 0.3 | 14.31 | 4.29 |
| M01B0100 | h | Ayudante pintor | 0.3 | 13.51 | 4.05 |
| E35EA0110 | l | Esmalte sintético int/ext brillante, Palverol Esmalte Sintético (material) | 0.18 | 12.83 | 2.31 |
| %003 | % | Costes indirectos | 3 % | 10.65 | 0.32 |
|  |  | Total |  |  | 10.97 |

| Medición | Uds. | Largo | Alto | Parcial |
|---|---|---|---|---|
| Sobre puertas ACP1 | 10 | 1.1 | 2.1 | 23.10 |
| Sobre puertas ACP2 | 4 | 1.72 | 2.1 | 14.45 |
| Sobre puerta ACP3 | 2 | 1.8 | 2.5 | 9.00 |
| Sobre barandilla escalera | 3 | 51.6 | 1 | 154.80 |
| Sobre barandilla accesos ext. | 3 | 135.1 | 1 | 405.30 |
| Sobre doble pasamanos | 1 | 856.9 | 1 | 856.90 |
| Total |  |  |  | 1463.55 |

**D28AAA0200** m² Pintura antimoho
687.71 m² × 8.06 = 5542.94
Pintura a base de dispersión acrílica, Sensitiv de Caparol o equivalente, ecológica, sin conservantes, especialmente indicada para alérgicos, aplicada a dos manos, a brocha o rodillo, sobre paramentos verticales y horizontales, en interiores, colores medios, incluso limpieza del soporte e imprimación.

| Código | Ud | Descripción | Rendimiento | Precio | Importe |
|---|---|---|---|---|---|
| M01B0090 | h | Oficial pintor | 0.215 | 14.31 | 3.08 |
| M01B0100 | h | Ayudante pintor | 0.215 | 13.51 | 2.90 |
| E35KB0180 | l | Pintura antimoho-fungicida, Antimoho PVA (material) | 0.28 | 6.62 | 1.85 |
| %003 | % | Costes indirectos | 3 % | 7.83 | 0.23 |
|  |  | Total |  |  | 8.06 |

| Medición | Uds. | Largo | Parcial |
|---|---|---|---|
| Sobre Falsos Techos zonas húmedas | 1 | 687.71 | 687.71 |
| Total |  |  | 687.71 |

**D28AAA0030** m² Pintura plástica ecológica mate, int., Ecoplast, PALCANARIAS
11689.04 m² × 4.61 = 53886.47
Pintura plástica ecológica para interior/exterior, acabado mate, sin olor residual, Ecoplast de PALCANARIAS o equivalente, con certificado Aenor medio ambiente por su bajo contenido en compuestos orgánicos volátiles y otros requisitos exigidos, i/imprimación, lijado y empaste, acabado a 2 manos, color blanco.

| Código | Ud | Descripción | Rendimiento | Precio | Importe |
|---|---|---|---|---|---|
| M01B0090 | h | Oficial pintor | 0.08 | 14.31 | 1.145 |
| M01B0100 | h | Ayudante pintor | 0.08 | 13.51 | 1.081 |
| E35KA0030 | l | Pintura ecológica, blanco, Ecoplast (material) | 0.33 | 6.82 | 2.251 |
| %003 | % | Costes indirectos | 3 % | 4.477 | 0.134 |
|  |  | Total |  |  | 4.61 |

| Medición | Uds. | Largo | Parcial |
|---|---|---|---|
| TECHOS |  |  |  |
| Sobre falsos techos | 1 | 436.53 | 436.53 |
|  | 1 | 134.33 | 134.33 |
|  | 1 | 1220.94 | 1220.94 |
|  | 1 | 607.68 | 607.68 |
|  | 1 | 382.75 | 382.75 |
| Sobre yeso | 1 | 184.91 | 184.91 |
| Sobre enfoscados | 1 | 871.68 | 871.68 |
| PAREDES |  |  |  |
| Sobre tabiques Pladur | 2 | 419.06 | 838.12 |
|  | 2 | 289.44 | 578.88 |
|  | 1 | 265.65 | 265.65 |
|  | 2 | 45.9 | 91.80 |
|  | 1 | 183.6 | 183.60 |
| Sobre trasdosados Pladur | 1 | 120.96 | 120.96 |
|  | 1 | 688.85 | 688.85 |
|  | 1 | 1164.17 | 1164.17 |
|  | 1 | 154.64 | 154.64 |
|  | 1 | 437.99 | 437.99 |
|  | 1 | 238.41 | 238.41 |
| Sobre yesos | 1 | 2754.96 | 2754.96 |
| Sobre enfoscados | 1 | 2270.49 | 2270.49 |
| A deducir Forro de Vinilo H=1,00 mt. | -1 | 1827.45 | -1827.45 |
| A deducir Zócalo garaje H=1,00 mt. | -1 | 110.85 | -110.85 |
| Total |  |  | 11689.04 |

**D28IA0110** m² Pintura para int base resina acetato poliv, Indeko-plus
110.85 m² × 5.58 = 618.54
Pintura de dispersión de resinas de acetato de polivinilo, Indeko-plus de Caparol o equivalente, para zócalo de garaje en colores, rojo y gris, según detalle, de emisiones mínimas y sin disolventes, aplicada a dos manos, a brocha o rodillo, incluso limpieza del soporte e imprimación.

| Código | Ud | Descripción | Rendimiento | Precio | Importe |
|---|---|---|---|---|---|
| M01B0090 | h | Oficial pintor | 0.1 | 14.31 | 1.43 |
| M01B0100 | h | Ayudante pintor | 0.1 | 13.51 | 1.35 |
| E35KG0110 | l | Pintura para int base resina acetato poliv, Indeko-plus (material) | 0.24 | 10.99 | 2.64 |
| %003 | % | Costes indirectos | 3 % | 5.42 | 0.16 |
|  |  | Total |  |  | 5.58 |

| Medición | Uds. | Largo | Alto | Parcial |
|---|---|---|---|---|
| Zócalo de Garaje | 1 | 36.75 | 1 | 36.75 |
|  | 2 | 13.55 | 1 | 27.10 |
|  | 1 | 20.35 | 1 | 20.35 |
|  | 1 | 10.25 | 1 | 10.25 |
|  | 2 | 8.2 | 1 | 16.40 |
| Total |  |  |  | 110.85 |

**D28BA0030** m² Pintura látex acrovinílica mate, int/ext, Palplast, PALCANARIAS
4729.76 m² × 5.01 = 23696.10
Pintura látex acrovinílica impermeable, para exteriores, acabado mate sedoso, Palplast de PALCANARIAS o equivalente, i/imprimación, lijado y empaste, sobre superficies lisas, acabado a 2 manos, color a elegir.

| Código | Ud | Descripción | Rendimiento | Precio | Importe |
|---|---|---|---|---|---|
| M01B0090 | h | Oficial pintor | 0.08 | 14.31 | 1.14 |
| M01B0100 | h | Ayudante pintor | 0.08 | 13.51 | 1.08 |
| E35AB0170 | l | Pintura acrovinílica p/int./ext. Palplast (material; 14/03/2017) | 0.33 | 8 | 2.64 |
| %003 | % | Costes indirectos | 3 % | 4.86 | 0.15 |
|  |  | Total |  |  | 5.01 |

| Medición | Uds. | Largo | Parcial |
|---|---|---|---|
| FACHADAS |  |  |  |
| Sobre revestimiento a la tirolesa | 1 | 2915.47 | 2915.47 |
| Sobre revestimiento liso | 1 | 1814.29 | 1814.29 |
| Total |  |  | 4729.76 |

**PINTPISC** Pintura al clorocaucho en piscina
53.72 × 14.67 = 788.07
Pintura al clorocaucho en piscinas, color a elegir, incluso lavado de la superficie con ácido clorhídrico diluido con un 10% de agua, mano de fondo con pintura al clorocaucho, acabado semibrillante, a base de resinas de clorocaucho y plastificantes insaponificables, diluida con un 20% a 30% de disolvente a base de hidrocarburos aromáticos, y dos manos de acabado con el mismo producto sin diluir.

| Código | Ud | Descripción | Rendimiento | Precio | Importe |
|---|---|---|---|---|---|
| M01B0090 | h | Oficial pintor | 0.282 | 14.31 | 4.04 |
| M01B0100 | h | Ayudante pintor | 0.282 | 13.51 | 3.81 |
| CLOROCAUCHO | l | Pintura al clorocaucho, color a elegir (material; 14/03/2017) | 0.344 | 13.87 | 4.77 |
| DISOLVENTES | l | Disolventes (material; 14/03/2017) | 0.031 | 4 | 0.12 |
| SOLUCIONAC | l | Solución acido Clorhidrico (material; 14/03/2017) | 0.3 | 5 | 1.50 |
| %003 | % | Costes indirectos | 3 % | 14.24 | 0.43 |
|  |  | Total |  |  | 14.67 |

| Medición | Uds. | Largo | Ancho | Alto | Parcial |
|---|---|---|---|---|---|
|  | 2 | 8.6 |  | 1.3 | 22.36 |
|  | 2 | 2.8 |  | 1.3 | 7.28 |
|  | 1 | 2.8 | 8.6 |  | 24.08 |
| Total |  |  |  |  | 53.72 |

## C16 SEÑALIZACIÓN (09/11/2016)
Importe: 8149.32

**DIRGRAL** ud Directorio general para señalización
1 ud × 426.34 = 426.34
Directorio general, situado en Vestíbulo, para señalización en edificio, según diseño, realizado con soporte de chapa de acero inoxidable, chapa de metacrilato y vinilo adhesivo con información. Colocado.

| Código | Ud | Descripción | Rendimiento | Precio | Importe |
|---|---|---|---|---|---|
| DDIRGRAL | ud | Directorio general para señalización (material; 14/03/2017) | 1 | 400 | 400.00 |
| M01A0010 | h | Oficial primera | 0.5 | 14.31 | 7.16 |
| M01A0030 | h | Peón | 0.5 | 13.51 | 6.76 |
| %003 | % | Costes indirectos | 3 % | 413.92 | 12.42 |
|  |  | Total |  |  | 426.34 |

**DIRPLANTAS** ud Directorio de plantas y dientes
20 ud × 266.09 = 5321.80
Directorio de Plantas y Dientes, situado en Vestíbulo de Ascensor y Acceso a cada Diente del edificio, para señalización del mismo, según diseño, realizado con soporte de chapa de acero inoxidable, chapa de metacrilato y vinilo adhesivo con información. Colocado.

| Código | Ud | Descripción | Rendimiento | Precio | Importe |
|---|---|---|---|---|---|
| DDIRPLANTAS | ud | Directorio de plantas para señalización (material; 14/03/2017) | 1 | 250 | 250.00 |
| M01A0010 | h | Oficial primera | 0.3 | 14.31 | 4.29 |
| M01A0030 | h | Peón | 0.3 | 13.51 | 4.05 |
| %003 | % | Costes indirectos | 3 % | 258.34 | 7.75 |
|  |  | Total |  |  | 266.09 |

| Medición | Uds. | Parcial |
|---|---|---|
| Directorio Plantas | 7 | 7.00 |
| Directorio Dientes | 13 | 13.00 |
| Total |  | 20 |

**D31G0010** ud Señaliz. de despachos, aulas, etc... c/rótulo de metacrilato de 35x12 cm
43 ud × 31.48 = 1353.64
Señalización de portales con rótulo de metacrilato de 35x12 cm, incluso fijación.

| Código | Ud | Descripción | Rendimiento | Precio | Importe |
|---|---|---|---|---|---|
| M01A0010 | h | Oficial primera | 0.2 | 14.31 | 2.86 |
| M01A0030 | h | Peón | 0.2 | 13.51 | 2.70 |
| E41AA0010 | ud | Rótulo metacrilato 35x12 cm y accesorios (material; 14/03/2017) | 1 | 25 | 25.00 |
| %003 | % | Costes indirectos | 3 % | 30.56 | 0.92 |
|  |  | Total |  |  | 31.48 |

| Medición | Uds. | Parcial |
|---|---|---|
| Dependencias varias | 43 | 43.00 |
| Total |  | 43 |

**D30B0030** ud Señaliz. dehabitaciones c/rótulo de metacrilato de 10x8 cm
37 ud × 23.46 = 868.02
Señalización de viviendas o trasteros con rótulo de metacrilato de 10x8 cm, incluso fijación.

| Código | Ud | Descripción | Rendimiento | Precio | Importe |
|---|---|---|---|---|---|
| M01A0010 | h | Oficial primera | 0.1 | 14.31 | 1.43 |
| M01A0030 | h | Peón | 0.1 | 13.51 | 1.35 |
| E41AA0030 | ud | Rótulo metacrilato 10x8 cm y accesorios (material; 14/03/2017) | 1 | 20 | 20.00 |
| %003 | % | Costes indirectos | 3 % | 22.78 | 0.68 |
|  |  | Total |  |  | 23.46 |

| Medición | Uds. | Parcial |
|---|---|---|
| Habitaciones | 37 | 37.00 |
| Total |  | 37 |

**SEÑALIZACIÓN** ud Señalización mediante pictogramas para aseos (09/11/2016)
6 ud × 29.92 = 179.52
Señalización mediante pictogramas adhesivos para Aseos PMR, Masculinos y Femeninos. Colocados.

| Código | Ud | Descripción | Rendimiento | Precio | Importe |
|---|---|---|---|---|---|
| PICTOGRAMA | ud | Pictograma para aseo (material; 09/11/2016) | 1 | 25 | 25.00 |
| M01A0030 | h | Peón | 0.3 | 13.51 | 4.05 |
| %003 | % | Costes indirectos | 3 % | 29.05 | 0.87 |
|  |  | Total |  |  | 29.92 |

## C17 URBANIZACIÓN (11/01/2012)
Importe: 210241.43

**D03D0020** m³ Horm.armado vigas riostras HA-25/B/20/IIa, B500S.
48.32 m³ × 320.39 = 15481.24
Hormigón armado en vigas de cimentación, bajo cancela perimetral, HA-25/B/20/IIa, armado con 150 kg/m³ de acero B 500 S, incluso elaboración, encofrado, desencofrado, colocación de las armaduras, separadores, puesta en obra, vibrado y curado, s/EHE-08 y C.T.E. DB SE y DB SE-C.

| Código | Ud | Descripción | Rendimiento | Precio | Importe |
|---|---|---|---|---|---|
| M01A0010 | h | Oficial primera | 0.5 | 14.31 | 7.16 |
| M01A0030 | h | Peón | 0.5 | 13.51 | 6.76 |
| E01HCB0040 | m³ | Horm prep HA-25/B/20/IIa | 1.02 | 76.91 | 78.45 |
| A04A0020 | kg | Acero corrugado B 500 SD, elaborado y colocado. | 150 | 1.04 | 156.00 |
| A05AA0030 | m² | Encofrado y desencofrado en vigas riostras. | 6 | 9.75 | 58.50 |
| QBA0010 | h | Vibrador eléctrico | 0.4 | 6.46 | 2.58 |
| E01E0010 | m³ | Agua | 0.09 | 1.84 | 0.17 |
| E13DA0040 | ud | Separ. plást. arm. horiz. D=12-20 r 40 mm | 16 | 0.09 | 1.44 |
| %003 | % | Costes indirectos | 3 % | 311.06 | 9.33 |
|  |  | Total |  |  | 320.39 |

| Medición | Uds. | Largo | Ancho | Alto | Parcial |
|---|---|---|---|---|---|
| Bajo cancela | 1 | 106.5 | 0.4 | 0.4 | 17.04 |
|  | 1 | 8 | 0.4 | 0.4 | 1.28 |
|  | 1 | 27 | 0.4 | 0.4 | 4.32 |
|  | 1 | 5 | 0.4 | 0.4 | 0.80 |
|  | 1 | 118 | 0.4 | 0.4 | 18.88 |
|  | 1 | 37.5 | 0.4 | 0.4 | 6.00 |
| Total |  |  |  |  | 48.32 |

**D09E0195** m² Imperm. cimientos 2 kg/m² emulsión bitum. c/caucho, ADHESIVO P
362.4 m² × 8.63 = 3127.51

| Medición | Uds. | Largo | Ancho | Parcial |
|---|---|---|---|---|
| Bajo cancela | 1 | 106.5 | 1.2 | 127.80 |
|  | 1 | 8 | 1.2 | 9.60 |
|  | 1 | 27 | 1.2 | 32.40 |
|  | 1 | 5 | 1.2 | 6.00 |
|  | 1 | 118 | 1.2 | 141.60 |
|  | 1 | 37.5 | 1.2 | 45.00 |
| Total |  |  |  | 362.4 |

**D03B0040** m³ Horm. ciclópeo muros con encof. 1 cara HM-20/B/20/I. (11/01/2012)
123.97 m³ × 97.06 = 12032.53
Hormigón ciclopeo en muros de contención, de 0,40 m de espesor medio, según detalle en planos, con un 60% de hormigón en masa HM-20/B/20/I y con un 40% de piedra en rama de 30 cm de tamaño máximo, encofrado a una cara (cuantía= 2m²/m³), desencofrado, colocación de la piedra vertido y curado. s/ EHE-08.

| Código | Ud | Descripción | Rendimiento | Precio | Importe |
|---|---|---|---|---|---|
| M01A0010 | h | Oficial primera | 0.5 | 14.31 | 7.16 |
| M01A0030 | h | Peón | 1 | 13.51 | 13.51 |
| E01HCA0010 | m³ | Horm prep HM-20/B/20/I | 0.62 | 72.86 | 45.17 |
| E01CC0020 | m³ | Piedra en rama tamaño maximo 30 cm | 0.4 | 14.19 | 5.68 |
| A05AB0020 | m² | Encofrado y desencof. en muros a una cara y 3.5 m. alt. | 2 | 12.73 | 25.46 |
| E01E0010 | m³ | Agua | 0.045 | 1.84 | 0.08 |
|  |  | Total |  |  | 97.06 |

| Medición | Uds. | Largo | Ancho | Alto | Parcial |
|---|---|---|---|---|---|
|  | 1 | 9 | 0.4 | 1.2 | 4.32 |
|  | 1 | 2.5 | 0.4 | 1.6 | 1.60 |
|  | 1 | 13.5 | 0.4 | 2.5 | 13.50 |
|  | 1 | 25 | 0.4 | 2.5 | 25.00 |
|  | 1 | 7.6 | 0.4 | 4.2 | 12.77 |
|  | 1 | 3 | 0.4 | 4.2 | 5.04 |
|  | 1 | 7.2 | 0.4 | 4.2 | 12.10 |
|  | 1 | 1.5 | 0.4 | 4.2 | 2.52 |
|  | 1 | 23.6 | 0.4 | 2.1 | 19.82 |
|  | 1 | 1 | 0.4 | 0.6 | 0.24 |
|  | 1 | 2.5 | 0.4 | 1.5 | 1.50 |
|  | 1 | 6 | 0.4 | 1.5 | 3.60 |
|  | 3 | 3 | 0.4 | 1.5 | 5.40 |
|  | 1 | 4 | 0.4 | 1.5 | 2.40 |
|  | 1 | 16.5 | 0.4 | 0.6 | 3.96 |
|  | 1 | 17 | 0.4 | 1.5 | 10.20 |
| Total |  |  |  |  | 123.97 |

**D29GC0010** m² Pav. loseta hormigón, 33x33 cm (03/07/2012)
370 m² × 43.58 = 16124.60
Pavimento de loseta de hormigón, de 33x33 cm, iguales a las existentes en el resto de acera, colocadas con mortero 1:6 de cemento y arena, incluso solera de hormigón de fck=10 N/mm² de 7 cm de espesor medio, cortes, formación de juntas de dilatación, rejuntado y limpieza.

| Código | Ud | Descripción | Rendimiento | Precio | Importe |
|---|---|---|---|---|---|
| M01A0010 | h | Oficial primera | 0.7 | 14.31 | 10.02 |
| M01A0030 | h | Peón | 0.7 | 13.51 | 9.46 |
| E33A0010 | m² | Baldosa de hormigón 33X33X3 cm, con marcado CE (material) | 1.05 | 14 | 14.70 |
| A02A0040 | m³ | Mortero 1:6 de cemento | 0.02 | 97.96 | 1.96 |
| A01B0010 | m³ | Pasta de cemento | 0.001 | 147.32 | 0.15 |
| A03A0010 | m³ | Hormigón en masa de fck= 10 N/mm² (material; 03/07/2012) | 0.07 | 86.01 | 6.02 |
| E01E0010 | m³ | Agua | 0.001 | 1.84 | 0.00 |
| %003 | % | Costes indirectos | 3 % | 42.31 | 1.27 |
|  |  | Total |  |  | 43.58 |

| Medición | Uds. | Largo | Ancho | Parcial |
|---|---|---|---|---|
|  | 1 | 110 | 3 | 330.00 |
|  | 1 | 10 | 4 | 40.00 |
| Total |  |  |  | 370 |

**D29GFA0120** ud Paso de minusválido de a=5,9.0 m (03/07/2012)
1 ud × 176.9 = 176.90
Paso de minusválido de a=5,90 m de ancho realizado con 5,00 m de bordillo de hormigón rebajado y 2 piezas de bordillo de transición de 0,45 m, colocado con mortero 1:5, rejuntado y base y recalce de hormigón, incluso demolición de bordillo existente, limpieza y acopio de esconbros a pié de obra.

| Código | Ud | Descripción | Rendimiento | Precio | Importe |
|---|---|---|---|---|---|
| M01A0010 | h | Oficial primera | 2.27 | 14.31 | 32.48 |
| M01A0030 | h | Peón | 3.5 | 13.51 | 47.29 |
| E33LA0060 | ud | Bordillo acera hormig, rebajado, 100x20x17-15 cm (material) | 5 | 8.9 | 44.50 |
| E33LA0070 | ud | Bordillo acera hormig, transición 45x30-20x15 cm (material) | 2 | 10.3 | 20.60 |
| A03A0030 | m³ | Hormigón en masa de fck= 15 N/mm² | 0.225 | 92.94 | 20.91 |
| A02A0030 | m³ | Mortero 1:5 de cemento | 0.05 | 104.53 | 5.23 |
| A01B0010 | m³ | Pasta de cemento | 0.005 | 147.32 | 0.74 |
| %003 | % | Costes indirectos | 3 % | 171.75 | 5.15 |
|  |  | Total |  |  | 176.9 |

**D03A0080** m² Solera arm. c/fibras poliprop., con 30 cms. de piedra y 10cm horm. HM-20/B/20/I
1150.59 m² × 21.17 = 24357.99

| Medición | Uds. | Largo | Ancho | Parcial |
|---|---|---|---|---|
| Bajo zonas de rodadura | 1 | 25 | 15 | 375.00 |
|  | 1 | 4.2 | 0.9 | 3.78 |
|  | 1 | 10.6 | 5 | 53.00 |
|  | 2 | 11.5 | 5 | 115.00 |
|  | 1 | 10.4 | 5 | 52.00 |
|  | 1 | 11.2 | 3.2 | 35.84 |
|  | 1 | 8 | 3.2 | 25.60 |
| Bajo zonas peatonales | 1 | 25.6 | 2 | 51.20 |
|  | 1 | 5.2 | 3.4 | 17.68 |
|  | 1 | 2.5 | 3 | 7.50 |
|  | 1 | 14.5 | 2 | 29.00 |
|  | 1 | 8.8 | 3 | 26.40 |
|  | 1 | 11.1 | 1.5 | 16.65 |
|  | 1 | 15.5 | 3 | 46.50 |
|  | 1 | 23.7 | 4.5 | 106.65 |
|  | 1 | 10.2 | 5.2 | 53.04 |
|  | 1 | 6 | 3 | 18.00 |
|  | 1 | 8.2 | 3 | 24.60 |
|  | 1 | 5 | 0.6 | 3.00 |
|  | 1 | 4 | 3 | 12.00 |
|  | 1 | 25.5 | 2 | 51.00 |
|  | 1 | 18.1 | 1.5 | 27.15 |
| Total |  |  |  | 1150.59 |

**DPAVRULET** m² Pavim continuo hormigón HM-25/B/20/I, 10cm armado fibras polipropil. (12/01/2012)
660.22 m² × 18.5 = 12214.07
Pavimento continuo realizado con hormigón de HM-25/B/20/I, de 10 cm de espesor, incluso vertido, extendido, formación de maestras, juntas de dilatación con perfil de PVC y fibras de polipropileno antifisuras Fiberflex de Würth o equivalente (0.6 kg/m³), acabado ruleteado en zona de acceso-rampas, etc...

| Código | Ud | Descripción | Rendimiento | Precio | Importe |
|---|---|---|---|---|---|
| MOFTN | h | Oficial primera | 0.2 | 14.31 | 2.86 |
| M01A0030 | h | Peón | 0.4 | 13.51 | 5.40 |
| E01HCB0010 | m³ | Horm prep HM-25/B/20/I | 0.1 | 76.91 | 7.69 |
| E18JB0010 | m | Perfil PVC | 0.5 | 2.5 | 1.25 |
| E13CA0010 | ud | Fibra PP (600 g) p/mortero y hormigón, Fiberflex, Würth | 0.06 | 12.64 | 0.76 |
| %003 | % | Costes indirectos | 3 % | 17.96 | 0.54 |
|  |  | Total |  |  | 18.5 |

| Medición | Uds. | Largo | Ancho | Parcial |
|---|---|---|---|---|
| Zonas de rodadura | 1 | 25 | 15 | 375.00 |
|  | 1 | 4.2 | 0.9 | 3.78 |
|  | 1 | 10.6 | 5 | 53.00 |
|  | 2 | 11.5 | 5 | 115.00 |
|  | 1 | 10.4 | 5 | 52.00 |
|  | 1 | 11.2 | 3.2 | 35.84 |
|  | 1 | 8 | 3.2 | 25.60 |
| Total |  |  |  | 660.22 |

**DPAVLAVADO** m² Pavim continuo hormigón HM-25/B/20/I, 10cm armado acab. lavado (12/01/2012)
490.37 m² × 19.06 = 9346.45
Pavimento continuo realizado con hormigón de HM-25/B/20/I, de 10 cm de espesor, incluso vertido, extendido, formación de maestras, juntas de dilatación con perfil de PVC y fibras de polipropileno antifisuras Fiberflex de Würth o equivalente (0.6 kg/m³), acabado al fratás, incluso lavado del mismo antes de fraguar, para destacar el árido. Completo y terminado.

| Código | Ud | Descripción | Rendimiento | Precio | Importe |
|---|---|---|---|---|---|
| MOFTN | h | Oficial primera | 0.2 | 14.31 | 2.86 |
| M01A0030 | h | Peón | 0.4 | 13.51 | 5.40 |
| QBF0010 | h | Fratasadora | 0.05 | 3.32 | 0.17 |
| E01HCB0010 | m³ | Horm prep HM-25/B/20/I | 0.1 | 76.91 | 7.69 |
| E18JB0010 | m | Perfil PVC | 0.5 | 2.5 | 1.25 |
| E13CA0010 | ud | Fibra PP (600 g) p/mortero y hormigón, Fiberflex, Würth | 0.06 | 12.64 | 0.76 |
| E01E0010 | m³ | Agua | 0.2 | 1.84 | 0.37 |
| %003 | % | Costes indirectos | 3 % | 18.50 | 0.56 |
|  |  | Total |  |  | 19.06 |

| Medición | Uds. | Largo | Ancho | Parcial |
|---|---|---|---|---|
| Zonas peatonales | 1 | 25.6 | 2 | 51.20 |
|  | 1 | 5.2 | 3.4 | 17.68 |
|  | 1 | 2.5 | 3 | 7.50 |
|  | 1 | 14.5 | 2 | 29.00 |
|  | 1 | 8.8 | 3 | 26.40 |
|  | 1 | 11.1 | 1.5 | 16.65 |
|  | 1 | 15.5 | 3 | 46.50 |
|  | 1 | 23.7 | 4.5 | 106.65 |
|  | 1 | 10.2 | 5.2 | 53.04 |
|  | 1 | 6 | 3 | 18.00 |
|  | 1 | 8.2 | 3 | 24.60 |
|  | 1 | 5 | 0.6 | 3.00 |
|  | 1 | 4 | 3 | 12.00 |
|  | 1 | 25.5 | 2 | 51.00 |
|  | 1 | 18.1 | 1.5 | 27.15 |
| Total |  |  |  | 490.37 |

**D29GFB0010** m Bordillo de hormigón, para jardines y remates, de 100x25x10 cm
447.1 m × 25.31 = 11316.10

| Medición | Uds. | Largo | Parcial |
|---|---|---|---|
|  | 1 | 25.5 | 25.50 |
|  | 1 | 13.5 | 13.50 |
|  | 1 | 8.7 | 8.70 |
|  | 1 | 5.6 | 5.60 |
|  | 1 | 4.9 | 4.90 |
|  | 1 | 2.4 | 2.40 |
|  | 1 | 6.7 | 6.70 |
|  | 2 | 1 | 2.00 |
|  | 1 | 24.4 | 24.40 |
|  | 1 | 11 | 11.00 |
|  | 2 | 1.4 | 2.80 |
|  | 2 | 3 | 6.00 |
|  | 2 | 0.5 | 1.00 |
|  | 1 | 5 | 5.00 |
|  | 1 | 8.8 | 8.80 |
|  | 1 | 16.4 | 16.40 |
|  | 1 | 7.3 | 7.30 |
|  | 1 | 23.7 | 23.70 |
|  | 2 | 0.8 | 1.60 |
|  | 1 | 9.5 | 9.50 |
|  | 1 | 10.5 | 10.50 |
|  | 1 | 8.2 | 8.20 |
|  | 6 | 4.5 | 27.00 |
|  | 1 | 14.9 | 14.90 |
|  | 2 | 20.3 | 40.60 |
|  | 1 | 4.2 | 4.20 |
|  | 1 | 16.8 | 16.80 |
|  | 1 | 0.9 | 0.90 |
|  | 1 | 0.8 | 0.80 |
|  | 1 | 17.3 | 17.30 |
|  | 1 | 3.6 | 3.60 |
|  | 3 | 1.1 | 3.30 |
|  | 1 | 11.2 | 11.20 |
|  | 1 | 8 | 8.00 |
|  | 1 | 93 | 93.00 |
| Total |  |  | 447.1 |

**BARANDEXT** m Barandilla en accesos exteriores
56 m × 155.91 = 8730.96

| Medición | Uds. | Largo | Parcial |
|---|---|---|---|
| Sobre muros piedra | 1 | 9 | 9.00 |
|  | 1 | 2.5 | 2.50 |
|  | 1 | 7.5 | 7.50 |
|  | 1 | 3 | 3.00 |
|  | 1 | 16.5 | 16.50 |
|  | 1 | 17.5 | 17.50 |
| Total |  |  | 56 |

**CANCELA** m² Cancela de cerramiento perimetral (03/07/2012)
700.55 m² × 86.65 = 60702.66
Cancela metálica de cerramiento de parcela, según planos de detalle, formada por perfil angular galvanizado de 200x50x3, incluso bastidor para formación de hojas correderas, pequeño material, anclajes en viga de hormigón, mano de imprimación antioxidante, recibido y colocación.

| Código | Ud | Descripción | Rendimiento | Precio | Importe |
|---|---|---|---|---|---|
| M01B0010 | h | Oficial cerrajero | 1.4 | 14.31 | 20.03 |
| M01B0020 | h | Ayudante cerrajero | 1.4 | 13.51 | 18.91 |
| EANGULGAL | kg | Angular galvanizado 200*50*3 (14/03/2017) | 39 | 0.9 | 35.10 |
| A02A0010 | m³ | Mortero 1:3 de cemento | 0.015 | 119.7 | 1.80 |
| M01A0010 | h | Oficial primera | 0.2 | 14.31 | 2.86 |
| M01A0030 | h | Peón | 0.2 | 13.51 | 2.70 |
| E35LAD0160 | l | Imprim fosfocromatante, Palverol Metal Primer | 0.13 | 16.38 | 2.13 |
| E09F0020 | ud | p.p. pequeño material (electrodos, discos) | 6 | 0.1 | 0.60 |
| %003 | % | Costes indirectos | 3 % | 84.13 | 2.52 |
|  |  | Total |  |  | 86.65 |

| Medición | Uds. | Largo | Alto | Parcial |
|---|---|---|---|---|
|  | 1 | 15 | 2.3 | 34.50 |
|  | 1 | 8 | 2.3 | 18.40 |
|  | 1 | 16.7 | 2.3 | 38.41 |
|  | 1 | 6.5 | 2.3 | 14.95 |
|  | 1 | 5 | 2.3 | 11.50 |
|  | 1 | 31.8 | 2.3 | 73.14 |
|  | 1 | 39 | 2.3 | 89.70 |
|  | 1 | 31 | 2.3 | 71.30 |
|  | 1 | 10 | 2.3 | 23.00 |
|  | 1 | 16 | 2.3 | 36.80 |
|  | 1 | 20 | 2.3 | 46.00 |
|  | 1 | 12.8 | 2.3 | 29.44 |
|  | 1 | 17.2 | 2.3 | 39.56 |
|  | 1 | 22.7 | 2.3 | 52.21 |
|  | 1 | 19.6 | 2.3 | 45.08 |
| Puertas Correderas | 4 | 5.15 | 2.2 | 45.32 |
|  | 1 | 4.4 | 2.2 | 9.68 |
|  | 4 | 2.45 | 2.2 | 21.56 |
| Total |  |  |  | 700.55 |

**DMOTOR** u Automatismo para cancelas (03/07/2012)
9 u × 545.28 = 4907.52
Sistema de apertura para puertas correderas situadas en cancela perimetral de cierre de parcela, consistente en: Motor de apertura y cierre a distancia, railes embutidos en pavimento y elementos de rodadura situados en las hojas, conexión de interfono y alarma de pci. Conectada y funcionando.

| Código | Ud | Descripción | Rendimiento | Precio | Importe |
|---|---|---|---|---|---|
| EMOTOR | ud | Motor para puerta corredera automática (material; 14/03/2017) | 1 | 400 | 400.00 |
| E09EB0020 | m | Perfil laminado "T" 35x15 mm galvaniz. (material) | 3.8 | 3.4 | 12.92 |
| M01B0010 | h | Oficial cerrajero | 3.9 | 14.31 | 55.81 |
| M01B0020 | h | Ayudante cerrajero | 3.9 | 13.51 | 52.69 |
| A02A0010 | m³ | Mortero 1:3 de cemento | 0.01 | 119.7 | 1.20 |
| M01A0010 | h | Oficial primera | 0.1 | 14.31 | 1.43 |
| M01A0030 | h | Peón | 0.1 | 13.51 | 1.35 |
| E09F0020 | ud | p.p. pequeño material (electrodos, discos) | 40 | 0.1 | 4.00 |
| %003 | % | Costes indirectos | 3 % | 529.40 | 15.88 |
|  |  | Total |  |  | 545.28 |

**D28CB0010** m² Pintura al esmalte sintético brillante, Palverol de PALCANARIAS, s/superf. metálicas
2269.65 m² × 10.97 = 24898.06

| Medición | Uds. | Largo | Parcial |
|---|---|---|---|
| Sobre Cancela perimetral | 3 | 700.55 | 2101.65 |
| Sobre barandilla exteriores | 3 | 56 | 168.00 |
| Total |  |  | 2269.65 |

**D29HA0050** m² Vertido y extendido de picón en jardines medios mecánicos
179.67 m² × 3.16 = 567.76
Picón fino avitolado, en jardines, con un espesor de 6/8 cm, incluso vertido, extendido por medios mecánicos y perfilado a mano.

| Código | Ud | Descripción | Rendimiento | Precio | Importe |
|---|---|---|---|---|---|
| M01A0030 | h | Peón | 0.1 | 13.51 | 1.35 |
| QAB0060 | h | Dumper 1500 kg (maquinaria) | 0.1 | 4.73 | 0.47 |
| E01CD0010 | m³ | Picón fino avitolado/cribado (p/atezados...) (material) | 0.08 | 15.6 | 1.25 |
| %003 | % | Costes indirectos | 3 % | 3.07 | 0.09 |
|  |  | Total |  |  | 3.16 |

| Medición | Uds. | Largo | Ancho | Parcial |
|---|---|---|---|---|
| Jardines | 1 | 14.5 | 1 | 14.50 |
|  | 1 | 13.5 | 0.9 | 12.15 |
|  | 1 | 10 | 0.3 | 3.00 |
|  | 1 | 3 | 0.5 | 1.50 |
|  | 1 | 31 | 0.7 | 21.70 |
|  | 1 | 3 | 0.5 | 1.50 |
|  | 1 | 32 | 1 | 32.00 |
|  | 1 | 20.5 | 0.4 | 8.20 |
|  | 1 | 4 | 1 | 4.00 |
|  | 1 | 16 | 0.6 | 9.60 |
|  | 1 | 10 | 1.2 | 12.00 |
|  | 1 | 13.4 | 1.2 | 16.08 |
|  | 1 | 16.5 | 1.2 | 19.80 |
|  | 1 | 11.2 | 1.2 | 13.44 |
|  | 1 | 8.5 | 1.2 | 10.20 |
| Total |  |  |  | 179.67 |

**D29HBF0030** m² Plantación de Tapizante tipo Carpobrotus edulis, 8 esq/m²
437.28 m² × 9.15 = 4001.11
Tapizante tipo Carpobrotus edulis, en alveolos, con una densidad de 8 esq/m², incluso suministro, excavación manual de hoyo de 0,40x0,40x0,40 m, aporte de tierra vegetal y plantación.

| Código | Ud | Descripción | Rendimiento | Precio | Importe |
|---|---|---|---|---|---|
| M01A0010 | h | Oficial primera | 0.1 | 14.31 | 1.43 |
| M01A0030 | h | Peón | 0.3 | 13.51 | 4.05 |
| E30BG0030 | m² | Tapizante tipo Carpobrotus edulis, alveolos, dens 8 esq/m² (material) | 1 | 2.15 | 2.15 |
| E30AA0010 | m³ | Tierra vegetal (material) | 0.1 | 12.5 | 1.25 |
| %003 | % | Costes indirectos | 3 % | 8.88 | 0.27 |
|  |  | Total |  |  | 9.15 |

| Medición | Uds. | Largo | Ancho | Parcial |
|---|---|---|---|---|
| Jardines | 1 | 8.8 | 4.1 | 36.08 |
|  | 1 | 6.5 | 4.8 | 31.20 |
|  | 1 | 2.5 | 3.7 | 9.25 |
|  | 1 | 13.5 | 6.2 | 83.70 |
|  | 1 | 11 | 1.5 | 16.50 |
|  | 1 | 20 | 1.5 | 30.00 |
|  | 1 | 7.3 | 1.5 | 10.95 |
|  | 1 | 15.2 | 2.5 | 38.00 |
|  | 1 | 16.6 | 2 | 33.20 |
|  | 1 | 12.3 | 3.5 | 43.05 |
|  | 1 | 13.5 | 3.5 | 47.25 |
|  | 1 | 16.6 | 3.5 | 58.10 |
| Total |  |  |  | 437.28 |

**D29HBA0060** ud Plantación de palmera canaria h=1 m, contenedor 17 l
18 ud × 36.14 = 650.52
Phoenix canariensis (palmera canaria) de h=1 m, en contenedor de 17 l, incluso suministro, excavación manual de hoyo de 0,60x0,60x0,60 m, aporte de tierra vegetal y plantación.

| Código | Ud | Descripción | Rendimiento | Precio | Importe |
|---|---|---|---|---|---|
| M01A0010 | h | Oficial primera | 0.3 | 14.31 | 4.29 |
| M01A0030 | h | Peón | 0.3 | 13.51 | 4.05 |
| E30BC0060 | ud | Phoenix canariensis (palmera canaria) h=1 m conten 17 l (material) | 1 | 24 | 24.00 |
| E30AA0010 | m³ | Tierra vegetal | 0.22 | 12.5 | 2.75 |
| %003 | % | Costes indirectos | 3 % | 35.09 | 1.05 |
|  |  | Total |  |  | 36.14 |

**D29HBB0020** ud Plantación de Laurel de indias h=2-2,5 m, contenedor 40 l
8 ud × 84.25 = 674.00
Ficus nitida (F. Microcarpa) (Laurel de indias), de h=2-2,5 m, con un calibre mínimo (perímetro) de 10/12 cm, en contenedor de 40 l, incluso suministro, excavación manual de hoyo de 0,80x0,80x0,80 m, aporte de tierra vegetal y plantación.

| Código | Ud | Descripción | Rendimiento | Precio | Importe |
|---|---|---|---|---|---|
| M01A0010 | h | Oficial primera | 0.5 | 14.31 | 7.16 |
| M01A0030 | h | Peón | 0.5 | 13.51 | 6.76 |
| E30BA0040 | ud | Ficus nitida (F. Microcarpa) (Laurel de indias) h=2-2,5 m conten 40 l (material) | 1 | 61.5 | 61.50 |
| E30AA0010 | m³ | Tierra vegetal | 0.51 | 12.5 | 6.38 |
| %003 | % | Costes indirectos | 3 % | 81.80 | 2.45 |
|  |  | Total |  |  | 84.25 |

**D29HBB0030** ud Plantación de Flamboyant h=2-2,5 m, contenedor 17 l
8 ud × 66.8 = 534.40
Delonix regia (Flamboyant), de h=2-2,5 m, con un calibre mínimo (perímetro) de 10/12 cm, en contenedor de 17 l, incluso suministro, excavación manual de hoyo de 0,60x0,60x0,60 m, entutorado, aporte de tierra vegetal y plantación.

| Código | Ud | Descripción | Rendimiento | Precio | Importe |
|---|---|---|---|---|---|
| M01A0010 | h | Oficial primera | 0.3 | 14.31 | 4.29 |
| M01A0030 | h | Peón | 0.6 | 13.51 | 8.11 |
| E30BA0030 | ud | Delonix regia (Flamboyant) h=2-2,5 m, contenedor 17 l (material) | 1 | 38 | 38.00 |
| E30CA0010 | ud | Tutor madera tratada p/ext l=3 m i/acces sujec (material) | 1 | 11.7 | 11.70 |
| E30AA0010 | m³ | Tierra vegetal | 0.22 | 12.5 | 2.75 |
| %003 | % | Costes indirectos | 3 % | 64.85 | 1.95 |
|  |  | Total |  |  | 66.8 |

**D29HBC0020** ud Plantación de adelfa h=40/60 cm conten 4 l
5 ud × 8.43 = 42.15
Nerium oleander (adelfa) de h=40/60 cm, en contenedor de 4 l, incluso suministro, excavación manual de hoyo de 0,40x0,40x0,40 m, aporte de tierra vegetal y plantación.

| Código | Ud | Descripción | Rendimiento | Precio | Importe |
|---|---|---|---|---|---|
| M01A0010 | h | Oficial primera | 0.1 | 14.31 | 1.43 |
| M01A0030 | h | Peón | 0.2 | 13.51 | 2.70 |
| E30BB0020 | ud | Nerium oleander (adelfa) h=40/60 cm, contenedor 4 l (material) | 1 | 3.3 | 3.30 |
| E30AA0010 | m³ | Tierra vegetal | 0.06 | 12.5 | 0.75 |
| %003 | % | Costes indirectos | 3 % | 8.18 | 0.25 |
|  |  | Total |  |  | 8.43 |

**D29HBE0010** ud Plantación de cardón h=20/30 cm conten 4 l
30 ud × 11.83 = 354.90
Euphorbia canariensis (cardón) de h=20/30 cm, en contenedor de 4 l, incluso suministro, excavación manual de hoyo de 0,40x0,40x0,40 m, aporte de tierra vegetal y plantación.

| Código | Ud | Descripción | Rendimiento | Precio | Importe |
|---|---|---|---|---|---|
| M01A0010 | h | Oficial primera | 0.1 | 14.31 | 1.431 |
| M01A0030 | h | Peón | 0.2 | 13.51 | 2.702 |
| E30BD0010 | ud | Euphorbia canariensis (cardón) h=20/30 cm, contenedor 4 l (material) | 1 | 6.6 | 6.600 |
| E30AA0010 | m³ | Tierra vegetal | 0.06 | 12.5 | 0.750 |
| %003 | % | Costes indirectos | 3 % | 11.483 | 0.344 |
|  |  | Total |  |  | 11.83 |

## C18 CONTROL DE CALIDAD (15/05/2017)

**CONTROL** ud Partidas para Control de Calidad (15/05/2017)
1 ud
Partidas para Control de Calidad. Sin dotación económica.

## C19 GESTIÓN DE RESIDUOS (22/04/2015)
Importe: 93612.98

**D37A0010** m³ Clasificación en obra de residuos de la construcción
247.38 m³ × 20.18 = 4992.13
Clasificación a pie de obra de residuos de construcción o demolición en fracciones según Real Decreto 105/2008, con medios manuales.

| Código | Ud | Descripción | Rendimiento | Precio | Importe |
|---|---|---|---|---|---|
| M01A0030 | h | Peón | 1.45 | 13.51 | 19.59 |
| %003 | % | Costes indirectos | 3 % | 19.59 | 0.59 |
|  |  | Total |  |  | 20.18 |

| Medición | Uds. | Largo | Parcial |
|---|---|---|---|
| MATERIALES RESULTANTES OBRA |  |  |  |
| Cerámicos | 1 | 177.77 | 177.77 |
| Metales | 1 | 12.34 | 12.34 |
| Maderas | 1 | 39.5 | 39.50 |
| Plasticos | 1 | 14.81 | 14.81 |
| Papel y Carton | 1 | 2.96 | 2.96 |
| Total |  |  | 247.38 |

**D37B0060** m³ Transporte residuos a instalac. autorizada 20 km. (22/04/2015)
6287.67 m³ × 11.24 = 70673.41
Transporte de residuos a instalación autorizada de gestión de residuos (Consejería de Medio Ambiente), con camión de 15 t, con un recorrido hasta 20 km.

| Código | Ud | Descripción | Rendimiento | Precio | Importe |
|---|---|---|---|---|---|
| QAB0030 | h | Camión basculante 15 t (maquinaria; 22/04/2015) | 0.33 | 33.07 | 10.91 |
| %003 | % | Costes indirectos | 3 % | 10.91 | 0.33 |
|  |  | Total |  |  | 11.24 |

| Medición | Uds. | Largo | Parcial |
|---|---|---|---|
| MOVIMIENTOS DE TIERRAS |  |  |  |
| Excavación | 1 | 6040.3 | 6040.30 |
| MATERIALES RESULTANTES OBRA |  |  |  |
| Bloques y restos cerámicos | 1 | 177.77 | 177.77 |
| Metales | 1 | 12.34 | 12.34 |
| Maderas | 1 | 39.5 | 39.50 |
| Plasticos | 1 | 14.8 | 14.80 |
| Papel y Carton | 1 | 2.96 | 2.96 |
| Total |  |  | 6287.67 |

**D37CA0010** t Coste vertido de tierras y piedras a instalación de valorización (09/11/2016)
6040.3 t × 2.78 = 16792.03
Entrega de tierras y piedras sin sustancias peligrosas (tasa vertido), con código 170504 según la Lista Europea de Residuos (LER) publicada por Orden MAM/304/2002, a gestor de residuos autorizado por la Consejería de Medio Ambiente, para operaciones de valorización o eliminación, según RD 105/2008 y la Ley 22/2011.

| Código | Ud | Descripción | Rendimiento | Precio | Importe |
|---|---|---|---|---|---|
| E41CA0050 | t | Tasa gestor autorizado tierras y piedras sin contaminar, LER 170504 (material; 09/11/2016) | 1 | 2.7 | 2.70 |
| %003 | % | Costes indirectos | 3 % | 2.70 | 0.08 |
|  |  | Total |  |  | 2.78 |

| Medición | Uds. | Largo | Parcial |
|---|---|---|---|
| MOVIMIENTOS DE TIERRAS |  |  |  |
| Excavación | 1 | 6040.3 | 6040.30 |
| Total |  |  | 6040.3 |

**D37CB0010** t Coste entrega residuos de hormigón a instalación de valorización (09/11/2016)
59.26 t × 2.78 = 164.74
Coste de entrega de residuos de hormigón limpios (tasa vertido), con código 170101 según la Lista Europea de Residuos (LER) publicada por Orden MAM/304/2002, a gestor de residuos autorizado por la Consejería de Medio Ambiente, para operaciones de valorización o eliminación, según RD 105/2008 y la Ley 22/2011.

| Código | Ud | Descripción | Rendimiento | Precio | Importe |
|---|---|---|---|---|---|
| E41CA0010 | t | Tasa gestor aut. valorización residuos hormigón, LER 170101 (material; 09/11/2016) | 1 | 2.7 | 2.70 |
| %003 | % | Costes indirectos | 3 % | 2.70 | 0.08 |
|  |  | Total |  |  | 2.78 |

**D37CB0030** t Coste entrega residuos de tejas y mat cerám. a instalación de valorización (22/04/2015)
266.67 t × 2.58 = 688.01
Coste de entrega de residuos de tejas y materiales cerámicos limpios (tasa vertido), con código 170103 según la Lista Europea de Residuos (LER) publicada por Orden MAM/304/2002, a gestor de residuos autorizado por la Consejería de Medio Ambiente, para operaciones de valorización o eliminación, según RD 105/2008 y la Ley 22/2011.

| Código | Ud | Descripción | Rendimiento | Precio | Importe |
|---|---|---|---|---|---|
| E41CA0030 | t | Tasa gestor aut. valorización residuos tejas y mat cerám., LER 170103 (material; 22/04/2015) | 1 | 2.5 | 2.50 |
| %003 | % | Costes indirectos | 3 % | 2.50 | 0.08 |
|  |  | Total |  |  | 2.58 |

| Medición | Uds. | Largo | Parcial |
|---|---|---|---|
| Cerámicos | 1 | 266.67 | 266.67 |
| Total |  |  | 266.67 |

**D37CC0060** t Coste entrega residuos de madera a instalación de valorización (14/03/2017)
19.75 t × 2.6 = 51.35
Coste de entrega de residuos de madera (tasa vertido), con código 170201 según la Lista Europea de Residuos (LER) publicada por Orden MAM/304/2002, a gestor de residuos autorizado por la Consejería de Medio Ambiente, para operaciones de valorización o eliminación, según RD 105/2008 y la Ley 22/2011.

| Código | Ud | Descripción | Rendimiento | Precio | Importe |
|---|---|---|---|---|---|
| E41CA0130 | t | Tasa gestor aut. valorización residuos madera, LER 170201 (material; 14/03/2017) | 1 | 2.52 | 2.52 |
| %003 | % | Costes indirectos | 3 % | 2.52 | 0.08 |
|  |  | Total |  |  | 2.6 |

| Medición | Uds. | Largo | Parcial |
|---|---|---|---|
| Maderas | 1 | 19.75 | 19.75 |
| Total |  |  | 19.75 |

**D37CC0070** t Coste entrega residuos de plástico a instalación de valorización (14/03/2017)
7.41 t × 2.6 = 19.27
Coste de entrega de residuos de plástico (tasa vertido), con código 170203 según la Lista Europea de Residuos (LER) publicada por Orden MAM/304/2002, a gestor de residuos autorizado por la Consejería de Medio Ambiente, para operaciones de valorización o eliminación, según RD 105/2008 y la Ley 22/2011.

| Código | Ud | Descripción | Rendimiento | Precio | Importe |
|---|---|---|---|---|---|
| E41CA0140 | t | Tasa gestor aut. valorización residuos plástico, LER 170203 (material; 14/03/2017) | 1 | 2.52 | 2.52 |
| %003 | % | Costes indirectos | 3 % | 2.52 | 0.08 |
|  |  | Total |  |  | 2.6 |

| Medición | Uds. | Largo | Parcial |
|---|---|---|---|
| Plasticos | 1 | 7.41 | 7.41 |
| Total |  |  | 7.41 |

**D37CC0080** t Coste entrega residuos de papel y cartón a instalación de valorización (14/03/2017)
1.48 t × 2.4 = 3.55
Coste de entrega de residuos de papel y cartón (tasa vertido), con código 200101 según la Lista Europea de Residuos (LER) publicada por Orden MAM/304/2002, a gestor de residuos autorizado por la Consejería de Medio Ambiente, para operaciones de valorización o eliminación, según RD 105/2008 y la Ley 22/2011.

| Código | Ud | Descripción | Rendimiento | Precio | Importe |
|---|---|---|---|---|---|
| E41CA0150 | t | Tasa gestor aut. valorización residuos papel y cartón, LER 200101 (material; 14/03/2017) | 1 | 2.33 | 2.33 |
| %003 | % | Costes indirectos | 3 % | 2.33 | 0.07 |
|  |  | Total |  |  | 2.4 |

| Medición | Uds. | Largo | Parcial |
|---|---|---|---|
| Papel y Carton | 1 | 1.48 | 1.48 |
| Total |  |  | 1.48 |

**D37CC0100** t Coste entrega residuos de metales mezclados, a instalación de valorización (09/11/2016)
12.35 t × 0.16 = 1.98
Coste de entrega de residuos de metales mezclados (tasa vertido cero, abonable por el gestor de residuos), con código 170407 según la Lista Europea de Residuos (LER) publicada por Orden MAM/304/2002, a gestor de residuos autorizado por la Consejería de Medio Ambiente, para operaciones de valorización o eliminación, según RD 105/2008 y la Ley 22/2011.

| Código | Ud | Descripción | Rendimiento | Precio | Importe |
|---|---|---|---|---|---|
| E41CA0170 | t | Tasa gestor aut. valorización residuos metales mezclados, LER 170407 (material; 09/11/2016) | 1 | 0.145 | 0.15 |
| %003 | % | Costes indirectos | 3 % | 0.15 | 0.00 |
|  |  | Total |  |  | 0.16 |

| Medición | Uds. | Largo | Parcial |
|---|---|---|---|
| Metales | 1 | 12.35 | 12.35 |
| Total |  |  | 12.35 |

**D37D0050** t Coste entrega otros resid. constr. y demol. contaminados a gestor autorizado (14/03/2017)
54.32 t × 4.17 = 226.51
Entrega de otros residuos de contrucción y demolición (incluidos los residuos mezclados) que contienen sustancias peligrosas, (tasa vertido), con código 170903 según la Lista Europea de Residuos (LER) publicada por Orden MAM/304/2002, a gestor de residuos autorizado por la Consejería de Medio Ambiente, para operaciones de eliminación, según RD 105/2008 y la Ley 22/2011.

| Código | Ud | Descripción | Rendimiento | Precio | Importe |
|---|---|---|---|---|---|
| E41CB0050 | t | Tasa gestor aut. otros resid. constr. y demol. contaminados, LER 170903 (material; 14/03/2017) | 1 | 4.05 | 4.05 |
| %003 | % | Costes indirectos | 3 % | 4.05 | 0.12 |
|  |  | Total |  |  | 4.17 |

## C20 SEGURIDAD Y SALUD (19/04/2017)
Importe: 45481.54

**SEGSAL** ud Estudio de Seguridad y Salud (19/04/2017)
1 ud × 45481.54 = 45481.54
Estudio de Seguridad y Salud, según separata adjunta.

## C21 INSTALACIÓN DE MEDIA TENSIÓN (19/04/2017)
Importe: 54559.71

**D21** Ud Instalación de Media Tensión (19/04/2017)
1 Ud × 54559.71 = 54559.71
Proyecto para Instalación de Media Tensión, según separata adjunta.

## C22 INSTALACIÓN DE BAJA TENSIÓN (17/05/2017)
Importe: 489397.25

**D22** Ud Instalación de Baja Tensión (17/05/2017)
1 Ud × 489397.25 = 489397.25
Proyecto para Instalación de Baja Tensión, según separata adjunta.

## C23 INSTALACIÓN ACTIVA DE PROTECCIÓN CONTRA INCENDIOS (17/05/2017)
Importe: 64699.06

**D23** Ud Instalación Activa de Protección Contra Incendios (17/05/2017)
1 Ud × 64699.06 = 64699.06
Proyecto para Instalación Activa de Protección Contra Incendios, según separata adjunta.

## C24 INSTALACIÓN DE FONTANERÍA Y SANEAMIENTO (17/05/2017)
Importe: 219025.09

**D24** Ud Instalación de Fontanería y Saneamiento (17/05/2017)
1 Ud × 219025.09 = 219025.09
Proyecto para Instalación de Fontanería y Saneamiento, según separata adjunta.

## C25 INSTALACIÓN DE CLIMATIZACIÓN Y VENTILACIÓN (17/05/2017)
Importe: 441063.19

**D25** Ud Instalación de Climatización y Ventilación (17/05/2017)
1 Ud × 441063.19 = 441063.19
Proyecto para Instalación de Climatización y Ventilación, según separata adjunta.

## C26 INSTALACIÓN DE GAS (GLP) (19/04/2017)
Importe: 21482.1

**D26** Ud Instalación de Gas (GLP) (19/04/2017)
1 Ud × 21482.1 = 21482.10
Proyecto para Instalación de Gas (GLP), según separata adjunta.

## Precios auxiliares

**A03A0030** m³ Hormigón en masa de fck= 15 N/mm² (material; 03/07/2012)
Precio: 92.94
Hormigón en masa de fck= 15 N/mm², árido machaqueo 16 mm máx., confeccionado con hormigonera.

| Código | Ud | Descripción | Rendimiento | Precio | Importe |
|---|---|---|---|---|---|
| M01A0030 | h | Peón | 2 | 13.51 | 27.02 |
| E01BA0040 | t | Cemento portland, CEM II/B-P 32,5 R, granel (material; 03/07/2012) | 0.27 | 130 | 35.10 |
| E01CA0010 | t | Arena seca (material) | 0.62 | 17.8 | 11.04 |
| E01CB0070 | t | Arido machaqueo 4-16 mm (material) | 1.25 | 13 | 16.25 |
| E01E0010 | m³ | Agua | 0.2 | 1.84 | 0.37 |
| QAD0010 | h | Hormigonera portátil 250 l (maquinaria) | 0.5 | 4.48 | 2.24 |
| %001 | % | Costes indirectos (14/03/2017) | 1 % | 92.02 | 0.92 |
|  |  | Total |  |  | 92.94 |

**A05AA0020** m² Encofrado y desencofrado de zapatas. (material)
Precio: 15.38
Encofrado y desencofrado de zapatas. (8 puestas).

| Código | Ud | Descripción | Rendimiento | Precio | Importe |
|---|---|---|---|---|---|
| M01A0010 | h | Oficial primera | 0.5 | 14.31 | 7.16 |
| M01A0030 | h | Peón | 0.5 | 13.51 | 6.76 |
| E01IB0010 | m³ | Madera pino gallego en tablas 25 mm (material) | 0.003 | 323.05 | 0.97 |
| E01IA0110 | m³ | Madera pino gallego (material) | 0.001 | 324.5 | 0.32 |
| E01MA0020 | kg | Clavos 2" (material) | 0.02 | 1.16 | 0.02 |
| %001 | % | Costes indirectos | 1 % | 15.23 | 0.15 |
|  |  | Total |  |  | 15.38 |

**A05AA0030** m² Encofrado y desencofrado en vigas riostras. (material)
Precio: 9.75
Encofrado y desencofrado en vigas riostras (8 puestas)

| Código | Ud | Descripción | Rendimiento | Precio | Importe |
|---|---|---|---|---|---|
| M01A0010 | h | Oficial primera | 0.3 | 14.31 | 4.29 |
| M01A0030 | h | Peón | 0.3 | 13.51 | 4.05 |
| E01IB0010 | m³ | Madera pino gallego en tablas 25 mm | 0.003 | 323.05 | 0.97 |
| E01IA0110 | m³ | Madera pino gallego | 0.001 | 324.5 | 0.32 |
| E01MA0020 | kg | Clavos 2" | 0.02 | 1.16 | 0.02 |
| %001 | % | Costes indirectos | 1 % | 9.65 | 0.10 |
|  |  | Total |  |  | 9.75 |

**A05AB0020** m² Encofrado y desencof. en muros a una cara y 3.5 m. alt. (material; 11/01/2012)
Precio: 12.73
Encofrado y desencofrado en muros a una cara y 3.5 m. alt.(8 puestas) i/desencofrante.

| Código | Ud | Descripción | Rendimiento | Precio | Importe |
|---|---|---|---|---|---|
| M01A0010 | h | Oficial primera | 0.4 | 14.31 | 5.72 |
| M01A0030 | h | Peón | 0.4 | 13.51 | 5.40 |
| E01IB0010 | m³ | Madera pino gallego en tablas 25 mm | 0.003 | 323.05 | 0.97 |
| E01IA0110 | m³ | Madera pino gallego | 0.001 | 324.5 | 0.32 |
| E01MA0020 | kg | Clavos 2" | 0.02 | 1.16 | 0.02 |
| E01DB0120 | l | Desencofrante concentrado, D 120, Würth (material; 11/01/2012) | 0.02 | 8.27 | 0.17 |
| %001 | % | Costes indirectos | 1 % | 12.60 | 0.13 |
|  |  | Total |  |  | 12.73 |

**A05AF0010** m² Encofrado y desencof. de madera en losas. (material; 22/10/2013)
Precio: 16.85
Encofrado y desencof. de madera en losas. (8 puestas).

| Código | Ud | Descripción | Rendimiento | Precio | Importe |
|---|---|---|---|---|---|
| M01A0010 | h | Oficial primera | 0.5 | 14.31 | 7.16 |
| M01A0030 | h | Peón | 0.5 | 13.51 | 6.76 |
| E31AB0050 | ud | Puntal metál 3 m (50 puestas) (material; 22/10/2013) | 4 | 0.28 | 1.12 |
| E01IB0010 | m³ | Madera pino gallego en tablas 25 mm | 0.003 | 323.05 | 0.97 |
| E01IA0110 | m³ | Madera pino gallego | 0.002 | 324.5 | 0.65 |
| E01MA0020 | kg | Clavos 2" | 0.02 | 1.16 | 0.02 |
| %001 | % | Costes indirectos | 1 % | 16.68 | 0.17 |
|  |  | Total |  |  | 16.85 |

**A05AF0020** m² Encofrado y desencofrado losas inclinadas escalera. (material; 22/10/2013)
Precio: 16.85
Encofrado y desencofrado losas inclinadas escalera. (8 puestas).

| Código | Ud | Descripción | Rendimiento | Precio | Importe |
|---|---|---|---|---|---|
| M01A0010 | h | Oficial primera | 0.5 | 14.31 | 7.16 |
| M01A0030 | h | Peón | 0.5 | 13.51 | 6.76 |
| E31AB0050 | ud | Puntal metál 3 m (50 puestas) | 4 | 0.28 | 1.12 |
| E01IB0010 | m³ | Madera pino gallego en tablas 25 mm | 0.003 | 323.05 | 0.97 |
| E01IA0110 | m³ | Madera pino gallego | 0.002 | 324.5 | 0.65 |
| E01MA0020 | kg | Clavos 2" | 0.02 | 1.16 | 0.02 |
| %001 | % | Costes indirectos | 1 % | 16.68 | 0.17 |
|  |  | Total |  |  | 16.85 |

**A05AC0030** m² Encofrado y desencofrado vigas planas. (material; 11/01/2012)
Precio: 17.02
Encofrado y desencofrado vigas planas. (8 puestas) i/desencofrante.

| Código | Ud | Descripción | Rendimiento | Precio | Importe |
|---|---|---|---|---|---|
| M01A0010 | h | Oficial primera | 0.5 | 14.31 | 7.16 |
| M01A0030 | h | Peón | 0.5 | 13.51 | 6.76 |
| E31AB0050 | ud | Puntal metál 3 m (50 puestas) | 4 | 0.28 | 1.12 |
| E01IB0010 | m³ | Madera pino gallego en tablas 25 mm | 0.003 | 323.05 | 0.97 |
| E01IA0110 | m³ | Madera pino gallego | 0.002 | 324.5 | 0.65 |
| E01MA0020 | kg | Clavos 2" | 0.02 | 1.16 | 0.02 |
| E01DB0120 | l | Desencofrante concentrado, D 120, Würth | 0.02 | 8.27 | 0.17 |
| %001 | % | Costes indirectos | 1 % | 16.85 | 0.17 |
|  |  | Total |  |  | 17.02 |

**A05AC0020** m² Encofrado y desencof. en vigas colgadas. (material; 11/01/2012)
Precio: 19.26
Encofrado y desencofrado en vigas colgadas. (8 puestas) i/desencofrante.

| Código | Ud | Descripción | Rendimiento | Precio | Importe |
|---|---|---|---|---|---|
| M01A0010 | h | Oficial primera | 0.6 | 14.31 | 8.59 |
| M01A0030 | h | Peón | 0.6 | 13.51 | 8.11 |
| E31AB0050 | ud | Puntal metál 3 m (50 puestas) | 2 | 0.28 | 0.56 |
| E01IB0010 | m³ | Madera pino gallego en tablas 25 mm | 0.003 | 323.05 | 0.97 |
| E01IA0110 | m³ | Madera pino gallego | 0.002 | 324.5 | 0.65 |
| E01MA0020 | kg | Clavos 2" | 0.02 | 1.16 | 0.02 |
| E01DB0120 | l | Desencofrante concentrado, D 120, Würth | 0.02 | 8.27 | 0.17 |
| %001 | % | Costes indirectos | 1 % | 19.07 | 0.19 |
|  |  | Total |  |  | 19.26 |

**A05AD0030** m² Encofrado y desencof. en pilares con paneles metálicos. (material; 11/01/2012)
Precio: 15.64
Encofrado y desencof. en pilares con paneles metálicos i/desencofrante.

| Código | Ud | Descripción | Rendimiento | Precio | Importe |
|---|---|---|---|---|---|
| M01A0010 | h | Oficial primera | 0.5 | 14.31 | 7.16 |
| M01A0030 | h | Peón | 0.5 | 13.51 | 6.76 |
| E31BB0010 | ud | Escuadra, 50 usos (material) | 0.67 | 0.03 | 0.02 |
| E31BB0020 | ud | Cremallera, 50 usos (material) | 0.67 | 0.07 | 0.05 |
| E31BB0030 | ud | Panel metálico 50x50 cm, 50 usos (material) | 4 | 0.33 | 1.32 |
| E01DB0120 | l | Desencofrante concentrado, D 120, Würth | 0.02 | 8.27 | 0.17 |
| %001 | % | Costes indirectos | 1 % | 15.48 | 0.15 |
|  |  | Total |  |  | 15.64 |

**A02A0120** m³ Mortero industrial M 2,5 (material; 28/04/2010)
Precio: 172.81
Mortero industrial seco M 2,5 (UNE-EN 998-2), confeccionado con hormigonera, s/RC-08.

| Código | Ud | Descripción | Rendimiento | Precio | Importe |
|---|---|---|---|---|---|
| M01A0030 | h | Peón | 2.4 | 13.51 | 32.42 |
| E01FG0090 | kg | Mortero seco M 2,5 p/albañilería (material; 28/04/2010) | 1700 | 0.08 | 136.00 |
| E01E0010 | m³ | Agua | 0.24 | 1.84 | 0.44 |
| QAD0010 | h | Hormigonera portátil 250 l | 0.5 | 4.48 | 2.24 |
| %001 | % | Costes indirectos | 1 % | 171.10 | 1.71 |
|  |  | Total |  |  | 172.81 |

**A04A0010** kg Acero corrugado B 400 S, elaborado y colocado. (material)
Precio: 1.07
Acero corrugado B 400 S, elaborado y colocado, con parte proporcional de despuntes.

| Código | Ud | Descripción | Rendimiento | Precio | Importe |
|---|---|---|---|---|---|
| M01A0030 | h | Peón | 0.02 | 13.51 | 0.27 |
| E01AA0010 | kg | Acero corrugado B 400 S (precio medio) (material) | 1.05 | 0.73 | 0.77 |
| E09A0010 | kg | Alambre de atar de 1,2 mm (material) | 0.02 | 0.98 | 0.02 |
| %001 | % | Costes indirectos | 1 % | 1.06 | 0.01 |
|  |  | Total |  |  | 1.07 |

**A03B0010** m³ Hormigón aligerado de cemento y picón. (material; 03/07/2012)
Precio: 67.84
Hormigón aligerado de cemento y picón, con 115 kg de cemento, confeccionado con hormigonera.

| Código | Ud | Descripción | Rendimiento | Precio | Importe |
|---|---|---|---|---|---|
| M01A0030 | h | Peón | 2 | 13.51 | 27.02 |
| E01BA0040 | t | Cemento portland, CEM II/B-P 32,5 R, granel | 0.115 | 130 | 14.95 |
| E01CD0010 | m³ | Picón fino avitolado/cribado (p/atezados...) | 0.94 | 15.6 | 14.66 |
| E01CA0020 | m³ | Arena seca (material) | 0.3 | 26.7 | 8.01 |
| E01E0010 | m³ | Agua | 0.16 | 1.84 | 0.29 |
| QAD0010 | h | Hormigonera portátil 250 l | 0.5 | 4.48 | 2.24 |
| %001 | % | Costes indirectos | 1 % | 67.17 | 0.67 |
|  |  | Total |  |  | 67.84 |

**AUXIMP** m² Impermeabilización con membrana líquida (material; 27/01/2012)
Precio: 25.14
Impermeabilización con membrana líquida Tipo Sikalastic 612.

| Código | Ud | Descripción | Rendimiento | Precio | Importe |
|---|---|---|---|---|---|
| M01A0010 | h | Oficial primera | 0.145 | 14.31 | 2.07 |
| M01A0040 | h | Peón especializado | 0.145 | 13.59 | 1.97 |
| SIKALASTIC | kg | Sikalastic-612 | 1.8 | 9.5 | 17.10 |
| FLEECE | m² | Sikalastic Fleece-120 | 1.25 | 3 | 3.75 |
| %001 | % | Costes indirectos | 1 % | 24.89 | 0.25 |
|  |  | Total |  |  | 25.14 |

**A03A0080** m³ Hormigón en masa HM-25/P/16/I (material)
Precio: 110.07
Hormigón en masa HM-25/P/16/I, confeccionado hormigonera.

| Código | Ud | Descripción | Rendimiento | Precio | Importe |
|---|---|---|---|---|---|
| M01A0030 | h | Peón | 2 | 13.51 | 27.02 |
| E01BA0070 | t | Cemento portland, CEM II/A-P 42,5 R, granel (material) | 0.333 | 150 | 49.95 |
| E01CA0010 | t | Arena seca | 1.261 | 17.8 | 22.45 |
| E01CB0070 | t | Arido machaqueo 4-16 mm | 0.532 | 13 | 6.92 |
| E01E0010 | m³ | Agua | 0.216 | 1.84 | 0.40 |
| QAD0010 | h | Hormigonera portátil 250 l | 0.5 | 4.48 | 2.24 |
| %001 | % | Costes indirectos | 1 % | 108.98 | 1.09 |
|  |  | Total |  |  | 110.07 |

**A05AG0020** m² Encofrado y desencof. en paredes (material)
Precio: 17.8
Encofrado y desencof. en paredes de arquetas, cámaras y sótanos.

| Código | Ud | Descripción | Rendimiento | Precio | Importe |
|---|---|---|---|---|---|
| MOFTN | h | Oficial primera | 0.47 | 14.31 | 6.73 |
| M01A0030 | h | Peón | 0.47 | 13.51 | 6.35 |
| E01IB0010 | m³ | Madera pino gallego en tablas 25 mm | 0.013 | 323.05 | 4.20 |
| E01IA0110 | m³ | Madera pino gallego | 0.001 | 324.5 | 0.32 |
| E01MA0020 | kg | Clavos 2" | 0.02 | 1.16 | 0.02 |
| %001 | % | Costes indirectos | 1 % | 17.62 | 0.18 |
|  |  | Total |  |  | 17.8 |

**A05AA0010** m² Encofrado y desencof. en zunchos y pilaretes. (material)
Precio: 12.55
Encofrado y desencof. en zunchos y pilaretes albañilería.

| Código | Ud | Descripción | Rendimiento | Precio | Importe |
|---|---|---|---|---|---|
| MOFTN | h | Oficial primera | 0.4 | 14.31 | 5.72 |
| M01A0030 | h | Peón | 0.4 | 13.51 | 5.40 |
| E01IB0010 | m³ | Madera pino gallego en tablas 25 mm | 0.003 | 323.05 | 0.97 |
| E01IA0110 | m³ | Madera pino gallego | 0.001 | 324.5 | 0.32 |
| E01MA0020 | kg | Clavos 2" | 0.02 | 1.16 | 0.02 |
| %001 | % | Costes indirectos | 1 % | 12.43 | 0.12 |
|  |  | Total |  |  | 12.55 |

**A02A0030** m³ Mortero 1:5 de cemento (material; 03/07/2012)
Precio: 104.53
Mortero 1:5 de cemento y arena, M-7,5, confeccionado con hormigonera, s/RC-08
.

| Código | Ud | Descripción | Rendimiento | Precio | Importe |
|---|---|---|---|---|---|
| M01A0030 | h | Peón | 2.4 | 13.51 | 32.424 |
| E01BA0040 | t | Cemento portland, CEM II/B-P 32,5 R, granel | 0.3 | 130 | 39.000 |
| E01CA0020 | m³ | Arena seca | 1.1 | 26.7 | 29.370 |
| E01E0010 | m³ | Agua | 0.25 | 1.84 | 0.460 |
| QAD0010 | h | Hormigonera portátil 250 l | 0.5 | 4.48 | 2.240 |
| %001 | % | Costes indirectos | 1 % | 103.494 | 1.035 |
|  |  | Total |  |  | 104.53 |

**A01B0010** m³ Pasta de cemento (material; 03/07/2012)
Precio: 147.32
Pasta de cemento, amasada a mano, s/RC-08.

| Código | Ud | Descripción | Rendimiento | Precio | Importe |
|---|---|---|---|---|---|
| M01A0030 | h | Peón | 2 | 13.51 | 27.02 |
| E01BA0040 | t | Cemento portland, CEM II/B-P 32,5 R, granel | 0.9 | 130 | 117.00 |
| E01E0010 | m³ | Agua | 1 | 1.84 | 1.84 |
| %001 | % | Costes indirectos | 1 % | 145.86 | 1.46 |
|  |  | Total |  |  | 147.32 |

**A05AG0010** m² Confección y amortización encofrado de madera para peldañeado. (material)
Precio: 2.94
Confección y amortización de encofrado de madera para peldañeado.

| Código | Ud | Descripción | Rendimiento | Precio | Importe |
|---|---|---|---|---|---|
| MOFTN | h | Oficial primera | 0.032 | 14.31 | 0.46 |
| M01A0030 | h | Peón | 0.06 | 13.51 | 0.81 |
| E01IB0010 | m³ | Madera pino gallego en tablas 25 mm | 0.003 | 323.05 | 0.97 |
| E01IA0110 | m³ | Madera pino gallego | 0.002 | 324.5 | 0.65 |
| E01MA0020 | kg | Clavos 2" | 0.02 | 1.16 | 0.02 |
| %001 | % | Costes indirectos | 1 % | 2.91 | 0.03 |
|  |  | Total |  |  | 2.94 |

**A02D0030** m³ Mortero bastardo 1:2:10, cemento, cal y arena fina (material; 03/07/2012)
Precio: 131.36
Mortero bastardo 1:2:10 de cemento, cal y arena fina, M 1, confeccionado con hormigonera, s/RC-08.

| Código | Ud | Descripción | Rendimiento | Precio | Importe |
|---|---|---|---|---|---|
| M01A0030 | h | Peón | 2.4 | 13.51 | 32.42 |
| E01BA0040 | t | Cemento portland, CEM II/B-P 32,5 R, granel | 0.195 | 130 | 25.35 |
| E01CA0050 | m³ | Arena fina de picón. (material) | 0.75 | 19.44 | 14.58 |
| E01BB0010 | kg | Cal hidratada, con marcado CE s/UNE-EN 459-1. (material) | 207 | 0.26 | 53.82 |
| E01E0010 | m³ | Agua | 0.167 | 1.84 | 0.31 |
| QAD0010 | h | Hormigonera portátil 250 l | 0.8 | 4.48 | 3.58 |
| %001 | % | Costes indirectos | 1 % | 130.06 | 1.30 |
|  |  | Total |  |  | 131.36 |

**A02E0080** m³ Mortero 1:3:7 de cemento, arena y picón. (material; 03/07/2012)
Precio: 85.83
Mortero 1:3:7 de cemento arena y picón, confeccionado con hormigonera, s/RC-08.

| Código | Ud | Descripción | Rendimiento | Precio | Importe |
|---|---|---|---|---|---|
| M01A0030 | h | Peón | 2.4 | 13.51 | 32.42 |
| E01BA0040 | t | Cemento portland, CEM II/B-P 32,5 R, granel | 0.2 | 130 | 26.00 |
| E01CA0020 | m³ | Arena seca | 0.25 | 26.7 | 6.68 |
| E01CD0010 | m³ | Picón fino avitolado/cribado (p/atezados...) | 1.1 | 15.6 | 17.16 |
| E01E0010 | m³ | Agua | 0.26 | 1.84 | 0.48 |
| QAD0010 | h | Hormigonera portátil 250 l | 0.5 | 4.48 | 2.24 |
| %001 | % | Costes indirectos | 1 % | 84.98 | 0.85 |
|  |  | Total |  |  | 85.83 |

**A02A0010** m³ Mortero 1:3 de cemento (material; 03/07/2012)
Precio: 119.7
Mortero 1:3 de cemento y arena, M 15, confeccionado con hormigonera, s/RC-08.

| Código | Ud | Descripción | Rendimiento | Precio | Importe |
|---|---|---|---|---|---|
| M01A0030 | h | Peón | 2.4 | 13.51 | 32.42 |
| E01BA0040 | t | Cemento portland, CEM II/B-P 32,5 R, granel | 0.44 | 130 | 57.20 |
| E01CA0020 | m³ | Arena seca | 0.98 | 26.7 | 26.17 |
| E01E0010 | m³ | Agua | 0.26 | 1.84 | 0.48 |
| QAD0010 | h | Hormigonera portátil 250 l | 0.5 | 4.48 | 2.24 |
| %001 | % | Costes indirectos | 1 % | 118.51 | 1.19 |
|  |  | Total |  |  | 119.7 |

**A03A0010** m³ Hormigón en masa de fck= 10 N/mm² (material; 03/07/2012)
Precio: 86.01
Hormigón en masa de fck= 10 N/mm², árido machaqueo 32 mm máx., confeccionado con hormigonera.

| Código | Ud | Descripción | Rendimiento | Precio | Importe |
|---|---|---|---|---|---|
| M01A0030 | h | Peón | 2 | 13.51 | 27.02 |
| E01BA0040 | t | Cemento portland, CEM II/B-P 32,5 R, granel | 0.225 | 130 | 29.25 |
| E01CA0010 | t | Arena seca | 0.6 | 17.8 | 10.68 |
| E01CB0090 | t | Arido machaqueo 16-32 mm (material) | 1.2 | 13 | 15.60 |
| E01E0010 | m³ | Agua | 0.2 | 1.84 | 0.37 |
| QAD0010 | h | Hormigonera portátil 250 l | 0.5 | 4.48 | 2.24 |
| %001 | % | Costes indirectos | 1 % | 85.16 | 0.85 |
|  |  | Total |  |  | 86.01 |

## Recursos

**QAF0010** h Camión caja fija con cisterna/agua de 10 t
Camión de caja fija con cisterna para agua con carga máxima autorizada de 10 t

**QAA0020** h Retroexcavadora 72 kW
Retroexcavadora sobre ruedas, 72 kW, peso en orden de trabajo 8140 kg

**E01HCA0010** m³ Horm prep HM-20/B/20/I
Hormigón preparado HM-20/B/20/I

**E13CA0010** ud Fibra PP (600 g) p/mortero y hormigón, Fiberflex, Würth
Fibra de polipropileno (PP), envase 600 g, para mortero y hormigón, Fiberflex, Würth

**E01HCC0040** m³ Horm prep HA-30/B/20/IIa
Hormigón preparado HA-30/B/20/IIa

**E01HAC0040** m³ Horm prep HA-30/B/20/IIa
Hormigón preparado HA-30/B/20/IIa, bombeado

**E01HCB0040** m³ Horm prep HA-25/B/20/IIa
Hormigón preparado HA-25/B/20/IIa

**E01AB0050** m² Malla electros. cuadrícula 20x20 cm,ø 6-6 mm
Malla electrosoldada ME 20x20 ø 6-6 B 500 T 6x2,20, UNE 36092

**E13ABA0110** ud Bloque horm vibr 70x23,3x30 cm p/forj retic
Bloque hormigón vibrado de 70x23,3x30 cm para forjado reticular.

**E31BH0010** m² Alquiler y transp planchada y apeos p/forj retic
Alquiler y transporte de planchada y apeos para forjado reticular.

**E13DA0040** ud Separ. plást. arm. horiz. D=12-20 r 40 mm
Separador plástico arm. horizontal, D=12-20, recub. 40 mm

**E31CD0030** ud Andamio para interiores verticales
Andamio (de borriquetas) para interior para superficies verticales.

**E10AC0030** ud Bloque de hormigón de áridos de picón 15x25x50 cm doble cámara, CE cat. I
Bloque de hormigón de áridos de picón 15x25x50 cm doble cámara, con marcado CE, categoría I s/UNE-EN 771-3, p=1300-2000 kg/m³, conductividad térmica 0,7 W/mk, Cp=800 J/kg.K, µ=10.

**E10AB0030** ud Bloque de hormigón de áridos de picón 15x25x50 cm, CE cat. I
Bloque de hormigón de áridos de picón 15x25x50 cm, con marcado CE, categoría I s/UNE-EN 771-3, p=1300-2000 kg/m³, conductividad térmica 0,7 W/mk, Cp=800 J/kg.K, µ=10.

**MOFTN** h Oficial primera
Falso techo continuo cartón yeso est. TC-47 c/600 mm + PYL 13 mm. Instalado.

**E10AB0020** ud Bloque de hormigón de áridos de picón 20x25x50 cm, CE cat. I
Bloque de hormigón de áridos de picón 20x25x50 cm, con marcado CE, categoría I s/UNE-EN 771-3, p=1300-2000 kg/m³, conductividad térmica 0,7 W/mk, Cp=800 J/kg.K, µ=10.

**E10AB0050** ud Bloque de hormigón de áridos de picón 9x25x50 cm, CE cat. I
Bloque de hormigón de áridos de picón 9x25x50 cm, con marcado CE, categoría I s/UNE-EN 771-3, p=1300-2000 kg/m³, conductividad térmica 0,7 W/mk, Cp=800 J/kg.K, µ=10.

**E10IAC0110** m² Tabique Pladur NN--NN con placa de 13 mm
Tabiquería de Pladur de dos placas de 13 N, por cada lado de una doble estructura de 46. Terminado.

**E18KA0050** kg Mortero impermeabilizante, MORCEM DRY R
Mortero especialmente aditivado monocomponente para la ejecución de revestimientos estancos, a base de cemento de altas resistencias, áridos selecionados, aditivos especiales y resisnas, con certificado de potabilidad del agua, MORCEM DRY R, Grupopuma

**E01FA0140** kg Adhesivo cementoso C 2TE S1, gris, p/rev y pav int/ext, PEGOLAND FLEX
Adhesivo cementoso C 2TE S1 (UNE-EN 12004), para la colocación de aplacados y pavimentos, int/ext, especial para fachadas (4 kg/m²), gris, adherencia mejorada, desliz. reducido, tiempo abierto ampliado y deformable, con marcado CE, PEGOLAND FLEX, Grupopuma.

**E01FB0090** kg Mortero de rejuntado cementoso mejorado, CG 2, color, juntas 2-15 mm, MORCEMCOLOR JUNTA UNIVERSAL
Mortero de rejuntado cementoso CG 2 (UNE-EN 13888), coloreado p/relleno de juntas de 2 a 15 mm, en interior y exterior, MORCEMCOLOR JUNTA UNIVERSAL, Grupopuma.

**E01AB0010** m² Malla electros. cuadrícula 15x15 cm, ø 5-5 mm
Malla electrosoldada ME 15x15 ø 5-5 B 500 T 6x2,20, UNE 36092

**E18I0010** m² Barrera de vapor PE (65 g/m²), 2,5 kg
Lámina auxiliar, de betún oxidado, con una armadura de film de polietileno 65 g/m², y acabado en film termofusible por ambas caras especial para barrera de vapor, reacción al fuego clase E, con marcado CE.

**E02AB0300** m² Plancha poliest extruíd mod. XPS SL e=30 mm p/aislam. cub. invertida, Topox-EFYOS
Plancha de poliestireno extruído modelo XPS SL de Topox-EFYOS, UNE-EN 13164, e=30 mm, conductividad térmica 0,034 W/mK, resistencia térmica 0,90 m²K/W, resist. a compresión 300 kPa, reacción al fuego Clase E, con marcado CE, p/aislamiento de cubiertas invertidas.

**E18HB0400** m² Geotextil de fibras poliéster 120 g/m², ROOFTEX 120, TEXSA
Geotextil no-tejido de fibras de poliéster, de color verde, gramaje 120 g/m²,como capa separadora, filtrante, drenante y protectora en edificación, con marcado CE, ROOFTEX 120, TEXSA

**E33EAAC0030** m² Baldosa gres prens esmalt, BIIa, clase 3, 25x25 cm, Nervion, Codicer
Baldosa de gres prensado esmaltado, grupo BIIa, UNE-EN-14411, absorción de agua 3%<E<=6%, clase 3, de 25x25 cm, con marcado CE, Nervion, Codicer

**E10AB0070** ud Bloque de hormigón de áridos de picón 6x25x50 cm, CE cat. I
Bloque de hormigón de áridos de picón 6x25x50 cm, con marcado CE, categoría I s/UNE-EN 771-3, p=1300-2000 kg/m³, conductividad térmica 0,7 W/mk, Cp=800 J/kg.K, µ=10.

**E13DA0110** ud Separ plást arm vert r 35 mm D acero 10-20
Separador plástico arm. vertical, r 35 mm, D acero 10-20.

**E13DA0030** ud Separ. plást. arm. horiz. D=0-30 r 30 mm
Separador plástico armadura horizontal, D=0-30 tipo mesa, recub. 30 mm.

**E18E0140** m² Lámina de polietileno estruct. cuadriculada, e=3 mm, Schlüter-KERDI-200
Lámina de polietileno impermeable revestida por ambas caras con tela no tejida, e=0,2 mm, Schlüter-KERDI-200

**E28JBB0050** ud Kit Sumidero de ducha SCHUTER-KERDI, con todos sus elementos
Sumidero sifónico plano D 50 mm, Terrain

**E18LAA0100** kg Emulsión bituminosa con polímeros
Emulsión bituminosa aniónica, tipo ED s/ UNE 104231, p/imprimación, rendimiento 0,3 a 0,4 kg/m², EMUFAL I, TEXSA

**E18LAA0110** kg Emulsión bituminosa tipo EA, ADHESIVO P, TEXSA
Emulsión bituminosa modificada con caucho, tipo EA s/ UNE 104231, p/imprimación, ADHESIVO P, TEXSA

**E18KB0700** l Rev. imperm a base de nanosilicatos de sodio, CONTROLL INNERSEAL
Revestimiento para protección del hormigón e impermeabilizante a base de nanosilicatos de sodio (partículas <0,7 nanómetros) para penetración profunda de hasta 200 mm y sellado de fisuras de hasta 2 mm, frente a la carbonatación y ambientes agresivos contaminados, con marcado CE, según UNE-EN 1504-2, CONTROLL INNERSEAL de KOMSOL

**E18KB0710** l Rev. imperm a base de nanosilicatos de litio, CONTROLL INNERSEAL PLUS
Revestimiento impermeabilizante a base de nanosilicatos de litio, (partículas <0,7 nanómetros) para penetración profunda de hasta 200 mm y sellado de fisuras de hasta 2 mm, frente a la carbonatación y ambientes agresivos contaminados, con marcado CE, según UNE-EN 1504-2, CONTROLL INNERSEAL PLUS de KOMSOL

**E02BB0030** m² Plancha de poliestireno expandido elastificado (EEPS) e=20 mm
Plancha aislante a ruido de impactos, de poliestireno expandido elastificado (EEPS) e=20 mm.

**PLADUR FON** m² Falso techo cont. Pladur FON, colocado
Falso techo cont. Pladur FON

**E02BB0110** m² Panel semirrígido lana mineral, e=50 mm (precio medio)
Panel semirrígido lana mineral, UNE-EN 13162, e=50 mm, resistencia térmica 1,25 m²K/W, reacción al fuego clase A1, p/aisl. acústico cerramientos vert., con marcado CE (precio medio)

**E01HCB0010** m³ Horm prep HM-25/B/20/I
Hormigón preparado HM-25/B/20/I

**E33EBAB0200** m² Baldosa gres porcel prens rectif, BIa, clase 2, 30X60 cm, Urban antislip, Keraben
Baldosa de gres porcelánico prensado, rectificado, grupo BIa, UNE-EN-14411, absorción de agua E <=0,5%, clase 2, de 30X60 cm, con marcado CE, Urban antislip, Keraben

**E33EBC0900** ud Rodapié gres porcel prens rectif, 8x75 cm, Urban, Keraben
Rodapié de gres porcelánico prensado, rectificado, de 8x75 cm, Urban, Keraben

**E01FA0250** kg Adhesivo cementoso C 2TE, One-flex, Butech
Adhesivo cementoso C 2TE (UNE-EN 12004), para coloc. baldosas cerámicas, especialmente indicado p/gres porcelánico, grandes formatos, pav. y rev. int./ext, adherencia mejorada, desliz. reducido y tiempo abierto ampliado, One-flex, Butech (Porcelanosa).

**E01FB0140** kg Mortero rejuntado cementoso mejorado, coloreado, CG 2, Colorstuk 2-12, Butech
Mortero de rejuntado cementoso mejorado, coloreado, CG 2 (UNE-EN 13888), juntas 2 a 12 mm, para baldosas cerámicas y piedras naturales, pav. y rev. int./ext, Colorstuk 2-12, Butech (Porcelanosa).

**E33EBBB0120** ud Peldaño (huella) gres porcel prens rectif, BIa, clase 2, 50x100 cm, Urban, Keraben
Peldaño (huella) de gres porcelánico prensado, rectificado, grupo BIa, UNE-EN-14411, absorción de agua E <=0,5%, clase 2, de 50x100 cm, Urban, Keraben

**VINILO 1** m² Pavimento Vinílico homogéneo Eclipse Premium de Tarkett o similar
Pavimento Vinílico homogéneo IQ OPTIMA de Tarkett o similar

**MOINSTAL** h Oficial Instalador vinilo
Oficial Instalador pavimento vinilo

**E01GG0180** kg Puente de adherencia para morteros y yesos, SIKATOP-30
Puente de adherencia para morteros y yesos, de resina acrílica, para mejorar la adherencia previa aplicación de todo tipo de morteros cementosos, consumo aprox. 0,125-0,150 kg/m², SIKATOP-30

**E37KB0030** m² Malla fibra vidrio impregnada PVC, 10x10 mm (precio medio)
Malla de fibra de vidrio impregnada de PVC, luz malla 10x10 mm, p/refuerzos de morteros en general (precio medio)

**E31CD0020** ud Andamio para interiores horizontales
Andamio (de borriquetas) para interior para superficies horizontales.

**E01BC0120** kg Yeso aligerado p/proyectar, tipo B4, Perlita GIPS 2.0 de YECASA
Yeso de construcción aligerado para proyectar, tipo B4, UNE EN 13279-1, con marcado CE, ensacado, Perlita GIPS 2.0 de YECASA

**E01BC0125** kg Yeso de terminación, tipo B1, Yecafino de YECASA
Yeso construcción de terminación, tipo B1, UNE 13279-1, con marcado CE, ensacado, Yecafino de YECASA

**VINILO1PARED** m² Revestimiento vinílico homogéneo Eclipse Premium de Tarkett o similar
Revestimiento vinílico homogéneo IQ OPTIMA de Tarkett o similar

**E03DB0010** ud Inodoro ELIA p/tanq alto o fluxor, bl i/asiento, GALA
Inodoro Elia, con salidad vertical para tanque alto o fluxor, color blanco, incluso asiento con tapa, juego de fijación y codo de evacuación, GALA

**E18JA0305** l Masilla poliuretano, PUMALASTIC-PU
Masilla monocomponente en base poliuretano para sellar y pegar, de 310 ml, PUMALASTIC-PU, Grupopuma

**E03AC0050** ud Lavabo Gala Street Square de 60x45 cm con juego de fijación
Lavabo suspendido con semipedestal, de porcelana, con juego de fijación, Gala Street Square 60x45 cm

**E28ICA0010** ud Válvula lavabo/bidé PP D 1 1/4 (32 mm) i/tapón y cadenilla
Válvula D 32 mm, tapón y cadenilla, polipropileno, lavabo/bidé

**E28IBCA0010** ud Sifón cromado sencillo botella D 1 1/4 (32 mm), lavabo Gala ref. 38830
Sifón cromado sencillo botella D 32 mm (lavabo, bidé, fregadero)

**E15IA0020** ud Grifería monom lavabo cr p/PMR, Inda
Grifería monomando lavabo cromada c/palanca clínica p/personas con movilidad reducida, Inda

**E15IA0030** ud Grifería monom ducha extraíble cr p/PMR, Inda
Grifería monomando ducha cromada c/palanca clínica y ducha extraíble p/personas con movilidad reducida, Inda

**E03RF0010** ud Asid inod p/PMR acero inox D 30x1,5 mm fij suelo-pared 75x70 cm Inda
Asidero inodoro p/personas con movilidad reducida, acero inox AISI304 electropul D 30x1,5 mm fij suelo-pared 75x70 cm, s/UNE EN 12182, Inda

**E03RF0020** ud Asid ducha p/PMR L acero inox D 30x1,5 mm 700x700 mm Inda
Asidero ducha p/personas con movilidad reducida, L acero inox AISI304 electropul D 30x1,5 mm 700x700 mm, s/UNE EN 12182, Inda

**E03RF0590** ud Asiento abatible suelo ducha, 42x43x51 cm, acero inox., CAPIMORA
Asiento abatible al suelo acero inoxidable, p/ducha, con lamas de aluminio 42x43x51 cm, ref. X078-34 de CAPIMORA.

**E37KC0010** m perfil y tornillería de acero inoxidable
Perfil de aluminio omega de e=1,5 mm

**PUERTA MFP6** U Puerta MFP6, corredera Kit tipo SPIGODOOR
Puerta MFP6, Corredera, Kit tipo SPIGODOOR Serie Basic Board, incluso transportes y colocación. Terminada.

**PUERTA MFP7** u Puerta MFP7, Block EI-60, tipo SPIGODOOR
Puerta MFP7, de paso, Block EI-60, tipo SPIGODOOR Serie Basic Board, incluso transportes y colocación. Terminada.

**PUERTA MFP8** u Puerta MFP8, Block, tipo SPIGODOOR
Puerta MFP8, de paso, Block, tipo SPIGODOOR Serie Basic Board, incluso transportes y colocación. Terminada.

**PUERTA MFP9** u Puerta MFP9, Block EI-60, tipo SPIGODOOR
Puerta MFP9, de paso, Block EI-60, tipo SPIGODOOR Serie Basic Board, incluso transportes y colocación. Terminada.

**PUERTAMFP10** u Puerta MFP10, 2 hojas, Block, tipo SPIGODOOR
Puerta MFP10, de dos hojas, Block tipo SPIGODOOR Serie Basic Board, incluso visor de 30x30, transportes y colocación. Terminada.

**PUERTAMFP11** u Puerta MFP11, Block, tipo SPIGODOOR
Puerta MFP11 de paso, Block, tipo SPIGODOOR, incluso transportes y colocación. Terminada.

**ARMARMFA1** u Puerta de Armario MFA1, de corredera, tipo SPIGODOOR
Puerta de Armario MFA1, de hojas correderas, tipo SPIGODOOR, incluso transportes y colocación. Terminada.

**ARMARMFA2** u Puerta de Armario MFA2, abatibles, tipo SPIGODOOR
Puerta de Armario MFA2, de hojas abatibles, tipo SPIGODOOR, incluso transportes y colocación. Terminada.

**ARMARMFA3** u Puerta de Armario MFA3, abatibles, tipo SPIGODOOR
Puerta de Armario MFA3, de hojas abatibles, tipo SPIGODOOR, incluso transportes y colocación. Terminada.

**MAMMFM1** u Mampara MFM1, Block tipo SPIGODOOR
Mampara MFM1, de hoja abatible + paños fijos, Block tipo SPIGODOOR, incluso transporte y colocación. Terminada.

**m42212** m² Balc/ventana corred alum lacado Standard medidas según planos, SISTEMA 4200 de CORTIZO, completa
Balc/ventana corred alum lacado Standard medidas según planos, SISTEMA 4200 de CORTIZO, acrist. no contemplado, completa

**m70041** m2 Lamas decorativas COR 9006 de 100 mm alum Lacado Std. c/120mm
Celosía lamas fijas de proteccion solar de 120 mm tipo ala de avion alum lacado Standard a definir por la DF, CORTIZO, completa

**m80021** ml Barandilla aluminio vidrio con pasamanos eliptico alum lacado Standard, CORTIZO, completa
Barandilla aluminio vidrio alum lacado Standard, CORTIZO, completa

**E26FBA0190** ud Pta cortaf 1 H, EI2 60 C5, med. nominal 1,10x2,05 m, prelac. bl/gris, Andreu Delta
Puerta cortafuegos 1 H abatible, EI2 60 C5, medida nominal (hueco obra) 1,10x2,05 m, hueco paso 1,00x2,00 m, i/junta intumescente, prelacada blanca o gris, Andreu mod. Delta

**E26FBB0250** ud Pta cortaf 2H, EI2 60 C5, med. nominal 1,70x2,05 m, prelac. bl/gris, Andreu Turia
Puerta cortafuegos 2 H abatibles, EI2 60 C5, medida nominal (hueco obra) 1,70x2,05 m, hueco paso 1,60x2,00 m, prelacada blanca o gris, Andreu mod. Turia

**E04BC0930** ud Pta garaje seccional 3500x2500 mm. DIASAN-Breda mod Sirio-Silver
Puerta seccional DIASAN-Breda, modelo Sirio-Silver fabricada en paneles sandwich de 42mm de espesor, Medidas: 3500x2500 mm. S2. Completamente instalada.

**E04FB0020** ud Motor para puerta seccional DIASAN-Breda, uso Intensivo (Comunidades)
Motor para puerta seccional DIASAN-Breda, para Comunidades uso intensivo, guía cadena 3200 mm, c/receptor y mando a distancia, fotocélula, pulsador, con instalación.

**E35LAD0160** l Imprim fosfocromatante, Palverol Metal Primer
Imprimación fosfocromatante, para superficies férricas y no férricas, gris, acabado semi-mate, rendimiento 14-16 m²/l, Palverol Metal Primer, de Palcanarias

**E09F0020** ud p.p. pequeño material (electrodos, discos)
p.p. pequeño material (electrodos, discos ..)

**E35EA0110** l Esmalte sintético int/ext brillante, Palverol Esmalte Sintético
Esmalte sintético autonivelante para madera, yeso o metal, brillante, para interior y exteror, rendimiento 10-12 m²/l, Palverol Esmalte Sintético, de Palcanarias

**E35KB0180** l Pintura antimoho-fungicida, Antimoho PVA
Pintura al agua basada en copolímeros acrílicos con agentes fungicidas y antimoho para interiores, rendimiento 8-10 m²/l, Antimoho PVA, de Palcanarias

**E35KA0030** l Pintura ecológica, blanco, Ecoplast
Pintura ecológica basada en copolímeros acrílicos especiales para interiores y exteriores, blanco, rendimiento 10-12 m²/l, Ecoplast, de Palcanarias

**E35KG0110** l Pintura para int base resina acetato poliv, Indeko-plus
Pintura para interior de dispersión de resinas de acetato de polivinilo, de emisiones mínimas y sin disolventes, apta para hospitales, hoteles, colegios... (consumo aprox. 120 ml/m² por capa), Indeko-plus de Caparol

**E35AB0170** l Pintura acrovinílica p/int./ext. Palplast
Pintura latex-acrovinílica color a elegir para exterior, rendimiento 9-12 m²/l, Palplast, de Palcanarias

**E33LA0060** ud Bordillo acera hormig, rebajado, 100x20x17-15 cm
Bordillo acera de hormigón, rebajado, (vado central) 100x20x17-15 cm, con marcado CE

**E33LA0070** ud Bordillo acera hormig, transición 45x30-20x15 cm
Bordillo acera de hormigón de transición (vado, dcho.-izdo.) 45x30-20x15 cm, con marcado CE

**E09EB0020** m Perfil laminado "T" 35x15 mm galvaniz
Perfil laminado "T" 35x15 mm, galvanizado

**E30BG0030** m² Tapizante tipo Carpobrotus edulis, alveolos, dens 8 esq/m²
Tapizante tipo Carpobrotus edulis, en alveolos, densidad 8 esq/m²

**E30BC0060** ud Phoenix canariensis (palmera canaria) h=1 m conten 17 l
Phoenix canariensis (palmera canaria) h=1 m, en contenedor 17 l

**E30BA0040** ud Ficus nitida (F. Microcarpa) (Laurel de indias) h=2-2,5 m conten 40 l
Ficus nitida (F. Microcarpa) (Laurel de indias) h=2-2,5 m, calibre mín. (perímetro) 10/12 cm, contenedor 40 l

**E30BA0030** ud Delonix regia (Flamboyant) h=2-2,5 m, contenedor 17 l
Delonix regia (Flamboyant) h=2-2,5 m, calibre mín. (perímetro) 10/12 cm, contenedor 17 l

**E30CA0010** ud Tutor madera tratada p/ext l=3 m i/acces sujec
Tutor de madera tratada p/exteriores l=3 m i/accesorios sujeción

**E41CA0050** t Tasa gestor autorizado tierras y piedras sin contaminar, LER 170504
Tasa de gestor autorizado en tierras y piedras sin materia orgánica o vegetal y sin sustancias peligrosas ni suelo contaminado, LER 170504.

**E41CA0010** t Tasa gestor aut. valorización residuos hormigón, LER 170101
Tasa de gestor autorizado valoración en residuos de hormigón, sin sustancias peligrosas, LER 170101.

**E41CA0030** t Tasa gestor aut. valorización residuos tejas y mat cerám., LER 170103
Tasa de gestor autorizado valorización en residuos de tejas y materiales cerámicos, sin sustancias peligrosas, LER 170103.

**E41CA0130** t Tasa gestor aut. valorización residuos madera, LER 170201
Tasa de gestor autorizado valoración en residuos de madera, LER 170201

**E41CA0140** t Tasa gestor aut. valorización residuos plástico, LER 170203
Tasa de gestor autorizado valoración en residuos de plástico, LER 170203

**E41CA0150** t Tasa gestor aut. valorización residuos papel y cartón, LER 200101
Tasa de gestor autorizado valoración en residuos de papel y cartón, LER 200101

**E41CA0170** t Tasa gestor aut. valorización residuos metales mezclados, LER 170407
Tasa de gestor autorizado valoración en residuos de metales mezclados, LER 170407 (tasa vertido cero, abonable por el gestor de residuos)

**E41CB0050** t Tasa gestor aut. otros resid. constr. y demol. contaminados, LER 170903
Tasa de gestor autorizado de otros residuos de contrucción y demolición (incluidos los residuos mezclados) que contienen sustancias peligrosas, LER 170903

**E01AA0010** kg Acero corrugado B 400 S (precio medio)
Acero corrugado B 400 S, UNE 36068 (precio medio)

**E01BA0040** t Cemento portland, CEM II/B-P 32,5 R, granel
Cemento portland, CEM II/B-P 32,5 R, UNE-EN 197-1, tipo II/B, con puzolana natural (P), clase de resistencia 32,5 N/mm² y alta resistencia inicial, a granel, con marcado CE.

**E01BA0070** t Cemento portland, CEM II/A-P 42,5 R, granel
Cemento portland, CEM II/A-P 42,5 R, UNE-EN 197-1, tipo II/A, con puzolana natural (P), clase de resistencia 42,5 N/mm² y alta resistencia inicial, a granel, con marcado CE.

**E01DB0120** l Desencofrante concentrado, D 120, Würth
Desencofrante concentrado a base de aceites sintéticos y emulsionantes especiales para diluir con agua, consumo 80-120 m²/l, D 120, Würth

**E01FG0090** kg Mortero seco M 2,5 p/albañilería
Mortero industrial seco M 2,5 (UNE-EN 998-2) p/albañilería, conductividad térmica 0,52-0,65 W/mK, reacción al fuego Clase A1, con marcado CE

**E31AB0050** ud Puntal metál 3 m (50 puestas)
Puntal metálico 3 m (50 puestas).
